# Stadt Schramberg
Angebotsaufforderung (GAEB DA XML 3.1, DA83)
Projekt: 821I-Z
Währung: EUR
Nebenangebote zugelassen: ja
Erstellt mit: GXML Toolbox V3.3 R20230829, iTWO_64 V12.0.744, 23.09.2026

## B821-04 Umbau und Erweiterung der Kläranlage Schramberg BA 1
Datum: 23.09.2026

*Hinweis: Allgemeine Hinweise*
Allgemeine Hinweise

Lage der Kläranlagen

Adresse:

Rappenfelsen 40, 78713 Schramberg

Die Kläranlage befindet sich im umzäunten Bereich.

Zutrittsgenehmigung
Die Betriebszeiten auf der Kläranlage sind am Montag bis Donnerstag von 7:00 bis 16:00 Uhr und am Freitag von 7:00 bis 12:00 Uhr. Arbeiten die über die normalen Betriebszeiten der Kläranlage hinausgehen können im eigenen Arbeitsbereich außerhalb der Betriebsgebäude durchgeführt werden. Außerhalb der Betriebszeiten müssen mindestens 2 Mitarbeiter der jeweiligen Firma anwesend sein und das Tor muss beim Verlassen der Anlage verschlossen werden. Samstagsarbeit ist eingeschränkt und nur mit Absprache des Betriebspersonals möglich. An Sonn- und Feiertagen darf nicht gearbeitet werden. Übernachtungen auf dem Betriebsgelände sind nicht erlaubt.

Baustelleneinrichtung / Lagerflächen
Dem Auftragnehmer werden unentgeltlich Flächen im
beschränktem Umfang für die Baustelleneinrichtung auf und im Bereich des Kläranlagengeländes zur Verfügung gestellt. Diese
Flächen müssen nach Abschluss der Arbeiten vom AN
unentgeltlich wieder in den ursprünglichen Zustand
zurückversetzt werden. Die Flächen sind sehr begrenzt und sind der Fotodokumentation und dem BE-Plan zu entnehmen.

Baustellenordnung
Vor Baubeginn der Arbeiten wird von der Bauleitung eine Baueinweisung durchgeführt. Auf Verlangen des AG hat der AN an wöchentlichen Abstimmungsbesprechungen teilzunehmen.

Baureinigung
Gemäß VOB/C ist der Auftragnehmer verpflichtet, Verunreinigungen aus seinem Bereich zu entfernen und seinen Abfall zu entsorgen. Sollte dies trotz Aufforderung nicht geschehen, ist die Bauleitung berechtigt, die Reinigung und Abfallbeseitigung durch Dritte durchführen zu lassen. Die entstehenden Kosten werden beim AN in Abzug gebracht. Lässt sich kein Verursacher feststellen, werden die Kosten anteilig auf die am Bau beteiligten Unternehmen umgelegt. Sämtliche öffentliche Zufahrtsstraßen zum Baugelände sind immer sauber zu halten.

Baustrom / Wasseranschluss
Für die Stromversorgung stehen auf dem Betriebsgelände Steckdosen zur Verfügung.
Der AN ist für die Verlegung der Versorgungsleitung bis zur Arbeitsstelle inkl. der Vorhaltung der dafür notwendigen Technik selber verantwortlich.
Strom wird kostenlos durch den AG gestellt, eine Abrechnung durch AN ist nicht erforderlich.

Wasseranschlüsse sind auf der Kläranlage vorhanden. Diese können im Zuge der Umbaumaßnahme genutzt werden. Die Verbrauchskosten trägt der Auftraggeber. Sämtliche für den Wassertransport von den Zapfstellen zur Arbeitsstelle benötigten Schläuche sind durch den AN selbst zu verlegen und vorzuhalten.

Anschlussmöglichkeit für Abwasser ist auf der Kläranlage vorhanden, die Kosten für die Ableitung trägt der AN.

Baudurchführung

Der Auftragnehmer hat einen entsprechenden Terminplan,
aus dem der zeitliche Verlauf der Projektrealisierung ersichtlich ist.

Baustellenabfälle:
Der AN hat Abfälle, die im Zusammenhang mit seiner
erbrachten Leistung stehen, auf seine Kosten vom
Baustellenbereich zu beseitigen. Der AN steht für die
ordnungsgemäße Verwertung bzw. Entsorgung der Abfälle
ein, soweit in der Leistungsbeschreibung nichts anderes
angegeben ist. Vermischte Baustellenabfälle sind bei einer
Sortieranlage für Baustellenabfälle anzuliefern.

Gewässerschutz:
Während der Bauarbeiten ist alles zu unterlassen, das
zu einer Verunreinigung von Gewässern oder
Einzugsgebieten von Wasserfassungen führen kann.

Sicherheit:
Sämtliche vom Auftragnehmer angelieferten Einrichtungen
müssen den Sicherheitsvorschriften der neuen UVV sowie
den Auflagen des Gemeindeunfallverbandes und Gewerbeaufsichtsamtes entsprechen.

Treten infolge Nichtbeachtung von Anweisungen oder Unterlassung von Sicherheitsvorkehrungen Schäden auf,
so wird der Auftragnehmer dafür in Haftung genommen.

Krankheitsvorsorge

Der AN hat dafür Sorge zu tragen, dass die vor Ort tätigen Mitarbeiter eine Grundimunisierung gegen Hepatitis-B-Virus (HBV) vorweisen können. Auf Nachfrage des AG ist dieser Nachweis zu führen.

Aufmaßerstellung

Die Aufmaßerstellung erfolgt auf Grundlage der VOB/ Teil C und ist elektronisch gestützt zu erstellen.

Vor Baubeginn ist das Formblatt zur Aufmaßblatterstellung mit der örtlichen Bauüberwachung des AGs abzustimmen bzw. festzulegen.

Für die Abrechnung bzw. Rechnungstellung durch den AN werden grundsätzlich nur prüffähige und original Aufmaßblätter anerkannt.

Dem Aufmaßblatt ist eine nachvollziehbare Feldaufmaßskizze beizufügen. In der Feldaufmaßskizze sind die ausgeführten Leistungen sowie der ausgeführte Bauabschnitt zu bezeichnen.

Die Aufmaße sind wöchentlich mit der örtlichen Bauüber-wachung des AGs im Bau-Jour-Fix gemeinsam zu sichten bzw. zu besprechen. Ohne Aufforderung

Grundlage für die Abrechnung von Arbeiten (Stundensätze Lohn und Maschinen) sowie Lieferungen (Material) auf Nachweis müssen in den Bautagesberichten (BTB) nachvollziehbar festgehalten werden. Erst zur Schlussrechnung vorgelegte Nachweise werden grundsätzlich nicht anerkannt.

Die in den Aufmaßblättern abzurechnenden Arbeiten sowie Lieferungen auf Nachweis, sind der entsprechenden LV-Position zu zuordnen und im Aufmaß entsprechend kenntlich zu machen.

Die Aufmaßblätter sind chronologisch (ggf. nach Losen) durch zu nummerieren.

Die Änderung oder Abweichung von Abrechnungsmengen von einzelnen LV-Positionen ist der örtlichen Bauüberwachung des AG umgehend mit zuteilen.

Für die Rechnungsabwicklung sind die original Aufmaßblätter der örtlichen Bauüberwachung zur Prüfung spätestens eine Woche nach Fertigstellung der Leistung bzw. Teilleistung vor zu legen. Ohne Aufforderung.

Vorläufig erstelle Aufmaßblätter mit noch nicht endgültigen Abrechnungsmassen werden aus der Abschlagsrechnung ohne Prüfung gestrichen bzw. nicht anerkannt.

Abrechnung

Vor Baubeginn ist der formelle Ablauf der Rechnungsstellung mit der örtlichen Bauüberwachung des AGs abzustimmen bzw. festzulegen.

Der AN hat seine Leistungen prüfbar abzurechnen. Die Rechnungen nachvollziehbar und übersichtlich aufzustellen.

Vom AN sind Abrechnungspläne anzufertigen, die alle wichtigen Details der Abrechnung bzw. zur Prüfung der Leistung enthalten.

Für die Tiefbauleistungen erfolgt das Aufmaß für die Abrechnung nach den genehmigten Bauzeichnungen.

Die Aufmaße sind in folgender Rangfolge aufzustellen:

a) Datum der Aufmaßerstellung
b) Bezeichnung des Bauloses / Bauabschnittes
c) Bauwerksbezeichnung
d) Positionsnummer (Ordnungszahl)
e) Stundenlohnarbeiten
f) Sonstige Vermerke zur Abwicklung der Bauleistung

Grundlage für die in einer Abschlagsrechnung (AR) oder in der Schlussrechnung (SR) abzurechnenden Leistungen sind die beigefügten originalen Aufmaßblätter, Mengenberechnungen, Zeichnungen, Stundenlisten sowie Lieferscheine.

Die in den vorherigen Abschlagsrechnungen (AR) eingetragenen Prüf- bzw. Korrekturvermerke durch örtlichen Bauüberwacher des AGs, sind in der darauffolgenden Abschlagsrechnung zu berücksichtigen. Sofern dies nicht erfolgt ist, wird die Abschlagsrechnung ungeprüft an den AN zurück gesendet.

In den Abschlagsrechnungen in Rechnung gestellte Nachträge müssen vorher durch den AG anerkannt bzw. genehmigt sein.
Nicht genehmigte Nachträge werden bei der Abschlags-rechnung nicht anerkannt bzw. bleiben unberücksichtigt.

Nachträge

Vor Baubeginn ist der formelle Ablauf der Nachtragsstellung mit der örtlichen Bauüberwachung des AGs abzustimmen.

Nachträge, resultierend aus Leistungsänderungen oder zusätzlichen Leistungen die auf Grundlage von Anweisung des AGs erfolgt sind, werden nur anerkannt, wenn die Anweisung durch weisungsbefugten Personen des AGs erfolgt ist.

Leistungen, die der AN ohne Auftrag oder Anweisung einer weisungsbefugten Person des AGs ausführt, werden nicht anerkannt bzw. können nicht abgerechnet werden.

Stundenlohnarbeiten

Vor der Ausführung von Stundenlohnarbeiten sind diese bei einer weisungsbefugten Person des AGs anzuzeigen.

Stundenlohnarbeiten werden nur auf schriftliche Anweisung des Auftraggebers vergütet. Ggf. sind mündliche Anweisungen auf der Baustelle nötig, welche im zugehörigen Aktenvermerk seitens der Bauüberwachung festgehalten werden.
Der AN hat dies innerhalb der gesetzten Fristen zu prüfen.

Leistungen, die der AN ohne Auftrag oder Anweisung einer weisungsbefugten Person des AGs ausführt, werden nicht anerkannt bzw. können nicht abgerechnet werden.

Die Stundenlisten sind der örtlichen Bauüberwachung zur Anerkennung bzw. Abrechnung wöchentlich vorzulegen.

*Hinweis: Hinweis Entsorgung / Aushub*
Hinweis Entsorgung

Für die Zwischenlagerung des Aushubmaterials ist auf der Kläranlage bzw. im Baufeld kein Platz.

Wo und ob eine Zwischenlagerung verfolgt  liegt im Ermessen des Auftragnehmers.

Mögliche Flächen hierfür sind selbst zu beschaffen und dies ist in die Preise mit einzukalkulieren.

Alle Aushub und Abbruchpositionen sind inklusive der Zwischenlagerung, Transport und inklusive Entsorgung ausgeschrieben.

Mehrkosten für etwaigen Mehraufwand für Entsorgung, Zwischenlagerung, Transport oder Deponiekosten werden nicht akzeptiert.

Die Art und Weise der Entsorgung, die Entsorgungsstelle oder die Art und Weise der Wiederverwertung von abzufahrendem Material obliegt dem Auftragnehmer, wenn nichts anderes eindeutig vereinbart oder seitens des Auftraggebers vorgeschrieben ist.
Verwertungs- und Entsorgungswege sind offenzulegen, zu dokumentieren und dem AG zu übergeben.
Verwertungs- und Entsorgungswege habe grundsätzlich den gültigen Bestimmungen, Verordnungen und Gesetze zu entsprechen.
Sollten für die Entsorgung oder die weitere Verwertung des abzufahrenden Materials gesonderte Untersuchungen, Beprobungen, Analysen etc. erforderlich werden, die nicht von der gültigen Mantelverordnung abgedeckt sind, sind diese Kosten seitens des Auftragnehmers zu tragen, eine gesonderte Vergütung erfolgt nicht.
Dies gilt im Besonderen dann, wenn eine Klassifizierung nach LAGA-Mitteilung 20, VwV-Boden oder sonstigen länderspezifischen Verordnungen zur Entsorgung, zum Einbau oder zur Wiederverwertung ausgebauten Materials außerhalb der ausgeschriebenen Baumaßnahme erforderlich werden.
Sämtliche Ergebnisse einer solchen gesonderten Untersuchungen sind zu dokumentieren und dem Auftraggeber zu übergeben.

*Hinweis: Hinweis Baustubstanzuntersuchung*
Den Unterlagen liegt eine Bausubstanzuntersuchung bei.

Die Bausubstanzuntersuchung ist bei der Ausführung sämtlicher Abbruch-, Demontage-, Rückbau- und Entsorgungsarbeiten zwingend zu beachten. Die darin festgestellten schadstoff- und abfallrelevanten Materialien sowie sonstigen für die Ausführung relevanten Gegebenheiten sind in der Kalkulation und Ausführung zu berücksichtigen.

Insbesondere sind die in der Bausubstanzuntersuchung beschriebenen Materialien hinsichtlich ihrer Einstufung, getrennten Erfassung, Handhabung, Verpackung, Transport und ordnungsgemäßen Entsorgung bzw. Verwertung zu beachten. Die Vorgaben und Empfehlungen der Untersuchung sind Bestandteil der Ausführungsgrundlage und bei der Wahl der Abbruch- und Rückbauverfahren entsprechend zu berücksichtigen.

Abweichungen oder beim Rückbau festgestellte, nicht in der Bausubstanzuntersuchung erfasste bzw. abweichend angetroffene Materialien sind vor einer weiteren Bearbeitung dem Auftraggeber bzw. der Bauleitung anzuzeigen und entsprechend den geltenden gesetzlichen und behördlichen Vorgaben zu behandeln.

*Hinweis: Hinweis Baugrund / Baugrunduntersuchung*
Das Baugrundgutachten liegt der Ausschreibung bei und ist unbedingt zu beachten.

Ein Wiedereinbau der ausgebauten Böden oder Auffüllungen wird grundsätzlich nicht angestrebt.

Alle Materialien sind vor der Entsorgung zu Beproben und anschließend fachgerecht zu entsorgen.
Nach den vorliegenden chemischen Analysen bestehen Hinweise auf entsorgungsrelevante
Schadstoffe in den bestehenden, künstlichen Auffüllungen.

Homogenbereiche:

Homogenbereich E1: Auffüllung: Kies, steinig, sandig, schwach schluffig,Schottertragschicht, leichter PAK-Geruch, schwach feucht bis nass,grau.  Steine, schwach sandig, schwach kiesig,
Kieskornfraktion aus kantengerundeten Granitstücken, schwach
feucht, grau, rötlich
(Bodengruppe GU, SU, GW)

Tiefe: ca. 0,15 bis 0,6 m

Homogenbereich E2: Sand, schwach kiesig, schwach schluffig, schwach feucht bis feucht, grau, rötlich
Schluff, schwach sandig, schwach tonig, sehr schwach kiesig,
weich, beige bis grau, braun. Sand, steinig, kiesig, schwach schluffig, starker PAK-Geruch, Reste von Gaswerk, sehr vereinzelt Organik, mit zunehmender Tiefe feuchter bis nass, dunkelbraun

(Bodengruppe SU, GU, UA, GW, GI)

Tiefe: ca. 0,6 - 2,7 m

Homogenbereich E3: Fels
Tiefe: ab 2,7 m - 3,5 m

Nach der abfallrechtlichen Bewertung kann das Bodenmaterial aus der Bodenprobe am Rechengebäude als BM-F0 eingeordnet werden. siehe Anlage 4.2.2 Seite 1. Die Beprobung am Belebungsbecken ergab BM-F3.

Nach AVV Schlüssel wird die Probe am Belebungsbecken der Deponieklasse DK I mit erhöhtem TOC zugeordnet. Für die Probe am Rechengebäude gab es hierzu keine Einstufung.

Die Beprobung des Materials ist somit immer durchzuführen.

*Hinweis: Hinweis Bauablauf*
Die Kläranlage wird im laufenden Betrieb und unter Berücksichtigung der bestehenden baulichen und technischen Gegebenheiten saniert. Sämtliche Arbeiten sind daher unter besonderen Bedingungen und mit entsprechender Rücksichtnahme auf den laufenden Anlagenbetrieb sowie auf die vorhandene Bausubstanz und die bestehenden technischen Einrichtungen auszuführen.

Die Ausführung der Sanierungsmaßnahmen hat abschnittsweise und entsprechend dem vorgesehenen Bauablauf zu erfolgen. Die einzelnen Bauabschnitte sind so zu koordinieren und auszuführen, dass der Betrieb der Kläranlage soweit wie möglich aufrechterhalten werden kann. Die hierfür erforderliche Reihenfolge und zeitliche Einordnung der Arbeiten ist dem jeweils gültigen Bauzeitenplan zu entnehmen.

Aufgrund der Sanierung im laufenden Betrieb sowie der vorhandenen Bestandssituation ist davon auszugehen, dass es während der Bauausführung zu Unterbrechungen, Verschiebungen oder Anpassungen des Bauablaufs kommen kann. Solche Unterbrechungen können insbesondere durch betriebliche Erfordernisse, notwendige Abstimmungen mit dem Betreiber, technische oder bauliche Gegebenheiten im Bestand, erforderliche Freigaben sowie durch unvorhersehbare Ereignisse im laufenden Anlagenbetrieb verursacht werden.

Entsprechende Unterbrechungen und zeitliche Anpassungen sind im Rahmen der Arbeitsvorbereitung, Personal- und Geräteeinsatzplanung sowie der Terminplanung zu berücksichtigen und vom Auftragnehmer entsprechend einzukalkulieren. Der im Bauzeitenplan dargestellte Ablauf ist unter diesen Rahmenbedingungen zu betrachten und kann, soweit dies aufgrund des laufenden Anlagenbetriebs oder der tatsächlichen Gegebenheiten erforderlich wird, angepasst werden.

Der Auftragnehmer hat seine Leistungen und Ressourcen so zu organisieren, dass erforderliche Unterbrechungen oder Umstellungen des Bauablaufs möglichst ohne Beeinträchtigung des Gesamtbauablaufs bewältigt werden können. Hierzu gehört insbesondere eine ausreichende und vorausschauende Koordination der einzelnen Arbeitsabschnitte sowie eine rechtzeitige Abstimmung mit den übrigen am Bau Beteiligten und dem Betreiber der Kläranlage.

*Hinweis: Hinweis Arbeiten in abwassertechnischen Bauwerken*
Hinweis Arbeiten in abwassertechnischen Bauwerken

Die beschriebenen Arbeiten werden im Bereich einer Kläranlage ausgeführt.

Sämtliche Erschwerniszulagen für die Arbeiten in abwassertechnischen Anlagen und explosionsgefährlichen und beengten Bereichen sowie die nötigen Maßnahmen gemäß geltenden Vorschriften und Richtlinien UVV, BGV, DGUV, TRBA, TRBS und ArbeitsSichV sind zu berücksichtigen und mit einzukalkulieren.

Insbesondere ist die nötige  Sicherheitsausrüstung  zu berücksichtigen.

Die sicherheitsrelevanten Schulungen, Vorkehrungen und Abstimmungen für das Arbeiten in abwassertechnischen Bauwerken werden mit dem AG im Rahmen der Abwicklung vollzogen.

Alle Arbeiten sind stets mit der Bauüberwachung und dem AG abzustimmen.

*Hinweis: Hinweis Arbeiten in abwasserdurchflossenen Bauwerken*
Hinweis Arbeiten in abwasserdurchflossenen Bauwerken / Ex-Zonen
Für Arbeiten im EX-Bereich ist das Montagepersonal mit allen nach geltender UVV Richtlinie geforderten Sicherheits- einrichtungen auszurüsten (z.B. Warngeräte für Explosionsgefahr insbesondere Sauerstoffmangel, zu hohe Kohlenmonoxid-Konzentration und zu hohe Schwefelwasserstoff-Konzentration). Die Sicherheits- einrichtungen sind während der gesamten Baumaßnahme vorzuhalten, ein separater Vergütungsaufwand besteht nicht.

*Hinweis: Hinweis Instandsetzungssystem*
Das Instandsetzungssystem muss vom Material her
aufeinander abgestimmt und geprüft sein. Die
einzusetzenden Stoffe müssen nach DIN EN 1504
zertifiziert sein. Oberflächenschutzsysteme müssen die
Anforderungen gemäß DIN V 18026 erfüllen. Materialien
von anderen Herstellern dürfen im System nicht zur
Anwendung kommen.

Die Verarbeitung aller in diesem Leistungsverzeichnis
aufgeführten Produkte muss gemäß den
Verarbeitungsrichtlinien/Ausführungsanweisungen und
technischen Merkblättern des Materialherstellers erfolgen.

Bei Angabe von Alternativpositionen ist je nach
Bauvorhaben eine Variante auszuwählen.

Bei der Benennung von Materialalternativen hat der
Bieter den lückenlosen Nachweis der Gleichwertigkeit zu
erbringen. Die Gleichwertigkeit ist dabei für die
einzelnen Produkte und nicht für "ähnliche Verfahren"
zu belegen.

Materialqualität:
Zur Sicherstellung von gleichbleibenden Qualitäten hat
der Bieter bei Angebotsabgabe nachzuweisen, dass der
Hersteller der einzusetzenden Produkte ein Zertifikat
gemäß DIN EN ISO 9001 für das jeweilige Lieferwerk
besitzt.

Qualifikationsnachweis:
Der Bieter hat mit Abgabe des Angebotes nachzuweisen,
dass er über die notwendigen Voraussetzungen zur
Durchführung der ausgeschriebenen Leistungen verfügt.

Der Bieter hat eine Referenzliste mit bereits
ausgeführten Objekten des ausgeschriebenen Systems
vorzulegen.

Eigenüberwachung:
Der Bieter ist verpflichtet, während der gesamten Dauer
der Instandsetzungsarbeiten laufend Eigenüberwachungen
durchzuführen. Dies bezieht sich auf die Kontrolle des
Untergrundes, des einzusetzenden Materials und der
Witterungsbedingungen. Die Ergebnisse der
Eigenüberwachungen sind in einem Bautagebuch
festzuhalten.

Abrechnung/Unterlagen:
Für die Abrechnung der Betoninstandsetzung werden aus
der VOB die DIN 18349 und der dazugehörige Kommentar
zugrunde gelegt.

*Hinweis: Hinweis SIVV-Schein*
Hinweise:

  Der Bieter hat zum Zeitpunkt der Angebotsabgabe
  nachzuweisen, dass der vorgesehene, namentlich zu
  benennende örtliche Bauleiter der Bieterfirma über ein
  Qualifikationszertifikat des Ausbildungsbeirates des
  Deutschen Betonvereins (SIVV-Schein) verfügt.
  Das Qualifikationszertifikat muss ausreichende
  Fachkenntnisse hinsichtlich der Ausführung
  sachgerechter Schutz- und Instandsetzungsmaßnahmen
  an Betonoberflächen, Fachkenntnisse über
  einzusetzende Baustoffe und Arbeitsmittel sowie über
  Verfahren zur Schadenserkennung  und -instandsetzung
  bestätigen.

  __________________________________________
  Name des Bauleiters

  Eine Kopie des Zertifikats ist dem Angebot beizulegen.

*Hinweis: Zusätzliche Hinweise zur Angebotsabgabe*
Zusätzliche Hinweise zur Angebotsabgabe

Es wird empfohlen das Baufeld bzw. die Räumlichkeiten vor Angebotsabgabe zu besichtigen.

Die Fotodokumentation dient lediglich zur bildlichen Darstellung der Objekte und stellt keineswegs eine ausführliche Planung, Aufgabenbeschreibung o.ä. dar.

Die Bieterlücken sind vom Bieter vollständig auszufüllen.

Der Aufwand für nicht gesondert aufgeführte Leistungen wie das Liefern, Einbringen, Vorhalten der Materialien, Baustelleneinrichtungen,  An- und Abfahrten sowie die Montage sind in die Einheitspreise einzurechnen.

Bei der Abgabe des Angebotes sind ebenfalls die GAEB-Datei im Format P84, X84 oder D84 beizufügen. Einschließlich eines vollständigen Bieterlückenverzeichnisses.

Der Bauzeitenplan ist im jedem Fall zu beachten. Die Gewerkübergreifung ist mit einzukalkulieren, mögliche Kollisionen mit anderen Gewerken bzw.Stillstand ist zu vermeiden bzw. hinzunehmen.

### Bereich 1 Baustelleneinrichtung

#### Abschnitt 1.1 Baustelleneinrichtung

**1.1.1 Baustelle einrichten/vorhalten**
*** Pauschalposition
Baustelle für sämtliche, in der Leistungsbeschreibung unter Titel "Umbau und Erweiterung der Kläranlage Schramberg BA 1" aufgeführten Leistungen einrichten,
einschl.herstellen erforderlicher Baustraßen,
Lager- und Arbeitsplätze, Flächen sind im Bereich und der näheren Umgebung
des Baugeländes bzw. der Kläranlage im geringen Maße vorhanden, (siehe BE-Plan)
einschl. event. erforderl. Kennzeichnung der
Baustelle nach STVO und Verkehrsregelung
für nichtöffentlichen Verkehr.
Baustelleneinrichtung vorhalten für die gesamte Bauzeit.

Geräte, Werkzeuge, Bauwagen, Container, WC, Sanitäranlagen und sonstige Betriebsmittel,  die zur vertragsgemäßen Erfüllung der Bauleistungen erforderlich sind, auf die Baustelle bringen, betriebsfertig aufstellen und für die eigenen Leistungen vorhalten. Nach Fertigstellung ist die Baustelle vollständig zu räumen. Die Geländeflächen, auf denen sich
Baustelleneinrichtungen befunden haben, sind dem früheren Zustand entsprechend wiederherzustellen. Befestigungen der Baustraßen, Lager- und Arbeitsplätze sind zu beseitigen. Einbauten der Baustelleneinrichtungen (z.B. Fundamente) sind zu beseitigen.

Erforderliche Versorgungseinrichtungen wie Strom, Wasser,  usw. sind herzustellen. Die Baustelleneinrichtung hat die notwendige Baustellensicherung zu enthalten. Des Weiteren sind die benutzten Flächen und Wege entsprechend dem
ursprünglichen Zustand wieder ordnungsgemäß herzurichten und alle Verunreinigungen zu beseitigen.
Menge: 1,000 psch

**1.1.2 Baustelle räumen**
*** Pauschalposition
Baustelle für sämtliche, in der Leistungsbeschreibung unter Titel "Umbau und Erweiterung der Kläranlage Schramberg BA 1" aufgeführten Leistungen räumen.
Menge: 1,000 psch
Leistungsbereichkatalog: 000

**1.1.3 Bauzaun/Absturzsicherung H 2,0m aufstellen, räumen**
Bauzaun/Absturzsicherung verschraubt, auf befestigtem Untergrund, jedoch ohne
Befestigung im Untergrund, Zaunoberkante über
Oberfläche Gelände 2,0 m, aufstellen und
räumen.

Nach der Demontage der Geländer um die Becken ist eine Absturzsicherung herzustellen. Wir weisen hiermit auch auf die Absturzgefahr hin. Die Becken haben erhebliche tiefen.
Menge: 100,000 m
Leistungsbereichkatalog: 000

**1.1.4 Stahlplatten**
Hilfsüberfahrt mit Stahlplatten über Graben, unbefestigte Wege, für z.B. Bagger, Baumaschinen, nicht öffentlichen Verkehr etc.
Menge: 30,000 m2

**1.1.5 Baustromverteiler Anschlussverteilerschrank Zählerfelder 1 St Bemessungsstrom 63 A 230/400VAC Freiluftaufstellung ungeschützt IP44 IK10 geschlossen Standmontage aufbauen**
Baustromverteiler DIN EN 61439-4 (VDE 0660-600-4), als Anschlussverteilerschrank, Bedienung durch elektrotechnischen Laien, mit Berührungsschutzabdeckung DIN EN 50274 (VDE 0660-514), Zählerplatz nach den Technischen Anschlussbedingungen des zuständigen EVU,
Anzahl der Zählerfelder 1 St, Gehäuse aus verzinktem Stahl, pulverbeschichtet, Schutzklasse I,
Bemessungsstrom I Index nA tiefgestellt 63 A, Bemessungsbetriebsspannung 230/400 V AC,
Bemessungsbelastungsfaktor 0,8, Freiluftaufstellung ungeschützt, Schutzart IP 44 DIN EN 60529 (VDE 0470-1), Schutzart IK10 DIN EN 50102, DIN EN 62262 (VDE 0470-100),
min. Umgebungstemperatur -25 Grad C,
max. Umgebungstemperatur 40 Grad C,
max. Umgebungstemperatur täglicher Mittelwert 35 Grad C,
max. relative Luftfeuchte bei einer Temperatur von 40 Grad C 50 %, Verschmutzungsgrad 3 (schwer) DIN EN 61010-1 (VDE 0411-1),
Höhe über NN 2000 m, EMV-Umgebung B Wohnbereiche, geschlossene Bauform, generelle Erweiterung der Verteil- und Endstromkreise nach Abschaltung, Anlage ortsveränderbar, Standmontage, einschl. Rohrgestell, aufbauen,
Bestückung mit nachstehender Stromkreisausrüstung.
Menge: 1,000 St

**1.1.6 Wetterschutz**
*** Pauschalposition
Lieferung, Auf- und Abbau sowie Vorhalten von Maßnahmen
zur witterungsunabhängigen Durchführung der notwendigen
Betoninstandsetzungsarbeiten über die Dauer der im Titel Betonsanierung  beschriebenen Sanierungsarbeiten. Verrechnung dieser Leistung zur Pauschale.

Vorgesehen ist die Arbeitsbereiche im Bauwerk bei Schlechtwetter mittels Wetterschutz abzudecken durch den
Aufbau von Zelt, Planen oder dergleichen inkl. der
notwendigen Unterkonstruktion und Verankerung.
In den Einheitspreis einzurechnen sind alle nach der
Bau-BG und der Gewerbeaufsicht notwendigen Installationen.
Die Konstruktion muss so dicht ausgebildet werden, dass
ein ungehindertes Arbeiten auch bei Regen möglich ist.

 Ausführung der Abdeckung nach Wahl des AN;
  z.B.
- Holzständer, Bohlen mit Folienabdeckung
  oder
- Gerüstelemente mit Folienabdeckung
Menge: 1,000 psch

**1.1.7 Staubschutzmaßnahme/Steinschlag/Schutzvorrichtungen**
*** Pauschalposition
Maßnahmen zum Schutz der umliegenden Gegenstände vor Steinschlag o.ä.

Bei staubintensiven Arbeiten  ist die Staubentwicklung durch geeignete Geräte/Verfahren möglichst zu minimeren.

Des weiteren sind die vorhanden Bauteile und Anlagen durch geeignete Maßnahmen (z.B. Abhängen, Abdecken, Abkleben)  wirksam vor Staub zu schützen. Der ordnugnsgemäße Betrieb der Anlagen ist zu jedem Zeitpunkt zu gewährleisten Schäden an Bauteilen sind zu vermeiden.

Schutz von Tür-, Fenster-, Wand- und nicht zu
bearbeitenden Bauteilflächen vor Strahlgut, Mörtel-
oder Farbspritzern. Tür- und Fensterflächen sind durch
Hartfaserplatten und Kunststoffplanen zu schützen. Die
Rahmen sind mit Kreppband abzukleben. Alle anderen
Flächen sind mit Kunststofffolien, Dicke größer als
0,1 mm zu verkleiden. Die Ränder sind zu verkleben.

Bei den Strahlarbeiten ist es in jedem Fall zu vermeiden, das Strahlgut wild umherfliegt. Bei Abbrucharbeiten das Abbruchgut schaden anrichtet.

Ausführung nach Wahl des AN
Menge: 1,000 psch

*Hinweis: Zwischenlager / BE-Fläche*
Baustelleneinrichtungsfläche ist kaum vorhanden, das gleiche gilt für Lagerflächen und oder Materiallager etc. Siehe dazu die Fotokumentation und machen Sie eine Baufeldbegehung.

**1.1.8 Zwischenlager/ bestellen**
*** Pauschalposition
Zwischenlager bestellen

Diese Position beinhaltet die eigenständige Organisation  und Bestellung des Zwischenlagers inklusive aller Nebenleistungen.

Vom AG können keine Bereitstellungsflächen oder Zwischenlagerplätze zur Verfügung gestellt werden.
Das Bodenmaterial muss vom AN nach dem Ausheben gleich abgefahren werden, auf einer Bereitstellungsfläche / einem Zwischenlager des AN gelagert werden, bis das Ergebnis der Abfalldeklaration  für dieses Bodenmaterial bereitsteht. Danach ist das Bodenmaterial vom AN zu laden und zu entsorgen oder zu verwerten.
Menge: 1,000 psch

**1.1.9 BE-Fläche/Materiallager bestellen**
*** Pauschalposition
Materiallager / BE-Fläche /  zur Lagerung für Material/ Gerätschaften/Container /  Einschließlich dem Wiederherrichten am Ende der Baumaßnahme. Platz hierfür ist im Gelände der Kläranlage sehr begrenzt vorhanden.
Für evtl. benötige Aushub- Schotterpositionen zum herrichten o.ä. sind die jeweiligen Positionen aus dem LV zu verwenden. Als Unterlage sind falls notwendig, Planen oder Flies in diese Position mit einzukalkulieren.
Menge: 1,000 psch

**1.1.10 Vermessung / Absteckung / Bestandspläne**
*** Pauschalposition
Baustellenvermessung / Aufmaß / Bestandspläne etc.

Die Leistung umfasst die vollständige vermessungstechnische Betreuung während der gesamten Bauzeit einschließlich aller erforderlichen Absteckungs-, Kontroll- und Bestandsvermessungsarbeiten.

Im Leistungsumfang enthalten sind insbesondere:

Übernahme und Prüfung der vom Auftraggeber zur Verfügung gestellten Planungsdaten.
Herstellen, Übertragen und Sichern von erforderlichen Vermessungspunkten und Höhenfestpunkten innerhalb der Baustelle.
Fachgerechte Absteckung sämtlicher baulicher Anlagen, Achsen, Fluchten, Höhenlagen und Einbauteile entsprechend den Ausführungsunterlagen.
Höhenkontrollen und Lagekontrollen während der Bauausführung.
Vermessung und Kontrolle von Baugruben, Gründungen, Fundamenten, Bodenplatten, Leitungsführungen und sonstigen relevanten Bauteilen.

Bestandsvermessung aller unterirdischen und nicht mehr sichtbaren Bauteile vor dem Verfüllen, insbesondere:
Entwässerungsleitungen,Versorgungsleitungen, etc.
Schächte,sonstige erdverlegte Anlagen.
Aufnahme sämtlicher Leitungen mit Angabe von:
Lage,Höhenlage,Dimension,Material,

Erstellung von Bestandsunterlagen und Bestandsplänen gemäß tatsächlicher Ausführung (Revisionsunterlagen).
Übergabe der Bestandsdokumentation in digitaler Form (PDF und bearbeitbares Datenformat nach Vorgabe des Auftraggebers).
Menge: 1,000 psch

### Bereich 2 Rückbau/Baufeldfreimachung

#### Abschnitt 2.1 Rückbau Baufeldfreimachung

**2.1.1 Oberboden abtragen, laden, lagern**
Abtrag Oberboden, laden und lagern

Abtragdicke 30 bis 40 cm,

Mengenermittlung nach Aufmaß
Menge: 40,000 m3

**2.1.2 Asphal. Oberbau schneiden D bis 20 cm**
Asphaltoberbau schneiden, in Teilabschnitten

Dicke der Befestigung bis 20 cm, (Siehe Baugrundgutachten)
Ausführung mit Fugenschneidgerät,
Menge: 75,000 m

**2.1.3 Bit. Befestigung aufbrechen bis 20 cm/laden/abfahren**
Aufbruch aus Verkehrsflächen, in Geh- und Fahrbahnflächen,  Aufbruch aus Verkehrsflächen,

bitumenhaltige Tragschicht und Deckschicht, profilgerecht gebrochen,
aufbrechen, ausbauen,
auf LKW des AN laden, transportieren und entsorgen.
Deponiegebühren sind in diese Position mit einzukalkulieren.

Transport über öffentliche Straßen,

Deck- und Tragschicht aus bitumenhaltigen Baustoffen.

Abbruchmaterial auf LKW des AN laden, transportieren
und entsorgen, Abfallschlüssel nach AVV (Abfallverzeichnis-Verordnung) :
- 17 03 02 Bitumengemische.

Die Entsorgungsgebühren werden vom AN übernommen.
Förderweg zur Entsorgung nach Wahl des AN.

Vergütet wird die entsorgte Menge, die über Wiegescheine nachzuweisen ist.

Die Entsorgungsnachweise für das Aufbruchmaterial sind dem AG vorzulegen, spätestens mit der Schlussrehnung.

Dicke: bis 20 cm
Menge: 230,000 m2
Leistungsbereichkatalog: 080

**2.1.4 Zulage Asphaltaufbruch bei Einbauten (Schieber, Kanaldeckel etc.)**
Zulage beim Asphaltaufbruch bei Einbauten (Schieber, Kanaldeckel, Hydranten etc.)
Menge: 10,000 St

**2.1.5 Asphalt Deklaration / Beprobung**
*** Pauschalposition
Asphalt Deklaration

Ausgebauten Asphalt beproben.
Beprobung  zur fachgerechten Entsorgung. Beprobung durch Labor /  Institut Fachprüfung.
Es ist ein Nachweis über die ordnungsgemäße Entsorgung vorzulegen. Deklaration nach Schlüsselnummer und LAGA
Menge: 1,000 psch

**2.1.6 best. FSS/Auffüllung ausbauen und entsorgen**
Schotterschicht / Frostschutzschicht / Auffüllung unter der best. Asphaltfläche ausheben.

Frostschutzschicht aus ungebundenen Baustoffen,

Gesamtaufbruchtiefe in Verkehrsfläche über 5 bis 50 cm,

aufbrechen, ausbauen, auf LKW des AN laden,
und entsorgen. Inklusive Entsorgungsgebühren

Abrechnung erfolgt nach örtlichen Aufmaß oder Wiegeschein.
Menge: 70,000 m³

**2.1.7 Zulage Handaushub**
Zulage für Ausschachtung in Handarbeit beim Ausbau Frostschutzschicht / Auffüllung etc.
Menge: 10,000 m3

**2.1.8 Best. Straßeneinlauf abbrechen**
Best. Straßeneinlauf 50x50 oder 30x50 oder 30x30 abbrechen,
Schacht der Straßenentwässerung freilegen und einschließlich aller Teile vollständig ausbauen. Erdarbeiten aller Homogenbereiche ausführen. Ausbautiefe bis ca. 1,25 ab Ok Abdeckung. Sämtliche Stoffe und Aushub der Verwertung nach Wahl des AN zuführen.
Inkl. Rückbau der Kanalleitungen DN 150
Menge: 3,000 St

**2.1.9 Rundbordstein ausbauen/entsorgen**
Rundbordstein ausbauen/ entsorgen.
Rundbordstein ausbauen und einer Entsorgung nach Wahl des AN zuführen. Inklusive Entsorgungsgebühren etc.
Menge: 25,000 m

**2.1.10 Zulage Fundament/Rückenstütze Rundbordstein ausbauen, abfahren**
Fundament/Rückenstütze ausbauen, abfahren

Fundament/Rückenstütze aufbrechen, ausbauen, laden und abfahren,
aus Beton

Bettungsdicke bis 20 cm
Breite der Rückenstütze bis 20 cm,

Abtransport und ordnungsgerechte Entsorgung sind mit einzukalkulieren, Entsorgungsnachweis erforderlich. Entsorgungsgebühren trägt AN und werden nicht gesondert vergütet.
Abrechnung nach örtlichen Aufmaß an der Entnahmestelle.
Menge: 25,000 m

**2.1.11 Alte Gehwegplatten aufnehmen und entsorgen**
Alte Gehwegplatten aufnehmen und entsorgen

Im Berech der alten GFK-Behältern und neben dem alten Rechengerinne und Rechengebäude sind alte Gehwegplatten verbaut.
Platten aufnehmen, laden und einer Verwertung nach Wahl des AN zuführen. Entsorgen inkl. aller Gebühren.
Menge: 25,000 m²

**2.1.12 Buschwerk roden**
Buschwerk roden
Buschwerk im Grenzbereich neben Zaun und Rechengebäude  roden. Inkl. Abfuhr und Entsorgung des Buschwerkes.

Bewuchshöhe/Sträucher Hecken bis. 3,0 m

Tiefe der Hecke bis 2,0 m

Entsorgung und Transport nach Wahl des AN.
Die Entsorgungskosten trägt der AN.
Menge: 10,000 m²

**2.1.13 Grenzsteine sichern**
Grenzsteine im Gelände sichern.

Wenn Grenzstein fallen sollte, Grenzstein auf BE-Fläche lagern.
Menge: 2,000 St
Leistungsbereichkatalog: 000

**2.1.14 Straßenbeleuchtung ausbauen, entsorgen**
vorh. Straßenbeleuchtungsmast im Bereich der kläranlage abbauen, Rückbau des Fundamentes, Hülse,
laden, transportieren, und fachgerecht entsorgen.
Inklusive Stromlos schalten
Inklusive Entsorgungsgebühren
Menge: 1,000 St

**2.1.15 Rückbau Tor / entsorgen**
Fachgerechter vollständiger Rückbau eines bestehenden zweiflügeligen Stahltores, Abmessungen ca. 6,00 × 2,00 m (B × H), einschließlich aller zugehörigen Bauteile.

Demontage des kompletten Stahltores einschließlich Beschläge, Bänder, Verriegelungen und sonstiger Anbauteile.
Ausbau der Torpfosten
Vollständiger Rückbau der Fundamentkörper
Aufnahme, Verladung und Abtransport sämtlicher ausgebauter Materialien.
Fachgerechte Trennung der Wertstoffe sowie ordnungsgemäße Entsorgung bzw. Verwertung
Verfüllen der Fundamentaushübe mit geeignetem, verdichtungsfähigem Material sowie lagenweises Verdichten bis Oberkante Bestandsgelände.
Menge: 1,000 St

**2.1.16 Rückbau Zaun / entsorgen**
Rückbau Maschendrahtzaun

Demontage des Maschendrahtgeflechts einschließlich aller Spann- und Befestigungselemente.

Ausbau und Rückbau sämtlicher Zaunpfosten einschließlich Streben.

Rückbau Einzelfundamente bzw. Punktfundamente der Zaunpfosten einschließlich gegebenenfalls vorhandener Betonreste.

Aufnahme, Verladung und Abtransport sämtlicher anfallender Materialien.

Fachgerechte Trennung Entsorgung bzw. Verwertung

Verfüllen der Fundamentaushübe
Menge: 50,000 m

*Hinweis: Lagebestimmung von Versorgungsleitungen*
Lagebestimmung von Versorgungsleitungen:

Planauskunft:
Der AN hat die entsprechenden Unterlagen der
Versorgungsträger einzuholen (Bestandspläne,
örtliche Einweisung usw.)

Aushub nach Angaben im Baugrundgutachten
Homogenbereiche

Die Position gilt für die komplette Maßnahme

**2.1.17 Suchgraben T 1,75 m**
Boden für Suchgraben ausheben soweit erforderlichem Maschinenaushub und Handschachtung  zur Freilegung von Versorgungsleitungen, nach Abtrag des Oberbodens bzw. Rückbau der Oberflächenbefestigung,
.

Der Verbau wird gesondert vergütet

Ausfuehrung in Kabel-, Leitungs- und Rohrbereichen, sowie sonstiger Hindernisse, einschliesslich aller Sicherungsmassnahmen.

Bei Erfordernis sind die Versorgungsleitungen auf Anweisung des AG in Lage und Höhe einzumessen.

Soweit erforderlich wieder Verfüllen und Verdichten.
Ausführung lt. Angabe der Versorgungsträger und des AG.

Alle hierfür entstehenden Kosten sind einschl. Erschwernisse beim Aushub mittels Handschachtung (Anteil 50%) einzukal- kulieren.
Menge: 10,000 m3

**2.1.18 Suchgraben T 4,00 m**
Boden für Suchgraben ausheben soweit erforderlichem Maschinenaushub und Handschachtung einschl. Verbau, zur Freilegung von Versorgungsleitungen, nach Abtrag des Oberbodens zw. Rückbau der Oberflächenbefestigung,
Aushub seitlich lagern,bis 4,00 m Tiefe.

Der Verbau wird gesondert vergütet

Ausfuehrung in Kabel-, Leitungs- und Rohrbereichen, sowie sonstiger Hindernisse, einschliesslich aller Sicherungsmassnahmen.

Bei Erfordernis sind die Versorgungsleitungen auf Anweisung des AG in Lage und Höhe einzumessen.

Soweit erforderlich wieder Verfüllen und Verdichten.
Ausführung lt. Angabe der Versorgungsträger und des AG.

Alle hierfür entstehenden Kosten sind einschl. Erschwernisse beim Aushub mittels Handschachtung (Anteil 50%) einzukal- kulieren.
Menge: 10,000 m3

**2.1.19 Suchgraben T 6,00 m**
Boden für Suchgraben ausheben soweit erforderlichem Maschinenaushub und Handschachtung einschl. Verbau, zur Freilegung von Versorgungsleitungen, nach Abtrag des Oberbodens zw. Rückbau der Oberflächenbefestigung,
Aushub seitlich lagern,bis 6,00 m Tiefe.

Der Verbau wird gesondert vergütet

Ausfuehrung in Kabel-, Leitungs- und Rohrbereichen, sowie sonstiger Hindernisse, einschliesslich aller Sicherungsmassnahmen.

Bei Erfordernis sind die Versorgungsleitungen auf Anweisung des AG in Lage und Höhe einzumessen.

Soweit erforderlich wieder Verfüllen und Verdichten.
Ausführung lt. Angabe der Versorgungsträger und des AG.

Alle hierfür entstehenden Kosten sind einschl. Erschwernisse beim Aushub mittels Handschachtung (Anteil 50%) einzukal- kulieren.
Menge: 2,000 m3

**2.1.20 Beton / Stahlbeton abbrechen /Fundamente**
Beton Hindernisse abbrechen

Beton/Stahlbeton Hindernisse im Rahmen einer Totalbbruchmaßnahme abbrechen und entsorgen. Abbruch nach Wahl des AN inklusive nötiger Gerätschaften (Abbruchhammer, Meißel, Betonschere o.ä)
Verwertung nach Wahl des AN.
Unabhängig vom Bewehrungsgrad, Betonsorte oder Bauwerksart und Bauwerksgröße

z.B. Fundamente ,einbetonierte Bauteile, alte unterirdische unbekannte Bauwerke,  o.ä.

Abbruchgut laden, abfahren und entsorgen. Inklusive der Entsorgungsgebühren unter Vorlage Wiegeschein etc.
Menge: 40,000 t

### Bereich 3 Abbruch Rückbau Rechengebäude und Rechengerinne

#### Abschnitt 3.1 Abbruch Rückbau Rechengebäude und Rechengerinne

**3.1.1 Abbruchanweisung**
*** Pauschalposition
Vor Beginn der Arbeiten hat der Auftragnehmer eine detaillierte schriftliche Abbruchanweisung gemäß den Vorgaben der Berufsgenossenschaft (BGI 665 Abbrucharbeiten) zu erstellen, die u.a. die einzelnen Phasen, die einzusetzenden Geräte und das  Personal, die Arbeitsschutzmaßnahmen und die Schutzmaßnahmen für die umliegenden Bauwerke und Einrichtungen genau beschreibt.

Hierzu sind entsprechende Berichte und Zeichnungen rechtzeitig zu erstellen und der örtlichen Bauleitung zur Prüfung einzureichen.
Menge: 1,000 psch

**3.1.2 Rückbau und Entsorgung Atikaabdeckung**
Rückbau, Abtransport und fachgerechte Entsorgung Atikaabdeckung

Rückbau der Attikaabdeckung aus Aluminium,
Lösen und Entfernen sämtlicher Halterungen, Klemmleisten, Schraub- und Befestigungselemente,
erforderliche Trenn- und Schneidarbeiten zur Demontage,
Verladung, Abtransport und fachgerechte Entsorgung,
Bereitstellung aller erforderlichen Arbeitsmittel, Hebezeuge sowie Transport- und Entsorgungsleistungen,

Breite der Abdeckung ca. 0,4 - 0,5 Meter,
Materialstärke vrs. 2 mm

Abrechnung nach Meter
Menge: 30,000 m

**3.1.3 Alte Fenster ausbauen, abbrechen, entsorgen (Dachfenster)**
Ausbau und Entsorgung alter Fenster im Dach des Rechengebäudes.

Form quadratisch.
Größe ca. 1,0 x 1,0 Meter

Inkl. kompletter Ausbau mit Rahmen sämtlichen Bauteilen

Abbrucharbeiten fachgerecht nach Wahl des AN

Abtransport und Entsorgung gemäß geltenden Vorschriften, Entsorgungsart nach Wahl des AN

Abrechnung nach Stück
Menge: 2,000 St

**3.1.4 Alte Tür ausbauen, abbrechen, entsorgen**
Ausbau und Entsorgung alter Türen im Rechengebäude
Maße: ca. 1,0 x 2,0 Meter
Material. Aluminium

Inkl. kompletter Ausbau mit Rahmen, und sämtlichen Bauteilen

Abbrucharbeiten fachgerecht nach Wahl des AN

Abtransport und Entsorgung gemäß geltenden Vorschriften, Entsorgungsart nach Wahl des AN

Abrechnung nach Stück
Menge: 1,000 St

**3.1.5 Rückbau best. Stb-Bauwerk (Rechengebäude) in Teilstücke**
Rückbau von best. Rechengebäudes im Rahmen einer total Abbruchmaßnahme. Gebäude aus Stahlbeton.
Wandstärke des Bauwerkes ca. 0,25 Meter.
Bodenplatte ca. 0,3 Meter,
Decke ca. 0,25 Meter

inkl. notwendiger Betonschneidearbeiten, Meißelarbeiten, Betonbeißer, Abbruchschere etc.  zum vollständigen Abbruch des bestehenden Bauwerkes (altes Rechengebäude)

Abbruch in Teilstücken

Teilstück 1: Decke
Teilstück 2: Wände (4 Seiten)
Teilstück 3: Bodenplatte

Alle benötigten Arbeiten, Materialen und Geräte sind in den Einheitspreis mit einzukalkulieren

Ausbau und Entsorgung, Abrechnung gegen Vorlage des Wiegeschein und Aufmaß. Deponiegebühren sind in diese Position mit einzukalkulieren.

Abbruchmaterial auf LKW des AN laden, transportieren, entsorgen, Abfallschlüssel nach AVV (Abfallverzeichnis-Verordnung) Stahlbeton

Angrenzende Gebäude und Bauteile sind unbedingt vor Beschädigung zu schützen.
Menge: 120,000 t

**3.1.6 Demontage sonstiger Installationen und Befestigungen**
Demontage von störenden Teilen (z.B. Kabelkanälen, Blitzschutzeinrichtungen, Sensorik, Messeinrichtungen, Schienen, Halterungen und sonstigen störenden Teilen beim Abbruch

Abrechnung nach Stück
bei längenorientierten Teilen pro Meter = 1 Stück

Inklusive Entsorgung
Menge: 40,000 St

**3.1.7 Zerstörungsfreier Rückbau Hallentor**
Zerstörungsfreier Ausbau eines bestehenden Hallen- bzw. Garagentores (Rechengebäude) einschließlich aller zugehörigen Komponenten zur weiteren Verwendung durch den Auftraggeber. (siehe Fotodoku)

Leistungsumfang:
Fachgerechter, vollständiger und beschädigungsfreier Rückbau eines vorhandenen silberfarbenen Hallen- bzw. Garagentores einschließlich sämtlicher zugehöriger Bauteile und Installationen. Das ausgebaute Tor verbleibt im Eigentum der Kläranlage und ist zur späteren Wiederverwendung geeignet auszubauen.

Vorhandene Torabmessungen (ca.):

Wandöffnung: 2,50 m × 4,50 m, und
Wandöffnung: 4,50 m × 4,50 m.

Farbe des Tores: Silber.

Abrechnungseinheit: Stück (Stk.)
Menge: 2,000 St.

**3.1.8 Rückbau best. Stb-Bauwerk (Rechengerinne)**
Rückbau von best. Rechengerinnes im Rahmen einer total Abbruchmaßnahme. Gerinne aus Stahlbeton. Wandstärke ca. 0.30 Meter inklusive der Bauwerkssohle etc. Tiefe ca. 1,0 Meter, Breite 0,8 Meter

Im Bereich des Gerinnes unter der Bodenplatte können größere Wandstärken bzw. Fundamente vorhanden sein. Siehe Pläne

inkl. notwendiger Betonschneidearbeiten, Meißelarbeiten, Betonbeißer, Abbruchschere etc.  zum vollständigen Abbruch des bestehenden Gerinnes

Alle benötigten Arbeiten, Materialen und Geräte sind in den Einheitspreis mit einzukalkulieren

Ausbau und Entsorgung, Abrechnung gegen Vorlage des Wiegeschein und Aufmaß. Deponiegebühren sind in diese Position mit einzukalkulieren.

Angrenzende Gebäude und Bauteile sind unbedingt vor Beschädigung zu schützen.
Menge: 35,000 t

**3.1.9 Zulage für Materialtrennung bei Abbrucharbeiten**
*** Pauschalposition
Zulage zu den ausgeschriebenen Abbrucharbeiten für das fachgerechte Trennen und Sortieren der anfallenden Materialien entsprechend ihrer Stoffgruppen (z. B. Beton, Mauerwerk, Holz, Metall, Kunststoffe und sonstige Wert- bzw. Abfallstoffe) zur getrennten Entsorgung oder Verwertung.

Die Leistung umfasst alle hierfür erforderlichen Arbeitsgänge, den zusätzlichen Personal- und Geräteeinsatz sowie die Bereitstellung und Zwischenlagerung der getrennten Materialfraktionen auf der Baustelle, soweit für die ordnungsgemäße Trennung erforderlich.

Wird nur einmal für alle Abbrucharbeitn dieser Baumaßnahme vergütet.
Menge: 1,000 psch

*Hinweis: Hinweis*
Das Gerinne im Übergang zwischen Sand- und Fettfang zum alten Rechengebäude bleibt erhalten. In diesem Gerinne wird lediglich die Decke abgesägt und entsorgt. Ein Gitterrost wird vom Anlagenbauer eingebaut.

**3.1.10 Betonsägearbeiten zum Rückbau Decke Gerinne**
Beton sägen:

Herstellen von geraden Sägeschnitten in Stahlbeton mittels Diamant-Wandsäge oder gleichwertigem Sägeverfahren.

Auffangen und ordnungsgemäßes Beseitigen des anfallenden Sägeschlamms.

Die Schnitttiefe beträgt bis zu 30 cm. Bewehrungseinlagen sind Bestandteil des Stahlbetons und mit zu durchtrennen.
Menge: 15,000 m

**3.1.11 Nachbehandlung und Versiegelung von Betonschnittflächen mit Epoxidharz**
Nachbehandlung Schnittfläche

Reinigen der Betonschnittflächen und vollständiges Entfernen von Zementschlämme, Staub, etc.

Freilegen, Reinigen und Entrosten freigelegter Bewehrung bis auf tragfähigen, metallisch blanken Untergrund.

Aufbringen eines geeigneten Korrosionsschutzes auf freigelegte Bewehrung entsprechend den Vorgaben des verwendeten Betoninstandsetzungssystems.

Schließen von Ausbrüchen, Kiesnestern, Lunkern und sonstigen Fehlstellen im Bereich der Schnittflächen mit einem geeigneten PCC- oder SPCC-Reprofilierungsmörtel.

Grundieren der vorbereiteten Schnittflächen entsprechend den Herstellervorgaben.

Zweilagiges Beschichten und dauerhaftes Versiegeln der Schnittflächen mit einer chemikalien-, wasser- und abwasserbeständigen Epoxidharzbeschichtung. Die Beschichtung ist porenfrei, gleichmäßig und mit der erforderlichen Trockenschichtdicke gemäß Herstellerangaben auszuführen.

Das Beschichtungssystem muss für den dauerhaften Einsatz in abwassertechnischen Bauwerken geeignet sowie beständig gegen kommunales Abwasser, Fette und die im Bauwerk auftretenden chemischen Beanspruchungen sein.
Menge: 5,000 m

**3.1.12 Stahlbeton-Gerinnedecke, Demontage, laden, transportieren, entsorgen**
Stahlbeton aus dem Rückbau einer bestehenden Gerinnedecke eines Kanalbauwerks fachgerecht aufnehmen, laden, transportieren und einer zugelassenen Verwertungs- oder Entsorgungsanlage zuführen.

vorsichtige und abschnittsweise Demontage der Stahlbeton-Gerinnedecke,

erhöhten Personal-, Geräte- und Zeitaufwand infolge der erschwerten Ausbauverhältnisse, (Kran, Verankerung, herausheben)

Entsorung inklusive Entsorgungsgebühren
Menge: 8,000 t

### Bereich 4 Abbruch GFK-Behälter

*Hinweis: Hinweis Abbruch GFK-Behälter*
Rohrleitunge und Geländer/ Leitern etc. werden vom Anlagenbauer zurückgebaut. Die Folgenden Positionen beinhalten die Behälter sowie die Stahlstützen inklusive Fundament..

#### Abschnitt 4.1 Rückbau Abbruch GFK-Behälter

**4.1.1 Abbruchanweisung**
*** Pauschalposition
Vor Beginn der Arbeiten hat der Auftragnehmer eine detaillierte schriftliche Abbruchanweisung gemäß den Vorgaben der Berufsgenossenschaft (BGI 665 Abbrucharbeiten) zu erstellen, die u.a. die einzelnen Phasen, die einzusetzenden Geräte und das  Personal, die Arbeitsschutzmaßnahmen und die Schutzmaßnahmen für die umliegenden Bauwerke und Einrichtungen genau beschreibt.

Hierzu sind entsprechende Berichte und Zeichnungen rechtzeitig zu erstellen und der örtlichen Bauleitung zur Prüfung einzureichen.
Menge: 1,000 psch

**4.1.2 Rückbau GFK-Silo-Behälter**
Rückbau / Demontage von großformatigen GFK-Silo-Behältern inkl. Stahlstützen.

Form:
Zylinder, Trichter

Maße der Behälter
Ø 3,5 Meter
Höhe: ca. 6 Meter
Volumen ca. 4 x 30 m³

Material:
glasfaserverstärkter kunststoff

Siehe Fotodoku

Leistungsumfang:

Abbruch, Demontage und Zerlegung von bestehenden GFK-Silo-Behältern (glasfaserverstärkter Kunststoff) inkl. aller anbautechnischen Komponenten (4 Stahlträger/Stützen mit Querverstrebung).

vollständige Demontage der Siloanlagen (Behälterkörper, Stützen, Aufbauten)
Trennen, Zerschneiden und Zerlegen in transportfähige Einheiten (Oder als Ganzes (Nach Wahl des AN))
ggf. Einsatz von Hebezeugen (Kran), Schneid- und Trenntechnik
Sicherung der Baustelle während der Arbeiten
Schutz angrenzender Bauteile und Anlagen
staub- und emissionsarme Ausführung nach Stand der Technik
Bereitstellung aller erforderlichen Geräte, Hilfsmittel und Personal

Abrechnungseinheit: Stück (Stk.)
Menge: 4,000 St.

**4.1.3 Entsorgung GFK-Silo-Behälter (nach Wahl AN)**
Fachgerechte Entsorgung und Verwertung von rückgebauten GFK-Silo-Behältern inklusive Stahlstützen und Befestigungsmaterialien

Leistungsumfang:
Übernahme, Transport und ordnungsgemäße Entsorgung bzw. Verwertung der beim Rückbau anfallenden GFK-Bauteile. (zerkleinert oder als Ganzes)

Verladung und Abtransport der rückgebauten GFK-Materialien/Stahlstützen
Transport zu einer zugelassenen Entsorgungs- oder Verwertungsanlage
Entsorgung nach Wahl des Auftragnehmers (AN) unter Beachtung der gesetzlichen Vorgaben
ggf. Zerkleinerung / Vorbehandlung zur Entsorgung
Nachweisführung über ordnungsgemäße Entsorgung (Entsorgungsnachweis, Wiegescheine etc.)
Einhaltung aller abfallrechtlichen und umweltrechtlichen Vorschriften

Besondere Hinweise:
Einstufung der Abfälle (z. B. AVV-Schlüssel) erfolgt durch den AN im Rahmen der gesetzlichen Bestimmungen.

Abrechnungseinheit: Stück
Menge: 4,000 St.

**4.1.4 Rückbau best. Stb-Fundment unter GFK-Behälter**
Rückbau von best. Fundamenten aus Stahlbeton,
im Bereich unter den GFK-Behältern

inkl. notwendiger Betonschneidearbeiten zum vollständigen Abbruch der best. Fundamente

Alle benötigten Arbeiten, Materialen und Geräte sind in den Einheitspreis mit einzukalkulieren

Ausbau und Entsorgung, Abrechnung gegen Vorlage des Wiegeschein und Aufmaß. Deponiegebühren sind in diese Position mit einzukalkulieren.

Angrenzende Gebäude und Bauteile sind unbedingt vor Beschädigung zu schützen.
Menge: 65,000 t

### Bereich 5 Kanalarbeiten Zulaufleitung DA 900 / STB DN 800 / Umgehungsleitung DA 900 / Fäkalanlieferung / Druckleitung Eselbach/Brauchwasserleitung (inkl. Abbruch)

#### Abschnitt 5.1 Erdarbeiten

*Hinweis: Hinweis Rohrgraben Umgehungsleitung Sand- und Fettfang*
Im Bereich der Umgehungsleitung neben dem Sand- und Fettfang kann aufgrund der angrenzenden Böschung kein "normaler Rohrgraben" hergestellt werden. Im diesem Bereich könnte großflächig das komplette Erdmaterial zwischen dem Sand- und Fettfang und der Böschung abgetragen werden. Sozusagen ein breites ebenes Planum (siehe Fotodoku) Ausführung nach Wahl des AN

Die Erdarbeiten (auch Bettung / Auffüllung etc.)  Rohrgräben gelten für alle unter Pkt. 5 beschriebenen Rohrleitungsarbeiten.

**5.1.1 Boden Kanalgraben Homogenbereich E1 lösen laden transportieren entsorgen**
Boden Homogenbereich E1  für Kanalgraben,
nach Abtrag Oberboden bzw. Asphalt o.ä.
profilgerecht lösen, laden, fördern,
auf LKW des AN und entsorgen.

Inklusive der Entsorgungsgebühren, Depniegebühren.

mit Behinderung durch Leitungsquerung etc. ist zu rechnen. Sicherung wird gesondert vergütet,
Homogenbereich E1

Vom AG können keine Bereitstellungsflächen oder Zwischenlagerplätze zur Verfügung gestellt werden.
Das Bodenmaterial muss vom AN nach dem Ausheben gleich abgefahren werden, auf einer Bereitstellungsfläche / einem Zwischenlager des AN gelagert werden, bis das Ergebnis der Abfalldeklaration  für dieses Bodenmaterial bereitsteht. Danach ist das Bodenmaterial vom AN zu entsorgen oder zu verwerten.

Homogenbereich E1: Auffüllung

Tiefe: 0,15 bis 0,6 m

Baugrund gemäß Baubeschreibung und
beiliegendem Baugrundgutachten.

Eine Vermischung der Auffüllung mit anderen Böden im Zuge des Aushubs ist zu vermeiden.

Beprobung, Deklarationsanalyse und Entsorgungsgebühren trägt der AN, siehe auch Pos. "Deklarationsanalyse"

Alle durch die voher genannten Erschwernisse entstehenden Kosten, sind in den Einheitspreis mit einzukalkulieren.

Mengenermittlung nach Aufmaß an der Entnahmestelle.
Menge: 150,000 m3
Leistungsbereichkatalog: 002

**5.1.2 Boden Kanalgraben Homogenbereich E2 lösen laden transportieren entsorgen**
Boden Homogenbereich E2  für Kanalgraben,
nach Abtrag Oberboden bzw. Asphalt o.ä.
profilgerecht lösen, laden, fördern,
auf LKW des AN und entsorgen.

Inklusive der Entsorgungsgebühren, Depniegebühren.

mit Behinderung durch Leitungsquerung etc. ist zu rechnen. Sicherung wird gesondert vergütet,
Homogenbereich E2

Vom AG können keine Bereitstellungsflächen oder Zwischenlagerplätze zur Verfügung gestellt werden.
Das Bodenmaterial muss vom AN nach dem Ausheben gleich abgefahren werden, auf einer Bereitstellungsfläche / einem Zwischenlager des AN gelagert werden, bis das Ergebnis der Abfalldeklaration  für dieses Bodenmaterial bereitsteht. Danach ist das Bodenmaterial vom AN zu entsorgen oder zu verwerten.

Homogenbereich E2: Sand, Kies, Schluff etc.

Tiefe: 0,6 bis 2,7 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 230,000 m3
Leistungsbereichkatalog: 002

**5.1.3 Boden Kanalgraben Homogenbereich E3 lösen laden transportieren entsorgen**
Boden Homogenbereich E3  für Kanalgraben,
nach Abtrag Oberboden bzw. Pflaster, Asphalt o.ä.
profilgerecht lösen, laden, fördern,
auf LKW des AN und entsorgen.

Inklusive der Entsorgungsgebühren, Depniegebühren.

mit Behinderung durch Leitungsquerung etc. ist zu rechnen. Sicherung wird gesondert vergütet,
Homogenbereich E3

Vom AG können keine Bereitstellungsflächen oder Zwischenlagerplätze zur Verfügung gestellt werden.
Das Bodenmaterial muss vom AN nach dem Ausheben gleich abgefahren werden, auf einer Bereitstellungsfläche / einem Zwischenlager des AN gelagert werden, bis das Ergebnis der Abfalldeklaration  für dieses Bodenmaterial bereitsteht. Danach ist das Bodenmaterial vom AN zu entsorgen oder zu verwerten.

Homogenbereich E3: Fels

Tiefe: 2,7 bis 5,5 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 15,000 m3
Leistungsbereichkatalog: 002

**5.1.4 Beprobung / Deklaration Aushubmaterial**
Fachgerechte Beprobung des anfallenden Aushubmaterials zur Bestimmung des ordnungsgemäßen Verwertungs- bzw. Entsorgungsweges.

Einschließlich:

repräsentativer Probenahme nach den einschlägigen Regelwerken, insbesondere LAGA PN 98,
erforderlicher Laboruntersuchungen,
Bewertung und Deklaration des Materials gemäß den jeweils geltenden Anforderungen, insbesondere ErsatzbaustoffV, BBodSchV und ggf. DepV,
Bestimmung des erforderlichen Abfallschlüssels nach AVV,
Erstellung und Übergabe des Probenahme- und Laborberichts einschließlich Deklaration.

Die Leistung ist einschließlich Probenahme, Probenaufbereitung, Probentransport, Laboranalyse und Dokumentation vollständig auszuführen.

Abrechnung: je untersuchter Materialcharge/Haufwerk

(Gilt für die komplette Maßnahme)
Menge: 3,000 St

**5.1.5 Zulage Handaushub beim Aushub**
Zulage zum Bodenhaushub Rohrgaben,
für Aushub in Handarbeit.
Menge: 10,000 m3

**5.1.6 Zulage Handaushub im Bereich kreuzender Bestandsleitungen**
Zulage zum Bodenhaushub Rohrgaben,
für Ausschachtung in Handarbeit im Bereich oberhalb, neben und unterhalb einer kreuzenden Bestandsleitungen.

Kabelbündel aus bis zu 8 einzelnen Leitung werden als eine Bestandsleitung abgerechnet.

Alle Erschwernisse bei Aushub durch Bestandsleitungen sind in diese Position mit einzukalkulieren.

Die Bestandsleitungen dürfen nicht beschädigt werden. Unter keinen Umständen.

Für die Massenermittlung wird jeweils 0,5 m neben / oberhalb / unterhalb der best. Leitung zusätzlich zum Außendurchmesser der Bestandsrohrleitung/Aussenkanten des Kabelbündels  abgerechnet.
Menge: 5,000 m3

**5.1.7 Verbau/Böschung 45° nach Wahl AN Gräben T bis 3 m**
Verbau für Rohrgräben und Baugruben, Schachtbauwerke

Die Ausführung der Baugruben-/Grabensicherung kann nach Wahl des Auftragnehmers mittels geeignetem Verbau oder standsicherer Böschung 45° erfolgen.

nach Wahl des AN,
Verbautiefe bis 3 m,
Breite bis 3 m

Verbau nach DIN 4124 und EN 1610 herstellen, vorhalten und wieder beseitigen.
Menge: 225,000 m2
Leistungsbereichkatalog: 006

**5.1.8 Zulage Verbau Gräben Bereich kreuzender Leitungen T bis 3,0 m**
Zulage zu vorheriger Position

Der Verbau muss in den Bereichen der neu zu erstellenden/bestehenden Leitungen ggf. ausgespart werden.
Dazu ist eine geeignete Verbauart/Verbausystem zu wählen.

Abgerechnet wird 1m² pro Durchführung einer Bestandsleitung/ Bestandsleitungspaket je verbauter Grabenwand

Bei angetroffenen kreuzenden Versorgungsleitungen sind die zu erwartenden Erschwernisse beim Einbringen sowie des Rückbaues des ausgeführten Verbaues in diese LV-Position einzukalkulieren.

Der Verbau ist im Bereich der kreuzenden Leitungen  auszusparen und der Boden durch geeignete Maßnahmen
auch Unterhalb der Leitungen zu sichern
Menge: 5,000 m2
Leistungsbereichkatalog: 006

**5.1.9 Bettungsschicht aus Schotter-Splitt-Brechsand-Gemisch liefern, einbauen, verdichten**
Bettungsschicht für Rohrleitung
in Rohrgräben mit Verbau,
Liefern, profilgerecht einbauen und verdichten, gem DIN 1610
sowie DWA-A 139, Regelausführung Bettungstyp 1

Verdichtungsgrad mind. DPr 100%,
Schichtdicke bis 30 cm,
Schotter-Splitt-Brechsand-Gemisch, Körnung 0/11.
Menge: 35,000 m3
Leistungsbereichkatalog: 002

**5.1.10 Rohrumhüllung Kanal aus Splitt liefern, einbauen, verdichten**
Rohrumhüllung für Rohrleitung
in best. Rohrgraben herstellen,
liefern, einbauen, verdichten

bis 30 cm über Rohrscheitel.
Splitt, Körnung 5/11

Mengenermittlung nach Aufmaß in eingebautem
Zustand oder Lieferscheine.
Menge: 120,000 m3
Leistungsbereichkatalog: 002

**5.1.11 Bodenaustausch Rohrauflager liefern, einbauen, verdichten**
Bodenaustausch liefern, einbauen und verdichten,
in Bereich von aufgeweichten Böden.

Verdichtungsgrad mind. DPr 97%,
Schichtdicke 30 cm,
Schotter-Split-Brechsand-Gemisch, Körnung 0/56.
Menge: 20,000 m3

**5.1.12 Rohrgrabenverfüllung mit Siebschutt liefern, einbauen, verdichten**
Schichtenweises Verfüllen mit Siebschutt von Rohrleitungsgräben
Liefern, schichtenweises Einbauen, Verdichten

Verformungsmodul mind. EV2 45 MN/m2,

Siebschutt Körnung 0/45

Verfüllhöhe bis 3,0 m.
Menge: 120,000 m3

#### Abschnitt 5.2 Rohrleitungsarbeiten PE DA900 / STB DN800 / Schächte

*Hinweis: Hinweis Kernbohrungen*
Hinweis Kernbohrungen

Kernbohrungen mittels Diamantbohrkrone in Stahlbeton herstellen ggf. zum Ausbohren/Überbohren von Stahlrohren  inkl. dem Durchtrennen der Stahlbewehrung bzw .dem Mauerflansch sowie Arbeiten wie Absaugen von Wasser, Verlegen, Vorhalten und Entfernen von Versorgungsleitungen etc.  Entsorgung der Bohrkerne und des Wassers, Versiegeln der Betonoberfläche in der Kernbohrung mit einer wasserdichten Beschichtung aus zwei Komponenten, einer Grundierung und einem Speziallack (oder nach Vorgabe des RRD Herstellers), Reinigen des Arbeitsbereiches.
Die Lage der Kernbohrungen (mit evtl. Erschwernissen) ist den beiliegenden Plänen zu entnehmen und so in die Kalkulation mit zu berücksichtigen.

*Hinweis: Kunststoffrohre und Formstücke aus HDPE nach DIN*
Kunststoffrohre und Formstücke aus HDPE nach DIN
8074/75, PN 10, in Stangen.
Allgemeine Güteanforderungen nach DIN 8075 Teil 2.

Die geltenden Normen und Vorschriften
(DIN 8074, DIN 8075 Teil 2 usw.) müssen für
die Kunststoffrohre, -Formstücke und Armaturen
beachtet werden.

Die Verarbeitung, Verlegung bzw. Montage hat
nach den geltenden Normen und Vorschriften
sowie nach den technischen Vorschriften der
Hersteller zu erfolgen.

Armaturen und Formstücke sind mind. mit der
angegebenen Druckstufe des zugehörigen
Kunststoffrohres auszuführen.
Rohr- bzw. Lagerschellen für Kunststoffleitungen
nach DVS 2210-1.

Elektroschweissmuffen sind nur dort zu verwenden, wo
aus montagetechnischen Gründen keine
Stumpfschweissverbindung hergestellt werden kann.

Die Verlegung der PEHD Rohrleitungen kann sowohl im
Rohrkanal bzw. Maschinenraum, als auch im Rohrgraben
erfolgen.

Vom AN sind für alle Rohrleitungen, insbesondere für Kleinleitungen Abrechnungspläne oder Isometrien anzufertigen, die alle Details (z.B. Halterungen, Einzellängen, Formstücke, Werkstoffe, Positionsnummer) der Abrechnung enthalten. Einzelne Aufmaßblätter ohne entsprechende Nachweise werden nicht anerkannt!

**5.2.1 Prüffähige Rohrstatik Hochlast erstellen**
*** Pauschalposition
Statische Berechnungen Rohrstatik

Statische Berechnung für HDPE DA 900 SDR 17

Für die Rohrstatik gilt DIN EN 1295, Berechnungsverfahren nach ATV-A 127.

anstehende Bodenarten: siehe Baugrundgutachten
Scheitelüberdeckung:  siehe Längsschnitte
Grundwasser:  siehe Bodenaufschluss

Statische Berechnung für die Kanalverlegung in offener Bauweise.

Die statische Berechnung ist dem AG vor Beginn der Baumaßnahme zur Prüfung und Freigabe vorzulegen.
Menge: 1,000 psch

**5.2.2 Rohrleitung Umgehungsleitung HDPE DA 900 SDR 17 liefern und verschweißen**
Rohrleitung HDPE DA 900 SDR 17

für Abwasser

Liefern, in offenen Rohrgräben verlegen und verschweißen

als Stangenware

Liefern und Schweißen der Leitung, einschließlich Schweißverbindungen mittels Heizelementstumpfschweißungen der HDPE-Leitung (Innenwülste sind zu entfernen) oder Elektroschweißmuffen.

Verlegetiege bis 3,0 m.

inkl. Zuschnitt für Pass- und Kurzstücke.

Rohr Hersteller / Typ: '.'

(vom Bieter anzugeben)
Menge: 60,000 m

**5.2.3 Zulage Rohrbogen nahtlos gedrückt aus HDPE DA 900 SDR 17, 45 - 90°**
Rohrbogen aus HDPE DA 900 SDR 17
Durchm. DA 900, 45 - 90 Grad
(mind. r = 1,5 x d)
für Stumpfschweißung
bzw. Verwendung von
Elektroschweißmuffe;

liefern und montieren
Menge: 1,000 St

**5.2.4 Zulage Rohrbogen nahtlos gedrückt aus HDPE DA 900 SDR 17 0 - 45°**
Rohrbogen aus HDPE DA 900 SDR 17,
Durchm. DA 900  0 - 45 Grad
(mind. r = 1,5 x d)
für Stumpfschweißung
bzw. Verwendung von
Elektroschweißmuffe;

liefern und montieren
Menge: 2,000 St

**5.2.5 Zulage Elektroschweißmuffe**
Elektroschweißmuffe HDPE DA 900 SDR 17
für Rohraußendurchmesser 900 mm
zum Verbinden der einzelnen
Rohre bzw. Formstücke;

liefern und montieren
Menge: 15,000 St

**5.2.6 Rohrleitung Zulaufleitung STB DN 800 liefern und verbauen**
Rohrleitung Stahlbeton STB DN 800

für Abwasser (Zulaufleitung zum Geröllfang)

Liefern, in offenen Rohrgräben verlegen. einschließlich erforderlicher Nebenleistunge

Verlegetiege bis 2,5 m.

inkl. Zuschnitt für Pass- und Kurzstücke.

Rohr Hersteller / Typ: '.'

(vom Bieter anzugeben)
Menge: 25,000 m

**5.2.7 Abbruch Bestandsschacht / Entsorgung**
Bestehendes Stahlbeton-Schachtbauwerk vollständig abbrechen, ausbauen und fachgerecht entsorgen.

Abmessung  ca. 2,00 x 1,80 m  Tiefe von ca. 2,00 m.
(Form: rechteckig)

Der Rückbau umfasst sämtliche vorhandenen Stahlbetonbauteile einschließlich Schachtwänden, Bodenplatte, Abdeckung sowie vorhandener Einbauteile, soweit vorhanden.

Freilegen des Bauwerkes, soweit erforderlich,
Inklusive Entsorgung und Entsorgungsgebühren

Einschließlich sämtlicher Nebenleistungen:
Menge: 1,000 St

**5.2.8 Schacht Beton-/Stahlbetonfertigteile DN1500 5276/0.9**
Schacht aus Betonfertigteilen herst. Schachtbauwerk 5276/0.9
Schacht aus Betonfertigteilen herst.

Tiefe Fließsohle - Deckeloberkante [m]: 1,75
inkl. Lieferung und Einbau
Schachtunterteil:
Schachtunterteil aus Betonfertigteil (SU-M),
DIN V 4034-1 Typ 1 und DIN EN 1917, mit
Steighilfe aus zweiläufigen Steigeisen aus Guss mit Aufkantung,
DIN V 1264 und DIN EN 13101,
halbkreisförmigem Durchlaufgerinne mit Durchmesser
entsprechend der abgehenden Rohrleitung,
auf 20 cm dicker Fundamentplatte aus Beton,
einschl. Rohreinbindung für die Zu- und Ableitung
mit den dazugehörigen Elastomer-Dichtungen,
DIN EN 681 und DIN 4060, herstellen.
Beton für Fundamentplatte:
Druckfestigkeitsklasse C12/15,

Zuleitung: DN 500 STB
Ableitung: DN 800 STB

Schachtdurchmesser DN 1500.

Schacht aus Fertigteilschachtringen
aus Beton (SR-M), DIN V 4034-1 Typ 1 und

Höhenangleichung für Schachtabdeckungen durch
Einbau von Auflagerringen, DIN V 4034-1 Typ 1
und DIN EN 1917, aus Beton herstellen.
Einbau vollfugig auf Mörtelbett aus Fertigzementmörtel
Druckfestigkeit fck,cube des Mörtels min. 20 N/mm2,
Zement Art CEM I, max. w/z 0,50, frost-/tausalz-
beständig.
Maximal 3 Ausgleichsringe einbauen.
Schachtabdeckung mit einwalzbarem
Einbauteil in Asphaltoberbau herstellen. (Falls Asphaltoberbau)
Inkl. Schachtabdeckung. (Hochwasserdicht)
Einbau nach Einbauvorschriften des Herstellers.
Klasse D 400, entsprechend DIN EN 124, lw. 605, BH
125, RAL-GZ 692 mit Ringschmutzfänger nach DIN 1221.
Menge: 1,000 St
Leistungsbereichkatalog: 009

**5.2.9 Abschotten Kanal/Gerinne / Dammbalken, Bauholz etc.**
Montage, Vorhalten und Demontage von Abschottungen für Gerinne und Rohrleitungen gegen den Wasserzufluss im Gerinne, Gerinnen und Rohrleitungen, sowie zur  Trockenhaltung der Baubereiche während der Dauer der Kernbohrung und Rohreinbindung.

Montageort: Zulaufgerinne zum Sand- und Fettfang (Kernbohrung DN1000 trocken halten)

Kanalnennweite: DA 900

Leistung einschl. Material und Zubehör zum Abdichten des Kanals / Rohrleitung

Auswahl der Abdichtung durch AN (Bauholz, Dammbalken, Stahlplatten, Schalungssysteme, etc.)
Menge: 2,000 St

**5.2.10 Zulage Umschluss Kanal**
*** Pauschalposition
Zulage für Umschluss des Kanalbestandes innerhalb eines Zeitfensters von max. 10 Stunden

Zulage zur Herstellung des Umschlusses (Abbruch alter Schacht, neubau neuer Schacht) des neu hergestellten Kanals an den bestehenden Kanal innerhalb eines vorgegebenen Zeitfensters von maximal 10 Stunden.

Der Umschluss ist in einem zusammenhängenden Arbeitsgang durchzuführen. Innerhalb des vorgegebenen Zeitfensters sind sämtliche für den Umschluss erforderlichen Arbeiten auszuführen, sodass die bestehende Kanalhaltung nach Abschluss der Arbeiten wieder uneingeschränkt betriebsbereit ist.

Einbau und Abdichtung sämtlicher Rohrverbindungen,
sämtliche Erschwernisse aufgrund des begrenzten Ausführungszeitfensters.
Menge: 1,000 psch

*Hinweis: Druckprüfungen Rohre aus thermoplastischen Kunststoff*
Druckprüfung Rohrleitung da 900 SDR 17

von einwandigen vorgenannten Rohrleitungen sind unter Einhaltung der DVS - Richtlinie 2210 - 1 und unter Beachtung der Herstellerrichtlinien durchzuführen.

Die Druckprüfung des Rohres ist  mit Wasser vorzunehmen.

Der Prüfanschluss hat an der tiefsten Stelle des zu prüfenden Rohrleitungsabschnittes zu erfolgen. Für eine ausreichende Entlüftung ist zu sorgen.

Die Rohrleitungen sind u.U. Abschnittsweise zu prüfen. Bei Schnittstellen zu Bestandsrohrleitungen ist eine gemeinsame Druckprüfung durchzuführen.

In diese Position sind die Kosten für die Druckprüfungen inkl. Messgeräten und Personal einzukalkulieren.

Die Prüfergebnisse sind vor Inbetriebnahme dem Auftraggeber als Prüfprotokolle vorzulegen. Die Prüfprotokolle (incl. Schreiberaufzeichnungen mit Zeitachse) sind mit der Bestandsdokumentation zu übergeben.

**5.2.11 Druckprüfung von Wasser gefüllten Kunststoff Rohrleitungen und Anlagenteilen**
als Innendruckprüfung von Druckrohrleitungen für Abwasser gem. DIN EN 805, DVGW Arbeitsblatt W400-2 und BG RCI T039 (Druckprüfungen von Druckbehältern und Rohrleitungen, Flüssigkeitsdruckprüfungen und Gasdruckprüfungen)

Rohrleitungswerkstoff: 'PE'

Rohrleitungsnennweite: 'bis einschl. DA900'

Prüfmedium: 'Wasser'

Prüfdruck entspricht dem 1,5fachen des max. Betriebsüberdruck  gemäß den zusätzlichen technischen Vertragsbedingungen

Durchführung der Druckprüfung bestehend aus:

- Absperrung von nicht zu prüfenden Abschnitten (z.B. Schieber schließen, Blindscheibe zwischen best. Flanschverbindung setzen, Blindflansch an best. Flanschverbindung setzen);
- Füllen und Entleeren des zu prüfenden Rohrleitungsabschnittes inkl. der Beistellung der benötigten Druckerzeugungs- bzw. Druckerhöhungsanlagen, Befüll- bzw. Entleerungsschläuche, Absperrarmaturen, sonstiger benötigter Werkzeuge u. Geräte
- Beistellung der Messgeräte (Druckschreiber)
- Erstellung des Prüfprotokolls.
- Beistellung Fachpersonal

Das Prüfprotokoll mit Ausdruck des Druckschreibers ist Bestandteil der Dokumentation.
Insbesondere bestehend aus folgenden Rohrleitungen:

Rohrleitung HDPE DA 900 SDR 17

Die zu prüfenden Rohrabschnitte sind mit der Bauleitung
abzustimmen.

Für nachträgliche durch den Auftragnehmer verschuldete Änderung an einem bereits geprüften Rohrleitungsabschnitt ist eine erneute Druckprüfung auf Kosten des Auftragnehmers durchzuführen
Menge: 80,000 m

#### Abschnitt 5.3 Rückbau / Abbruch bestehender Kanal /

**5.3.1 Abbruch Kanal STB DN 500 / Entsorgung**
Bestehenden Kanal aus Stahlbeton, Nennweite DN 500, einschließlich aller erforderlichen Nebenarbeiten vollständig rückbauen.

Die Leistung umfasst insbesondere:

Freilegen des Kanals, soweit für den Ausbau erforderlich.
Fachgerechtes Trennen und Zerkleinern des Stahlbetonkanals mittels geeigneter Geräte und Verfahren.

Ausbau sämtlicher Kanalrohre einschließlich eventuell vorhandener Formstücke, Muffen und sonstiger Einbauteile.
Aufnehmen, Verladen und Abtransport sämtlicher anfallender Abbruchmaterialien.

Fachgerechte Entsorgung bzw. Verwertung des ausgebauten Materials einschließlich aller Entsorgungsgebühren
Menge: 35,000 m

**5.3.2 Rohrgrabenverfüllung/ Auffüllung mit Siebschutt liefern, einbauen, verdichten**
Schichtenweises Verfüllen mit Siebschutt von rückgebauten Rohrleitung bzw. Rohrleitungsgräben
Liefern, schichtenweises Einbauen, Verdichten

Verformungsmodul mind. EV2 45 MN/m2,

Siebschutt Körnung 0/45

Verfüllhöhe bis 3,0 m.
Menge: 50,000 m3

#### Abschnitt 5.4 Schachtbauwerk Einbindung Umgehungsleitung

*Hinweis: Hinweis Ausführung*
Im Anschluss zum Sand- und Fettfang wir die Umgehungsleitung an den bestehenden Kanal DN700 angeschlossen. Hierfür wird ein Schacht in Ortbeton hergestellt.
Der Schacht wird im laufenden Betrieb gebaut. D.h. der Schacht wird aus Ortbeton um den bestehenden Kanal herumgebaut und anschließend wird der kanal DN 700 STB im Schachtbauwerk mittels Seilsäge o.ä. getrennt.

*Hinweis: Hinweis Ringraumdichtungen*
Hinweis Ringraumdichtungen drückendes Wasser

als Dichtungseinsatz zur Abdichtung für hohe Beanspruchung gegen drückendes Wasser

Ausführung
Dichtung passend für Faserzementhülse bzw. für Kernbohrung,
als nichtgeteilte Dichtung, doppelt dichtend,
profilierte Stahlringe in Edelstahl,
aus EPDM, wasserdicht bis Wassersäule 7m.

Temperaturbeständig von - 40° C bis + 120° C

Alle Teile abwasserbeständig

Alle Stahlteile aus Werkstoff 1.4571

Die Dichtungseite Richtung Wasser/Abwasser ist so zu gestalten dass keine Ablagerungen Verzopfungen entstehen können. Dazu sind Hutmuttern (Kunstoff oder VA) einzukalkulieren.

**5.4.1 Boden für Schachtbauwerk Homogenbereich E1 lösen laden transportieren entsorgen**
Boden Homogenbereich E1  für Baugrube Schachtbauwerk (Ortbeton),
nach Abtrag Oberboden bzw. Asphalt o.ä.
profilgerecht lösen, laden, fördern,
auf LKW des AN und entsorgen.

Inklusive der Entsorgungsgebühren, Depniegebühren.

mit Behinderung durch Leitungsquerung etc. ist zu rechnen. Sicherung wird gesondert vergütet,
Homogenbereich E1

Vom AG können keine Bereitstellungsflächen oder Zwischenlagerplätze zur Verfügung gestellt werden.
Das Bodenmaterial muss vom AN nach dem Ausheben gleich abgefahren werden, auf einer Bereitstellungsfläche / einem Zwischenlager des AN gelagert werden, bis das Ergebnis der Abfalldeklaration  für dieses Bodenmaterial bereitsteht. Danach ist das Bodenmaterial vom AN zu entsorgen oder zu verwerten.

Homogenbereich E1: Auffüllung

Tiefe: 0,15 bis 0,6 m

Baugrund gemäß Baubeschreibung und
beiliegendem Baugrundgutachten.

Eine Vermischung der Auffüllung mit anderen Böden im Zuge des Aushubs ist zu vermeiden.

Beprobung, Deklarationsanalyse und Entsorgungsgebühren trägt der AN, siehe auch Pos. "Deklarationsanalyse"

Alle durch die voher genannten Erschwernisse entstehenden Kosten, sind in den Einheitspreis mit einzukalkulieren.

Mengenermittlung nach Aufmaß an der Entnahmestelle.
Menge: 10,000 m3
Leistungsbereichkatalog: 002

**5.4.2 Boden Schachtbauwerk Homogenbereich E2 lösen laden transportieren entsorgen**
Boden Homogenbereich E2  für Baugrube Schachtbauwerk (Ortbeton),
nach Abtrag Oberboden bzw. Asphalt o.ä.
profilgerecht lösen, laden, fördern,
auf LKW des AN und entsorgen.

Inklusive der Entsorgungsgebühren, Depniegebühren.

mit Behinderung durch Leitungsquerung etc. ist zu rechnen. Sicherung wird gesondert vergütet,
Homogenbereich E2

Vom AG können keine Bereitstellungsflächen oder Zwischenlagerplätze zur Verfügung gestellt werden.
Das Bodenmaterial muss vom AN nach dem Ausheben gleich abgefahren werden, auf einer Bereitstellungsfläche / einem Zwischenlager des AN gelagert werden, bis das Ergebnis der Abfalldeklaration  für dieses Bodenmaterial bereitsteht. Danach ist das Bodenmaterial vom AN zu entsorgen oder zu verwerten.

Homogenbereich E2: Sand, Kies, Schluff etc.

Tiefe: 0,6 bis 2,7 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 15,000 m3
Leistungsbereichkatalog: 002

**5.4.3 Verbau / Böschung nach Wahl AN Gräben / Baugruben T bis 2,5 m**
Verbau / Böschung für Rohrgräben und Baugruben, Schachtbauwerke

nach Wahl des AN, Optional Böschung
Verbautiefe bis 2,5 m,

Verbau nach DIN 4124 und EN 1610 herstellen, vorhalten und wieder beseitigen.
Menge: 20,000 m2
Leistungsbereichkatalog: 006

**5.4.4 Erdplanum herstellen verdichten**
Erdplanum herstellen und mit geeignetem Gerät verdichten,

Boden/Standfläche von überschüssigem Boden befreien, auf ein Niveau abziehen,

Genauigkeit +/- 2,5 cm,

Untergrund verdichten mind. DPr mind 95%
Verformungsmodul Ev2 auf der Oberfläche >= 45 MN/m²,
Menge: 10,000 m2

**5.4.5 Nachverdichten DPr1 EV2 45MPa**
Nachverdichten von Flächen

vorhandenes Erdplanum und Frostschutz- /
im Bereich Aushub für Ortbetonschacht
Verdichtungsgrad mind. DPr 1,
Verformungsmodul mind. EV2 45 MPa,

Ausführung in Teilflächen.
Menge: 10,000 m2
Leistungsbereichkatalog: 080

**5.4.6 FSS 0/45 liefern / Tragschicht**
Unterbau für Fertigteilschacht auf Erdplanum

aus Baustoffgemisch für Frostschutzschicht,
Schotter-Split-Brechsand-Gemisch, Körnung 0/45,  liefern und fachgerecht verbauen. Inklusive verdichten.

Sieblinie und Eignungsnachweis des verbauten Materials ist der örtlichen Bauleitung vorzulegen.

Die Tragschicht muss plan sein.

Materialstärke 30 cm
Menge: 3,000 m3
Leistungsbereichkatalog: 080

**5.4.7 Trennschicht PE-Folie 1-lagig unter Sauberkeitsschicht**
Trennschicht aus PE-Folie,

Dicke 0,3 mm,

1-lagig, Stöße überlappen

unter Sauberkeitsschicht, auf Ausgleichs- / Filterschicht

auf waagrechten Untergrund
Menge: 4,000 m2

**5.4.8 Ortbeton Sauberkeitsschicht Beton waagrecht**
Ortbeton der Sauberkeitsschichten,
Untergrund waagrecht,
obere Betonfläche waagrecht,
als unbewehrter Beton,
Normalbeton C12/15 DIN EN 206-1, DIN 1045-2,
Dicke 10 cm.
Menge: 4,000 m²

**5.4.9 Schalung Bodenplatte waagrecht**
Schalung der Bodenplatte, als Randschalung,
einhäuptig,
Bauteilhöhe bis ca. 0,30 m.
Menge: 3,000 m2

**5.4.10 Ortbeton Bodenplatte Stahlbeton C30/37**
Ortbeton Bodenplatte, obere Betonfläche waagerecht,

aus Stahlbeton,

Normalbeton C 30/37 DIN EN 206-01, DIN 1045-2,
natürliche Gesteinskörnung,

Expositionsklassen:

 XC4, XA 1

Feuchtigkeitsklasse WU
Dicke Bodenplatte 0,30 m

Ausführung gemäß Zeichnung.

Die "Hinweise und Forderungen zu Schal- und Betonarbeiten" sind entsprechend zu Beachten und mit einzukalkulieren.
Menge: 0,700 m3
Leistungsbereichkatalog: 013

**5.4.11 Schalung Bauwerkswand H bis ca. 2,0m**
Schalung /Bauwerkswand,
doppelhäuptig, durchgeankert,

im Grundriss geknickt, (quadratisch)

Schalungshaut geeignet für sichtbar bleibende Betonflächen, mit normalen Anforderungen,
Klasse SB 2 gemäß DBV-Merkblatt "Sichtbeton",
Ausgabe August 2015,

Schalhautstöße stumpf mit zusätzlichem Dichtungsband,
Stöße geordnet,

Hüllrohr aus Faserzement,
Ankerstellen bündig

Bauteildicke 30 cm

Bauteilhöhe ca. 2 meter

4 Seiten

Der bestehende kanal ist als "störend" mit einzukalkulieren

inkl. ggf. erforderlicher Stirnschalung,
inkl. aller statisch erforderlichen Befestigungen

Die "Hinweise und Forderungen zu Schal- und Betonarbeiten" sind entsprechend zu Beachten und mit einzukalkulieren.
Menge: 12,000 m2

**5.4.12 Quellfugenband**
Quellfugenband zur planmäßigen Abdichtung der Arbeitsfuge Rohr-Bauwerk,
liefern und nach Angabe des Herstellers fachgerecht verlegen. ,
Befestigungsmaterialien sind in den Einheitspreis miteinzurechnen.
Menge: 5,000 m

**5.4.13 Schalung Öffnung Rohrleitung DN 700 STB**
Schalung Öffnung  Rohrleitung als Zulage zum einbetonieren der Rohrleitung DN 700 STB
Menge: 2,000 St
Leistungsbereichkatalog: 013

**5.4.14 Ortbeton Aussenwände Stahlbeton C25/30 XC3**
Ortbeton Aussen-/Innenwände, obere Betonfläche waagerecht,

aus Stahlbeton,

Normalbeton C 25/30 DIN EN 206, DIN 1045-2,
natürliche Gesteinskörnung,
Expositionsklassen:
  XC3  (Bewehrungskorrosion durch Karbonatisierung, wechselnd nass und trocken),

Feuchtigkeitsklasse WO

Wandstärke 0,30 m
Oberkante waagrecht
Bauteilhöhe ca. 2 meter

Ausführung gemäß Zeichnung.

Die "Hinweise und Forderungen zu Schal- und Betonarbeiten" sind entsprechend zu Beachten und mit einzukalkulieren.

Lichte Weite Schachtbauwerk 1,5 x 1,5 Meter
Menge: 4,000 m3
Leistungsbereichkatalog: 013

**5.4.15 Futterrohr Faserzement NW 900mm L 30cm**
Futterrohr aus Faserzement, zum Einbetonieren,
zum Einbau von wasserdichten  Rohrdurchführungen,
mit profilierter Außenflächen, Nennweite innen 900 mm,
Länge 30 cm,
liefern und lagerichtig in die Schalung einbauen.

Einbetonieren für Rohreinführung PE DA 900
Menge: 1,000 St
Leistungsbereichkatalog: 013

**5.4.16 Ringraumdichtung - Dichtungseinsatz**
Ringraumdichtung passend für Kernbohrungen bzw. Futterrohr o.ä. DN 1000
Für PE-Rohr-Außendurchmesser 900 mm ( HDPE SDR17)
Die Ringraumdichtungen als wasser- und gasdichte Durchführung. Wartungsfrei und ohne Nachspannen dicht. Dicht gegen drückendes Wasser bis min. 2,0bar.

Produkt der Hauff oder gleichwertig
Herstellerdaten

Fabrikat: '..........'

Typ: '..........'

liefern und montieren
Menge: 1,000 St

**5.4.17 Zulage Einbindung Rohranschlüsse bei der Betonage / erschwerte Ausführung**
Zulage Einbindung der Rohrleitungen beim betonieren
2 x STB DN 700
1 x PE DA900

Fachgerechter Anschluss der Rohrleitungen an das neue Schachtbauwerk. Inklusive sonstiger Muffen, Dichtungen o.ä.

Vergütung pro Leitung
Menge: 3,000 St

**5.4.18 Rohrschnitt STB DN 700**
Bestehendes Stahlbetonrohr DN 700 sägen/trennen zum Einbinden Fertigteilschacht. Rohrschnitt im Schacht mit Seilsäge o.ä. (siehe Hinweis)
Menge: 2,000 St

**5.4.19 Sicherung Kanalrohr STB DN 700**
*** Pauschalposition
Das bestehende Stahlbetonrohr DN 700 ist während den Aushub und Betonierarbeiten zu sichern. Aufhängung mit Balken o.ä.
Menge: 1,000 psch

**5.4.20 Baugrubenverfüllung mit Fremdmaterial liefern, einbauen, verdichten**
Schotter-Split-Brechsand-Gemisch liefern, schichtenweise einbauen und verdichten, als Baugrubenverfüllung
Schichtendicke in Abhängigkeit des Größtkorns.

Schotter-Split-Brechsand-Gemisch, Körnung 0/45,

Verformungsmodul mind. EV2 80 MN/m2,
Verdichtungsgrad mind. DPr 1,0
Menge: 3,000 m3

#### Abschnitt 5.5 Fäkalanlieferung DA 110

*Hinweis: Fäkalanlieferung DA 110 x 6,3*
Fäkalanlieferung

**5.5.1 Rohrleitung PE-HD DA 110 liefern und verschweißen**
PE-HD; DA 110

aus PE-HD, für Abwasser

Liefern, in offenen Rohrgräben verlegen und verschweißen

als Stangenware oder Ringware

Liefern und Schweißen der Druckleitung, einschließlich Schweißverbindungen mittels Heizelementstumpfschweißungen der PE HD Rohre (Innenwülste sind zu entfernen) oder Elektroschweißmuffen.

Verlegetiege bis 2,5 m.

inkl. Zuschnitt für Pass- und Kurzstücke.

Rohr Hersteller / Typ: '..........'

(vom Bieter anzugeben)
Menge: 30,000 m

**5.5.2 Rohrschnitt PE-HD; DA 110**
Rohrschnitt PE-HD; DA 110

Bestehendes  Abwasserrohr "Fäkalleitung" schneiden / Rohrschnitt
Menge: 1,000 St

**5.5.3 Zulage Rohrbogen nahtlos gedrückt aus PE-HD DA 110 0- 90°**
Rohrbogen aus PE-HD DA 110
Durchm. DA63, 0-90 Grad
(mind. r = 1,5 x d)
für Stumpfschweißung
bzw. Verwendung von
Elektroschweißmuffe;

liefern und montieren
Menge: 5,000 St

**5.5.4 Zulage Elektroschweißmuffe**
Elektroschweißmuffe
für Rohraußendurchmesser DA 110 mm
zum Verbinden der einzelnen
Rohre bzw. Formstücke;

liefern und montieren
Menge: 5,000 St

**5.5.5 Druckprüfung Druckrohr Wasser bis DN/OD110**
Druckprüfung DIN EN 805, als Vorprüfung, an Druckrohrleitungen aus PE, für Wasser, bis DN/OD 110,
 Wasser liefern und ableiten.
Menge: 30,000 m
Leistungsbereichkatalog: 043

**5.5.6 Zulage Umschluss**
Zulage für den Umschluss der Leitung an die bestehende Leitung.
Menge: 1,000 St

#### Abschnitt 5.6 Druckleitung Eselbach DA 63 SDR 11

*Hinweis: Druckleitung Eselbach*
Die Druckleitung Eselbach wird teils zurückgebaut und an das neue Gerinne zum Rechengebäude angeschlossen.

**5.6.1 Rohrleitung PE-HD DA 63 liefern und verschweißen**
PE-HD; DA 63 SDR11

aus PE-HD, für Abwasser

Liefern, in offenen Rohrgräben verlegen und verschweißen

als Stangenware oder Ringware

Liefern und Schweißen der Druckleitung, einschließlich Schweißverbindungen mittels Heizelementstumpfschweißungen der PE HD Rohre (Innenwülste sind zu entfernen) oder Elektroschweißmuffen.

Verlegetiege bis 2,5 m.

inkl. Zuschnitt für Pass- und Kurzstücke.

Rohr Hersteller / Typ: '..........'

(vom Bieter anzugeben)
Menge: 10,000 m

**5.6.2 Rohrschnitt PE-HD; DA 63**
Rohrschnitt PE-HD; DA 63 SDR11

Bestehendes Abwasserrohr Druckleitung Esselbach kürzen / Rohrschnitt
Menge: 2,000 St

**5.6.3 Rückbau Rohrleitung PE-HD; DA 63**
Rückbau Rohrleitung PE-HD; DA 63 SDR11

Bestehendes Abwasserrohr Druckleitung Esselbach Rückbauen inklusive Entsorgung
Menge: 10,000 m

**5.6.4 Zulage Rohrbogen nahtlos gedrückt aus PE-HD DA 63 0- 90°**
Rohrbogen aus PE-HD DA 63
Durchm. DA63, 0-90 Grad
(mind. r = 1,5 x d)
für Stumpfschweißung
bzw. Verwendung von
Elektroschweißmuffe;

liefern und montieren
Menge: 4,000 St

**5.6.5 Zulage Vorschweißbund + Losflansch, da 63**
Vorschweißbund nach DIN 15494 und 16963, Dichtfläche gerillt,
Verbindung durch Stumpfschweißen oder E-Schweißmuffe, mit langem Stutzen

inkl. dazugehörigen Losflansch (Lochkreis PN 16 nach EN 1092-1, Farbe gleich wie Rohrleitung.),

Maße: 'DA 63' mm

Werkstoff Vorschweißbund: 'PE-HD'

Werkstoff Losflansch: 'PP mit Stahlkern'

  UV resistent

Inkl. der erforderlichen Elektroschweißmuffen (zur Verbindung der Rohrstücke)

inkl. Pass- und Trennschnitte

liefern und montieren
Menge: 2,000 St
Leistungsbereichkatalog: Maschine

**5.6.6 Zulage Elektroschweißmuffe**
Elektroschweißmuffe
für Rohraußendurchmesser DA 63 mm
zum Verbinden der einzelnen
Rohre bzw. Formstücke;

liefern und montieren
Menge: 4,000 St

**5.6.7 Druckprüfung Druckrohr Wasser bis DN/OD63**
Druckprüfung DIN EN 805, als Vorprüfung, an Druckrohrleitungen aus PE, für Wasser, bis DN/OD 63,
max. Rohrleitungslänge 15 m, Wasser liefern und ableiten.
Menge: 10,000 m
Leistungsbereichkatalog: 043

**5.6.8 Schachtbauwerk DN 1000 ausbauen und zwischenlagern**
Bestehnden Kontrollschacht DN 1000 zur Abschieberung der Druckleitung Esselbach ausbauen und zwischenlagern.
Der Schacht ist Beschädigungsfrei auszubauen und zwischenzulagern.
Menge: 1,000 St

**5.6.9 Schachtbauwerk DN 1000 zwischengelagert einbauen**
Zwischengelagerten Schacht DN 1000 der Druckleitung Esselbach aufnehmen und wiedereinbauen.
Inklusive dem Unterbau/Auffüllung etc.
Menge: 1,000 St

#### Abschnitt 5.7 Brauchwasserleitung

**5.7.1 Brauchwasserleitung DN 80 PE HD**
PE HD DN 80 mm, SDR 11 Brauchwasserleitung
Lieferung, zwischenlagern, laden und - auslegen sowie verschweißen der Rohre (nur Auszuführen von ausgebildeten Kunststoffshcweißern nach Arbeitsblatt DVGW GW 330)
Menge: 10,000 m
Leistungsbereichkatalog: 043

**5.7.2 Zulage Muffe/Elektroschweißmuffe**
Muffe/Kupplung etc. / Elektroschweißmuffe
für Rohraußendurchmesser DN 80  mm
zum Verbinden der einzelnen
Rohre bzw. Formstücke;

liefern und montieren

Elektroschweißen darf nur von dafür ausgebildeten Fachkräften durchgeführt werden.
Menge: 3,000 St

**5.7.3 Zulage Formstücke/Bögen/Abzweige/ etc.**
Zulage zu Rohrleitung
PE DN 80 SDR 11 Wasserleitung  Formstücke/Abzweige/Bögen/T-Stücke oder ähnliches.
liefern und montieren
Menge: 4,000 St

**5.7.4 Anschluss an bestehende Leitung**
*** Pauschalposition
Anschluss an die bestehende Leitung mittels Kupplung oder Muffe
Menge: 1,000 psch

**5.7.5 Verbau nach Wahl AN Gräben T bis 2,0 m**
Verbau für Rohrgräben und Baugruben Schachtbauwerke

nach Wahl des AN,
Verbautiefe bis 2,0 m,

Verbau nach DIN 4124 und EN 1610 herstellen, vorhalten und wieder beseitigen.

Der Verbau muss auf die bestehenden Bodenverhältnisse abgestimmt sein. Verbaulücken sind auszustopfen.
Menge: 20,000 m2
Leistungsbereichkatalog: 006

**5.7.6 Rohrumhüllung mit Sand**
Liefern und Einbauen von Sand auf Grabensohlen
und Umhüllung von Wasserleitung
Umhüllung allseits 20 cm
Menge: 2,000 m3

### Bereich 6 Kabelanlage / Leerrohre

*Hinweis: Hinweis Leerrohre*
Die Leerrohr Arbeiten gelten für die Gesamte Maßnahme an allen Orten.

#### Abschnitt 6.1 Erdbewegung Kabelanlage

**6.1.1 Boden Kabelgraben Homogenbereich E1 lösen laden transportieren entsorgen**
Boden Homogenbereich E1  für Kabelgraben,
nach Abtrag Oberboden bzw. Asphalt o.ä.
profilgerecht lösen, laden, fördern,
auf LKW des AN und entsorgen.

Inklusive der Entsorgungsgebühren, Depniegebühren.

mit Behinderung durch Leitungsquerung etc. ist zu rechnen. Sicherung wird gesondert vergütet,
Homogenbereich E1

Vom AG können keine Bereitstellungsflächen oder Zwischenlagerplätze zur Verfügung gestellt werden.
Das Bodenmaterial muss vom AN nach dem Ausheben gleich abgefahren werden, auf einer Bereitstellungsfläche / einem Zwischenlager des AN gelagert werden, bis das Ergebnis der Abfalldeklaration  für dieses Bodenmaterial bereitsteht. Danach ist das Bodenmaterial vom AN zu entsorgen oder zu verwerten.

Homogenbereich E1: Auffüllung

Tiefe: 0,15 bis 0,6 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 25,000 m3
Leistungsbereichkatalog: 002

**6.1.2 Boden Kabelgraben Homogenbereich E2 lösen laden transportieren entsorgen**
Boden Homogenbereich E2  für Kabelgraben,
nach Abtrag Oberboden bzw. Asphalt o.ä.
profilgerecht lösen, laden, fördern,
auf LKW des AN und entsorgen.

Inklusive der Entsorgungsgebühren, Depniegebühren.

mit Behinderung durch Leitungsquerung etc. ist zu rechnen. Sicherung wird gesondert vergütet,
Homogenbereich E2

Vom AG können keine Bereitstellungsflächen oder Zwischenlagerplätze zur Verfügung gestellt werden.
Das Bodenmaterial muss vom AN nach dem Ausheben gleich abgefahren werden, auf einer Bereitstellungsfläche / einem Zwischenlager des AN gelagert werden, bis das Ergebnis der Abfalldeklaration  für dieses Bodenmaterial bereitsteht. Danach ist das Bodenmaterial vom AN zu entsorgen oder zu verwerten.

Homogenbereich E2: Sand, Kies, Schluff etc.

Tiefe: 0,6 bis 2,7 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 15,000 m3
Leistungsbereichkatalog: 002

**6.1.3 Zulage Handaushub im Bereich kreuzender Bestandsleitungen**
Zulage zum Bodenhaushub Rohrgaben,
für Ausschachtung in Handarbeit im Bereich oberhalb, neben und unterhalb einer kreuzenden Bestandsleitungen.

Kabelbündel aus bis zu 8 einzelnen Leitung werden als eine Bestandsleitung abgerechnet.

Alle Erschwernisse bei Aushub durch Bestandsleitungen sind in diese Position mit einzukalkulieren.

Homogenbereich E1,E2,E3

Die Bestandsleitungen dürfen nicht beschädigt werden.

Für die Massenermittlung wird jeweils 0,5 m neben / oberhalb / unterhalb der best. Leitung zusätzlich zum Außendurchmesser der Bestandsrohrleitung/Aussenkanten des Kabelbündels  abgerechnet.

Kabelbündel aus bis zu 8 einzelnen Leitung werden als eine Bestandsleitung abgerechnet.
Menge: 5,000 m3

**6.1.4 Kabel in Rohrgraben sichern/abhängen**
Stromkabel (Erdverlegt/im Kabelschutzrohr) unter Spannung, sichern/ Abhängen im Rohrgraben,

Aufhängungshöhe der Leitungsachse über Sohle bis 4,0 m,
Spannweite bis 2 m,

Kabelbündel aus bis zu 8 einzelnen Leitung werden als eine Bestandsleitung abgerechnet.

Abgerechnet wird die gesicherte Länge des Kabelschutzrohrs
Menge: 5,000 m
Leistungsbereichkatalog: 002

*Hinweis: Bettung für Kabelleerrohr*
Bettung für NS-Stromkabel/Leerrohre DA160

**6.1.5 Rohrumhüllung mit Sand Niederspannungskabel/Leerrohre**
Liefern und Einbauen von Sand auf Grabensohlen
und Umhüllung von Niederspannungskabel.
Umhüllung allseits 20 cm
Menge: 30,000 m3

**6.1.6 Bodenaustausch Rohrauflager liefern, einbauen, verdichten**
Bodenaustausch liefern, einbauen und verdichten,
in Bereich von aufgeweichten Tonen

Verdichtungsgrad mind. DPr 97%,
Schichtdicke 30 cm,
Schotter-Split-Brechsand-Gemisch, Körnung 0/56.
Menge: 20,000 m3

**6.1.7 Bettungsschicht aus Schotter-Splitt-Brechsand-Gemisch liefern, einbauen, verdichten**
Bettungsschicht für Rohrleitung
in Rohrgräben mit Verbau,
Liefern, profilgerecht einbauen und verdichten, gem DIN 1610
sowie DWA-A 139, Regelausführung Bettungstyp 1

Verdichtungsgrad mind. DPr 100%,
Schichtdicke bis 15 cm,
Schotter-Splitt-Brechsand-Gemisch, Körnung 0/11.

Auflagerwinkel gemäß Rohrstatik
Menge: 20,000 m3
Leistungsbereichkatalog: 002

**6.1.8 Rohrgrabenverfüllung mit Siebschutt liefern, einbauen, verdichten**
Schichtenweises Verfüllen mit Siebschutt von Rohrleitungsgräben
Liefern, schichtenweises Einbauen, Verdichten

Verdichtungsgrad DPr. 100%
Verformungsmodul mind. EV2 45 MN/m2,

Siebschutt Körnung 0/45

Verfüllhöhe bis 1,0 m.
Menge: 20,000 m3

#### Abschnitt 6.2 Kabelanlage / Leerrohre / Beleuchtung

*Hinweis: Kabelschutzrohr*

**6.2.1 Kabelschacht aus Beton 800 x 800 liefern und einbauen**
Kabelschacht aus Beton, lichte Weite 800 × 800 mm, liefern und einbauen

Liefern und fachgerechtes Einbauen eines Kabelschachtes aus Stahlbeton/Fertigbeton mit einer lichten Weite von 800 × 800 mm einschließlich aller erforderlichen Nebenleistungen.

Schachtabdeckung:

Schachtabdeckung aus Gusseisen mit ausbetoniertem Deckel gemäß DIN EN 124, Belastungsklasse D 400, mit Verriegelung.

Mit Höhenausgleich. Die Schachtabdeckung muss über einen Höhenausgleich mit einer Verstellmöglichkeit von mindestens 50 mm verfügen, sodass eine Anpassung an die endgültige Höhenlage und Neigung der Verkehrsfläche möglich ist.

Schachthöhe:

Bis 1,20 m.

Der Schacht ist als Stahlbetonfertigteilschacht mit schachtwandintegrierten Rohranschlussmöglichkeiten auszuführen. Die erforderlichen Rohröffnungen sind entsprechend den Ausführungsunterlagen herzustellen. Nicht benötigte Öffnungen sind dauerhaft wasserdicht zu verschließen.

Kabelschutzrohre:

Einführung für Kabelleerrohr DA 110

Die Rohranschlüsse sind fachgerecht herzustellen und dauerhaft dicht auszuführen.

Der Schacht ist einschließlich Bodenplatte, Schachtring(en), Ausgleichsring(en) und Schachthals vollständig zu liefern und entsprechend den Herstellerangaben einzubauen.

Fabrikat / Typ: .......................................................
(vom Bieter anzugeben)
Menge: 3,000 St

**6.2.2 Kabelschacht umsetzen**
Bestehenden Kabelschacht beschädigungsfrei ausbauen, und an anderer Stelle wieder einbauen.

Die Leistung umfasst die komplette Arbeit vom Ausbau bis zum Umsetzen inklusive Unterbau etc.
Menge: 1,000 St

**6.2.3 Zulage Kabeleinführung in Schacht**
Zulage Kabeleinführung in Schacht

Kabelleerrohre DA 110 fachgerecht in Kabelschacht einbinden.
Vergütung pro Leitung
Menge: 25,000 St.

**6.2.4 Starres Kunststoffrohr DN 100 liefern und verlegen**
Kabelschutzrohr aus Kunststoff, starr
mit Einzugschnur, DN 100  liefern

im vorhandenen Graben verlegen,
Bettung aus Sand wird gesondert vergütet.

z.B. Kabelschutzrohr Kabuflex S / aus Polyethylen

Verlegeanleitung unbedingt beachten.
Steckmuffenverbindung sowie Zuschnitt sind in
diese Position mit einzukalkulieren

Fabrikat / Typ: .......................................................
(vom Bieter anzugeben)
Menge: 150,000 m
Leistungsbereichkatalog: 051

**6.2.5 Zulage Muffe DN 100**
Doppelsteckmuffe DA 110 als Zulage
Menge: 30,000 St

**6.2.6 Rohrbogen, flexibel DN 100, Zulage**
Rohrbogen, flexibel, DN 100 mm,
liefern und verlegen

als Zulage zu Kabelschutzrohren.
Menge: 30,000 St
Leistungsbereichkatalog: 051

**6.2.7 Starres Kunststoffrohr DN 160 liefern und verlegen**
Kabelschutzrohr aus Kunststoff, starr
mit Einzugschnur, DN 160  liefern

im vorhandenen Graben verlegen,
Bettung aus Sand wird gesondert vergütet.

z.B. Kabelschutzrohr Kabuflex S / aus Polyethylen der fränkischen Rohrwerke oder vergleichbares Produkt

Verlegeanleitung unbedingt beachten.
Steckmuffenverbindung sowie Zuschnitt sind in
diese Position mit einzukalkulieren
Menge: 25,000 m
Leistungsbereichkatalog: 051

**6.2.8 Rohrbogen, flexibel DN 160, Zulage**
Rohrbogen, flexibel, DN 160 mm,
liefern und verlegen

als Zulage zu Kabelschutzrohren.
Menge: 10,000 St
Leistungsbereichkatalog: 051

**6.2.9 Zulage Muffe DN 160**
Doppelsteckmuffe DA 160 als Zulage
Menge: 4,000 St

**6.2.10 Doppel-Dichtpackung DA 110**
zum Einbetonieren, liefern und gemäß Montageanleitung einbauen,
Doppel-Dichtpackung für den schalungsbündigen Einbau, ermöglicht den beidseitigen gas- und wasserdichten Anschluss von Systemabdichtungen für Kabel und Kabelschutzrohre.

Wandstärke. 30 cm
DA 110

Eigenschaften: Druckdichtigkeit zum Beton durch aufgespritzte 3-Stegdichtung;

beidseitiges Qualitätssiegel: Dichtheit ab Werk. Kontrollmöglichkeit bei versehentlichem oder unbefugtem Öffnen des Verschlussdeckels

Dichtpackung für Leerrohr DA 110 (4Stück)

Angebotener Hersteller/Typ: '........................................
...................'

  (vom Bieter anzugeben)
Menge: 2,000 St

**6.2.11 Zulage im Bereich kreuzender Bestandsleitungen**
Zulage zur pos. Rohrleitung herstellen aller Art

Kabelbündel aus bis zu 8 einzelnen Leitung werden als eine Bestandsleitung abgerechnet.

Alle Erschwernisse aufgrund  Behinderung durch Bestandsleitungen sind in diese Position mit einzukalkulieren.

Homogenbereich (alle Homogenbereiche)

Die Bestandsleitungen dürfen nicht beschädigt werden.

Kabelbündel aus bis zu 8 einzelnen Leitung werden als eine Bestandsleitung abgerechnet.
Menge: 15,000 St

**6.2.12 Fundamentrohr DN 400 für Lichtmasten**
Liefern und fachgerechtes Einbauen eines Fundamentrohres DN 400 für Lichtmasten

Herstellen der erforderlichen Baugrube

Liefern, Einbringen und Verdichten des erforderlichen Betonfundamentes entsprechend den Herstellerangaben sowie den statischen Erfordernissen und den Ausführungsunterlagen.

Fachgerechtes Einsetzen, lotrechtes Ausrichten und dauerhaftes Fixieren des Fundamentrohres während des Betonierens.

Fachgerechtes Einführen und Anschließen der Kabelschutz- bzw. Leerrohre

Verfüllen der Baugrube mit geeignetem Material einschließlich lagenweisem Verdichten gemäß den einschlägigen technischen Regelwerken.

Fabrikat / Typ: .......................................................
(vom Bieter anzugeben)
Menge: 2,000 St

**6.2.13 Kernbohrung nachträgliche Kabeleinführung Kabelschacht**
Kernbohrungen mittels Diamantbohrkrone in Stahlbeton herstellen zum Anschluss Leerrohre an best. Kabelschacht und  inkl. dem Durchtrennen der Stahlbewehrung sowie Arbeiten wie Absaugen von Wasser, Verlegen, Vorhalten und Entfernen von Versorgungsleitungen etc.  Entsorgung der Bohrkerne und des Wassers, Versiegeln der Betonoberfläche in der Kernbohrung mit einer wasserdichten Beschichtung aus zwei Komponenten, einer Grundierung und einem Speziallack (oder nach Vorgabe des RRD Herstellers), Reinigen des Arbeitsbereiches.

Durchmesser Kernbohrung: '100- 200' mm

herstellen und beschichten
Menge: 3,000 St

### Bereich 7 Neubau Geröllfang

#### Abschnitt 7.1 Erdarbeiten

**7.1.1 Boden Baugrube Homogenbereich E1 lösen laden transportieren entsorgen**
Boden Homogenbereich E1  für Baugrube
nach Abtrag Oberboden bzw. Asphalt o.ä.
profilgerecht lösen, laden, fördern,
auf LKW des AN und entsorgen.

Inklusive der Entsorgungsgebühren, Depniegebühren.

mit Behinderung durch Leitungsquerung etc. ist zu rechnen. Sicherung wird gesondert vergütet,
Homogenbereich E1

Vom AG können keine Bereitstellungsflächen oder Zwischenlagerplätze zur Verfügung gestellt werden.
Das Bodenmaterial muss vom AN nach dem Ausheben gleich abgefahren werden, auf einer Bereitstellungsfläche / einem Zwischenlager des AN gelagert werden, bis das Ergebnis der Abfalldeklaration  für dieses Bodenmaterial bereitsteht. Danach ist das Bodenmaterial vom AN zu entsorgen oder zu verwerten.

Homogenbereich E1: Auffüllung

Tiefe: 0,15 bis 0,6 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 10,000 m3
Leistungsbereichkatalog: 002

**7.1.2 Boden Baugrube Homogenbereich E2 lösen laden transportieren entsorgen**
Boden Homogenbereich E2  für Baugrube,
nach Abtrag Oberboden bzw. Asphalt o.ä.
profilgerecht lösen, laden, fördern,
auf LKW des AN und entsorgen.

Inklusive der Entsorgungsgebühren, Depniegebühren.

mit Behinderung durch Leitungsquerung etc. ist zu rechnen. Sicherung wird gesondert vergütet,
Homogenbereich E2

Vom AG können keine Bereitstellungsflächen oder Zwischenlagerplätze zur Verfügung gestellt werden.
Das Bodenmaterial muss vom AN nach dem Ausheben gleich abgefahren werden, auf einer Bereitstellungsfläche / einem Zwischenlager des AN gelagert werden, bis das Ergebnis der Abfalldeklaration  für dieses Bodenmaterial bereitsteht. Danach ist das Bodenmaterial vom AN zu entsorgen oder zu verwerten.

Homogenbereich E2: Sand, Kies, Schluff etc.

Tiefe: 0,6 bis 2,7 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 20,000 m3
Leistungsbereichkatalog: 002

**7.1.3 Zulage Handaushub**
Zulage zum Bodenaushub "Baugrube" für das lösen in Handarbeit.
Menge: 2,000 m³

**7.1.4 Verbau / Böschung nach Wahl AN Gräben T bis 3,5 m**
Verbau / Böschung für Rohrgräben und Baugruben, Schachtbauwerke

nach Wahl des AN,
Verbautiefe bis 3,5 m,

Verbau nach DIN 4124 und EN 1610 herstellen, vorhalten und wieder beseitigen.
Menge: 25,000 m2
Leistungsbereichkatalog: 006

**7.1.5 Nachverdichten DPr1 EV2 45MPa**
Nachverdichten von Flächen

vorhandenes Erdplanum und Frostschutz- /
im Bereich Aushub für Geröllfang
Verdichtungsgrad mind. DPr 1,
Verformungsmodul mind. EV2 45 MPa,

Ausführung in Teilflächen.
Menge: 16,000 m2
Leistungsbereichkatalog: 080

#### Abschnitt 7.2 Bodenplatte / Bewehrung / Unterbau

**7.2.1 Planum Flachgründung Abweichung +/-2cm**
Planum herstellen und verdichten, für Flachgründung, zulässige Abweichung von der Sollhöhe +/- 2 cm, Verformungsmodul mind. EV2 45MNm²

Planum zur Herstellung der Bodenplatte für den Geröllfang
Menge: 9,000 m²
Leistungsbereichkatalog: 002

**7.2.2 FSS einbauen Grobschotter oder geborchener Muschelkalk 0/45**
Frostschutzschicht ZTV SoB-StB, einbauen
Material: Grobschotter oder geborchener Muschelkalk 0/45

Für Bodenplatte Geröllfang

Schichtdicke bis 30 cm, nach Ausführungsplanung

Abweichung von Sollhöhe +/- 2 cm,

lagenweise einbauen und verdichten,

Verdichtungsgrad mind. DPr 1,
Verformungsmodul EV2 auf der Oberfläche >= 120 MN/m2,
 aus Baustoffgemisch für Frostschutzschicht, , Körnung 0/45, einbauen
Menge: 2,000 m3

**7.2.3 Trennschicht PE-Folie 1-lagig unter Sauberkeitsschicht**
Trennschicht aus PE-Folie,

Dicke 0,3 mm,

1-lagig, Stöße überlappen

unter Sauberkeitsschicht, auf Ausgleichs- / Filterschicht

auf waagrechten Untergrund
Menge: 9,000 m2

**7.2.4 Ortbeton Sauberkeitsschicht Beton waagrecht**
Ortbeton der Sauberkeitsschichten,
Untergrund waagrecht,
obere Betonfläche waagrecht,
als unbewehrter Beton,
Normalbeton C12/15 DIN EN 206-1, DIN 1045-2,
Dicke 10 cm.
Menge: 10,000 m2

**7.2.5 Schalung Bodenplatte waagrecht**
Schalung der Bodenplatte, als Randschalung,
einhäuptig,
Bauteilhöhe 0,30 m.
Menge: 3,500 m2

**7.2.6 Ortbeton Bodenplatte Stahlbeton C25/30 XC3**
Ortbeton Bodenplatte, obere Betonfläche waagerecht,

aus Stahlbeton,

Normalbeton C 25/30 DIN EN 206, DIN 1045-2,
natürliche Gesteinskörnung,
Expositionsklassen:

  XC3  (Bewehrungskorrosion durch Karbonatisierung, wechselnd nass und trocken),

Feuchtigkeitsklasse WO
Dicke Bodenplatte 0,30 m

Ausführung gemäß Zeichnung.

Die "Hinweise und Forderungen zu Schal- und Betonarbeiten" sind entsprechend zu Beachten und mit einzukalkulieren.
Menge: 2,500 m3
Leistungsbereichkatalog: 013

**7.2.7 Betonstabstahl IV nach Din 488 (Stabstahl 500 S/B)**
Betonstabstahl DIN 488 BSt 500 S (B),
alle Durchmesser, alle Längen, liefern, schneiden, biegen und verlegen einschließlich Montageeisen und Abstandshalter.

siehe dazu Bewehrungsplan Stabliste
Menge: 0,500 t

**7.2.8 Bewehrung Betonstahl Unterstützungskörbe**
Bewehrung aus Betonstahl für Unterstützungskörbe, alle Größen
Menge: 25,000 kg

**7.2.9 Arbeitsraum verfüllen verdichten Boden**
Arbeitsraum profilgerecht verfüllen, einschl. Stoffe verdichten, Verformungsmodul mind. EV2 45 MN7m², Einbauhöhe bis 3,0 m, geliefertes Material z.B. Muschelkalk 0,45
Menge: 5,000 m³
Leistungsbereichkatalog: 002

#### Abschnitt 7.3 Geschieberückhaltestation / Geröllfang

*Hinweis: Geröllfang*
Sämtliche Befestigungen an bestehenden Wänden oder Bodenplatten hat mit Verbundankern in Werkstoff 1.4571 (A4) zu erfolgen. Die Montageanweisungen des Herstellers sind zu beachten.

**7.3.1 Technische Dokumentation**
*** Pauschalposition
Aufstellen und Liefern der Ausführungspläne Gerölfang/Geschieberückhaltestation
Aufstellen und Liefern der Statischen Berechnung
Aufstellen und Liefern der Betriebs- und Wartungsanleitung mit
Schaltplänen
alles in dreifacher Ausfertigung
Menge: 1,000 psch

**7.3.2 Geschieberückhaltestation**
Geschieberückhaltestation / Geröllfang

bestehend aus:

Fertigteilschacht in den Abmessungen

Länge i.L.: 1,80 m
Breite i.L.: 2,70 m
Höhe i.L.: ca. 2,70 m
Wandstärke: min 20 cm
Installationswand: 30 cm
Bodenplattenstärke 0,20 m
Rohrsohle unter OK Gelände ca. 1,10 m
Stapelvolumen mind. 5,30 m³
Höhe über O.K. Gelände ca. 0,40 m
Seitliche Verkehrslast: SLW30
Abdeckung Gitterrost
Verkehrslast auf Abdeckung 2,0 kN / m²

einschließlich prüffähiger Statik, Fertigung gemäß DIN 1045, EN
ISO 9001, in C 35/45, analog DWA-Regelwerk A 157 und FBS-
Qualitätsrichtlinien - Teil 6. Mit Montagenischen zum Einbau des
Belüftungssystems, mit eingebauten Steigkästen für den
Notausstieg aus Kunststoff mit Haltegriffen, 2 Stck. Rohrstutzen
DN 800 und EPDM- Manschetten mit Spannband-
Montagegruppe aus Edelstahl, Werkst. Nr. 1.4301.
Erdungsdurchgang HDE PK M12, System Hauff, aus Edelstahl
1.4571.

Einholmeinstiegshilfe System Haca Werkstoff 1.4301

Geländer umlaufend als Absturzsicherung.  aus feuerverzinktem Stahl, einschließlich Fußleiste. Aufgedübelt, als Steckgeländer. Inklusive Ausgleichshülsen die die Längenausdehnung des Geländers abfangen.

Sicherungsrohr 50 x 50 incl. Sicherungsbügel zum Verschließen
der Abdeckung. Material 1.4301

Trockenwetterbrücke zur Weiterleitung des Trockenwetters
während der Entnahme des Geschiebes durch  Saugwagen, aus Edelstahl Werkst. Nr. 1.4301. Die Trockenwetterbrücke wird von Hand in Zu- und Ablauf eingelegt und dichtet automatisch ab. Die Trockenwetterbrücke ist ausgelegt bis zu einer
Wassermenge von 40 l/s bei 1% Gefälle.

Belüftungssystem aus Edelstahl, Werkst. Nr. 1.4301, in
Edelstahl 1.4301, mit  druckluftgesteuertem Schwimmerventil für die automatische Spülung bei jeder Belüftungssequenz.
Belüftungsrohr mit Luftaustrittsbohrungen und
Spülwasseranschlussstutzen 1" sowie Luftanschlussstutzen 3/8"
für die Füllstandsmesseinrichtung. Mit Anschlusskupplung 2" und Absperrorgan für die Luftzufuhrleitung. einschl. werkseitigem Einbau des kompletten, betriebsfertigen Belüftungssystems in die Schachtwand bzw. in Wandnischen.

Füllstandssonde aus Edelstahl 1.4301, pneumatisch betrieben, Messumformer 4 - 20 mA, Ex- geschützt, zur Messung der Geschiebehöhe, Führungsschiene aus Edelstahl, Werkst. Nr. 1.4301, zur Montage der Füllstandssonde. Einschl. geschirmter  Mess- / Datenleitung LIYCY-OZ 2 x 0,75 mm. (Leerrohr mit Zugdraht sowie Verkabelung mit Steuerschaltschrank bauseits, max Entfernung 25 m)

Belüftungsaggregat im bauseitigen Geräteschrank /
Betriebsgebäude montiert, mit Rückschlagklappe,
Druckbegrenzungsventil, Temperaturschutz,
Anschlussverschraubung für die Belüftungsleitung DN 50, Das
Gebläse ist mit ausreichender Reservekapazität ausgelegt, um
den Weitertransport der organischen Fracht sicherzustellen.

Schallschutzhaube für Belüftungsaggregat, Edelstahl 1.4301, Innenseite mit schalldämmender Schaumstoffauskleidung, schwer entflammbar und temperaturbeständig bis 120 °C. Der maximale
Schalldruckpegel in 1 m Abstand zum Gebläseschrank beträgt
58 dB (A).

Steuer- und Schaltkasten aus Stahl mit Kunststofflackierung,
Schutzart IP 54, mit allen zur Steuerung und Überwachung des
Belüftungsaggregates erforderlichen elektrischen Bauteilen.
Einschl. elektrische Versorgung des Füllstandmessgerätes und
Anzeige des Füllstandes. Vorbereitet für den Anschluss der
Stromversorgung und den E-Anschluss des
Belüftungsaggregates, im Geräteschrank montiert.
Folgende Meldungen zur DFÜ stehen als potentialfreie Kontakte
zur Verfügung:

- Sammelmeldung Störung
- Gebläse in Betrieb
- Geschiebeschacht voll

Folgende Funktionseinheiten sind in die Schaltschranktür
integriert:
- Hauptschalter
- Schalter für Belüftung, 0 / Hand / Automatik
- Meldeleuchten Betrieb und Störung
- Amperemeter
- Betriebsstundenzähler
- Füllstandsanzeige digital in Prozent

GFK- Wetterschutzschrank in Sandwich- Elementbauweise,
HBT = 1350 x 1500 x 600 mm,  = 1,10 W/m²K, Schutzart IP 54,
Schutzklasse II, Oberfläche Strukturlack ähnlich RAL 7035, mit 2 zweiflügeliger Tür einschl. Schwenkhebelverschluss mit
Profilhalbzylinder, 2 x 3 Stck. Be- und Entlüftungsrosetten,
Schrankboden geschlossen, vorbereitet zur Aufnahme des
Gebläses und des Schaltschranks, mit Schalldämmauskleidung
liefern.
Einschl. FT- Betonsockel für GFK- Wetterschutzschrank, HBT =
1000 x 1500 x 600 mm, bestehend aus verschraubten Sohl- und Wandplatten, d = 60 - 75 mm, einschl. Verbindungsmittel,
Metallteile verzinkt, liefern.
Setzen des Betonsockels und der Wetterschutzschrankes
bauseits

Erdungsanschluss vorsehen
Menge: 1,000 St.

**7.3.3 Montage der Anlagenteile vor Ort**
Montage der Techn. Ausrüstung und mechanische
Inbetriebnahme
Menge: 1,000 St

**7.3.4 Hubgalgenkran**
Hubgalgenkran zum Einlegen und Herausheben der
Trockenwetterbrücke.
Im Preis enthalten sind die Anbauteile
an der Trockenwetterbrücke.
Menge: 1,000 St.

**7.3.5 Amphibienausstieg**
Amphibienausstieg aus Edelstahl im Geröllfang liefern und montieren

Liefern und fachgerecht montieren eines Amphibienausstiegs für den Einbau in einen Geröllfang einer Kläranlage, geeignet zur selbstständigen Flucht von Amphibien und Kleintieren aus dem Bauwerk.

Ausführung als werksseitig gefertigtes System, bestehend aus einer rutschhemmenden Ausstiegshilfe mit geeigneter Steigung und strukturierter Oberfläche. Konstruktion aus nichtrostendem Edelstahl Werkstoff 1.4301 (V2A) oder gleichwertig, korrosionsbeständig für den Einsatz in kommunalen Abwasseranlagen.

Die Befestigung erfolgt dauerhaft und standsicher an der Geröllfangwand bzw. an der vorgesehenen Einbaustelle mittels korrosionsbeständiger Edelstahlbefestigungsmittel einschließlich aller erforderlichen Konsolen, Halterungen, Dübel, Schrauben und Verbindungselemente.

Fabrikat / Typ: .......................................................
(vom Bieter anzugeben)
Menge: 1,000 St

### Bereich 8 Erdung

#### Abschnitt 8.1 Erdung

*Hinweis: Hinweis Erdung*
Die Positionen der Erdung gelten für die komplette Maßnahme (Geröllfang, Rechengebäude, Sandwäscher, Umgehung Sandfang, Schienen, VKB,  etc.)

Die Erdungsanlagen sind somit zeitlich versetzt an den jeweiligen Bauwerken/Bauabschnitten herzustellen und können nicht gleichzeitig hergestellt werden.

Ringerder als Bandstahl (V4A) 30x3,5mm und den Fundamenterder als Rundstahl (V4A) 10mm.

Die Ringerder müssen an allen Ecken der Gebäude als 1,5m lange Fahne an die Oberfläche geführt werden.

**8.1.1 Ringerder V4A 30x3,5 liefern und verlegen**
Ringerder liefern, in Baugrube unterhalb der Sauberkeitsschicht fachgerecht verlegen. Inklusive Anschlussfahnen und Verbindungsklemmen

Material: Bandstahl V4A, FL 30 x 3,5 mm

Ausführung gemäß DIN 18 014.
Menge: 115,000 m

**8.1.2 Fundamenterder V4A Rundstahl iefern und verlegen**
Fundamenterder als Ringleitung mit Verbindungsstellen
und abgehende Anschlussfahnen herstellen.
(Funktionspotentialausgleich), DIN VDE 0100-540, Ausführung nach DIN 18014 Leitung Material: Rundstahl V4A, 10mm eingebaut zwischen der Bewehrung und einbetonieren.
Einschließlich der zusätzlichen Verbindungsklemme mit der
Bewehrung, Verbindungsklemmen untereinander und Abgängen zu Anschlußteilen, -fahnen. Abstand der Befestigungen an der Bewehrung ≤2,0m.
Inkl. Liefern der Verbindungsklemmen zur Verbindung untereinander oder mit der Bewehrung.

Liefern und verlegen.
Menge: 100,000 m

**8.1.3 Erdungsfestpunkt**
Erdungsfestpunkt zum Anschluß an die Bewehrung
einschl.  Verbindungsklemme:
Leitkern und Kontaktscheibe aus W-Nr. 14571für
Anschluß M12, Gewindebolzen verz.
Kreuzklemme verz., Schalungsscheibe aus PE

bündig in die Schalung eingebaut, an
Fundamenterder angeklemmt, einbetoniert,
einschl. dem Prüfprotokoll gemäß
DIN V VDE 0185 Teil 3.

Liefern und montieren.
Menge: 30,000 St

**8.1.4 Fotodokumentation Erdungsanlagen**
Erstellung Fotodokumention Erdungsanlagen,
(Ringerder und Fundamenterder)
vor Verfüllung der Erdungsanlagen erstellen

Es sind alle Teile der Erdungsanlage durch aussagekräftige Fotos zu dokumentieren. Dies betrifft vor allem die Anschlussbereiche.

und den AG in 3-facher Ausführung sowie digital
auf CD/DVD übergeben
Menge: 5,000 St

**8.1.5 Prüfung Erdungs- und Blitzschutzanlage**
Messung und Prüfen aller Erder und Ableitungen nach DIN EN 62305 sowie Potentialausgleichanlagen gem. DIN VDE 0100-410 und DIN VDE 0100-540

Mit Anfertigen eines Prüfberichtes nach DIN EN 62305-3 sowie DIN 18014 in 3-facher Ausführung, einschließlich
-  Komplette Fotodokumentation aller Verlegestrecken, Verbindungen, Anschlusspunkte und Halterungen im Erdreich
-  Komplette Fotodokumentation der Verlegung Fundamenterder und Anschlüsse
-  Verbale Beschreibung der Erdungsanlage
-  Maßstäbliche Zeichnung der Anlage mit nummerischer Zuordnung der Erdungsanschlusspunkten
-  Messen aller Erdungswiederständer an Ableitungen
-  Prüfprotokoll und Errichtererklärung
Menge: 5,000 St.

### Bereich 9 Probenehmerschrank versetzen (Abbruch/Neubau)

#### Abschnitt 9.1 Probenahmeschrank versetzen

**9.1.1 Abbruch Fundament**
Bestendes Fundament (Stahlbeton) vom Probenehmerschrank abbrechen und einer Entsorgung nach Wahl des AN zuführen.
Inklusive Transport, Entsorgung und Entsorgungsgebühren
Menge: 0,300 m³

**9.1.2 Boden Kanalgraben/Baugrube Homogenbereich E1 lösen laden transportieren entsorgen**
Boden Homogenbereich E1  für Kanalgraben, Baugrube
nach Abtrag Oberboden bzw. Asphalt o.ä.
profilgerecht lösen, laden, fördern,
auf LKW des AN und entsorgen.

Inklusive der Entsorgungsgebühren, Depniegebühren.

mit Behinderung durch Leitungsquerung etc. ist zu rechnen. Sicherung wird gesondert vergütet,
Homogenbereich E1

Homogenbereich E1: Auffüllung

Tiefe: 0,15 bis 0,6 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 1,000 m3
Leistungsbereichkatalog: 002

**9.1.3 Zulage Handaushub beim Aushub**
Zulage zum Bodenhaushub Rohrgaben,
für Aushub in Handarbeit.
Menge: 0,500 m3

**9.1.4 Zulage Handaushub im Bereich kreuzender Bestandsleitungen**
Zulage zum Bodenhaushub Rohrgaben,
für Ausschachtung in Handarbeit im Bereich oberhalb, neben und unterhalb einer kreuzenden Bestandsleitungen.

Kabelbündel aus bis zu 8 einzelnen Leitung werden als eine Bestandsleitung abgerechnet.

Alle Erschwernisse bei Aushub durch Bestandsleitungen sind in diese Position mit einzukalkulieren.

Die Bestandsleitungen dürfen nicht beschädigt werden. Unter keinen Umständen.

Für die Massenermittlung wird jeweils 0,5 m neben / oberhalb / unterhalb der best. Leitung zusätzlich zum Außendurchmesser der Bestandsrohrleitung/Aussenkanten des Kabelbündels  abgerechnet.
Menge: 0,500 m3

**9.1.5 Schalung Aufkantung, H 0,20m**
Schalung der Aufkantung, im Grundriss geknickt,

mit Dreikantleiste für gefaste Betonkanten,

Schalungshaut geeignet für sichtbar bleibende Betonflächen, mit normalen Anforderungen, Klasse SB 2 gemäß DBV-Merkblatt "Sichtbeton", Ausgabe August 2015,

Schalhautstöße stumpf mit zusätzlichem Dichtungsband,
Stöße geordnet, Befestigung und Verankerung nach Wahl AN,

Bauteilhöhe ca.  0,20 m.
Menge: 1,000 m2
Leistungsbereichkatalog: 013

**9.1.6 Ortbeton Maschinenfundamente Stahlbeton C25/30**
Ortbeton der Fundamente für Maschinentechnische Anlagen, obere Betonfläche waagerecht, als Stahlbeton,
Normalbeton C 25/30 DIN EN 206-1, DIN 1045-2,

Expositionsklasse:
Bewehrungskorrosion, ausgelöst durch Karbonatisierung XC1,

Bewehrung wird gesondert vergütet
Menge: 0,500 m3

**9.1.7 Betonstahl IV S (Lagermatten 500 M/A)**
Bewehrung aus Betonstabstahl für Fundamente aus Ortbeton, Betonstabstahl DIN 488 BSt 500 S (B),

Lagermatten, liefern, schneiden, biegen und verlegen einschließlich Montageeisen und Abstandshalter.
Menge: 0,100 t

**9.1.8 Glätten Frischbetonoberfläche**
Glätten (maschinelles Abscheiben und Flügelglätten)
der Frischbetonoberfläche, nach ausreichendem Ansteifen,
an der Oberseite mit Behinderungen durch Aufkantungen,
als flächenfertiger Nutzboden mit Anforderungen an die Ebenheit gemäß DIN 18202, Tabelle 3, Zeile 3
Menge: 1,000 m2
Leistungsbereichkatalog: 013

**9.1.9 Schutzanstrich Betonfläche**
Schutzanstrich auf Betonfläche
Schutzanstrich auftragen.

Produkt z.B. Remmers Epoxy Universal Schutzbeschichtung  oder vergleichbares Produkt

Beständigkeit gegen.
Eisenchlorid, Aluchlorid,

Inkl. vorbereitende Arbeiten, Untergrundvorbereitung, Säuberung, Nachbehandlung, etc.

Verarbeitung Produkt nach Herstellerangaben unter Beachtung Gefahren- und Sicherheitshinweise
Menge: 1,000 m²

**9.1.10 Bettungsschicht aus Schotter-Splitt-Brechsand-Gemisch liefern, einbauen, verdichten**
Bettungsschicht für Fundament
Probenahmeschacht,
Liefern, profilgerecht einbauen und verdichten, gem DIN 1610
sowie DWA-A 139, Regelausführung Bettungstyp 1

Verdichtungsgrad mind. DPr 100%,
Schichtdicke bis 30 cm,
Schotter-Splitt-Brechsand-Gemisch, Körnung 0/11.
Menge: 1,000 m3
Leistungsbereichkatalog: 002

### Bereich 10 Rückbau Auffüllung Containerstellplatz

#### Abschnitt 10.1 Rückbau Auffüllung Containerstellplatz

**10.1.1 Stellenweise Rückbau best. Stb-Bauwerk**
Rückbau der bestehenden Wände Stahlbeton sowie der Aufkantung und Bodenplatte eines bestehenden Containerstellplatzes im Rahmen einer total Abbruchmaßnahme. Wände und Bodenplatte aus Stahlbeton. Wandstärke ca. 0.25 Meter, bewehrt

Wichte des Abbruchstoffes DIN EN 1991-1-1 25 kN/m3,

inkl. notwendiger Betonschneidearbeiten, Meißelarbeiten, Betonbeißer, Abbruchschere etc.  zum vollständigen Abbruch der bestehenden Wände und Bodenplatte.
Alle benötigten Arbeiten, Materialen und Geräte sind in den Einheitspreis mit einzukalkulieren

Ausbau und Entsorgung, Abrechnung gegen Vorlage des Wiegeschein und Aufmaß. Deponiegebühren sind in diese Position mit einzukalkulieren.

Angrenzende Gebäude und Bauteile sind unbedingt vor Beschädigung zu schützen.
Menge: 10,000 t

**10.1.2 Verfüllung Auffüllung mit Siebschutt liefern, einbauen, verdichten**
Schichtenweises Verfüllen mit Siebschutt vom bestehenden Schachtbauwerk (ehemals Containerstellplatz)
Liefern, schichtenweises Einbauen, Verdichten

Verdichtungsgrad DPr. 100%
Verformungsmodul mind. EV2 45 MN/m2,

Siebschutt Körnung 0/45

Verfüllhöhe bis 2,0 m.
Menge: 4,000 m3

### Bereich 11 Neubau Rechengebäude / Rechengerinne

#### Abschnitt 11.1 Arbeits- und Schutzgerüste

**11.1.1 Fahrbare Arbeitsbühne / Gerüst**
Fahrbare Arbeitsbühne

Fahrbare Arbeitsbühne bzw. Fahrgerüst mit mehr als 2,0 Meter  über Geländeoberfläche bzw. Fußboden entsprechend den
Richtlinien nach DIN 18451 und DIN 4420 sowie den
Sicherheitsbestimmungen der Bauberufsgenossenschaften
auf-, um- und abbauen. Inklusive Ausleger zur
seitlichen Abstützung, Seitenschutz und Leiteraufgang.

Ausführungsart: Fahrbahre Arbeitsbühne

Die Gerüsthöhe ist an den jeweiligen Arbeiten anzupassen. Siehe dazu die Planunterlagen.

Gerüst vorhalten für die Dauer der Maßnahme
Menge: 1,000 Stck

**11.1.2 Arbeits- und Schutzgerüste**
Auf- und Abbau sowie Vorhaltung sämtlicher für
den Bau Rechengebäude erforderlicher Gerüste während des Bauzeitraumes, sowie sämtliche notwendigen Schutz und Sicherheitsausrüstung, nach den neusten Richtlinien der Montage- und Arbeitsstättenverordnung, sowie den Richtlinien des UVV, GUV und Gewerbeaufsichtsamtes

Erstellen und Abbauen Arbeitsgerüst DIN EN 12811-1 für die Dauer der eigenen Leistung,
Standgerüst, flächenorientiert, Lastklasse 3 (3,5 kN/m²), mit einer Breitenklasse von mindestens W06,

wo nötig mit entsprechendem Seitenschutz

Verankerung am Bauwerk möglich, Standfestigkeit herstellen,
Einrüstung für Neubau Rechengebäude

einschl
An- und Abtransport, sowie Miete für die gesamte Dauer
der Durchführung der angebotenen Leistungen.

Ausführungsort:

- Innen- und Außenbereich (Gilt für alle Arbeiten)
Menge: 500,000 m²

#### Abschnitt 11.2 Erdbau

*Hinweis: Hinweis*
Hinweis.

Das Rechengebäude bzw. die Bodenplatten und das Gerinne haben unterschiedliche Gründungshöhen. Der Mehraufwand dafür ist in die Einheitspreise einzukalkulieren.

**11.2.1 Boden Baugrube Homogenbereich E1 lösen laden transportieren entsorgen**
Boden Homogenbereich E1  für Baugrube
nach Abtrag Oberboden bzw. Asphalt o.ä.
profilgerecht lösen, laden, fördern,
auf LKW des AN und entsorgen.

Inklusive der Entsorgungsgebühren, Depniegebühren.

mit Behinderung durch Leitungsquerung etc. ist zu rechnen. Sicherung wird gesondert vergütet,
Homogenbereich E1

Vom AG können keine Bereitstellungsflächen oder Zwischenlagerplätze zur Verfügung gestellt werden.
Das Bodenmaterial muss vom AN nach dem Ausheben gleich abgefahren werden, auf einer Bereitstellungsfläche / einem Zwischenlager des AN gelagert werden, bis das Ergebnis der Abfalldeklaration  für dieses Bodenmaterial bereitsteht. Danach ist das Bodenmaterial vom AN zu entsorgen oder zu verwerten.

Homogenbereich E1: Auffüllung

Tiefe: 0,15 bis 0,6 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 150,000 m3
Leistungsbereichkatalog: 002

**11.2.2 Boden Baugrube Homogenbereich E2 lösen laden transportieren entsorgen**
Boden Homogenbereich E2  für Baugrube,
nach Abtrag Oberboden bzw. Asphalt o.ä.
profilgerecht lösen, laden, fördern,
auf LKW des AN und entsorgen.

Inklusive der Entsorgungsgebühren, Depniegebühren.

mit Behinderung durch Leitungsquerung etc. ist zu rechnen. Sicherung wird gesondert vergütet,
Homogenbereich E2

Vom AG können keine Bereitstellungsflächen oder Zwischenlagerplätze zur Verfügung gestellt werden.
Das Bodenmaterial muss vom AN nach dem Ausheben gleich abgefahren werden, auf einer Bereitstellungsfläche / einem Zwischenlager des AN gelagert werden, bis das Ergebnis der Abfalldeklaration  für dieses Bodenmaterial bereitsteht. Danach ist das Bodenmaterial vom AN zu entsorgen oder zu verwerten.

Homogenbereich E2: Sand, Kies, Schluff etc.

Tiefe: 0,6 bis 2,7 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 170,000 m3
Leistungsbereichkatalog: 002

**11.2.3 Boden Kanalgraben Homogenbereich E3 lösen laden transportieren entsorgen**
Boden Homogenbereich E3  für Baugrube,
nach Abtrag Oberboden bzw. Pflaster, Asphalt o.ä.
profilgerecht lösen, laden, fördern,
auf LKW des AN und entsorgen.

Inklusive der Entsorgungsgebühren, Depniegebühren.

mit Behinderung durch Leitungsquerung etc. ist zu rechnen. Sicherung wird gesondert vergütet,
Homogenbereich E3

Vom AG können keine Bereitstellungsflächen oder Zwischenlagerplätze zur Verfügung gestellt werden.
Das Bodenmaterial muss vom AN nach dem Ausheben gleich abgefahren werden, auf einer Bereitstellungsfläche / einem Zwischenlager des AN gelagert werden, bis das Ergebnis der Abfalldeklaration  für dieses Bodenmaterial bereitsteht. Danach ist das Bodenmaterial vom AN zu entsorgen oder zu verwerten.

Homogenbereich E3: Fels

Tiefe: 2,7 bis 5,5 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 10,000 m3
Leistungsbereichkatalog: 002

**11.2.4 Bodenaustausch liefern, einbauen, verdichten**
Bodenaustausch liefern, einbauen und verdichten,
in Bereich von aufgeweichten Böden.

Verdichtungsgrad mind. DPr 97%,
Schichtdicke 30 cm,
Schotter-Split-Brechsand-Gemisch, Körnung 0/56.
Menge: 20,000 m3

**11.2.5 FSS unter Bodenplatte liefern, einbauen, verdichten**
Frostschutzschicht unter Bodenplatte liefern, einbauen und verdichten,
als Unterbau unter der Sauberkeitsschicht

Verdichtungsgrad mind. DPr 97%,
Schichtdicke 30 cm,
Schotter-Split-Brechsand-Gemisch, Körnung 0/56.
Menge: 30,000 m3

**11.2.6 Baugrubenverfüllung mit Fremdmaterial liefern, einbauen, verdichten**
Schotter-Split-Brechsand-Gemisch liefern, schichtenweise einbauen und verdichten, als Baugrubenverfüllung
Schichtendicke in Abhängigkeit des Größtkorns.

Schotter-Split-Brechsand-Gemisch, Körnung 0/45,

Verformungsmodul mind. EV2 80 MN/m2,
Verdichtungsgrad mind. DPr 1,0
Verfüllhöhe bis 1,5 m.
Menge: 40,000 m3

*Hinweis: Prüfung*
Prüfung Baugrubensohle

**11.2.7 Kontrollprüfung Baugrubensohle Verformungsmodul**
Kontrollprüfung für Baugrubensohle für Verformungsmodul
in Anlehnung an ZTVE-StB,

mit dynamischem Lastplattendruckversuch TP BF-StB oder statischem Lastplattendruckversuch DIN 18134.

im Rahmen der Qualitätssicherung und
auf besondere Anordnung des AG
Menge: 1,000 St
Leistungsbereichkatalog: 080

#### Abschnitt 11.3 Qualitätssicherung

**11.3.1 Qualitätssicherung auf der Baustelle**
*** Pauschalposition
Qualitätssicherung auf der Baustelle,
Einrichten und Durchführen einer Baustelle der Überwachungsklasse 1 hinsichtlich Eigenüberwachung und Fremdüberwachung nach
DIN 1045-2, DIN 1045-3 und
DIN EN 206-1 und DIN EN 1992
durch anerkannte Prüfstellen für sämtliche zutreffende Teilleistungen der beschriebenen Betonarbeiten.

Der QM-Plan für die Stahlbetonbauarbeiten ist durch den AN zu erstellen. Dieser ist 2 Wochen vor Ausführung der örtl. Bauüberwachung zur Freigabe vorzulegen.
Menge: 1,000 psch

#### Abschnitt 11.4 Gründung Bodenplatte / Brunnengründung / Fundamente

*Hinweis: Hinweis Brunnengründung / Gründung Bodenplatte*
Brunnengründung für Rechengebäude
 Ø 1,00 - 1,20 m

Herstellen von Brunnengründungen als Tiefgründung für das Rechengebäude  gemäß Ausführungsplanung und statischen Erfordernissen.

Herstellung von Stahlbeton-Brunnengründungen mit einem Durchmesser von:

Brunnendurchmesser: 1.000 mm bis 1.200 mm

Brunnentiefe: 2,00 m ab Unterkante Bodenplatte

**11.4.1 Sicherung Gasleitung**
*** Pauschalposition
Bestehende Gasleitung PE 50, verlegt in einem Schutzrohr DN 200 aus Stahl, während der Bauausführung fachgerecht sichern und gegen Beschädigungen schützen. Die Leitung verbleibt in Betrieb und wird im Zuge der Baumaßnahme überbaut. (Siehe dazu die Planunterlagen)

Die Leistung umfasst insbesondere:

Freilegen der Leitung, soweit für die Sicherungsmaßnahmen erforderlich.
Fachgerechte Sicherung der Gasleitung einschließlich Schutzrohr gegen mechanische Beschädigungen, Setzungen, Erschütterungen und sonstige Einwirkungen aus der Bauausführung.
Gegebenenfalls temporärer Abstützungen oder Auflager.
Abstimmung der Arbeiten mit dem zuständigen Leitungsnetzbetreiber
Berücksichtigung der erforderlichen Schutzabstände sowie der Vorgaben des Netzbetreibers.
Vorhalten, Umsetzen und gegebenenfalls Anpassen der Sicherungsmaßnahmen während der gesamten Bauzeit.
Menge: 1,000 psch

**11.4.2 Brunnenaushub herstellen**
Herstellen des erforderlichen Brunnenaushubes für die Brunnengründung.

Der Aushub erfolgt bis zu einer Tiefe von:

2,00 m unter Unterkante Bodenplatte

Der Aushub umfasst sämtliche anstehenden Bodenarten und alle Homogenbereiche gemäß Baugrunderkundung.

Die Leistung beinhaltet:

Lösen und Ausheben der anstehenden Böden aller Homogenbereiche,
Herstellen des Brunnenaushubes mit einem Durchmesser von 1.000 mm bis 1.200 mm nach Wahl des AN
Einsatz geeigneter Geräte und Verfahren,
Sicherung des Aushubes entsprechend den örtlichen Erfordernissen,
Fördern, Zwischenlagern bzw. Abtransport des Aushubmaterials,
fachgerechte Entsorgung nicht wiederverwendbarer Materialien,
Herstellen und Reinigen der Gründungssohle,
erforderliche Wasserhaltung während der Ausführung, sofern erforderlich.
Menge: 11,000 m3
Leistungsbereichkatalog: 002

**11.4.3 Schachtringe liefern und versetzen DN 1000**
Liefern und fachgerechtes Einbauen von Stahlbeton-Schachtringen zur Herstellung der Brunnengründung.

Ausführung als Betonfertigteilschachtringe entsprechend den statischen Erfordernissen.

Abmessungen:

Innendurchmesser: 1.000 mm

Gesamttiefe: 2,00 m ab Unterkante Bodenplatte

Die Leistung umfasst:

Lieferung der erforderlichen Schachtringe,
Versetzen mittels geeignetem Hebezeug,
lot- und höhengerechtes Ausrichten,
Herstellen dichter Ringstöße,
Fixierung während der weiteren Arbeiten,
sämtliche erforderlichen Hebe- und Montagearbeiten.

Die Schachtringe sind entsprechend den Herstellerangaben und den Vorgaben der Tragwerksplanung einzubauen.
Menge: 6,000 m

**11.4.4 Schachtringe liefern und versetzen DN 1200**
Liefern und fachgerechtes Einbauen von Stahlbeton-Schachtringen zur Herstellung der Brunnengründung.

Ausführung als Betonfertigteilschachtringe entsprechend den statischen Erfordernissen.

Abmessungen:

Innendurchmesser: 1.200 mm

Gesamttiefe: 2,00 m ab Unterkante Bodenplatte

Die Leistung umfasst:

Lieferung der erforderlichen Schachtringe,
Versetzen mittels geeignetem Hebezeug,
lot- und höhengerechtes Ausrichten,
Herstellen dichter Ringstöße,
Fixierung während der weiteren Arbeiten,
sämtliche erforderlichen Hebe- und Montagearbeiten.

Die Schachtringe sind entsprechend den Herstellerangaben und den Vorgaben der Tragwerksplanung einzubauen.
Menge: 1,000 m

**11.4.5 Betonierte Gründungssohle herstellen**
Herstellen einer Betonplombe bzw. Gründungssohle im Bereich der Brunnengründung.

Abmessungen:

Durchmesser: 1.000 mm

Ausführung gemäß statischen Erfordernissen.

Leistungsumfang:

Reinigen der Brunnen- bzw. Gründungssohle,
gegebenenfalls Wasserhaltung,
Lieferung und Einbau des Betons,
fachgerechtes Verdichten,
Nachbehandlung des Betons.
Menge: 2,000 m³

**11.4.6 Brunnen verfüllen / Stahlbetonbrunnen herstellen**
Verfüllen des Brunnenkörpers mit Beton entsprechend den statischen Anforderungen zur Herstellung einer vollständigen Stahlbeton-Brunnengründung.

Betonfestigkeitsklasse:

__________

Einschließlich:

Lieferung des Betons,
Einbringen des Betons,
Verdichten,
Nachbehandlung,
Herstellung eines kraftschlüssigen Verbundes mit der Gründungssohle.

Erforderliche Bewehrung gemäß Statik wird gesondert vergütet.

Abrechnungseinheit: m³
Menge: 11,000 m³

**11.4.7 Ringraum verfüllen**
Verfüllen des Arbeitsraumes zwischen Außenseite der Brunnengründung und anstehendem Boden.

Verfüllung mit geeignetem, verdichtungsfähigem Material entsprechend den Vorgaben der Baugrunderkundung und den anerkannten Regeln der Technik.

Einschließlich:

Lieferung des Verfüllmaterials,
lagenweiser Einbau,
Verdichtung,
Anpassung an die angrenzenden Bauteile.

Verdichtungsanforderungen gemäß ZTV E-StB.

Abrechnungseinheit: m³
Menge: 11,000 m³

**11.4.8 Betonstabstahl IV nach Din 488 (Stabstahl 500 S/B)**
Betonstabstahl DIN 488 BSt 500 S (B),
alle Durchmesser, alle Längen, liefern, schneiden, biegen und verlegen einschließlich Montageeisen und Abstandshalter.

für Brunnengründung
Menge: 0,400 t

**11.4.9 Anschluss an Bodenplatte herstellen**
Herstellen des kraftschlüssigen Anschlusses der Brunnengründung an die Bodenplatte des Rechengebäudes.

Einschließlich:

Anschlussbewehrung,
Verbundmaßnahmen,
Einbindung gemäß Bewehrungsplan,
erforderliche Schalungs- und Betonarbeiten,
Herstellung eines fachgerechten Übergangs zwischen Brunnen und Bodenplatte.

Abrechnungseinheit: Stück (St)
Menge: 6,000 St

*Hinweis: Stahlbeton Einzelfundamente*
Stahlbeton Einzelfundamente

Siehe dazu die Ausführungspläne

F3: Fundament 1,2 m x 1,2 m, Höhe 0,6 m Stütze: 0,3 x 0,8

F4: Fundament 1,0 m x 1,0 m, Höhe 0,6 m Stütze: 0,25 x 0,25

F5: Fundament 1,5 m x 1,5 m, Höhe 0,6 m Stütze: 0,5 x 0,5

F6: Fundament 2,2 m x 1,0 m, Höhe 0,6 m

**11.4.10 Boden Fundamentaushub Homogenbereich E1 lösen laden transportieren entsorgen**
Boden Homogenbereich E1  für Baugrube der Einzelfundamente
nach Abtrag Oberboden bzw. Asphalt o.ä.
profilgerecht lösen, laden, fördern,
auf LKW des AN und entsorgen.

Inklusive der Entsorgungsgebühren, Depniegebühren.

mit Behinderung durch Leitungsquerung etc. ist zu rechnen. Sicherung wird gesondert vergütet,
Homogenbereich E1

Vom AG können keine Bereitstellungsflächen oder Zwischenlagerplätze zur Verfügung gestellt werden.
Das Bodenmaterial muss vom AN nach dem Ausheben gleich abgefahren werden, auf einer Bereitstellungsfläche / einem Zwischenlager des AN gelagert werden, bis das Ergebnis der Abfalldeklaration  für dieses Bodenmaterial bereitsteht. Danach ist das Bodenmaterial vom AN zu entsorgen oder zu verwerten.

Homogenbereich E1: Auffüllung

Tiefe: 0,15 bis 0,6 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 2,000 m3
Leistungsbereichkatalog: 002

**11.4.11 Boden Fundamentaushub Homogenbereich E2 lösen laden transportieren entsorgen**
Boden Homogenbereich E2  für Baugrube der Einzelfundamente,
nach Abtrag Oberboden bzw. Asphalt o.ä.
profilgerecht lösen, laden, fördern,
auf LKW des AN und entsorgen.

Inklusive der Entsorgungsgebühren, Depniegebühren.

mit Behinderung durch Leitungsquerung etc. ist zu rechnen. Sicherung wird gesondert vergütet,
Homogenbereich E2

Vom AG können keine Bereitstellungsflächen oder Zwischenlagerplätze zur Verfügung gestellt werden.
Das Bodenmaterial muss vom AN nach dem Ausheben gleich abgefahren werden, auf einer Bereitstellungsfläche / einem Zwischenlager des AN gelagert werden, bis das Ergebnis der Abfalldeklaration  für dieses Bodenmaterial bereitsteht. Danach ist das Bodenmaterial vom AN zu entsorgen oder zu verwerten.

Homogenbereich E2: Sand, Kies, Schluff etc.

Tiefe: 0,6 bis 2,7 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 4,000 m3
Leistungsbereichkatalog: 002

**11.4.12 Bodenaustausch liefern, einbauen, verdichten**
Bodenaustausch liefern, einbauen und verdichten,
in Bereich von aufgeweichten Böden.

Verdichtungsgrad mind. DPr 97%,
Schichtdicke 30 cm,
Schotter-Split-Brechsand-Gemisch, Körnung 0/56.
Menge: 3,000 m3

**11.4.13 Baugrubenverfüllung mit Fremdmaterial liefern, einbauen, verdichten**
Schotter-Split-Brechsand-Gemisch liefern, schichtenweise einbauen und verdichten, als Baugrubenverfüllung
Schichtendicke in Abhängigkeit des Größtkorns.

Schotter-Split-Brechsand-Gemisch, Körnung 0/45,

Verformungsmodul mind. EV2 80 MN/m2,
Verdichtungsgrad mind. DPr 1,0
Verfüllhöhe bis 1,25 m.
Menge: 3,000 m3

**11.4.14 Kontrollprüfung Baugrubensohle Verformungsmodul**
Kontrollprüfung für Baugrubensohle für die einzelfundamente für Verformungsmodul
in Anlehnung an ZTVE-StB,

mit dynamischem Lastplattendruckversuch TP BF-StB oder statischem Lastplattendruckversuch DIN 18134.

im Rahmen der Qualitätssicherung und
auf besondere Anordnung des AG
Menge: 1,000 St
Leistungsbereichkatalog: 080

**11.4.15 Schalung Einzelfundamente/Stütze**
Schalung für Einzelfundamente F3-F6 inklusive der Stütze herstellen

Liefern, herstellen und fachgerechtes Vorhalten der erforderlichen Schalung für die Einzelfundamente/Stützen  gemäß  Ausführungsplänen.

Die Schalung ist entsprechend den geplanten Fundamentabmessungen, Höhenlagen und geometrischen Anforderungen herzustellen und während des Betonierens standsicher zu halten.

Lieferung sämtlicher Schalungsmaterialien,
Herstellen der Fundamentseitenschalung einschließlich erforderlicher Aussteifungen und Abstützungen,
maß- und höhengerechtes Ausrichten der Schalung,
Menge: 10,000 m²

**11.4.16 Stahlbeton Einzelfundament / Stützen C25/30**
Stahlbeton Einzelfundamente mit Stützen

Liefern und fachgerechtes Herstellen der Betonarbeiten für die Einzelfundamente F3 bis F6 mit den jeweiligen Stützen gemäß  den Ausführungsplänen.

Ausführung der Fundamente aus Beton C25/30

Die Leistung umfasst:

Lieferung des Betons einschließlich Transport zur Einbaustelle,
Einbringen des Betons in die vorbereiteten Fundamentbereiche,
fachgerechtes Verdichten des Betons mittels geeigneter Verdichtungsgeräte,
Herstellen der erforderlichen Betonoberflächen,
Nachbehandlung des Betons

siehe:
Ausführungspläne

Beton:

Festigkeitsklasse: C25/30
Expositionsklasse: gemäß statischer Berechnung / Planung: _
Menge: 8,000 m³

**11.4.17 Betonstabstahl IV nach Din 488 (Stabstahl 500 S/B)**
Betonstabstahl DIN 488 BSt 500 S (B),
alle Durchmesser, alle Längen, liefern, schneiden, biegen und verlegen einschließlich Montageeisen und Abstandshalter.

siehe dazu Bewehrungsplan Stabliste
Menge: 0,300 t

#### Abschnitt 11.5 Bodenplatte

**11.5.1 Trennschicht PE-Folie 1-lagig unter Sauberkeitsschicht**
Trennschicht aus PE-Folie,

Dicke 0,3 mm,

1-lagig, Stöße überlappen

unter Sauberkeitsschicht, auf Ausgleichs- / Filterschicht

auf waagrechten Untergrund
Menge: 55,000 m2

**11.5.2 Ortbeton Sauberkeitsschicht Beton waagrecht**
Ortbeton der Sauberkeitsschichten,
Untergrund waagrecht,
obere Betonfläche waagrecht,
als unbewehrter Beton,
Normalbeton C12/15 DIN EN 206-1, DIN 1045-2,
Dicke 10 cm.
Menge: 10,000 m³

**11.5.3 Schalung Bodenplatte waagrecht**
Schalung der Bodenplatte, als Randschalung,
einhäuptig,
Bauteilhöhe 0,30 m.
Menge: 20,000 m2

**11.5.4 Ortbeton Bodenplatte Stahlbeton C30/37**
Ortbeton Bodenplatte, obere Betonfläche waagerecht,

aus Stahlbeton,

Normalbeton C 30/37 DIN EN 206-01, DIN 1045-2,
natürliche Gesteinskörnung,

Expositionsklassen:

 XC4, XF1, XA 1, WA

Feuchtigkeitsklasse WU
Dicke Bodenplatte 0,30 m

Ausführung gemäß Zeichnung.

Die "Hinweise und Forderungen zu Schal- und Betonarbeiten" sind entsprechend zu Beachten und mit einzukalkulieren.
Menge: 18,000 m3
Leistungsbereichkatalog: 013

**11.5.5 Bodeneinlauf / Ablauf**
Bodenablauf ca. 30 x 30 zum einbetonieren in die Bodenplatte liefern und fachgerecht verbauen.
Inklusive dem Mauerkragen oder anderer Bodendurchführung

-Ablaufgrundkörper
-Aufsatzrahmen
-Schmutzfangsieb
-Ablaufstutzen

Material: Guss

Produkt: ____________________
Menge: 3,000 St

*Hinweis: Elektroraum*

**11.5.6 Trennschicht PE-Folie 1-lagig unter Sauberkeitsschicht**
Trennschicht aus PE-Folie,

Dicke 0,3 mm,

1-lagig, Stöße überlappen

unter Sauberkeitsschicht, auf Ausgleichs- / Filterschicht

auf waagrechten Untergrund
Menge: 15,000 m2

**11.5.7 Schalung Bodenplatte waagrecht**
Schalung der Bodenplatte, als Randschalung,
einhäuptig,
Bauteilhöhe 0,30 m.
Menge: 5,000 m2

**11.5.8 Ortbeton Bodenplatte Stahlbeton C30/37**
Ortbeton Bodenplatte, obere Betonfläche waagerecht,

aus Stahlbeton,

Normalbeton C 30/37 DIN EN 206-01, DIN 1045-2,
natürliche Gesteinskörnung,

Expositionsklassen:

 XC4, XF1, XA1, WA

Feuchtigkeitsklasse WU
Dicke Bodenplatte 0,30 m

Ausführung gemäß Zeichnung.

Die "Hinweise und Forderungen zu Schal- und Betonarbeiten" sind entsprechend zu Beachten und mit einzukalkulieren.
Menge: 5,000 m3
Leistungsbereichkatalog: 013

#### Abschnitt 11.6 Aussenwand

**11.6.1 Schalung Bauwerkswand H 5,0-7,0 m**
Schalung /Bauwerkswand,
doppelhäuptig, durchgeankert,

im Grundriss geknickt,

Schalungshaut geeignet für sichtbar bleibende Betonflächen, mit normalen Anforderungen,
Klasse SB 2 gemäß DBV-Merkblatt "Sichtbeton",
Ausgabe August 2015,

Schalhautstöße stumpf mit zusätzlichem Dichtungsband,
Stöße geordnet,

Hüllrohr aus Faserzement,
Ankerstellen bündig

Bauteildicke 25 cm

Bauteilhöhe über 5,0 bis 7,0 m.

inkl. ggf. erforderlicher Stirnschalung,
inkl. aller statisch erforderlichen Befestigungen

Die "Hinweise und Forderungen zu Schal- und Betonarbeiten" sind entsprechend zu Beachten und mit einzukalkulieren.
Menge: 270,000 m2

**11.6.2 Zulage saugende Schalung**
Zulage für saugende Schalung zu Position zuvor

Belegen der Schalung mit einer saugenden Schalhaut zur Minimierung von Poren an der Betonoberfläche.

Trennmittel abgestimmt auf die saugende Schalung.

Die "Hinweise und Forderungen zu Schal- und Betonarbeiten" sind entsprechend zu Beachten und mit einzukalkulieren.
Menge: 270,000 m2

**11.6.3 Ortbeton Aussenwände Stahlbeton C25/30 XC3**
Ortbeton Aussen-/Innenwände, obere Betonfläche waagerecht,

aus Stahlbeton,

Normalbeton C 25/30 DIN EN 206, DIN 1045-2,
natürliche Gesteinskörnung,
Expositionsklassen:
  XC3  (Bewehrungskorrosion durch Karbonatisierung, wechselnd nass und trocken),

Feuchtigkeitsklasse WO

Wandstärke 0,25 m
Oberkante waagrecht
Bauteilhöhe 5,0 - 7,0 m

Ausführung gemäß Zeichnung.

Die "Hinweise und Forderungen zu Schal- und Betonarbeiten" sind entsprechend zu Beachten und mit einzukalkulieren.
Menge: 70,000 m3
Leistungsbereichkatalog: 013

**11.6.4 Schalung Öffnung Rolltor 4,5 x 3,5 m**
Schalung Öffnung  Doppeltür
Schalungshaut geeignet für sichtbar bleibende Betonfläche

Öffnung zum späteren Einbau Rolltor. Maß c.a 4,5 x 4,0 m

Aussparungstiefe 25 cm,

Einzelgröße der Aussparungen
4,5 x 4,0
Menge: 1,000 St
Leistungsbereichkatalog: 013

**11.6.5 Schalung Öffnung Tür 20.000 cm2 bis 35.000 cm2.**
Schalung Öffnung  Doppeltür
Schalungshaut geeignet für sichtbar bleibende Betonfläche

Öffnung zum späteren Einbau der Türen,  Türmaß siehe Ausführungspläne

Aussparungstiefe 25 cm,

Einzelgröße der Aussparungen
20.000 cm2 bis 30.000 cm2.
Menge: 2,000 St
Leistungsbereichkatalog: 013

**11.6.6 Schalung Öffnung Fenster 10.000 cm2 bis 20.000 cm2**
Schalung Öffnung  Fenster
Schalungshaut geeignet für sichtbar bleibende Betonfläche

Öffnung zum späteren Einbau des Fensters.

Aussparungstiefe 25 cm,

Einzelgröße der Aussparungen
10.000 cm2 bis 20.000 cm2
Menge: 3,000 St
Leistungsbereichkatalog: 013

**11.6.7 Kabeleinführungssystem einbetoniert**
Kabeleinführungssystem rechteckig zum einbetonieren

Rechteckiger Einbaurahmen aus Edelstahl, Werkstoff mindestens 1.4301, alternativ 1.4404 bei erhöhter Korrosionsbeanspruchung.
Außenabmessungen ca. 900 × 300 mm.
Einbautiefe gemäß Systemhersteller.
Modulares Dichtungssystem für unterschiedliche Kabeldurchmesser.
Dichtungsmodule aus halogenfreiem Elastomer (z. B. EPDM oder gleichwertig) mit herausnehmbaren Anpassungslagen zur stufenlosen Anpassung an den jeweiligen Kabelaußendurchmesser.
Druckplatten und Verspannelemente aus korrosionsbeständigem Edelstahl.
Nachträgliche Belegung sowie Nachbelegung einzelner Kabel ohne Ausbau des Rahmens möglich.
Dauerhaft gasdicht und wasserdicht.
Geeignet für den Einsatz in wasserundurchlässigen Betonbauwerken.
Beständig gegen Feuchtigkeit, Alterung, Korrosion sowie übliche im Erdreich vorkommende Medien.
Betriebstemperatur entsprechend den Herstellerangaben, mindestens -40 °C bis +80 °C.
Zulassung bzw. Prüfung für die angegebene Dichtheitsklasse.
Menge: 2,000 St

**11.6.8 Doppel-Dichtpackung**
zum Einbetonieren, liefern und gemäß Montageanleitung einbauen,
Doppel-Dichtpackung für den schalungsbündigen Einbau, ermöglicht den beidseitigen gas- und wasserdichten Anschluss von Systemabdichtungen für Kabel und Kabelschutzrohre.

Wandstärke. 25 - 30 cm

Eigenschaften: Druckdichtigkeit zum Beton durch aufgespritzte 3-Stegdichtung;

beidseitiges Qualitätssiegel: Dichtheit ab Werk. Kontrollmöglichkeit bei versehentlichem oder unbefugtem Öffnen des Verschlussdeckels

Angebotener Hersteller/Typ: '.......................................................'

  (vom Bieter anzugeben)
Menge: 5,000 St

#### Abschnitt 11.7 Innenwand

**11.7.1 Schalung Bauwerkswand H 5,0-7,0 m**
Schalung /Bauwerkswand, Innenwand
doppelhäuptig, durchgeankert,

im Grundriss geknickt,

Schalungshaut geeignet für sichtbar bleibende Betonflächen, mit normalen Anforderungen,
Klasse SB 2 gemäß DBV-Merkblatt "Sichtbeton",
Ausgabe August 2015,

Schalhautstöße stumpf mit zusätzlichem Dichtungsband,
Stöße geordnet,

Hüllrohr aus Faserzement,
Ankerstellen bündig

Bauteildicke 25 cm

Bauteilhöhe über 5,0 bis 7,0 m.

inkl. ggf. erforderlicher Stirnschalung,
inkl. aller statisch erforderlichen Befestigungen

Die "Hinweise und Forderungen zu Schal- und Betonarbeiten" sind entsprechend zu Beachten und mit einzukalkulieren.
Menge: 40,000 m2

**11.7.2 Ortbeton Innenwand Stahlbeton C25/30 XC3**
Ortbeton /Innenwände, obere Betonfläche waagerecht,

aus Stahlbeton,

Normalbeton C 25/30 DIN EN 206, DIN 1045-2,
natürliche Gesteinskörnung,
Expositionsklassen:

XC1 WO

Feuchtigkeitsklasse WO

Wandstärke 0,25 m
Oberkante waagrecht
Bauteilhöhe 5,0 - 7,0 m

Ausführung gemäß Zeichnung.

Die "Hinweise und Forderungen zu Schal- und Betonarbeiten" sind entsprechend zu Beachten und mit einzukalkulieren.
Menge: 12,000 m3
Leistungsbereichkatalog: 013

**11.7.3 Zulage saugende Schalung**
Zulage für saugende Schalung zu Position zuvor

Belegen der Schalung mit einer saugenden Schalhaut zur Minimierung von Poren an der Betonoberfläche.

Trennmittel abgestimmt auf die saugende Schalung.

Die "Hinweise und Forderungen zu Schal- und Betonarbeiten" sind entsprechend zu Beachten und mit einzukalkulieren.
Menge: 40,000 m2

#### Abschnitt 11.8 Decke

**11.8.1 Schalung Deckenpl.**
Deckenplatte

Schalungshaut geeignet für sichtbar bleibende Betonflächen, mit normalen Anforderungen,
Klasse SB 2 gemäß DBV-Merkblatt "Sichtbeton", Ausgabe August 2015, saugende Schalung, Schalhautstöße stumpf mit zusätzlichem Dichtungsband, Stöße geordnet,

Unterstützungskonstruktion nach Wahl und System des AN, als Traggerüst der Bemessungsklasse B DIN EN 12812 aufbauen, vorhalten und abbauen.

Lichte Höhe:  ca.5 - 6 m
Deckenstärke:  25 cm
max. lichte Spannweite: 12,00 m

Die Erstellung der prüffähigen statischen Berechnung sowie die Erstellung der dazugehörigen Zeichnungen und Dokumentationen gemäß DIN EN 12812 hat durch den AN zu erfolgen. Die Unterlagen sind 2 Wochen vor Ausführung dem AG 3-fach zur Weiterleitung an den Prüfingenieur zur Verfügung zu stellen. Die Kosten hierfür sind in den Einheitspreis einzurechnen‑

Die Erschwernis durch den Verbau sowie den Aussteifungen/Gurtung des Verbaus bei der Herstellung der Schalung ist mit einzukalkulieren.
Menge: 150,000 m2

**11.8.2 Schalung Deckenpl. Randschalung**
Schalung Deckenplatte Beckenüberlauf,
als Randschalung,
Schalungshöhe 25 cm,

aus Schalungsplatten,

Höhe der Betonunterseite der Deckenplatte bis ca. 7 m
Dicke Deckenplatte 25 cm

waagrecht

Die Erschwernis durch den Verbau sowie den Aussteifungen/Gurtung des Verbaus bei der Herstellung der Schalung ist mit einzukalkulieren.
Menge: 12,000 m
Leistungsbereichkatalog: 013

**11.8.3 Ortbeton Deckenpl. Stahlbeton C 25/30 d 25 cm**
Ortbeton Deckenplatte Rechengebäude.

Deckenplatte waagrecht

Normalbeton C 25/30 DIN EN 206, DIN 1045-2,
natürliche Gesteinskörnung,
Expositionsklassen:
  XC3 WO

als Sichtbeton, mit normalen Anforderungen, Klasse SB 2 gemäß DBV-Merkblatt "Sichtbeton", Ausgabe August 2015.

Höhe der Betonunterseite der Deckenplatte bis ca. 7  m.
Dicke Deckenplatte 25 cm
Menge: 33,000 m3
Leistungsbereichkatalog: 013

**11.8.4 Glätten Frischbetonoberfläche Deckenplatte**
Glätten (maschinelles Abscheiben) der Frischbetonoberfläche, nach ausreichendem Ansteifen,

Decke waagrecht

Glätten der frisch erhärteten Betonoberfläche, maschinell

Auf den Schutz der frisch geglätteten Oberfläche gem. VOB Teil C, DIN 18 331 Abschnitt 4.1.6 wird besonders hingewiesen.
Menge: 105,000 m2

#### Abschnitt 11.9 Gerinnewand

**11.9.1 Schalung Bauwerkswand H 1,0-2,0 m**
Schalung /Bauwerkswand, Gerinnewand
doppelhäuptig, durchgeankert,

im Grundriss geknickt,

Schalungshaut geeignet für sichtbar bleibende Betonflächen, mit normalen Anforderungen,
Klasse SB 2 gemäß DBV-Merkblatt "Sichtbeton",
Ausgabe August 2015,

Schalhautstöße stumpf mit zusätzlichem Dichtungsband,
Stöße geordnet,

Hüllrohr aus Faserzement,
Ankerstellen bündig

Bauteildicke 30 cm

Bauteilhöhe über 1,0 bis 2,0 m.

inkl. ggf. erforderlicher Stirnschalung,
inkl. aller statisch erforderlichen Befestigungen

Die "Hinweise und Forderungen zu Schal- und Betonarbeiten" sind entsprechend zu Beachten und mit einzukalkulieren.
Menge: 70,000 m2

**11.9.2 Zulage saugende Schalung**
Zulage für saugende Schalung zu Position zuvor

Belegen der Schalung mit einer saugenden Schalhaut zur Minimierung von Poren an der Betonoberfläche.

Trennmittel abgestimmt auf die saugende Schalung.

Die "Hinweise und Forderungen zu Schal- und Betonarbeiten" sind entsprechend zu Beachten und mit einzukalkulieren.
Menge: 70,000 m2

**11.9.3 Ortbeton Gerinnewand Stahlbeton C30/37**
Ortbeton Gerinnewand, obere Betonfläche waagerecht,

aus Stahlbeton,

Normalbeton C 30/37 DIN EN 206-01, DIN 1045-2,
natürliche Gesteinskörnung,

Expositionsklassen:

 XC4, XA 1

Feuchtigkeitsklasse WU
Dicke Bodenplatte 0,30 m

Ausführung gemäß Zeichnung.

Die "Hinweise und Forderungen zu Schal- und Betonarbeiten" sind entsprechend zu Beachten und mit einzukalkulieren.
Menge: 20,000 m3
Leistungsbereichkatalog: 013

**11.9.4 Zulage Profilierung zum Einbau Rechen nach Anforderung Anlagenbauer**
Zulage Profilierung Gerinnewand/Sohle

Der Rechen wird vom Anlagenbauer geliefert und eingebaut. Auf Grundlage derer Werkplanung ist das Gerinne bzw. der Beton im Bereich der Rechen dementsprechend zu profilieren bzw. herzustellen.
Menge: 2,000 St

**11.9.5 Zulage Profilierung zum Einbau / Verguss Steckschütz**
Zulage Profilierung Gerinnewand/Sohle zum Einbau / Verguss der Steckschütz

Die Steckschütze wird vom Anlagenbauer geliefert und eingebaut. Auf Grundlage derer Werkplanung ist das Gerinne bzw. der Beton im Bereich der Steckschütze dementsprechend vorzubereiten / Auszusparen zum nachträglichen Einbau und Verguss durch den Anlagenbauer.
Menge: 4,000 St

**11.9.6 Futterrohr Faserzement DN 1000mm L 30cm**
Futterrohr aus Faserzement, zum Einbetonieren,
zum Einbau von wasserdichten  Rohrdurchführungen,
mit profilierter Außenflächen, Nennweite innen 1000 mm,
Länge 30 cm,
liefern und lagerichtig in die Schalung einbauen.
Menge: 3,000 St
Leistungsbereichkatalog: 013

#### Abschnitt 11.10 Gerinne Sohle

**11.10.1 Bodenaustausch liefern, einbauen, verdichten**
Bodenaustausch liefern, einbauen und verdichten,
in Bereich von aufgeweichten Böden.

Verdichtungsgrad mind. DPr 97%,
Schichtdicke 30 cm,
Schotter-Split-Brechsand-Gemisch, Körnung 0/56.
Menge: 7,000 m3

**11.10.2 FSS unter Gerinne Sohle liefern, einbauen, verdichten**
Frostschutzschicht unter Sohle Gerinne liefern, einbauen und verdichten,
als Unterbau unter der Sauberkeitsschicht

Verdichtungsgrad mind. DPr 97%,
Schichtdicke 30 cm,
Schotter-Split-Brechsand-Gemisch, Körnung 0/56.
Menge: 10,000 m3

**11.10.3 Trennschicht PE-Folie 1-lagig unter Sauberkeitsschicht**
Trennschicht aus PE-Folie,

Dicke 0,3 mm,

1-lagig, Stöße überlappen

unter Sauberkeitsschicht, auf Ausgleichs- / Filterschicht

auf waagrechten Untergrund
Menge: 45,000 m2

**11.10.4 Ortbeton Sauberkeitsschicht Beton waagrecht**
Ortbeton der Sauberkeitsschichten,
Untergrund waagrecht,
obere Betonfläche waagrecht,
als unbewehrter Beton,
Normalbeton C12/15 DIN EN 206-1, DIN 1045-2,
Dicke 10 cm.
Menge: 45,000 m2

**11.10.5 Schalung Bodenplatte waagrecht**
Schalung der Bodenplatte, als Randschalung,
einhäuptig,
Bauteilhöhe 0,3 m
Menge: 12,000 m2

**11.10.6 Ortbeton Gerinne Sohle Stahlbeton C30/37**
Ortbeton Sohle Gerinne, obere Betonfläche waagerecht,

aus Stahlbeton,

Normalbeton C 30/37 DIN EN 206-01, DIN 1045-2,
natürliche Gesteinskörnung,

Expositionsklassen:

 XC4, XA 1

Feuchtigkeitsklasse WU
Dicke Bodenplatte 0,30 m

Ausführung gemäß Zeichnung.

Die "Hinweise und Forderungen zu Schal- und Betonarbeiten" sind entsprechend zu Beachten und mit einzukalkulieren.
Menge: 15,000 m3
Leistungsbereichkatalog: 013

#### Abschnitt 11.11 Bewehrung

**11.11.1 Bewehrung Betonstabstahl 500 S/B alle Durchmesser**
Bewehrung aus Betonstabstahl für Rechengebäude /  etc. aus Ortbeton, Betonstabstahl IV S (BSt 500 S/B) DIN 488,

alle Durchmesser, alle Längen gemäß Ausführungsstatik
liefern und einbauen
Menge: 15,000 t
Leistungsbereichkatalog: 013

**11.11.2 Betonstahl IV M (Lagermatten 500 M/A)**
Bewehrung aus Betonstabstahl Lagermatten für Rechengebäude aus Ortbeton,
Betonstahl IV M (Lagermatten 500 M/A)

Lagermatten, liefern, schneiden, biegen und verlegen einschließlich Montageeisen und Abstandshalter.
Menge: 7,500 t

**11.11.3 Unterstützungskörbe**
Unterstützungskörbe bzw. Abstandshalter
alle Größen liefern und einbauen
Menge: 0,250 t
Leistungsbereichkatalog: 013

**11.11.4 Bewehrungsanschluß 1x12 /10 für Bauteil**
Vorgefertigte Bewehrungsanschlusselemente zum Rückbiegen, zweischenklig, mit im Beton verbleibenden Stahlblech-verwahrkästen in verzinkter und genoppter Ausführung zur optimalen Schubkraftübertragung, in Schalung einbauen, nach dem Ausschalen für den Anschluss herrichten gemäß DBV-Merkblatt "Rückbiegen", liefern und einbauen

Bewehrungsanschluß für Einbau in Ortbetonbauteile,
Typ 15 B -  Durchmesser: 10-15 cm

Fabrikat / Typ '..........'

  (Vom Bieter anzugeben)

in Schalung einbauen, nach dem Ausschalen für Anschluß herrichten, Kunstoffteile beseitigen.

Zur wasserdichten Ausbildung der Fuge wird ein Injektionsschlauchsystem eingebaut. Diese wird gesondert vergütet.
Menge: 20,000 m
Leistungsbereichkatalog: Bau

#### Abschnitt 11.12 Fugen

**11.12.1 Arbeitsfuge Bodenplatte/Wand, wu**
Ausbildung der Arbeitsfuge Bodenplatte / Außenwand, Berücksichtigung der durchgehender Bewehrung, Grundriss rechteckig, Übergang Bodenplatte auf Außenwand 90°,  bestehend aus:
Fugenblech, aus Stahlblech mit Beschichtung
aus Butylkautschuk,
Breite ca. 250 - 300 mm,
Blechstärke 2,00 mm
Einbaulage Fugenbeche vertikal,
beidseitig aus Rippenstreckmetall horizontal,
Stoßausbildung nach Herstellervorschrift geklebt,
einschließlich Befestigungszubehör,
mit allgemeinem bauaufsichtlichen Prüfzeugnis,

Ausbildung einer wasserundurchlässigen Arbeitsfuge,
Einbau gemäß der Herstellervorschrift unter Beachtung
der Schal- und Bewehrungspläne.

Produkt:__________________________________________
Menge: 50,000 m

**11.12.2 Arbeitsfuge Wand/Wand wu**
Ausbildung der Arbeitsfuge Wand / Wand, Berücksichtigung der durchgehender Bewehrung,
Grundriss rechteckig, Übergang Außenwand auf Außenwand bzw. Innenwand/Außenwand oder Innenwand/Innenwand
Ecke 90°,  bestehend aus:
Fugenblech, aus Stahlblech mit Beschichtung
aus Butylkautschuk,
Breite ca. 250 - 300mm,
Blechstärke 2,00 mm
Einbaulage Fugenbeche senkrecht in Ecke,
beidseitig aus Rippenstreckmetall horizontal,
Stoßausbildung nach Herstellervorschrift geklebt,
einschließlich Befestigungszubehör,
mit allgemeinem bauaufsichtlichen Prüfzeugnis,

Ausbildung einer wasserundurchlässigen Arbeitsfuge,
Einbau gemäß der Herstellervorschrift unter Beachtung
der Schal- und Bewehrungspläne.

Produkt:__________________________________________
Menge: 50,000 m

**11.12.3 Arbeitsfuge Wand/Decke wu**
Ausbildung der Arbeitsfuge Wand/Decke
(Decke unter EG/Decke über EG)

Berücksichtigung der durchgehender Bewehrung,
Grundriss rechteckig, Ü
Ecke 90°,  bestehend aus:
Fugenblech, aus Stahlblech mit Beschichtung
aus Butylkautschuk,
Breite ca. 250 -300 mm,
Blechstärke 2,00 mm
Einbaulage Fugenbeche senkrecht in Ecke,
beidseitig aus Rippenstreckmetall horizontal,
Stoßausbildung nach Herstellervorschrift geklebt,
einschließlich Befestigungszubehör,
mit allgemeinem bauaufsichtlichen Prüfzeugnis,

Ausbildung einer wasserundurchlässigen Arbeitsfuge,
Einbau gemäß der Herstellervorschrift unter Beachtung
der Schal- und Bewehrungspläne.

Produkt:__________________________________________
Menge: 42,000 m

**11.12.4 Arbeitsfugenabdichtung Injektionsschlauchsystem**
Abdichtung der horizontalen oder vertikalen Arbeitsfuge mit Injektionsschlauch, für das nachträglich Verpressen mit Polyurethan oder 2-K-PUR-Harz.
Nach Angabe der örtlichen Bauüberwachung oder Statikers liefern und abgestimmt auf die Bauwerksabmessungen in die Arbeitsfugen mit den entsprechenden Entlüftungs- und Verpressenden nach Richtlinie des Herstellers verlegen.

Produkt:__________________________________________
Menge: 50,000 m

**11.12.5 Zulage zur vor genannten Pos. Injektionsschlauch**
Zulage für das Verpressen der Arbeitsfuge mit Polyurethan
oder 2-K-PUR-Harz nach Herstellervorgabe abgestimmt auf
das eingebaute Injektionsschlauchsystem. In mehreren Einzelabschnitten.
Menge: 50,000 m

*Hinweis: Fuge Einbinderinge*

**11.12.6 Quellfugenband**
zur planmäßigen Abdichtung der Arbeitsfuge Rohr-Bauwerk,
liefern und nach Angabe des Herstellers fachgerecht verlegen. Das Quellband ist unter Verwendung eines geeigneten Montageklebers oder alternativ mit Stahldübeln oder Montagedübeln auf der vorhandenen Oberfläche (z.B. gemauerter Bestandskanal) zu befestigen,
Befestigungsmaterialien sind in den Einheitspreis miteinzurechnen.

Produkt:__________________________________________
Menge: 20,000 m

#### Abschnitt 11.13 Entwässerung

*Hinweis: Entwässerung*

**11.13.1 Boden Kanalgraben Homogenbereich E1 lösen laden transportieren entsorgen**
Boden Homogenbereich E1  für Kanalgraben,
nach Abtrag Oberboden bzw. Asphalt o.ä.
profilgerecht lösen, laden, fördern,
auf LKW des AN und entsorgen.

Inklusive der Entsorgungsgebühren, Depniegebühren.

mit Behinderung durch Leitungsquerung etc. ist zu rechnen. Sicherung wird gesondert vergütet,
Homogenbereich E1

Vom AG können keine Bereitstellungsflächen oder Zwischenlagerplätze zur Verfügung gestellt werden.
Das Bodenmaterial muss vom AN nach dem Ausheben gleich abgefahren werden, auf einer Bereitstellungsfläche / einem Zwischenlager des AN gelagert werden, bis das Ergebnis der Abfalldeklaration  für dieses Bodenmaterial bereitsteht. Danach ist das Bodenmaterial vom AN zu entsorgen oder zu verwerten.

Homogenbereich E1: Auffüllung

Tiefe: 0,15 bis 0,6 m

Baugrund gemäß Baubeschreibung und
beiliegendem Baugrundgutachten.

Eine Vermischung der Auffüllung mit anderen Böden im Zuge des Aushubs ist zu vermeiden.

Beprobung, Deklarationsanalyse und Entsorgungsgebühren trägt der AN, siehe auch Pos. "Deklarationsanalyse"

Alle durch die voher genannten Erschwernisse entstehenden Kosten, sind in den Einheitspreis mit einzukalkulieren.

Mengenermittlung nach Aufmaß an der Entnahmestelle.
Menge: 5,000 m3
Leistungsbereichkatalog: 002

**11.13.2 Boden Kanalgraben Homogenbereich E2 lösen laden transportieren entsorgen**
Boden Homogenbereich E2  für Kanalgraben,
nach Abtrag Oberboden bzw. Asphalt o.ä.
profilgerecht lösen, laden, fördern,
auf LKW des AN und entsorgen.

Inklusive der Entsorgungsgebühren, Depniegebühren.

mit Behinderung durch Leitungsquerung etc. ist zu rechnen. Sicherung wird gesondert vergütet,
Homogenbereich E2

Vom AG können keine Bereitstellungsflächen oder Zwischenlagerplätze zur Verfügung gestellt werden.
Das Bodenmaterial muss vom AN nach dem Ausheben gleich abgefahren werden, auf einer Bereitstellungsfläche / einem Zwischenlager des AN gelagert werden, bis das Ergebnis der Abfalldeklaration  für dieses Bodenmaterial bereitsteht. Danach ist das Bodenmaterial vom AN zu entsorgen oder zu verwerten.

Homogenbereich E2: Sand, Kies, Schluff etc.

Tiefe: 0,6 bis 2,7 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 3,000 m3
Leistungsbereichkatalog: 002

**11.13.3 Zulage Handaushub beim Aushub**
Zulage zum Bodenhaushub Rohrgaben,
für Aushub in Handarbeit.
Menge: 1,000 m3

**11.13.4 Zulage Handaushub im Bereich kreuzender Bestandsleitungen**
Zulage zum Bodenhaushub Rohrgaben,
für Ausschachtung in Handarbeit im Bereich oberhalb, neben und unterhalb einer kreuzenden Bestandsleitungen.

Kabelbündel aus bis zu 8 einzelnen Leitung werden als eine Bestandsleitung abgerechnet.

Alle Erschwernisse bei Aushub durch Bestandsleitungen sind in diese Position mit einzukalkulieren.

Die Bestandsleitungen dürfen nicht beschädigt werden. Unter keinen Umständen.

Für die Massenermittlung wird jeweils 0,5 m neben / oberhalb / unterhalb der best. Leitung zusätzlich zum Außendurchmesser der Bestandsrohrleitung/Aussenkanten des Kabelbündels  abgerechnet.
Menge: 1,000 m3

**11.13.5 Bettungsschicht aus Schotter-Splitt-Brechsand-Gemisch liefern, einbauen, verdichten**
Bettungsschicht für Rohrleitung
in Rohrgräben mit Verbau,
Liefern, profilgerecht einbauen und verdichten, gem DIN 1610
sowie DWA-A 139, Regelausführung Bettungstyp 1

Verdichtungsgrad mind. DPr 100%,
Schichtdicke bis 30 cm,
Schotter-Splitt-Brechsand-Gemisch, Körnung 0/11.
Menge: 2,000 m3
Leistungsbereichkatalog: 002

**11.13.6 Rohrumhüllung Kanal aus Splitt liefern, einbauen, verdichten**
Rohrumhüllung für Rohrleitung
in best. Rohrgraben herstellen,
liefern, einbauen, verdichten

bis 30 cm über Rohrscheitel.
Splitt, Körnung 5/11

Mengenermittlung nach Aufmaß in eingebautem
Zustand oder Lieferscheine.
Menge: 2,000 m3
Leistungsbereichkatalog: 002

**11.13.7 Bodenaustausch Rohrauflager liefern, einbauen, verdichten**
Bodenaustausch liefern, einbauen und verdichten,
in Bereich von aufgeweichten Böden.

Verdichtungsgrad mind. DPr 97%,
Schichtdicke 30 cm,
Schotter-Split-Brechsand-Gemisch, Körnung 0/56.
Menge: 1,000 m3

**11.13.8 Rohrgrabenverfüllung mit Siebschutt liefern, einbauen, verdichten**
Schichtenweises Verfüllen mit Siebschutt von Rohrleitungsgräben
Liefern, schichtenweises Einbauen, Verdichten

Verformungsmodul mind. EV2 45 MN/m2,

Siebschutt Körnung 0/45

Verfüllhöhe bis 3,0 m.
Menge: 5,000 m3

**11.13.9 Rohrleitung DA 160 PP liefern und verlegen**
Rohrleitung DA 160 PP, SLW 60,

für Regenwasser

Liefern, in offenen Rohrgräben verlegen und verbinden

als Stangenware Liefern und fachgerecht verlegen/verbinden.

Verlegetiege bis 1,0 m.

inkl. Zuschnitt für Pass- und Kurzstücke.

z.B. Awadukt oder gleichwertig

Rohr Hersteller / Typ: '...................................................................................'

(vom Bieter anzugeben)
Menge: 10,000 m

**11.13.10 Zulage Formstücke/Bögen/Abzweige/ etc.**
Zulage zu Rohrleitung
DA 160 PP  Formstücke/Abzweige/Bögen/T-Stücke oder ähnliches.
liefern und montieren
Menge: 5,000 St

**11.13.11 Zulage Muffe**
Zulage zu Rohrleitung  (DA 160 PP) für Muffen/Steckmuffen
für Rohraußendurchmesser DA 160 mm
zum Verbinden der einzelnen
Rohre bzw. Formstücke;

liefern und montieren
Menge: 5,000 St

**11.13.12 Entwässerungsrinne, F900, Nenngröße 150mm, Beton, Abdeckung, Bereich Fällmittelbehälter**
Entwässerungsrinne mit bauaufsichtlicher Zulassung

Entwässerungsrinne für Oberflächenwasser
DIN EN 1433 und DIN V 19580,
Abflussleistung >15 l/s,
Klasse F 900,
Nenngröße 150 mm,
aus Beton (mind. C40/50, Frost- u. Tausalzbeständig),
mit Abdeckung als Maschenrost (mind. D400, R11 Rutschhemmklasse),
mit einbetonierter Stahlzarge aus nichtrostendem Stahl,
mit Verschraubung/Arretierung,

Einschl. Betonauflager und Betonbettung gemäß Herstellervorgaben (Bemessung - Statik / Betongüte / Abmessungen / Bewehrung / Schalung) für Lastklasse D400.
Die Erdarbeiten werden separat vergütet.

Bieterangaben
Fabrikat: '................................................................'

Typ '................................................................'

Liefern und verlegen.

Ausführungsort:
Einfahrt Rechengebäude, Ende Schienen
Menge: 6,000 m
Leistungsbereichkatalog: 009

**11.13.13 Rohrleitung DA 110 PP liefern und verlegen**
Rohrleitung DA 110 PP, SLW 60,

für Regenwasser

Liefern, in offenen Rohrgräben verlegen und verbinden

als Stangenware Liefern und fachgerecht verlegen/verbinden.

Verlegetiege bis 1,0 m.

inkl. Zuschnitt für Pass- und Kurzstücke.

Awadukt oder gleichwertig

Rohr Hersteller / Typ: '........................................................................................'

(vom Bieter anzugeben)
Menge: 35,000 m

**11.13.14 Zulage Formstücke/Bögen/Abzweige/ etc.**
Zulage zu Rohrleitung
DA 110 PP  Formstücke/Abzweige/Bögen/T-Stücke oder ähnliches.
liefern und montieren
Menge: 25,000 St

**11.13.15 Zulage Muffe**
Zulage zu Rohrleitung  (DA 110 PP) für Muffen/Steckmuffen
für Rohraußendurchmesser DA 110 mm
zum Verbinden der einzelnen
Rohre bzw. Formstücke;

liefern und montieren
Menge: 20,000 St

#### Abschnitt 11.14 Schienenführung Containerfahrschiene inkl. Fundament

*Hinweis: Hinweis Schienenführungssystem*
Die Schienen und Fundamente werden in zwei Bauabschnitten hergestellt. Grund hierfür ist die nähe zwischen altem und neuen Rechengebäude. Dies ist in die Einheitspreise mit einzukalkulieren.

Die Containerschienen werden vom Anlagenbauer geliefert und verbaut.
Teil dieser Ausschreibung sind die Vorbereitungen.

- Aushub, Fundament, Auffüllung
- Verfüllung nach Einbau der Schienen mit zweikomponentiges Polyurethan-Elastomer mit Kork als Füllstoff

**11.14.1 Boden Fundamentaushub Homogenbereich E1 lösen laden transportieren entsorgen**
Boden Homogenbereich E1  für Baugrube der Einzelfundamente
nach Abtrag Oberboden bzw. Asphalt o.ä.
profilgerecht lösen, laden, fördern,
auf LKW des AN und entsorgen.

Inklusive der Entsorgungsgebühren, Depniegebühren.

mit Behinderung durch Leitungsquerung etc. ist zu rechnen. Sicherung wird gesondert vergütet,
Homogenbereich E1

Homogenbereich E1: Auffüllung

Tiefe: 0,15 bis 0,6 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 5,000 m3
Leistungsbereichkatalog: 002

**11.14.2 Boden Fundamentaushub Homogenbereich E2 lösen laden transportieren entsorgen**
Boden Homogenbereich E2  für Baugrube der Einzelfundamente,
nach Abtrag Oberboden bzw. Asphalt o.ä.
profilgerecht lösen, laden, fördern,
auf LKW des AN und entsorgen.

Inklusive der Entsorgungsgebühren, Depniegebühren.

mit Behinderung durch Leitungsquerung etc. ist zu rechnen. Sicherung wird gesondert vergütet,
Homogenbereich E2

Homogenbereich E2: Sand, Kies, Schluff etc.

Tiefe: 0,6 bis 2,7 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 2,000 m3
Leistungsbereichkatalog: 002

**11.14.3 Bodenaustausch liefern, einbauen, verdichten**
Bodenaustausch liefern, einbauen und verdichten,
in Bereich von aufgeweichten Böden.

Verdichtungsgrad mind. DPr 97%,
Schichtdicke 30 cm,
Schotter-Split-Brechsand-Gemisch, Körnung 0/56.
Menge: 2,000 m3

**11.14.4 Sauberkeitsschicht aus Beton d 10 cm, waagrecht**
Sauberkeitsschicht aus Normalbeton DIN EN 206, DIN 1045, als unbewehrter Beton,
C 20/25, X0, Dicke  10 cm,
Untergrund waagrecht, Bauteil unter Streifenfundament
Menge: 1,500 m³
Leistungsbereichkatalog: 013

**11.14.5 Kontrollprüfung Baugrubensohle Verformungsmodul**
Kontrollprüfung für Baugrubensohle für die Fundamente für Verformungsmodul
in Anlehnung an ZTVE-StB,

mit dynamischem Lastplattendruckversuch TP BF-StB oder statischem Lastplattendruckversuch DIN 18134.

im Rahmen der Qualitätssicherung und
auf besondere Anordnung des AG
Menge: 1,000 St
Leistungsbereichkatalog: 080

**11.14.6 Schalung Streifenfundament H 80 cm**
Schalung für Streifenfundament
doppelhäuptig

im Grundriss rechteckig

Schalungshaut mit normalen Anforderungen,

Schalhautstöße stumpf mit zusätzlichem Dichtungsband,
Stöße geordnet,

Bauteildicke 50  cm

Bauteilhöhe: bis ca. 80 cm.

inkl. ggf. erforderlicher Stirnschalung,
inkl. aller statisch erforderlichen Befestigungen

Die "Hinweise und Forderungen zu Schal- und Betonarbeiten" sind entsprechend zu Beachten und mit einzukalkulieren.
Menge: 10,000 m2

**11.14.7 Ortbeton Streifenfundament C25/30**
Stahlbeton Streifenfundament

Liefern und fachgerechtes Herstellen der Betonarbeiten für die Streifenfundamente / Schienenfundamente gemäß Ausführungsplänen.

Ausführung der Fundamente aus Beton C25/30

Die Leistung umfasst:

Lieferung des Betons einschließlich Transport zur Einbaustelle,
Einbringen des Betons in die vorbereiteten Fundamentbereiche,
fachgerechtes Verdichten des Betons mittels geeigneter Verdichtungsgeräte,
Herstellen der erforderlichen Betonoberflächen,
Nachbehandlung des Betons

siehe:
Ausführungspläne

Beton:

Festigkeitsklasse: C25/30
Expositionsklasse: gemäß statischer Berechnung / Planung: _
Menge: 4,000 m³

**11.14.8 Baugrubenverfüllung (Schottertragschicht) lliefern, einbauen, verdichten**
Schotter-Split-Brechsand-Gemisch liefern (Frostschutzschicht), schichtenweise einbauen und verdichten, als Baugrubenverfüllung
Schichtendicke in Abhängigkeit des Größtkorns.

Schotter-Split-Brechsand-Gemisch, Körnung 0/45,

Verformungsmodul mind. EV2 80 MN/m2,
Verdichtungsgrad mind. DPr 1,0
Verfüllhöhe bis ca. 0,8 m.
Menge: 2,000 m3

**11.14.9 Elastischer Schienenverguss mit Polyurethan-Vergussmasse (Edilon Corkelast® ERS oder gleichwertig)**
Elastischen Verguss der bereits eingebauten Schiene mit 2-Komponenten-Polyurethanharz  oder gleichwertig herstellen, einschließlich Reinigen, Primern, Anmischen, Einbringen und Nacharbeiten.

zweikomponentiges Polyurethan-Elastomer mit Kork als Füllstoff

Produkt: ___________________________________
Menge: 16,000 m
Leistungsbereichkatalog: 002

**11.14.10 Schalung zur Herstellung Schienenkanal**
Herstellung einer ca. 17 cm breiten Schalung zum herstellen Schienenkanal bzw. anarbeiten Asphalt bzw. Estrich/Gefällebeton.
Höhe: Innen: 8 cm Außen: 16 cm
Menge: 16,000 m

#### Abschnitt 11.15 Kernbohrungen / Ringraumdichtung

*Hinweis: Hinweis Kernbohrungen*
Durchmesser der Kernbohrung nach Ausführungsplänen. Inklusive der Beschichtung der Schnittflächen mit Schutzanstrich auf Epoxydharz Basis. Die Beschichtung ist in den EP mit einzukalkulieren

**11.15.1 Kernbohrung Beton Durchm. 1000 mm T 30 cm**
Kernbohrung, Untergrundfläche waagrecht, aus  Beton, Normalbeton, Bohrdurchmesser 1000 mm, Bohrtiefe 30 cm, Wichte des Abbruchstoffes DIN EN 1991-1-1 24 kN/m3, Arbeitsraum: Im Gerinne/bzw. außen am Gerinne
Geräteeinsatz ist möglich, max. Gesamtgewicht bis 5 t,
aufgenommene Stoffe sammeln, ohne Zerkleinerung, auf LKW des AN laden,
Abfall ist nicht gefährlich, nicht schadstoffbelastet, Zuordnung Z 0 (uneingeschränkter Einbau),
inklusive Entsorgung
Menge: 3,000 St
Leistungsbereichkatalog: 084

**11.15.2 Kernbohrung Beton Durchm. 200mm T 30cm**
Kernbohrung, Untergrundfläche senkrecht, aus bewehrtem Beton, Normalbeton, Bohrdurchmesser über 150 mm bis 200 mm, Bohrtiefe 30 cm, Wichte des Abbruchstoffes DIN EN 1991-1-1 24 kN/m3, ,
Geräteeinsatz ist möglich, max. Gesamtgewicht bis 5 t, Ausführung zum Anschluss der Leitung an das Rechengerinne
aufgenommene Stoffe sammeln, ohne Zerkleinerung, auf LKW des AN laden,
inklusive Entsorgung
Menge: 1,000 St
Leistungsbereichkatalog: 084

**11.15.3 Kernbohrung Beton Durchm. 100-125mm T 30 cm**
Kernbohrung, Untergrundfläche senkrecht, aus bewehrtem Beton, Normalbeton, Bohrdurchmesser 100 - 125 mm, Bohrtiefe über 30 cm, Wichte des Abbruchstoffes DIN EN 1991-1-1 24 kN/m3,
Geräteeinsatz ist möglich, max. Gesamtgewicht bis 5 t, Ausführung zum Anschluss Druckleitung Esselbach an das neue Rechengerinne
aufgenommene Stoffe sammeln, ohne Zerkleinerung, auf LKW des AN laden,
Abfall ist nicht gefährlich, nicht schadstoffbelastet, Zuordnung Z 0 (uneingeschränkter Einbau),
inklusive Entsorgung
Menge: 1,000 St
Leistungsbereichkatalog: 084

**11.15.4 Kernbohrung Beton Durchm. 100-125mm T 30 cm**
Kernbohrung, Untergrundfläche senkrecht, aus bewehrtem Beton, Normalbeton, Bohrdurchmesser 100 - 125 mm, Bohrtiefe über 30 cm, Wichte des Abbruchstoffes DIN EN 1991-1-1 24 kN/m3,
Geräteeinsatz ist möglich, max. Gesamtgewicht bis 5 t, Ausführung zum Anschluss Brauchwasser an das neue Rechengebäude
aufgenommene Stoffe sammeln, ohne Zerkleinerung, auf LKW des AN laden,
Abfall ist nicht gefährlich, nicht schadstoffbelastet, Zuordnung Z 0 (uneingeschränkter Einbau),
inklusive Entsorgung
Menge: 1,000 St
Leistungsbereichkatalog: 084

**11.15.5 Ringraumdichtung - Dichtungseinsatz DN 1000**
Ringraumdichtung passend für Kernbohrungen bzw. Futterrohr o.ä. DN 1000
Für PE-Rohr-Außendurchmesser 900 mm ( HDPE SDR17)
Die Ringraumdichtungen als wasser- und gasdichte Durchführung. Wartungsfrei und ohne Nachspannen dicht. Dicht gegen drückendes Wasser bis min. 2,0bar.

Herstellerdaten

Fabrikat: '..........'

Typ: '..........'

liefern und montieren
Menge: 6,000 St

**11.15.6 Ringraumdichtung DN 200 / 150**
als Dichtungseinsatz zur Abdichtung für hohe Beanspruchung gegen drückendes Wasser

Ausführung
Dichtung passend für Faserzementhülse bzw. für Kernbohrung,
als nichtgeteilte Dichtung, (bei Erfordernis ggf. geteilte Ausführung), doppelt dichtend,
profilierte Stahlringe in Edelstahl,
aus EPDM, wasserdicht bis Wassersäule 7m.

Temperaturbeständig von - 40° C bis + 120° C

Alle Teile abwasserbeständig

Alle Stahlteile aus Werkstoff 1.4571

Ausführung wie zuvor beschrieben.

Nennweite Mediumrohr: 'DA150 PE/'

Durchmesser Kernbohrung: '200'
  mm

liefern und montieren
Menge: 2,000 St

**11.15.7 Ringraumdichtung DN100-125 / 90**
als Dichtungseinsatz zur Abdichtung für hohe Beanspruchung gegen drückendes Wasser

Ausführung
Dichtung passend für Faserzementhülse bzw. für Kernbohrung,
als nichtgeteilte Dichtung, (bei Erfordernis ggf. geteilte Ausführung), doppelt dichtend,
profilierte Stahlringe in Edelstahl,
aus EPDM, wasserdicht bis Wassersäule 7m.

Temperaturbeständig von - 40° C bis + 120° C

Alle Teile abwasserbeständig

Alle Stahlteile aus Werkstoff 1.4571

Ausführung wie zuvor beschrieben.

Nennweite Mediumrohr: 'DA90 PE/'

Durchmesser Kernbohrung: '100-125'
  mm

liefern und montieren
Menge: 2,000 St

#### Abschnitt 11.16 Spritzschutz

*Hinweis: Spritzschutz/Entwässerung*

**11.16.1 Erdplanum herstellen verdichten**
Erdplanum herstellen und mit geeignetem Gerät verdichten,

Boden/Standfläche von überschüssigem Boden befreien, auf ein Niveau abziehen,

Genauigkeit +/- 2,5 cm,

Untergrund verdichten mind. DPr mind 95%
Verformungsmodul Ev2 auf der Oberfläche >= 45 MN/m²,

im Bereich unter Rabatte für Spritzschutz
Menge: 50,000 m2

**11.16.2 Rabattenstein / Tiefbordstein auf Beton herstellen**
Rabattenstein

Rabattenstein aus Beton, 10x25x100, mit Fundament und 2-seitiger Rückenstütze aus Beton mit einer Zusammensetzung C 16/20 DIN EN 206 und DIN 1045-2,
Bettungsdicke (Schotter) 20 cm,
Breite der Rückenstütze 10 cm.
Menge: 50,000 m

**11.16.3 Zulage als Radienstein oder Gehrungsschnitt vorherige Position**
Menge: 20,000 St

**11.16.4 Kiesstreifen herstellen**
Kiesstreifen als Spritzschutz liefern und einbauen

Material: Kies Körnung 16/32
Tiefe ca. 30 cm
Breite ca. 30 cm

Inklusive Untergrundvorbereitung und Materiallieferung
Menge: 5,000 m³

### Bereich 12 Sand- und Fettfang

#### Abschnitt 12.1 Arbeits- und Schutzgerüste

*Hinweis: Hinweis*
Hinweis:

Die Art der Einrüstung für die Arbeiten am Sand- und Fettfang obliegt dem AN.
Die Bauwerksgeometrieen sind den Ausführungsplänen zu entnehmen.
Aufgrund der schrägen Geometrien ist ein herkörmliche Einrüstung nicht möglich.
Inwiefern eine Einrüstung für die Fugensanierung und die partielle Betonsanierung nötig ist liegt im Ermessen des AN.

Ggf. kann auch über ein Hängegerüst, Kran mit Korb, o.ä nachgedacht werden.

Das Gerüst wird somit als "1 Stück" ausgeschrieben. (siehe folgende Position)

**12.1.1 Einrüstung Sand- und Fettfang**
Auf- und Abbau sowie Vorhaltung sämtlicher für
die Sanierungsarbeiten am Sand- und FettfangI erforderlicher Gerüste während des Bauzeitraumes, sowie sämtliche notwendigen Schutz und Sicherheitsausrüstung, nach den neusten Richtlinien der Montage- und Arbeitsstättenverordnung, sowie den Richtlinien des UVV, GUV und Gewerbeaufsichtsamtes

Erstellen und Abbauen Arbeitsgerüst für die Dauer der eigenen Leistung,
wo nötig mit entsprechendem Seitenschutz

Verankerung am Bauwerk möglich,

einschl
An- und Abtransport, sowie Miete für die gesamte Dauer
der Durchführung der angebotenen Leistungen.
Menge: 1,000 St

#### Abschnitt 12.2 Fugen / Bauwerksfugen

*Hinweis: Dehnfugenausbildung*
Dehnfugenausbildung

Waagerechte und senkrechte Fugen in Beton,
Die Fugenabdichtung muß druckwasserdicht sein!

Die nachstehenden Einzelpreise gelten pro m Fuge, gemessen an der Betonoberfläche.

Fugenbreite: 20 - 50 mm

**12.2.1 Fugenabdichtung entfernen**
Auskratzen der vorh. dauerelastischen Fugenabdichtung
und Hinterfüllung, Säubern der Fugenwangen, Entstauben
mit Besen oder Preßluft, einschl. Entsorgen des alten
Fugenmaterials.
Menge: 20,000 m

**12.2.2 Nachschneiden u. Schleifen d. Fugenflanken**
Fugenflanken schleifen wenn nötig nachschneiden/sägen o.ä. bis auf den festen Betonuntergrund, entstauben mit Besen und Druckluft, anfallende Stoffe laden, abfahren und nach Wahl des AN entsorgen.
Vergütung nach Fugenllänge

(je Meter Fuge = 2 Flanken)
Menge: 20,000 m

**12.2.3 Spachteln der Fugenflanken**
Spachteln bzw. Aufmörteln der Fugenflanken mit
geeignetem abwasserbeständigem, wasserdichtem
kunststoffmodifiziertem Mörtel. (falls nötig)

Im Berich des Gerinnes sind erhebliche Schäden an den Bauwerksfugen vorhanden. Der Beton ist komplett abgeplatzt. Hier muss definitiv gespachtelt werden.
Menge: 20,000 m

**12.2.4 Mehrbreite Fugen spachteln**
Zulage zu vorg. Pos. für Aufspachteln von Fugenflanken bei Breiten über 50 mm pro 1 cm Mehrbreite.
Menge: 20,000 m

**12.2.5 Untergrund vorbereiten**
Untergrundvorbereitung zur Herstellung Abdichtung Bauteilfugen mit Fugendichtstoff

Vorbereitung nach Herstellerangaben
Fugendichtstoff z.B. sikaflex TS plus oder ähnliches

Der Untergrund muss sauber, trocken und frei von Öl, Fett und losen Bestandteilen sein. eine gründliche Reinigung ist Voraussetzung für die sichere Haftung, auch dann, wenn zusätzliche Haftvermitler (Primer) verwendet werden.
Menge: 20,000 m

**12.2.6 Abdichtung Bauteilfuge**
Diese Position beinhaltet die Fugenspachtel die Rundschnur und den Primer zur Abdichtung der Bauteilfugen (zwischen Beton)

Abdichtung von Bauteilfugen in Außenwänden (Außenbereich), Untergrund Beton, mit Fugendichtstoff (Fugenspachtel),Fugenbreite  2 - 5 cm, einschl. chemischer Vorreinigung, einschl. systemgebundenem Primer als Hinterfüllmaterial liefern und einbauen.

Fugenmaterial/Fugensystem:

Fabrikat/Typ: ...............................................................
  (vom AN anzugeben)

Rundschnur:

Fabrikat/Typ: ...............................................................
  (vom AN anzugeben)

Primer:

Fabrikat/Typ: ...............................................................
  (vom AN anzugeben)

Verarbeitung nach Herstellerangaben
Menge: 20,000 m
Leistungsbereichkatalog: 034

#### Abschnitt 12.3 Sanierung Betonschadstellen (freiliegende Bewehrung) kleinflächig

*Hinweis: Betonschadstellen instandsetzen*
Betonschadstellen instandsetzen
(Bereiche von freiliegender bzw. korrodierter Bewehrung)

1. Stemmen:

Entfernen aller lockeren und hohlliegenden Teile
sowie Freilegen korrodierter Bewehrung ringsum
ca. 2 cm tief. Bewehrung die weniger als die Hälfte
des Umfanges korrodiert ist, muss nur bis zur Hälfte
freigelegt werden. An den Einbindungspunkten ist
der Stahl um jeweils weitere 2 cm im nichtgeschädigten
Beton freizulegen.
Ausbruchufer sind schräg (ca. 45 Grad) herauszustemmen.

2. Untergrundvorbereitung:

Betonausbruchstellen und korrodierte Bewehrung durch
 - Druckstrahlen mit Sand-Wasser-Gemisch  oder
 - Höchstdruckwasserstrahlen mind. 600 bar.

Die Bewehrung muss nach dem Strahlen mind. vergleichbar  Normreinheitsgrad Sa 2 (DIN 55928) entsprechen. Nur Sandstrahlen ist nicht erlaubt.

3. Korrosionsschutz:

Freigelegte und entrostete Bewehrungsstähle werden
unmittelbar nach dem Strahlen mit einer
einkomponentigen, mineralischen
Korrosionsschutzbeschichtung in zwei Arbeitsgängen
beschichtet. Zwischen den Arbeitsgängen ist eine
Wartezeit von ca. 3 Stunden bei 20 Grad Celsius
einzuhalten.

Die mineralische Korrosionsschutzbeschichtung muss
folgende Anforderungen erfüllen:

-Beständigkeit gegenüber aufeinanderfolgenden
 Schwitzwasser- und Salzsprühprüfungen nach DIN 50017
 (10 Zyklen Schwitzwasser) und DIN 50018 (10 Zyklen
 Schwitzwasser mit Schwefeldioxid)sowie DIN 50021
 (Salzsprühnebel über 5 Tage)
-Zertifiziert nach EN 1504-7; Prinzip 11, Verfahren
11.1
-Erfüllt Beanspruchbarkeitsklassen M2/M3 der
 DAfStb-Instandsetzungsrichtlinie
-Prüfzeugnisse gemäß den DVGW-Arbeitsblättern W 270,
 W 300 und W 347
-Zertifiziert und fremdüberwacht nach ÖVGW
-DGNB-registriert (Registrierungscode: M6HPK8)

Weiterhin ist die Verträglichkeit mit den zur
Anwendung kommenden Mörtelsystemen nachzuweisen:

Die Verarbeitungsvorschriften des Produktherstellers
sind zu beachten.

Angebotener Hersteller/Typ: '...............................................'

  (vom Bieter anzugeben)

4. Haftbrücke:

Alle vorbereiteten Fehlstellen sorgfältig vornässen.
Stark saugende Bereiche erfordern ein mehrmaliges
Vornässen. Ein geschlossener Wasserfilm auf der
Oberfläche ist nicht zulässig. Die einkomponentige,
zementgebundene Haftbrücke wird mit Wasser angemischt
(streichfähige Konsistenz) und auf eine gestrahlte
Betonoberfläche (z. B. Fehlstelle) gebürstet. Die
Haftbrücke ist jeweils nur soweit vorzuziehen, wie der
Grobmörtel frisch in frisch in die mattfeuchte
Haftbrücke gespachtelt werden kann.

Zusätzlich muss die Haftbrücke folgende Anforderungen
erfüllen:

-Prüfzeugnisse gemäß den DVGW-Arbeitsblättern W 347
und W 270
-Zertifiziert und fremdüberwacht nach ÖVGW
-Sulfatverträgliches Bindemittel
-Zertifiziert nach EN 1504-3, Prinzip 3, Verfahren 3.1
-DGNB-registriert (Registrierungscode: X0NZ50)

Die Verarbeitungsvorschriften des Produktherstellers
sind zu beachten.

Angebotener Hersteller/Typ: '............................................'

  (vom Bieter anzugeben)

5. Verfüllen:

In die mattfeuchte Haftbrücke wird frisch in frisch
ein faserverstärkter, hoch sulfatbeständiger
PCC-Betonersatz gespachtelt. Bei
Ausbesserungsschichten größer 30 mm ist mehrlagig zu
arbeiten. Das Aufbringen der jeweils nächsten Schicht
kann erfolgen, wenn die vorherige Lage tragfähig ist.
Ist die vorherige Lage ausgetrocknet, muss zuvor
vorgenässt und erneut eine Haftbrücke, wie vorstehend
beschrieben, aufgetragen werden.

Der PCC-Betonersatz muss folgende Anforderungen
erfüllen:

-Druckfestigkeit nach 28 Tagen: > 56 N/mm2
-Biegezugfestigkeit nach 28 Tagen: > 7 N/mm2
-Schwinden nach 28 Tagen: 0,80 mm/m
-Dynamischer E-Modul nach 28 Tagen: 25000 N/mm2
-Statischer E-Modul nach 28 Tagen: 21500 N/mm2
-Hoher Karbonatisierungs- und Frosttausalzwiderstand
-Niedriger wirksamer Alkaligehalt
-Chloridmigrationskoeffizient: 0,73 x 10 hoch minus 12
m2/s
-Anwendbar gemäß EN 206 in den Expositionsklassen
 XC1-4, XF1-4, XD1-3, XS1-3, XA1-3, XW1-2, XM1, X0,
 XALL und XBW1+2 sowie bei Feuchtigkeitsklassen WO, WF
und WA
-Zertifiziert nach EN 1504-3 Mörtelklasse R4 für
 die Prinzipien 3 und 7,
 Verfahren 3.1, 3.3, 7.1 und 7.2
-Tricalciumaluminatfreies Bindemittel

Die Schadstellen sind klassifiziert nach Größe je Stück
aufzumessen. Der PCC-Betonersatz ist in einer
 Schichtdicke von i.M.  '...' mm
aufzubringen.

Die Verarbeitungsvorschriften des Produktherstellers
sind zu beachten.

Angebotener Hersteller/Typ: '...............................................'

  (vom Bieter anzugeben)

**12.3.1 Kleinflächige Betonschadstellen bis 0,01**
Kleinflächige Betonschadstellen bis i. M. 3 cm tief,
Ausbruchgrösse bis 0,01 m2.
Menge: 5,000 St

**12.3.2 Zulage Kleinflächige Betonschadstellen**
pro 1 cm Mehrtiefe,  Ausbruchgrösse bis 0,01 m².
Menge: 5,000 St

**12.3.3 Kleinflächige Betonschadstellen 0,01 bis 0,05 m²**
Kleinflächige Betonschadstellen bis i. M. 3 cm tief,
Ausbruchgrösse 0,01 bis 0,05 m2.
Menge: 3,000 St

**12.3.4 Zulage Kleinflächige Betonschadstellen**
pro 1 cm Mehrtiefe, Ausbruchgrösse 0,01bis 0,05 m2.
Menge: 3,000 St

**12.3.5 Kleinflächige Betonschadstellen 0,05 bis 0,25 m²**
Kleinflächige Betonschadstellen bis i. M. 3 cm tief,
Ausbruchgröße 0,05 bis 0,25 m2.
Menge: 2,000 St

**12.3.6 Zulage Kleinflächige Betonschadstellen**
pro 1 cm Mehrtiefe, Ausbruchgrösse 0,05 bis 0,25 m2.
Menge: 2,000 St

**12.3.7 Kleinflächige Betonschadstellen 0,25 bis 0,50 m²**
Kleinflächige Betonschadstellen bis i. M. 3 cm tief, Ausbruchgröße 0,25 bis 0,50 m2.
Menge: 1,000 St

**12.3.8 Zulage Kleinflächige Betonschadstellen**
pro 1 cm Mehrtiefe, Ausbruchgrösse 0,25 bis 0,50 m2.
Menge: 1,000 St

**12.3.9 Kleinflächige Betonschadstellen 0,50 bis 2,00 m²**
Kleinflächige Betonschadstellen bis i. M. 3 cm tief, Ausbruchgröße 0,50 bis 2,00 m2.
Menge: 1,000 St

**12.3.10 Zulage Kleinflächige Betonschadstellen**
pro 1 cm Mehrtiefe, Ausbruchgrösse 0,50 bis 2,00 m2.
Menge: 1,000 St

**12.3.11 Betonschadstellen im Kantenbereich**
Betonschadstellen im Kantenbereich und Fugenbereich, Unterzügen, Kanten, wiederherstellen der geraden sauberen Kante, einschl. erforderlicher Kantenschalung und Dreikantleisten
Leistenquerschnittsmaße: bis 5 / 5 cm,
Aufmaß nach m Kantenlänge.
Menge: 1,000 m

#### Abschnitt 12.4 Betonstrahlen zum Ausbau der alten Gerinneschütze/Schieber

*Hinweis: Hinweis Strahlen*
Hinweis zur Zugänglichkeit ( Einbringung des Strahlgerätes und Ausbringung Strahlgut etc.) (In das Bauwerk siehe Fotodoku und Pläne)

Die mindest erforderliche Rautiefenklasse ist dem anschließenden Produkt zur Oberflächenwiederherstellung anzupassen.

Nach der Untergrundvorbereitung muss der Untergrund
mindestens die Oberflächenzugfestigkeit aufweisen, die
der weitere Systemaufbau erfordert.
Strahlen bis zum Erreichen von Haftzugswerten von 1,5 N/mm².

Die Entsorgung des anfallenden Strahlgutes ist
einzukalkulieren.

**12.4.1 Betonabtrag mittels Hochdruckwasserstrahlen / Sand-Wasser-Druckstrahlen Strahlen Betonfläche**
Betonfläche durch geeignete Verfahren, z.B.
 - Höchstdruckwasserstrahlen mind. 800 bar
 - Druckstrahlen mit Sand-Wasser-Gemisch

Betonabtrag im Bereich bestehender Stahl-Randeinfassungen von Gerinneschütze/Schiebern/Absperrschiebern in einem bestehenden Sand- und Fettfang zur Vorbereitung des Ausbaus der Stahlbauteile/einbetonierte Randeinfassungen.

Anfallendes Strahlgut aufnehmen, fördern und in Container des AN sammeln.
Strahlgut abfahren und entsorgen.
Ein Entsorgungsnachweis ist dem AG vorzulegen.

Ausführungsorte: Auslaufbereich im Sand- und Fettfang (Für Ausbau Absperrschieber)

Strahltiefe bis 1,0 cm. Mehrtiefen werden über die folgenden Positionen abgerechnet.
Menge: 5,000 m²

**12.4.2 Zulage Mehrtiefen (40mm) beim Strahlen der Betonflächen vorherige OZ**
Zulage Mehrtiefen beim Strahlen der Betonfläche vorherige OZ

Zulage zur  Position Strahlen
für Mehrtiefen von 40 mm

Wiederholungsbeschreibung zum Strahlen senkrechte Flächen als Bedarfsposition
Menge: 5,000 m²

**12.4.3 Zulage Mehrtiefen (60mm) beim Strahlen der Betonflächen vorherige OZ**
Zulage Mehrtiefen beim Strahlen der Betonfläche vorherige OZ

Zulage zur  Position Strahlen
für Mehrtiefen von 60 mm

Wiederholungsbeschreibung zum Strahlen senkrechte Flächen als Bedarfsposition
Menge: 5,000 m²

**12.4.4 Zulage Mehrtiefen (80mm) beim Strahlen der Betonflächen vorherige OZ**
Zulage Mehrtiefen beim Strahlen der Betonfläche vorherige OZ

Zulage zur  Position Strahlen
für Mehrtiefen von 80 mm

Wiederholungsbeschreibung zum Strahlen senkrechte Flächen als Bedarfsposition
Menge: 5,000 m²

**12.4.5 Zulage Mehrtiefen (100mm) beim Strahlen der Betonflächen vorherige OZ**
Zulage Mehrtiefen beim Strahlen der Betonfläche vorherige OZ

Zulage zur  Position Strahlen
für Mehrtiefen von 100 mm

Wiederholungsbeschreibung zum Strahlen senkrechte Flächen als Bedarfsposition
Menge: 5,000 m²

#### Abschnitt 12.5 Ausbau und Entsorgung Gerinneschütz

**12.5.1 Ausbau und Entsorgung Gerinneschütz**
Bestehende Gerineschütz aus Stahl im Auslaufbereich des Sand- und Fettfangs komplett ausbauen und entsorgen. Entsorgung nach Wahl des AN inklusive Entsorgungsgebühren.
Menge: 2,000 St

#### Abschnitt 12.6 Betonarbeiten zum Einbau der neuen Schieber / Steckschütze

**12.6.1 Vergußmörtel C50/60 / Schalung (Betonage Steckschütze)**
Die neuen Schieber / Steckschütze werden vom Anlagenbauer geliefert und eingebaut. Die Anschlussflächen sind anschließend betontechnisch fachgerecht auszubetonieren.

Die Position beinhaltet die Schalung sowie das vergiesen der der Anschlüsse zum Bestandsbeton mit Mörtel/ Beton.

Betonschalung
Vergußmörtel C50/60
Menge: 2,000 St

### Bereich 13 Rückbau Fäkalannahmeschacht

#### Abschnitt 13.1 Rückbau Fäkalannahmeschacht

**13.1.1 Anmeiseln, aufbrechen Stahlbeton Sohle**
*** Pauschalposition
Stellenweises  Aufbrechen von Sohlenbereichen eines bestehenden Fäkalannahmeschachtes aus Stahlbeton mit dem Ziel, die Bauwerksstruktur dauerhaft wasserdurchlässig zu machen.

Der Schacht ist hierbei in seinem überwiegenden Bestand zu erhalten; ein vollständiger Abbruch ist nicht Bestandteil der Leistung. Die Grube soll anschließend verfüllt werden.

Maße ca.
2 x 4 Meter
Tiefe: ca. 4 Meter

Die Leistung umfasst:

kontrolliertes Anmeißeln und Aufbrechen des Stahlbetons der Sohle bzw.  im Ausführungsplan dargestellten Bereichen,
Einsatz geeigneter Abbruchgeräte, wie Elektromeißel, Elektro- oder Drucklufthammer, hydraulischer Abbruchhammer oder vergleichbarer Geräte, einschließlich aller erforderlichen Hilfsmittel,

Schutz angrenzender Bauteile und Einrichtungen vor Beschädigungen,
Menge: 1,000 psch

**13.1.2 Stellenweise Rückbau best. Stb-Bauwerk**
Stellenweise Rückbau der bestehenden Wände sowie der Aufkantung eines bestehenden Fäkalannahmeschachtes im Rahmen einer total Abbruchmaßnahme. Wände aus Stahlbeton. Wandstärke ca. 0.25 Meter, bewehrt

Wichte des Abbruchstoffes DIN EN 1991-1-1 25 kN/m3,

inkl. notwendiger Betonschneidearbeiten, Meißelarbeiten, Betonbeißer, Abbruchschere etc.  zum vollständigen Abbruch der bestehenden Wände bist unter Geländeoberkante nach den Ausführungsplänen. Bis ca. 1 Meter unter GOK

Inklusive Entsorgung und Entsorgungsgebühren

Angrenzende Gebäude und Bauteile sind unbedingt vor Beschädigung zu schützen.
Menge: 20,000 t

**13.1.3 Verfüllung Auffüllung mit Siebschutt liefern, einbauen, verdichten**
Schichtenweises Verfüllen mit Siebschutt vom bestehenden Schachtbauwerk (ehemals Fäkalannahmeschacht)
Liefern, schichtenweises Einbauen, Verdichten

Verdichtungsgrad DPr. 100%
Verformungsmodul mind. EV2 45 MN/m2,

Siebschutt Körnung 0/45

Verfüllhöhe bis 4,0 m.
Menge: 25,000 m3

### Bereich 14 Neubau Sandwäscher

#### Abschnitt 14.1 Erdbewegung

**14.1.1 Kiesschüttung aufnehmen und lagern**
Bestehende Kiesschüttung am Sandwäscher aufnehmen, laden und lagern.
Das Material soll am neuen Spritzschutz wieder eingebaut werden.
Menge: 1,000 m³

**14.1.2 Boden Rohrgraben Homogenbereich E1 lösen laden transportieren entsorgen**
Boden Homogenbereich E1  für Baugruben/Rohrgraben,
nach Abtrag Oberboden bzw. Asphalt o.ä.
profilgerecht lösen, laden, fördern,
auf LKW des AN und entsorgen.

Inklusive der Entsorgungsgebühren, Depniegebühren.

mit Behinderung durch Leitungsquerung etc. ist zu rechnen. Sicherung wird gesondert vergütet,
Homogenbereich E1

Vom AG können keine Bereitstellungsflächen oder Zwischenlagerplätze zur Verfügung gestellt werden.
Das Bodenmaterial muss vom AN nach dem Ausheben gleich abgefahren werden, auf einer Bereitstellungsfläche / einem Zwischenlager des AN gelagert werden, bis das Ergebnis der Abfalldeklaration  für dieses Bodenmaterial bereitsteht. Danach ist das Bodenmaterial vom AN zu entsorgen oder zu verwerten.

Homogenbereich E1: Auffüllung

Tiefe: 0,15 bis 0,6 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 20,000 m3
Leistungsbereichkatalog: 002

**14.1.3 Boden Rohrgraben Homogenbereich E2 lösen laden transportieren entsorgen**
Boden Homogenbereich E2  für Baugruben/ Rohrgraben,
nach Abtrag Oberboden bzw. Asphalt o.ä.
profilgerecht lösen, laden, fördern,
auf LKW des AN und entsorgen.

Inklusive der Entsorgungsgebühren, Depniegebühren.

mit Behinderung durch Leitungsquerung etc. ist zu rechnen. Sicherung wird gesondert vergütet,
Homogenbereich E2

Vom AG können keine Bereitstellungsflächen oder Zwischenlagerplätze zur Verfügung gestellt werden.
Das Bodenmaterial muss vom AN nach dem Ausheben gleich abgefahren werden, auf einer Bereitstellungsfläche / einem Zwischenlager des AN gelagert werden, bis das Ergebnis der Abfalldeklaration  für dieses Bodenmaterial bereitsteht. Danach ist das Bodenmaterial vom AN zu entsorgen oder zu verwerten.

Homogenbereich E2: Sand, Kies, Schluff etc.

Tiefe: 0,6 bis 2,7 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 15,000 m3
Leistungsbereichkatalog: 002

**14.1.4 Zulage Handaushub im Bereich kreuzender Bestandsleitungen**
Zulage zum Bodenhaushub Rohrgaben,
für Ausschachtung in Handarbeit im Bereich oberhalb, neben und unterhalb einer kreuzenden Bestandsleitungen.

Kabelbündel aus bis zu 8 einzelnen Leitung werden als eine Bestandsleitung abgerechnet.

Alle Erschwernisse bei Aushub durch Bestandsleitungen sind in diese Position mit einzukalkulieren.

Homogenbereich E1,E2,E3

Die Bestandsleitungen dürfen nicht beschädigt werden.

Für die Massenermittlung wird jeweils 0,5 m neben / oberhalb / unterhalb der best. Leitung zusätzlich zum Außendurchmesser der Bestandsrohrleitung/Aussenkanten des Kabelbündels  abgerechnet.

Kabelbündel aus bis zu 8 einzelnen Leitung werden als eine Bestandsleitung abgerechnet.
Menge: 5,000 m3

*Hinweis: Prüfung*
Prüfung Baugrubensohle

**14.1.5 Kontrollprüfung Baugrubensohle Verformungsmodul**
Kontrollprüfung für Baugrubensohle für Verformungsmodul
in Anlehnung an ZTVE-StB,

mit dynamischem Lastplattendruckversuch TP BF-StB oder statischem Lastplattendruckversuch DIN 18134.

im Rahmen der Qualitätssicherung
Menge: 1,000 St
Leistungsbereichkatalog: 080

#### Abschnitt 14.2 Bodenplatte / Bewehrung / Unterbau

**14.2.1 Planum Flachgründung Abweichung +/-2cm**
Planum herstellen und verdichten, für Flachgründung, zulässige Abweichung von der Sollhöhe +/- 2 cm, Verformungsmodul mind. EV2 45MNm²

Planum zur Herstellung der Bodenplatte für das Sandwäschergebäude
Menge: 25,000 m²
Leistungsbereichkatalog: 002

**14.2.2 FSS einbauen Grobschotter oder geborchener Muschelkalk 0/45**
Frostschutzschicht ZTV SoB-StB, einbauen
Material: Grobschotter oder geborchener Muschelkalk 0/45

Für Bodenplatte Sandwäschergebäude

Schichtdicke bis 100 cm, nach Ausführungsplanung

Abweichung von Sollhöhe +/- 2 cm,

lagenweise einbauen und verdichten,

Verdichtungsgrad mind. DPr 1,
Verformungsmodul EV2 auf der Oberfläche >= 120 MN/m2,
 aus Baustoffgemisch für Frostschutzschicht, , Körnung 0/45, einbauen
Menge: 25,000 m3

**14.2.3 Arbeitsraum verfüllen verdichten Boden auf Baustelle gelagert GU* TM TL**
Arbeitsraum profilgerecht verfüllen, einschl. Stoffe verdichten, Verformungsmodul mind. EV2 45 MN7m², Einbauhöhe bis 1,0 m, geliefertes Material z.B. Muschelkalk 0,45
Menge: 10,000 m³
Leistungsbereichkatalog: 002

**14.2.4 Trennschicht PE-Folie 1-lagig unter Sauberkeitsschicht**
Trennschicht aus PE-Folie,

Dicke 0,3 mm,

1-lagig, Stöße überlappen

unter Sauberkeitsschicht, auf Ausgleichs- / Filterschicht

auf waagrechten Untergrund
Menge: 20,000 m2

**14.2.5 Ortbeton Sauberkeitsschicht Beton waagrecht**
Ortbeton der Sauberkeitsschichten,
Untergrund waagrecht,
obere Betonfläche waagrecht,
als unbewehrter Beton,
Normalbeton C12/15 DIN EN 206-1, DIN 1045-2,
Dicke 10 cm.
Menge: 20,000 m2

**14.2.6 Schalung Bodenplatte waagrecht**
Schalung der Bodenplatte, als Randschalung,
einhäuptig,
Bauteilhöhe 0,30 m.
Menge: 6,000 m2

**14.2.7 Ortbeton Bodenplatte Stahlbeton C30/37 XC2/WF**
Ortbeton Bodenplatte, obere Betonfläche waagerecht,

aus Stahlbeton,

  C30/37 XC2/WF,

Expositionsklasse XC2/WF

Dicke Bodenplatte 0,30 m

Ausführung gemäß Zeichnung.

Die "Hinweise und Forderungen zu Schal- und Betonarbeiten" sind entsprechend zu Beachten und mit einzukalkulieren.
Menge: 6,000 m3
Leistungsbereichkatalog: 013

**14.2.8 Zulage Besenstrich**
Zulage zur vorherigen Position Bodenplatte für die Herstellung eines Besenstriches an der Oberseite der Bodenplatte
Menge: 20,000 m²

**14.2.9 Betonstabstahl IV nach Din 488 (Stabstahl 500 S/B)**
Betonstabstahl DIN 488 BSt 500 S (B),
alle Durchmesser, alle Längen, liefern, schneiden, biegen und verlegen einschließlich Montageeisen und Abstandshalter.

siehe dazu Bewehrungsplan Stabliste
Menge: 1,000 t

**14.2.10 Bewehrung Betonstahl Unterstützungskörbe**
Bewehrung aus Betonstahl für Unterstützungskörbe, alle Größen
Menge: 20,000 kg

**14.2.11 Zulage Gefälle Bodenplatte**
*** Pauschalposition
Bodenpnlatte mit Gefälle zum Einlauf
Minimalgefälle
Menge: 1,000 psch

**14.2.12 Bodeneinlauf / Ablauf**
Bodenablauf ca. 30 x 30 zum einbetonieren in die Bodenplatte liefern und fachgerecht verbauen.
Inklusive dem Mauerkragen oder anderer Bodendurchführung

-Ablaufgrundkörper
-Aufsatzrahmen
-Schmutzfangsieb
-Ablaufstutzen

Material: Edelstahl / Guss

Produkt: _____________________
Menge: 1,000 St

**14.2.13 Durchführung Bodenplatte / Mauerkragen**
Durchführung Bodenplatte für Ablaufleitung Sandwäscher DN 150 fachgerecht herstellen. Inklusive Mauerkragen zur Rohreinbindung etc.
Menge: 1,000 St

**14.2.14 Edelstahlwinkel 5 mm**
Edelstahlwinkel zum einbetonieren als Abschluss der Bodenplatte im Bereich Rolltor

Länge: ca. 3,65 m (örtliches Aufmaß erforderlich)

einbetoniert / eingelassen mit Fuß in Bodenplatte

Materialstärke 5 mm

50 x 50

gekanntet
Menge: 1,000 St

**14.2.15 Doppel-Dichtpackung**
zum Einbetonieren, liefern und gemäß Montageanleitung einbauen,
Doppel-Dichtpackung für den schalungsbündigen Einbau, ermöglicht den beidseitigen gas- und wasserdichten Anschluss von Systemabdichtungen für Kabel und Kabelschutzrohre.

Wandstärke. 25 - 30 cm

Eigenschaften: Druckdichtigkeit zum Beton durch aufgespritzte 3-Stegdichtung;

beidseitiges Qualitätssiegel: Dichtheit ab Werk. Kontrollmöglichkeit bei versehentlichem oder unbefugtem Öffnen des Verschlussdeckels

Für Kabellerrohr DA 110

Angebotener Hersteller/Typ

  (vom Bieter anzugeben)
Menge: 2,000 St

#### Abschnitt 14.3 Brauchwasserleitung / Anschluss erdverlegt

**14.3.1 Schacht abbrechen STB DN 1000**
Bestehendes Schachtbauwerk (Kontrollschacht) abbrechen. Inklusive Entsorgung und Entsorgungsgebühren.

Stb: DN 1000
Menge: 1,000 St

**14.3.2 Rückbau Wasserleitung / Schiebergestänge etc.**
*** Pauschalposition
Bestehende Wasserleitung inklusive dem Schiebergestänge (im Kontrollschacht) fachgerecht zurückbauen und entsorgen.
Die Leistung umfasst die Abschieberung, Rohrschnitt und sonstige notwendige Maßnahmen zum Rückbau und anschließendem Umschluss an den Sandwäscher.
Menge: 1,000 psch

**14.3.3 Brauchwasserleitung DA 90 PE HD**
PE HD DA 90 mm, SDR 11 Brauchwasserleitung
Lieferung, zwischenlagern, laden und - auslegen sowie verschweißen der Rohre (nur Auszuführen von ausgebildeten Kunststoffshcweißern nach Arbeitsblatt DVGW GW 330)
Menge: 10,000 m
Leistungsbereichkatalog: 043

**14.3.4 Zulage Muffe/Elektroschweißmuffe**
Muffe/Kupplung etc. / Elektroschweißmuffe
für Rohraußendurchmesser DA 90  mm
zum Verbinden der einzelnen
Rohre bzw. Formstücke;

liefern und montieren

Elektroschweißen darf nur von dafür ausgebildeten Fachkräften durchgeführt werden.
Menge: 4,000 St

**14.3.5 Zulage Formstücke/Bögen/Abzweige/ etc.**
Zulage zu Rohrleitung
PE DA 90 SDR 11 Wasserleitung  Formstücke/Abzweige/Bögen/T-Stücke oder ähnliches.
liefern und montieren
Menge: 4,000 St

**14.3.6 Straßenkappe für Schieber einbauen**
Straßenkappe für Schieber einbauen
Straßenkape liefern und ggf. einschl. Tragplatte einbauen.
Die Mehraufwendungen im Bereich der jeweiligen Schichten des Oberbaues werden gesondert vergütet.
Einbauteil "Absperrschieberkappe"
Straßenkappe einschließlich Tragplatte.
Straßenkappe einwalzbar.
Ausfhührung nach DIN 4057
mit Standarddeckelbeschriftung: W
Firma AVK oder gleichwertig
Menge: 1,000 St.

**14.3.7 Wasserhausanschlussschieber**
Wasserhausanschlussschieber

mit PRK-Kupplung für PE-Rohre/konisches Außengewinde, für Brauchwasserleitung und neutrale Flüssigkeiten.

als Hausanschlussschieber einbauen, inkl. der Schweissarbeiten und sonstiger Montagearbeiten

Produkt der Fa. AVK oder gleichwertig.

Material: Polyoxymethylen (POM)
Druckstufe: PN 16
Schließrichtung im Uhrzeigersinn

Spindel: Edelstahl
Abstreifer: NBR
O-Ring: EPDM
Friktionsring: Edelstahl
Kammring: Messing CW602N
Gewindebuchse: PBT
Haube: POM
Keil: Messing
Gehäuse: POM
Enstück: POM
Ring: Messing
PRK Kupplung: POM
Menge: 1,000 St.

**14.3.8 Teleskop-Einbaugarnitur / Wasserschieber**
Teleskop-Einbaugarnitur

zum Betätigen von erdeingebautem Armaturen liefern und Montage, stufenlos verstellbar, selbsthemmend in jeder Verstellposition, mit Ausziehsicherung in der Endlage, Verstellbarkeit und Kraftübertragunbg mittels zwei verschiebbaren Vierkantrohren aus austentischem Edelstahl, Kuppelmuffe aus GGG-50, feuerverzinkt, mit integrierten Blattfedern und Edelstahlstiften, zur werzeugfreien Arretierung auf der Spindel Verbindungsteile aus austentischem Edelstahl, Hülsrohre, Deckel und Glocke aus PE, dicht miteinander verschweißt, übertragbare Mindestdrehmomente nach DIN 3547, Verstellbereiche, wahlweise:
1,0-1,4 m
1,2-1,8 m
1,7-2,7 m
mit Bedieungsvierkant 27 mm, passend zu Absperramaturen

Inkl. aller Fittings und aller Montagearbeiten
Menge: 1,000 St.

**14.3.9 Anschluss an bestehende Leitung**
*** Pauschalposition
Anschluss an die bestehende Leitung mittels Kupplung oder Muffe
Menge: 1,000 psch

**14.3.10 Verbau nach Wahl AN Gräben T bis 2,0 m**
Verbau für Rohrgräben und Baugruben Schachtbauwerke

nach Wahl des AN,
Verbautiefe bis 2,0 m,

Verbau nach DIN 4124 und EN 1610 herstellen, vorhalten und wieder beseitigen.

Der Verbau muss auf die bestehenden Bodenverhältnisse abgestimmt sein. Verbaulücken sind auszustopfen.
Menge: 20,000 m2
Leistungsbereichkatalog: 006

**14.3.11 Rohrumhüllung mit Sand**
Liefern und Einbauen von Sand auf Grabensohlen
und Umhüllung von Wasserleitung
Umhüllung allseits 20 cm
Menge: 5,000 m3

**14.3.12 Schotter-Splitt-Brechsand-Gemisch Sauberkeitsschicht einbauen verdichten D 30-50cm**
Schotter-Splitt-Brechsand-Gemisch, natürliche Gesteinskörnung TL Gestein, liefern, für Sauberkeitsschichten, profilgerecht einbauen und verdichten, in Graben, Schichtdicke 20 cm
Menge: 2,000 m3
Leistungsbereichkatalog: 002

**14.3.13 Rohrgrabenverfüllung mit Siebschutt liefern, einbauen, verdichten**
Schichtenweises Verfüllen mit Siebschutt von Rohrleitungsgräben
Liefern, schichtenweises Einbauen, Verdichten

Verdichtungsgrad DPr. 100%
Verformungsmodul mind. EV2 45 MN/m2,

Siebschutt Körnung 0/45

Verfüllhöhe bis 2,0 m.
Menge: 4,000 m3

#### Abschnitt 14.4 Spritzschutz und Entwässerung

*Hinweis: Spritzschutz/Entwässerung*

**14.4.1 Erdplanum herstellen verdichten**
Erdplanum herstellen und mit geeignetem Gerät verdichten,

Boden/Standfläche von überschüssigem Boden befreien, auf ein Niveau abziehen,

Genauigkeit +/- 2,5 cm,

Untergrund verdichten mind. DPr mind 95%
Verformungsmodul Ev2 auf der Oberfläche >= 45 MN/m²,

im Bereich unter Rabatte für Spritzschutz
Menge: 5,000 m2

**14.4.2 Rabattenstein / Tiefbordstein auf Beton herstellen**
Rabattenstein

Rabattenstein aus Beton, 10x25x100, mit Fundament und 2-seitiger Rückenstütze aus Beton mit einer Zusammensetzung C 16/20 DIN EN 206 und DIN 1045-2, Bettungsdicke 20 cm, Breite der Rückenstütze 10 cm.
Menge: 10,000 m

**14.4.3 Zulage als Radienstein oder Gehrungsschnitt vorherige Position**
Menge: 10,000 St

**14.4.4 Kiesstreifen herstellen / Kies zwischengelagert**
Kiesstreifen als Spritzschutz herstellen

Material: Kies Körnung 16/32
Tiefe ca. 30 cm
Breite ca. 30 cm

Inklusive Untergrundvorbereitung und Materiallieferung
Material: zwischengelagertes Material
Menge: 1,000 m³

**14.4.5 Rohrleitung DA 110 PP liefern und verlegen**
Rohrleitung DA 110 PP, SLW 60,

für Regenwasser

Liefern, in offenen Rohrgräben verlegen und verbinden

als Stangenware Liefern und fachgerecht verlegen/verbinden.

Verlegetiege bis 1,0 m.

inkl. Zuschnitt für Pass- und Kurzstücke.

Awadukt oder gleichwertig

Rohr Hersteller / Typ: '........................................................................................'

(vom Bieter anzugeben)
Menge: 25,000 m

**14.4.6 Zulage Formstücke/Bögen/Abzweige/ etc.**
Zulage zu Rohrleitung
DA 110 PP  Formstücke/Abzweige/Bögen/T-Stücke oder ähnliches.
liefern und montieren
Menge: 10,000 St

**14.4.7 Zulage Muffe**
Zulage zu Rohrleitung  (DA 110 PP) für Muffen/Steckmuffen
für Rohraußendurchmesser DA 110 mm
zum Verbinden der einzelnen
Rohre bzw. Formstücke;

liefern und montieren
Menge: 10,000 St

**14.4.8 Entwässerungsrinne, F900, Nenngröße 150mm, Beton, Abdeckung, Bereich Fällmittelbehälter**
Entwässerungsrinne mit bauaufsichtlicher Zulassung

Entwässerungsrinne für Oberflächenwasser
DIN EN 1433 und DIN V 19580,
Abflussleistung >15 l/s,
Klasse F 900,
Nenngröße 150 mm,
aus Beton (mind. C40/50, Frost- u. Tausalzbeständig),
mit Abdeckung als Maschenrost (mind. D400, R11 Rutschhemmklasse),
mit einbetonierter Stahlzarge aus nichtrostendem Stahl,
mit Verschraubung/Arretierung,

Einschl. Betonauflager und Betonbettung gemäß Herstellervorgaben (Bemessung - Statik / Betongüte / Abmessungen / Bewehrung / Schalung) für Lastklasse D400.
Die Erdarbeiten werden separat vergütet.

Bieterangaben
Fabrikat: '................................................................'

Typ '................................................................'

Liefern und verlegen.

Ausführungsort:
Sandwäscher
Menge: 3,500 m
Leistungsbereichkatalog: 009

#### Abschnitt 14.5 Wand bzw. Aufkantung

**14.5.1 Bewehrungsanschluß 1x12 /10 für Bauteil**
Vorgefertigte Bewehrungsanschlusselemente zum Rückbiegen, zweischenklig, mit im Beton verbleibenden Stahlblech-verwahrkästen in verzinkter und genoppter Ausführung zur optimalen Schubkraftübertragung, in Schalung einbauen, nach dem Ausschalen für den Anschluss herrichten gemäß DBV-Merkblatt "Rückbiegen", liefern und einbauen

Bewehrungsanschluß für Einbau in Ortbetonbauteile,
- 1 x Durchmesser 12 mm,
- Stababstand 10 cm,
z.B.:  FRANK-STABOX, Befestigungssystem,
Typ:  9 L - 12 -10 cm oder andere gleichwertige

 inkl. Verpressschlauch (der Verpressschlauch und das verpressen ist in diese Position mit einzukalkulieren)

Systeme.

Fabrikat / Typ '....................................................'

  (Vom Bieter anzugeben)

in Schalung einbauen, nach dem Ausschalen für Anschluß Wände/Bodenplatte

Zur wasserdichten Ausbildung der Fuge wird ein Injektionsschlauchsystem eingebaut. Diese wird gesondert vergütet.
Menge: 15,000 m
Leistungsbereichkatalog: Bau

**14.5.2 Schalung Aufkantung H: bis 50 cm**
Schalung /Bauwerkswand bzw. Aufkantung
doppelhäuptig

im Grundriss geknickt,

Schalungshaut geeignet für sichtbar bleibende Betonflächen, mit normalen Anforderungen,
Klasse SB 2 gemäß DBV-Merkblatt "Sichtbeton",
Ausgabe August 2015,

Schalhautstöße stumpf mit zusätzlichem Dichtungsband,
Stöße geordnet,

Bauteildicke bis 30 cm

Bauteilhöhe über 0,1 bis 0,5 m.

inkl. ggf. erforderlicher Stirnschalung,
inkl. aller statisch erforderlichen Befestigungen

Die "Hinweise und Forderungen zu Schal- und Betonarbeiten" sind entsprechend zu Beachten und mit einzukalkulieren.
Menge: 5,000 m2

**14.5.3 Ortbeton Aussenwände Stahlbeton C25/30 XC3**
Ortbeton Aussen-/Innenwände, obere Betonfläche waagerecht,

aus Stahlbeton,

Normalbeton C 25/30 DIN EN 206, DIN 1045-2,
natürliche Gesteinskörnung,
Expositionsklassen:
  XC3  (Bewehrungskorrosion durch Karbonatisierung, wechselnd nass und trocken),

Feuchtigkeitsklasse WO

Wandstärke bis 0,3 m
Oberkante waagrecht

Ausführung gemäß Zeichnung.

Die "Hinweise und Forderungen zu Schal- und Betonarbeiten" sind entsprechend zu Beachten und mit einzukalkulieren.
Menge: 1,200 m3
Leistungsbereichkatalog: 013

### Bereich 15 Provisorium

#### Abschnitt 15.1 Provisorium

*Hinweis: Hinweis*
Für die Baumaßnahme muss ein provisorisches Pumpwerk mit Leitungsführung hergestellt werden.

*Hinweis: Hinweis*
Für die Baumaßnahme muss das Abwasser vom Sand- und Fettfang über Pumpen in Richtung der Vorklärbecken gepumpt werden. Hier wird die provisorische DN 500er Stahlleitung an das bestehendes Rohr DN 500 angeschlossen. Anschließend können die Becken saniert bzw. umgebaut werden.

**15.1.1 Provisorisches Pumpwerk**
*** Pauschalposition
Das Provisorium besteht aus folgenden Komponenten:

- Anschluss max. 125 A, Leistung ca. 80kW
- Automatisch selbstansaugende Pumpenanlage mit Betriebspumpen und mind. 1 Reservepumpe, mitzulieferndem Durchflussmengenmesser und Höhenstandmessung. Geregelt über die Höhenstandsmessung im Sandfang und einstellbare max. Durchflussbegrenzung auf 250 l/s über MID. Fördermenge ca. 40 - 250 l/s, Förderhöhe ca. 0,75m (ohne Druckverluste Druck- und Saugleitung, Armaturen, etc.). Saughöhe ca. 1,5m ab Aufstellfläche. Die saug- und druckseitigen Höhenverluste des gewählten Pumpwerks sind mit einzurechnen. Automatisierung mit SPS, Frequenzumformer je Pumpe und Drehzahlregelung in Schaltanlage. Die Fernüberwachung 24/7 liegt beim Auftragnehmer, zusätzlich mit Möglichkeit zur Aufschaltung eines Mobiltelefons des Auftraggebers und von einem potentialfreien Kontakt Öffner/Schließer für Sammelstörung.
- Düker für MID
- Störmeldung muss auch bei Netzausfall erfolgen
- Aufstellung der Anlage und Steuerung im Freien als Containeranlage
- Ein Ein- und Ausschaltbetrieb der Pumpen ist nicht zugelassen, auf einen kontinuierlichen Förderstrom ist zu achten.
- 1 Stück Druckleitung DN 500, Länge ca. 75 m, inkl. aller erforderlichen Bögen ca. 12 Stück, Verbindungen und Befestigungen ausgelegt für eine Pumpleistung von bis zu 250 l/s und Werkstoff nach Wahl des AN. Es werden nur formstabile Schläuche oder Rohleitungen aus PE / Stahl zugelassen. Leitungsverlauf am Rande der Kläranlage im Böschungsbereich oder oberhalb der Böschung (siehe Lageplan). Die Druckleitung endet mit einem Bogen am Anschlussbereich zum Bestandsrohr DN 500.
- Zug- und Druckfester Anschluss/Übergang an bestehende Stahlbetonleitung DN 500. Förderleitung endet an Zuleitung zum Vorklärbecken. Freier Auslauf erst im Mittelbauwerk Vorklärbecken
- Aufstellung Pumpwerk ca. 399,93 müNN auf Asphaltfläche neben Sand- und Fettfang. Wasserspiegel Sandfang ca. 399,05 müNN. Wasserspiegel Vorklärbecken ca. 398,55 müNN
- Saugen aus bestehendem Sand- und Fettfang.
- 1 Stück Saugleitung DN 500, Länge ca. 8 m, inkl. aller erforderlichen Bögen ca. 4 Stück je Leitung, Armaturen, Verbindungen und Befestigungen ausgelegt für eine Saugleistung von bis zu 250 l/s und Werkstoff nach Wahl des AN. Es werden nur formstabile Schläuche oder Rohleitungen aus PE / Stahl zugelassen.
- Erforderliche Verkehrssicherung, Baustellenabsicherung und Schutz vor unbefugtem Zugriff, Container abschließbar
- 1 Stück zusätzlicher Höhenstand max. Alarm  in Schaltanlage integriert mit frei einstelbaren Alamierungswerten
- Elektrozuleitungen vom Baustromverteiler, ca. 10m mit Überfahrschutz
- Möglichkeit zur Versorgung mit Notstromaggregat (Steckerverbindung zum Umstecken oder 2 Abgang an Schaltanlage)
- Die Betriebskosten für Strom werden vom Auftraggeber übernommen
- Komplette Verkabelung des Pumpwerkes
- Einfahr- und Probebetrieb über 3 Tage, einschl. Signaltests
- Notfall- und Störmeldekonzept
- Der Sandfang kann während der Auf- und Abbauarbeiten nicht entleert werden

Fördermedium: Abwasser aus Sandfang

Technische Daten

Spannung / Frequenz: 400 V / 50 Hz

Der Bieter hat alle für den Betrieb notwendigen Teile bereit zu stellen und bei technischen Komplikationen zeitnah (24h) für Ersatz zu sorgen.

Der Betrieb des Provisoriums 24/7 obliegt dem Auftragnehmer. Für Störungsbeseitigung außerhalb der betriebsüblichen Arbeitszeit (nachts, Wochenende) hat der AN innerhalb von 6h zu sorgen.

Einzukalkulieren ist der Aufbau, Inbetriebnahme, Probebetrieb, Vorhaltezeit bis Gebrauchsüberlassung, Grundvorhaltezeit nach Probebetrieb von 6 Monaten, Unterhaltung und der Abbau des Provisoriums während der Baumaßnahme.

Vom Auftragnehmer verschuldete Vorhaltezeiten werden nicht vergütet.
Menge: 1,000 psch

**15.1.2 Gebrauchsüberlassung Pumpwerk**
Gebrauchsüberlassung für das Pumpwerk über die Grundvorhaltezeit hinaus.

Der Bieter hat alle für den Betrieb notwendigen Teile bereit zu stellen und bei technischen Komplikationen zeitnah (24h) für Ersatz zu sorgen.

Der Betrieb des Provisoriums 24/7 obliegt dem Auftragnehmer. Für Störungsbeseitigung außerhalb der betriebsüblichen Arbeitszeit (nachts, Wochenende) hat der AN innerhalb von 6h zu sorgen.

Vom Auftragnehmer verschuldete Vorhaltezeiten werden nicht vergütet.
Menge: 5,000 Wo
Leistungsbereichkatalog: 001

**15.1.3 Zulage Notstromcontainer**
*** Pauschalposition
Der Nostromcontainer besteht aus folgenden Komponenten:

- Anschlussleistung für zuvor beschriebenes Pumpwerk, min. 70 kVA
- Ausreichender Kraftsoffbehälter für Dauerbetrieb mit mind. 2.000 Liter. Tank mit Leckageüberwachung und Auffangwanne gemäß geltenden Umweltvorschriften.
- Automatisch regelndes Stromaggregat mit Schaltanlage, Kurzschluss- und Überlastschutz, Not-Aus-Einrichtung außen am Container zugänglich. Die Fernüberwachung 24/7 liegt beim Auftragnehmer, zusätzlich mit Möglichkeit zur Aufschaltung eines Mobiltelefons des Auftraggebers und von einem potentialfreien Kontakt Öffner/Schließer für Sammelstörung.
- Störmeldung muss auch bei Ausfall/Stillstand erfolgen
- Aufstellung der Anlage und Steuerung im Freien als Containeranlage
- Erforderliche Verkehrssicherung, Baustellenabsicherung und Schutz vor unbefugtem Zugriff, Container abschließbar
- Elektrozuleitungen zum Pumpwerk und Erdung
- Die Betriebskosten für Kraftstoff werden vom Auftraggeber übernommen
- Komplette Verkabelung zum Pumpwerk
- Einfahr- und Probebetrieb über 1 Tag, einschl. Signaltests
- Notfall- und Störmeldekonzept
- Einweisung in das Betriebspersonal

Technische Daten

Spannung / Frequenz: 400 V / 50 Hz

Der Bieter hat alle für den Betrieb notwendigen Teile bereit zu stellen und bei technischen Komplikationen zeitnah (24h) für Ersatz zu sorgen.

Der Betrieb des Provisoriums 24/7 obliegt dem Auftragnehmer. Für Störungsbeseitigung außerhalb der betriebsüblichen Arbeitszeit (nachts, Wochenende) hat der AN innerhalb von 6h zu sorgen.

Einzukalkulieren ist der Aufbau, Inbetriebnahme, Probebetrieb, Vorhaltezeit bis Gebrauchsüberlassung, Grundvorhaltezeit nach Probebetrieb von 6 Monaten, Unterhaltung und der Abbau des Provisoriums während der Baumaßnahme.

Vom Auftragnehmer verschuldete Vorhaltezeiten werden nicht vergütet.
Menge: 1,000 psch

**15.1.4 Zulage Gebrauchsüberlassung Notstromcontainer**
Gebrauchsüberlassung Notstromcontainer zur Versorgung des Pumpwerks über die Grundvorhaltezeit hinaus.

Der Bieter hat alle für den Betrieb notwendigen Teile bereit zu stellen und bei technischen Komplikationen zeitnah (24h) für Ersatz zu sorgen.

Der Betrieb des Provisoriums 24/7 obliegt dem Auftragnehmer. Für Störungsbeseitigung außerhalb der betriebsüblichen Arbeitszeit (nachts, Wochenende) hat der AN innerhalb von 6h zu sorgen.

Vom Auftragnehmer verschuldete Vorhaltezeiten werden nicht vergütet.
Menge: 5,000 Wo

### Bereich 16 Umbau VKB II zum Havariebecken

#### Abschnitt 16.1 Arbeits- und Schutzgerüste

**16.1.1 Bautreppenanlage Aluminiumaufbauen, vorhalten und abbauen**
Bautreppenanlage aus Aluminium, als viertelgewendelte
Treppe, mit 30 Steigungen, Treppensteigung 20 cm,
Treppenauftritt 30 cm, Nutzbreite bis 0,9 m, einschl.
einseitigem Seitenschutz, mit Geländer- und
Zwischenholm, aufbauen, vorhalten und abbauen,
für die Dauer der Bauarbeiten im Becken.

Die Treppenanlage sind auch für die anderen Gewerke zur Nutzung vorzuhalten.

Höhe siehe Ausführungspläne (ca. 3-4 Meter)
Untergrund schräg
Menge: 1,000 St
Leistungsbereichkatalog: 000

**16.1.2 Arbeits- und Schutzgerüste**
Auf- und Abbau sowie Vorhaltung sämtlicher für
den Bau VKB II erforderlicher Gerüste während des Bauzeitraumes, sowie sämtliche notwendigen Schutz und Sicherheitsausrüstung, nach den neusten Richtlinien der Montage- und Arbeitsstättenverordnung, sowie den Richtlinien des UVV, GUV und Gewerbeaufsichtsamtes

Erstellen und Abbauen Arbeitsgerüst DIN EN 12811-1 für die Dauer der eigenen Leistung,
Standgerüst, flächenorientiert, Lastklasse 3 (3,5 kN/m²), mit einer Breitenklasse von mindestens W06,

wo nötig mit entsprechendem Seitenschutz

Verankerung am Bauwerk möglich, Standfestigkeit herstellen,
Einrüstung für die Arbeiten im VKB II

einschl
An- und Abtransport, sowie Miete für die gesamte Dauer
der Durchführung der angebotenen Leistungen.
Menge: 50,000 m²

**16.1.3 Zulage schräger Untergrund**
*** Pauschalposition
Die Beckensohle ist nicht waagrecht sondern hat ein Gefälle zum Trichter.

Zulage für die Ausführung aller "Arbeits- und Schutzgerüste, Bautreppenanlage, etc. " auf der schrägen Bodenplatte
Menge: 1,000 psch

#### Abschnitt 16.2 Betonarbeiten

*Hinweis: Gerinneabdeckung entfernen und aufbetonieren*

**16.2.1 Betonsägearbeiten in Stahlbeton, Schnitttiefe bis 30 cm**
Herstellen von Trennschnitten in bestehenden Stahlbetonbauteilen mittels diamantbestückter Wandsäge oder gleichwertigem Sägeverfahren.

Schnitttiefe beträgt bis 30 cm.

Bereitstellung des erforderlichen Kühlwassers.
Auffangen und fachgerechte Entsorgung von Sägeschlämme und anfallendem Schneidwasser.

Die Vergütung erfolgt unabhängig vom Bewehrungsgrad des Stahlbetons. Abrechnung nach Meter Sägeschnitt
Menge: 35,000 m

**16.2.2 Entsorgung Stahlbeton Abbruch**
Entsorgung Betonabbruch (Stahlbeton) (Abdeckung Rinne)
Inklusive dem zerkleiner, laden und Entsorgungsgebühren
Menge: 1,000 t

**16.2.3 Bewehrungsanschluss, als Verbundanker**
Bewehrungsanschluss

Durchmesser 20 mm, als Anker einkleben,

Produkt:__________________________________________

Einschl. Bohren der Ankerlöcher
Abrechnung nach Aufmaß und Vorlage der Lieferscheine
Menge: 100,000 St

**16.2.4 Schalung Bauwerkswand H 60 cm**
Schalung /Gerinnewand / Bauwerkswand
doppelhäuptig

im Grundriss rund (Beckenwände / Gerinne Vorklärbecken) Radius: 8m

Schalungshaut geeignet für sichtbar bleibende Betonflächen, mit normalen Anforderungen,
Klasse SB 2 gemäß DBV-Merkblatt "Sichtbeton",
Ausgabe August 2015,

Schalhautstöße stumpf mit zusätzlichem Dichtungsband,
Stöße geordnet,

Bauteildicke 20 - 40  cm

Bauteilhöhe: bis ca. 60 cm.

inkl. ggf. erforderlicher Stirnschalung,
inkl. aller statisch erforderlichen Befestigungen

Die "Hinweise und Forderungen zu Schal- und Betonarbeiten" sind entsprechend zu Beachten und mit einzukalkulieren.
Menge: 45,000 m2

**16.2.5 Schalung Schachtwand H bis 60 cm**
Schalung /Schachtwand / Bauwerkswand
doppelhäuptig

im Grundriss gerade (Wand Schachtbauwerk)

Schalungshaut geeignet für sichtbar bleibende Betonflächen, mit normalen Anforderungen,
Klasse SB 2 gemäß DBV-Merkblatt "Sichtbeton",
Ausgabe August 2015,

Schalhautstöße stumpf mit zusätzlichem Dichtungsband,
Stöße geordnet,

Bauteildicke 15 - 40  cm

Bauteilhöhe: 35 - 60 cm.

inkl. ggf. erforderlicher Stirnschalung,
inkl. aller statisch erforderlichen Befestigungen

Die "Hinweise und Forderungen zu Schal- und Betonarbeiten" sind entsprechend zu Beachten und mit einzukalkulieren.
Menge: 10,000 m2

**16.2.6 Ortbeton Wand Stahlbeton C35/45**
Ortbeton Aussen-/Innenwände, obere Betonfläche waagerecht,

aus Stahlbeton,

Beton C35/45, DIN EN206-1/DIN1045-2
XC4, XF3, XA1, WA,
Rissbreitenbeschränkung 0,2 mm

Feuchtigkeitsklasse WU

Wandstärke 20 - 40 cm
Oberkante waagrecht, im Grundriss gekrümmt
Bauteilhöhe ca. 0,60 m

Ausführung gemäß  Ausführungsplänen

Die "Hinweise und Forderungen zu Schal- und Betonarbeiten" sind entsprechend zu Beachten und mit einzukalkulieren.
Menge: 15,000 m3
Leistungsbereichkatalog: 013

**16.2.7 Bewehrung Betonstabstahl BSt500S alle Durchmesser**
Bewehrung aus Betonstabstahl aus Ortbeton, Betonstabstahl IV S (BSt 500 S/B) DIN 488,

alle Durchmesser, alle Längen gemäß Ausführungsstatik
liefern und einbauen
Menge: 2,000 t
Leistungsbereichkatalog: 013

**16.2.8 Verschließen Wandöffnungen Stahlbetonbauteilen**
Fachgerechtes Verschließen bestehender Wandöffnungen in Stahlbetonbauteilen/Wänden/Rohrleitungen bis einschließlich DN 500.
Bauteilstärke bis 0,4 m

Die Öffnungen sind dauerhaft, wasserdicht und kraftschlüssig entsprechend den Anforderungen an bestehende Stahlbetonbauwerke zu verschließen.

Die Leistung umfasst sämtliche erforderlichen Arbeiten und Materialien, insbesondere:

1. Vorbereitende Arbeiten

Herstellen eines tragfähigen und aufnahmefähigen Untergrundes durch mechanisches Aufrauen, Fräsen oder Strahlen.
Reinigung der Anschlussflächen von Staub und Verunreinigungen.

2. Bewehrungsarbeiten

Herstellen erforderlicher Bewehrungsanschlüsse einschließlich Einbau zusätzlicher Anschlussbewehrung mittels zugelassener Verbundmittel, sofern erforderlich.
Anpassung und Einbindung der Bewehrung zur kraftschlüssigen Verbindung mit dem Bestand.

3. Einbau des Verschlussmaterials

Einbau eines geeigneten wasserundurchlässigen Beton- bzw. Reparatursystems.
Verwendung von:
WU-Beton bzw. geeignetem Beton entsprechend den Anforderungen des Bestandsbauwerks,
(inkllusive nötiger Schalung)
Herstellen eines vollflächigen Verbundes zwischen Bestand und Verschlussmaterial.

4. Abdichtung und Oberflächenherstellung

Herstellung eines dauerhaften, dichten Anschlusses an das bestehende Stahlbetonbauteil. (z.B. Verpressung Mit Injektionsschlauch)
Egalisieren und Angleichen der Oberfläche an den angrenzenden Bestand.
Menge: 2,000 m²
Leistungsbereichkatalog: 013

**16.2.9 Verdämmen/Verfüllung stillgelegter Rohrleitung bis DN500**
Dauerhaftes Verfüllen und Stilllegen bestehender, nicht mehr benötigter Rohrleitungen und Kanäle bis einschließlich DN 500 in abwassertechnischen Bauwerken.

Die Rohrleitungen sind mit einem fließfähigen, selbstverdichtenden, zementgebundenen Verfüllbaustoff (Dämmer) oder gleichwertigem pumpfähigem Fließbeton vollständig und hohlraumfrei zu verfüllen.
Menge: 2,000 m³

**16.2.10 Alten Schieber abbauen entsorgen**
Bestenden Zulaufschieber rückbauen und entsorgen

Rohr trennen (Stahlrohr), Beton aufspitzen Schieber entsorgen.
Menge: 1,000 St.

*Hinweis: Vergrößerung Bauwerksöffnungen Mittelbauwerk*
Vergrößerung Bauwerksöffnungen Mittelbauwerk

Alte Öffnung Größe: 15 x 15 cm
Neue Öffnung Größe: 60 x  60 cm

**16.2.11 Betonsägearbeiten in Stahlbeton, Schnitttiefe bis 30 cm**
Herstellen von Trennschnitten in bestehenden Stahlbetonbauteilen mittels diamantbestückter Wandsäge oder gleichwertigem Sägeverfahren. (Mittelbauwerk)

Die Schnitte sind maßgenau entsprechend den Ausführungsunterlagen bzw. Vorgaben der Bauleitung herzustellen. Die maximale Schnitttiefe beträgt bis 30 cm. Die Arbeiten sind erschütterungsarm auszuführen. Kühlwasser ist aufzufangen und fachgerecht zu entsorgen. Beschädigungen angrenzender Bauteile sind zu vermeiden.

Die Vergütung erfolgt unabhängig vom Bewehrungsgrad des Stahlbetons.

Abrechnungseinheit: m Sägeschnitt (Schnitttiefe bis 30 cm).

Inklusive Entsorgung und Entsorgungsgebühren des Abbruchgutes
Menge: 20,000 m

**16.2.12 Nachbehandlung und Versiegelung von Betonschnittflächen mit Epoxidharz**
Nachbehandlung und dauerhafte Versiegelung der Schnittflächen an bestehenden Stahlbetonbauteilen in abwassertechnischen Bauwerken.

Reinigen der Betonschnittflächen und vollständiges Entfernen von Zementschlämme, Staub, losen Bestandteilen und sonstigen haftungsmindernden Verunreinigungen.

Aufbringen eines geeigneten Korrosionsschutzes auf freigelegte Bewehrung entsprechend den Vorgaben des verwendeten Betoninstandsetzungssystems.

Schließen von Ausbrüchen, Kiesnestern, Lunkern und sonstigen Fehlstellen im Bereich der Schnittflächen mit einem geeigneten PCC- oder SPCC-Reprofilierungsmörtel.

Grundieren der vorbereiteten Schnittflächen entsprechend den Herstellervorgaben.

Zweilagiges Beschichten und dauerhaftes Versiegeln der Schnittflächen mit einer chemikalien-, wasser- und abwasserbeständigen Epoxidharzbeschichtung.

Das Beschichtungssystem muss für den dauerhaften Einsatz in abwassertechnischen Bauwerken geeignet sowie beständig gegen kommunales Abwasser, Fette und die im Bauwerk auftretenden chemischen Beanspruchungen sein.
Menge: 7,000 m²

**16.2.13 Stemmarbeiten an Stahlbeton einschließlich Abbruch und Entsorgung**
Herstellen von Abbruchbereichen durch Stemmarbeiten an bestehenden Stahlbetonbauteilen in abwassertechnischen Bauwerken gemäß Ausführungsunterlagen.

Die Stemmarbeiten sind erschütterungsarm und unter größtmöglicher Schonung der verbleibenden Bausubstanz auszuführen. Die Abbruchkanten sind sauber und tragfähig herzustellen. Beschädigungen angrenzender Bauteile und Einbauteile sind zu vermeiden.

Aufnahme, Sortieren, Verladen und Abtransport des gesamten anfallenden Abbruchmaterials.
Menge: 1,000 m³

### Bereich 17 Umbau VKB I

#### Abschnitt 17.1 Arbeits- und Schutzgerüste

**17.1.1 Bautreppenanlage Aluminium aufbauen, vorhalten und abbauen**
Bautreppenanlage aus Aluminium, als viertelgewendelte
Treppe, mit 30 Steigungen, Treppensteigung 20 cm,
Treppenauftritt 30 cm, Nutzbreite bis 0,9 m, einschl.
einseitigem Seitenschutz, mit Geländer- und
Zwischenholm, aufbauen, vorhalten und abbauen,
für die Dauer der Bauarbeiten im Becken.

Die Treppenanlage sind auch für die anderen Gewerke zur Nutzung vorzuhalten.

Höhe siehe Ausführungspläne (ca. 3-4 Meter)
Untergrund schräg
Menge: 1,000 St
Leistungsbereichkatalog: 000

**17.1.2 Fahrbare Arbeitsbühne / Gerüst**
Fahrbare Arbeitsbühne

Fahrbare Arbeitsbühne bzw. Fahrgerüst mit mehr als 2,0 Meter  über Geländeoberfläche bzw. Fußboden entsprechend den
Richtlinien nach DIN 18451 und DIN 4420 sowie den
Sicherheitsbestimmungen der Bauberufsgenossenschaften
auf-, um- und abbauen. Inklusive Ausleger zur
seitlichen Abstützung, Seitenschutz und Leiteraufgang.

Ausführungsart: Fahrbahre Arbeitsbühne

Die Gerüsthöhe ist an den jeweiligen Arbeiten anzupassen. Siehe dazu die Planunterlagen.

Gerüst vorhalten für die Dauer der Maßnahme
Menge: 1,000 Stck

**17.1.3 Arbeits- und Schutzgerüste**
Auf- und Abbau sowie Vorhaltung sämtlicher für
den Bau am Vorklärbecken I erforderlicher Gerüste während des Bauzeitraumes, sowie sämtliche notwendigen Schutz und Sicherheitsausrüstung, nach den neusten Richtlinien der Montage- und Arbeitsstättenverordnung, sowie den Richtlinien des UVV, GUV und Gewerbeaufsichtsamtes

Erstellen und Abbauen Arbeitsgerüst DIN EN 12811-1 für die Dauer der eigenen Leistung,
Standgerüst, flächenorientiert, Lastklasse 3 (3,5 kN/m²), mit einer Breitenklasse von mindestens W06,

wo nötig mit entsprechendem Seitenschutz

Verankerung am Bauwerk möglich, Standfestigkeit herstellen,
Einrüstung Sanierung VKB I

einschl
An- und Abtransport, sowie Miete für die gesamte Dauer
der Durchführung der angebotenen Leistungen.
Menge: 100,000 m²

**17.1.4 Zulage schräger Untergrund**
*** Pauschalposition
Die Beckensohle ist nicht waagrecht sondern hat ein Gefälle zum Trichter.

Zulage für die Ausführung aller "Arbeits- und Schutzgerüste, Bautreppenanlage, etc. " auf der schrägen Bodenplatte
Menge: 1,000 psch

#### Abschnitt 17.2 Auffüllung Gerinne/Aussparungen verschließen

**17.2.1 Verschließen Wandöffnungen Stahlbetonbauteilen**
Fachgerechtes Verschließen bestehender Wandöffnungen in Stahlbetonbauteilen (rechteckig) 12 Stück (ca. 0,4 x 0,4m)
Bauteilstärke bis 0,4 m

Die Öffnungen sind dauerhaft, wasserdicht und kraftschlüssig entsprechend den Anforderungen an bestehende Stahlbetonbauwerke zu verschließen.

Die Leistung umfasst sämtliche erforderlichen Arbeiten und Materialien, insbesondere:

1. Vorbereitende Arbeiten

Herstellen eines tragfähigen und aufnahmefähigen Untergrundes durch mechanisches Aufrauen, Fräsen oder Strahlen.
Reinigung der Anschlussflächen von Staub und Verunreinigungen.

2. Bewehrungsarbeiten

Herstellen erforderlicher Bewehrungsanschlüsse einschließlich Einbau zusätzlicher Anschlussbewehrung mittels zugelassener Verbundmittel, sofern erforderlich.
Anpassung und Einbindung der Bewehrung zur kraftschlüssigen Verbindung mit dem Bestand.

3. Einbau des Verschlussmaterials

Einbau eines geeigneten wasserundurchlässigen Beton- bzw. Reparatursystems.
Verwendung von:
WU-Beton bzw. geeignetem Beton entsprechend den Anforderungen des Bestandsbauwerks,
(inkllusive nötiger Schalung)
Herstellen eines vollflächigen Verbundes zwischen Bestand und Verschlussmaterial.

4. Abdichtung und Oberflächenherstellung

Herstellung eines dauerhaften, dichten Anschlusses an das bestehende Stahlbetonbauteil. (z.B. Verpressung Mit Injektionsschlauch)
Egalisieren und Angleichen der Oberfläche an den angrenzenden Bestand.
Menge: 2,000 m²
Leistungsbereichkatalog: 013

**17.2.2 Auffüllung Gerinne (Schottermaterial)**
Das bestehende Ablaufgerinne ist mit Schotter um ca. 60 cm aufzufüllen.

Schottermaterial liefern und schichtenweise in das Gerinne einbringen.

Körnung 0/45
Menge: 20,000 m³
Leistungsbereichkatalog: 013

**17.2.3 Ortbeton C35/45 Dicke 10 cm**
Lieferung, Einbau, Verdichtung und Abziehen des Betons.

Beton C35/45, DIN EN206-1/DIN1045-2

XC4, XF3, XA1, WU,

Rissbreitenbeschränkung 0,2 mm

Feuchtigkeitsklasse WU

WU-Beton

Schichtdicke 10 cm

Herstellung einer ebenen und geschlossenen Oberfläche entsprechend den örtlichen Anforderungen.

Die Betonage ist mit einer (konstruktiven Bewehrung / Matte) auszuführen. (Abrechnung Bewehrung über die jeweiligen Bewehrungspositionen)

Glätten der Frischbetonoberfläche

Ausbildung der Anschlüsse an angrenzende Betonflächen und Bauwerksteile.

Einbau erforderlicher Rand- und Anschlussbereiche.

Nachbehandlung des Betons zum Schutz vor vorzeitigem
Austrocknen und zur Sicherstellung der erforderlichen Festigkeit.
Menge: 35,000 m²
Leistungsbereichkatalog: 013

*Hinweis: Hinweise Betonarbeiten*
Hinweise und Forderungen zu Schal- und Betonarbeiten:
Die Baustelle ist in die Überwachungsklasse ÜK 2 einzuordnen und zu überwachen. Das Betonsortenverzeichnis ist der Bauleitung 2 Wochen vor Ausführung zur Genehmigung vorzulegen.

Das Bauwerk, insbesondere die Becken sind ohne Dehnfugen herzustellen. Die Bodenplatten sind in einem Arbeitsgang herzustellen.

Die Wände und Decken sind in Arbeitsabschnitten in Absprache mit dem Statiker herzustellen. Die dehnfugenlose Bauweise erfordert eine umfangreiche und exakt durchzuführende Nachbehandlung der Stahlbetonteile, um Schwindrisse zu verhindern.

Deshalb sind die Betoniertakte mit dem Statiker abzustimmen und die Vorgaben entsprechend zu berücksichtigen. Eine vorgegeben Reihenfolge ist einzuhalten.

Laut Angabe des Statikers sind die Wandabschnitte teilweise
innerhalb von ca. 21 Tagen auf die Bodenplatte aufzubringen.
Entsprechendes Schalmaterial ist vorzuhalten.

Die Korngrösse der Zuschlagsstoffe ist den statischen Erfordernissen anzupassen. Bei Verwendung unterschiedlicher Korngrössen erfolgt keine gesonderte Vergütung. Bei Herstellen von aufgehenden Wänden ist im Fußbereich eine "Ansetzmischung" einzubauen

Die erforderliche Anmeldungen, Beauftragung von Fremdüber- wachungsstellen, Durchführung von Proben und Prüfungen obliegen dem AN und sind in die Einheitspreise mit einzukalkulieren.

Die Nachbehandlungs- und Abbindungszeiten haben nach den entsprechenden DIN-Normen zu erfolgen. Betondeckung in der
Regel 5 cm.

10 Werktage (Mo-Fr) vor der ersten Betonage ist der örtl. Bauüberwachung das Betonsortenverzeichnis zur Freigabe vorzulegen.

Der QM-Plan für die Stahlbetonbauarbeiten ist durch den AN zu erstellen. Dieser ist 2 Wochen vor Ausführung der örtl. Bauüberwachung zur Freigabe vorzulegen.

Nach Fertigstellung des Rohbaus ist in allen folgenden Bauzuständen sicherzustellen, dass das Bauwerk wasserdicht ist.

Wasserundurchlässiger Beton

Bauwerk der Beanspruchungsklasse 2 und Nutzklasse A (A0)

Der Beton übernimmt in diesen Fällen neben der tragenden auch die alleinige Abdichtungsfunktion (Weiße Wanne). Es muss insbesondere durch Maßnahmen während der Bauausführung und konstruktive Maßnahmen dafür gesorgt werden, dass Fehlstellen im  Beton, undichte Fugen und Risse vermieden werden.

Planerisch ist die Rissbreite durch konstruktive Maßnahmen begrenzt und durch entsprechende Bewehrung auf ein unschädliches Maß beschränkt. Durch betontechnologische und bautechnische Maßnahmen seitens des AN ist das Entstehen von schädlichen Rissen zu vermeiden.

Es muss insbesondere durch Maßnahmen während der Bauausführung und konstruktive Maßnahmen dafür gesorgt werden, dass Fehlstellen im Beton, undichte Fugen und Risse vermieden werden.

Es sind nur Abstandshalter aus Faserzement zu verwenden.

Schädliche Risse (z.B. Wasserdurchlässigkeit bei Weißen Wannen) sind vom Auftragnehmer fachgerecht zu verfüllen bzw. zu verpressen (gem. RiLi SIB und ZTV-Riss). Hierfür erfolgt keine gesonderte Vergütung.

Nachbehandlung des Betons:

Sämtliche Beton- und Stahlbetonteile sind entsprechend DIN 1045 und vorrangig nach den speziellen Angaben in den Vorbemerkungen einer intensiven Nachbehandlung zu unterziehen, um die Temperaturdifferenzen zwischen Betonkern und dem Außenbereich so gering wie möglich zu halten, um Schwindspannungen und Rißbildungen vorzubeugen und zu verhindern. Um günstige Hydratation des Zementes zu erreichen und eine ausreichende Anfangsfestigkeit für geschalte Bauteile bis zum Zeitpunkt des Ausschalens zu erhalten.

Wichtig ist die Nachbehandlung der Bodenplatte durch Aufbringen einer Folie mit ca. 1 cm aufgeschäumter Dämmschicht und Feuchthaltung. Die Wände sind nach dem Ausschalen durch Folien mit einseitiger Jutebeschichtung auf Rahmenkonstruktion und Feuchthaltung zu behandeln. Decken (Stege) durch Aufrollen von Folien mit Jutebeschichtung und ständiger Befeuchtung.
Die Nachbehandlung, insbesondere die Feuchthaltung, ist auch an arbeitsfreien Tagen durchzuführen.

Alle geforderten Maßnahmen für die einzelnen Nachbehandlungen bei den einzelnen Bauabschnitten und die entstehenden Kosten hierfür (auch Vorhaltungskosten) für sämtliche Beton- und Stahlbetonteile sind mit den Einheitspreisen abgegolten. Die Kosten für die Nachbehandlung gemäß VOB/C DIN 18331 Nr. 4.1.6 sind in die Einheitspreise einzurechnen.

Es gelten die hier vor genannten DIN-Normen und Technischen Regeln.

Bewehrung

In die nachstehenden Bewehrungspositionen sind alle Aufwendungen für das fachgerechte Liefern und Verlegen der Bewehrung einzurechnen.

Die Bewehrung ist fachgerecht und  stabil so zu verlegen und miteinander zu verbinden, dass die Lage und die geforderte Betondeckung auch während des Betoniervorganges beibehalten werden.

Abstandshalter zur Sicherung der Betondeckung sind in die Einheitspreise für die Bewehrung einzurechnen.

Bei Bauteilen aus wasserundurchlässigem Beton und bei sichtbar bleibenden Betonflächen dürfen nur Abstandshalter aus Faserzement verwendet werden. Abstandshalter aus Kunststoff dürfen nicht verwendet werden.

Vor dem Betoniervorgang ist die Schalung von Bindedrahtresten und Bewehrungsabfällen sorgfältig zu reinigen.

Die Termine zur Bewehrungsabnahme sind am letzten Arbeitstag der Vorwoche der örtlichen Bauüberwachung mitzuteilen. Sollten abgestimmte Termine durch den  AN dennoch nicht eingehalten werden und dadurch Stillstandszeiten entstehen, sind hieraus verursachte Mehrkosten durch den AN zu tragen.

Schalung

Alle Betonflächen sind als Sichtbetonschalung bzw. Schalungshaut geeignet für sichtbar bleibende Betonflächen, mit normalen Anforderungen, Klasse SB 2 gemäß DBV-Merkblatt "Sichtbeton", Ausgabe August 2015, als Trägerschalung aus GF-Schalungsplatten DIN 68791, mit Dreikantleiste für gefaste Betonkanten, Oberfläche glatt, filmbeschichtet, Schalhautstöße stumpf mit zusätzlichem Dichtungsband, Stöße geordnet,

wasserdichter Verschluss der Ankerstellen durch Faserzementstopfen, Ankerstellen versenkt.

Anzuwenden sind glatte Schalungen (gehobelte Brettschalung, Brettplattenschalung, Sperrholz-Großflächenschalung bzw. kunststoffbeschichtete Schalungen).

Es darf keine nicht saugende Stahlschalung für dauerhaft sichtbare Betonflächen verwendet werden.
Das Trenmittel/Schalöl ist auf die Schalung abzustimmen und gleichmässig mittels Zerstäuber aufzutragen. Überschüsse sind zu entfernen.

Technische Anfordeungen an die Schalung:

DIN 18217  Betonflächen und Schalungshaut
DIN 18202 / 3  Ebenheitstoleranzen von Betonflächen
EN 12255-1  Kläranlagen, hier Anhang B Bauwerkstoleranzen

Bei wasserundurchlässigen Bauteilen dürfen nur Ankersysteme mit aufgeschweißten Ankerplatten verwendet werden, ebenso sind Hülsrohre aus Faserzement zu verwenden. Die Spannstellen sind nach dem Ausschalen vollständig und wandbündig zu verspachteln und der Betonoberfläche anzupassen.

Die vorgegebenen Ausschalzeiten sind umbedingt einzuhalten.

Alle sichtbaren Außenkanten an Wänden, Mauern und freien Deckenränder sind durch einlegen von Dreikantleisten in die Schalung zu brechen.

#### Abschnitt 17.3 Abbruch best. Mittelbauwerk / Durchbrüche / Rückbau Rohrleitungen

**17.3.1 Abbruchanweisung**
*** Pauschalposition
Vor Beginn der Arbeiten hat der Auftragnehmer eine detaillierte schriftliche Abbruchanweisung gemäß den Vorgaben der Berufsgenossenschaft (BGI 665 Abbrucharbeiten) zu erstellen, die u.a. die einzelnen Phasen, die einzusetzenden Geräte und das  Personal, die Arbeitsschutzmaßnahmen und die Schutzmaßnahmen für die umliegenden Bauwerke und Einrichtungen genau beschreibt.

Hierzu sind entsprechende Berichte und Zeichnungen rechtzeitig zu erstellen und der örtlichen Bauleitung zur Prüfung einzureichen.
Menge: 1,000 psch

**17.3.2 Rückbau Mittelbauwerk aus Stahlbeton im Vorklärbecken II**
Vollständiger Rückbau eines bestehenden runden Mittelbauwerkes aus Stahlbeton im Vorklärbecken II einschließlich sämtlicher Nebenleistungen, Transport- und Entsorgungsleistungen.

Bauwerksabmessungen (ca.):

Bauwerksform: Rund
Höhe: bis ca. 3,00 m
Außendurchmesser: ca. 3,00 m
Wandstärke: ca. 25 cm

Der Rückbau ist erschütterungsarm und unter größtmöglicher Schonung des Bauwerkes durchzuführen. Die Wahl des Abbruchverfahrens (z. B. Betonsägen, Hydraulikzange, Stemmarbeiten oder vergleichbare Verfahren) obliegt dem Auftragnehmer.

Die Leistung umfasst insbesondere:

Vollständigen Rückbau des Mittelbauwerkes einschließlich aller Stahlbetonbauteile.

Betonsäge-, Stemm-, Schneid- und Abbrucharbeiten in erforderlichem Umfang.

Durchtrennen und Ausbau sämtlicher Bewehrung
Der Einheitspreis gilt unabhängig vom Bewehrungsgrad und der Betonzusammensetzung.

Zerkleinern und Verladen des anfallenden Abbruchmaterials.
Aufnahme, Sortierung und Abtransport sämtlicher Abbruchstoffe.

Fachgerechte Entsorgung des Stahlbetons einschließlich sämtlicher Entsorgungsgebühren.

.
Menge: 25,000 t
Leistungsbereichkatalog: 013

**17.3.3 Öffnen/Durchbruch und Abbrechen von Stahlbeton-Bodenplatten /Wänden/Trichter einschließlich Entsorgung**
Herstellen von Öffnungen in bestehenden Stahlbeton-Bodenplatten und Wänden / Trichter in abwassertechnischen Bauwerken durch fachgerechtes Aufstemmen oder Betonsägen mit anschließendem Ausbau und Entsorgung des Abbruchmaterials.
Die Arbeiten sind erschütterungsarm und unter größtmöglicher Schonung der angrenzenden Bauwerksteile auszuführen.

(Die Arbeiten finden im bzw. am Becken (Vorklärbecken II)  statt)
(Für Verlegung Rohr DA 900)

Bauteilstärke 30 cm

Die Leistung umfasst insbesondere:

Herstellen der Öffnung in der Stahlbeton-Bodenplatte / Wand mittels:
Betonsägen mit diamantbestückten Geräten und/oder
erschütterungsarmem Aufstemmen mit geeigneten Abbruchgeräten/ und oder HDW-Strahlen.

Durchtrennen und Ausbau vorhandener Bewehrung im Öffnungsbereich, soweit erforderlich.
Vorsichtiges Herauslösen und Aufnehmen der Betonbruchstücke.

Ausbau der vorhandenen Bodenplattenbereiche/Wände einschließlich ggf. vorhandener Sauberkeitsschicht/Auffüllungen

Aufnahme, Sortierung, Verladen, Abtransport und fachgerechte Entsorgung des gesamten Abbruchmaterials einschließlich:
Stahlbeton,
Bewehrungsstahl,
Sauberkeitsschicht,
sonstiger anfallender mineralischer Baustoffe.

Die Vergütung erfolgt unabhängig vom Bewehrungsgrad des Stahlbetons.
Menge: 18,000 t

**17.3.4 Abbruch Kanal Stahlleitung DN 500 / Entsorgung**
Bestehenden Rohrleitung aus Stahl ins Mittelbauwerk Nennweite DN 500, einschließlich aller erforderlichen Nebenarbeiten vollständig rückbauen.

Die Leistung umfasst insbesondere:

Freilegen des Kanals bzw. des Rohres, soweit für den Ausbau erforderlich.
Fachgerechtes Trennen und Zerkleinern des Stahlrohres mittels geeigneter Geräte und Verfahren.

Ausbau vorhandener Formstücke, Muffen und sonstiger Einbauteile.
Aufnehmen, Verladen und Abtransport sowie Entsorgung
Menge: 8,000 m

#### Abschnitt 17.4 Betonstrahlen

*Hinweis: Hinweis Vorgehensweise*
Das neue Mittelbauwerk wird auf die Stelzen des alten Mittelbauwerkes gebaut. Hierfür werden die bestehenden Stelzen durch Hochdruckwasserstrahlen vom Beton befreit um einen ordentlichen Bewehrungsanschluss durchführen zu können.

Für den Bewehrungsanschluss der aufgebrochenen Bodenplatte sind  ebenfalls Strahlarbeiten notwendig.

*Hinweis: Hinweis Strahlen*
Hinweis zur Zugänglichkeit ( Einbringung des Strahlgerätes und Ausbringung Strahlgut etc.) (In das Bauwerk siehe Fotodoku und Pläne)

Die mindest erforderliche Rautiefenklasse ist dem anschließenden Produkt zur Oberflächenwiederherstellung anzupassen.

Nach der Untergrundvorbereitung muss der Untergrund
mindestens die Oberflächenzugfestigkeit aufweisen, die
der weitere Systemaufbau erfordert.
Strahlen bis zum Erreichen von Haftzugswerten von 1,5 N/mm².

Die Entsorgung des anfallenden Strahlgutes ist
einzukalkulieren.

**17.4.1 Betonabtrag mittels Hochdruckwasserstrahlen / Sand-Wasser-Druckstrahlen Strahlen Betonfläche**
Betonfläche durch geeignete Verfahren, z.B.
 - Höchstdruckwasserstrahlen mind. 800 bar
 - Druckstrahlen mit Sand-Wasser-Gemisch

Anfallendes Strahlgut aufnehmen, fördern und in Container des AN sammeln.
Strahlgut abfahren und entsorgen.
Ein Entsorgungsnachweis ist dem AG vorzulegen.

Ausführungsorte: VKB

(Grundposition)

Strahltiefe bis 1,0 cm. Mehrtiefen werden über die folgenden Positionen abgerechnet.
Menge: 10,000 m²

**17.4.2 Zulage Mehrtiefen (60mm) beim Strahlen der Betonflächen vorherige OZ**
Zulage Mehrtiefen beim Strahlen der Betonfläche vorherige OZ

Zulage zur  Position Strahlen
für Mehrtiefen von 60 mm

Wiederholungsbeschreibung zum Strahlen senkrechte Flächen als Bedarfsposition
Menge: 10,000 m²

**17.4.3 Zulage Mehrtiefen (80mm) beim Strahlen der Betonflächen vorherige OZ**
Zulage Mehrtiefen beim Strahlen der Betonfläche vorherige OZ

Zulage zur  Position Strahlen
für Mehrtiefen von 80 mm

Wiederholungsbeschreibung zum Strahlen senkrechte Flächen als Bedarfsposition
Menge: 10,000 m²

**17.4.4 Zulage Mehrtiefen (100mm) beim Strahlen der Betonflächen vorherige OZ**
Zulage Mehrtiefen beim Strahlen der Betonfläche vorherige OZ

Zulage zur  Position Strahlen
für Mehrtiefen von 100 mm

Wiederholungsbeschreibung zum Strahlen senkrechte Flächen als Bedarfsposition
Menge: 10,000 m²

**17.4.5 Zulage Mehrtiefen (200mm) beim Strahlen der Betonflächen vorherige OZ**
Zulage Mehrtiefen beim Strahlen der Betonfläche vorherige OZ

Zulage zur  Position Strahlen
für Mehrtiefen von 200 mm

Wiederholungsbeschreibung zum Strahlen senkrechte Flächen als Bedarfsposition
Menge: 10,000 m²

**17.4.6 Zulage Mehrtiefen (300mm) beim Strahlen der Betonflächen vorherige OZ**
Zulage Mehrtiefen beim Strahlen der Betonfläche vorherige OZ

Zulage zur  Position Strahlen
für Mehrtiefen von 300 mm

Wiederholungsbeschreibung zum Strahlen senkrechte Flächen als Bedarfsposition
Menge: 10,000 m²

**17.4.7 Zulage Mehrtiefen (400mm) beim Strahlen der Betonflächen vorherige OZ**
Zulage Mehrtiefen beim Strahlen der Betonfläche vorherige OZ

Zulage zur  Position Strahlen
für Mehrtiefen von 400 mm

Wiederholungsbeschreibung zum Strahlen senkrechte Flächen als Bedarfsposition
Menge: 10,000 m²

#### Abschnitt 17.5 Qualitätssicherung

**17.5.1 Qualitätssicherung auf der Baustelle**
*** Pauschalposition
Qualitätssicherung auf der Baustelle,
Einrichten und Durchführen einer Baustelle der Überwachungsklasse 1 hinsichtlich Eigenüberwachung und Fremdüberwachung nach
DIN 1045-2, DIN 1045-3 und
DIN EN 206-1 und DIN EN 1992
durch anerkannte Prüfstellen für sämtliche zutreffende Teilleistungen der beschriebenen Betonarbeiten.

Der QM-Plan für die Stahlbetonbauarbeiten ist durch den AN zu erstellen. Dieser ist 2 Wochen vor Ausführung der örtl. Bauüberwachung zur Freigabe vorzulegen.
Menge: 1,000 psch

#### Abschnitt 17.6 Bodenplatte

**17.6.1 FSS unter Bodenplatte liefern, einbauen, verdichten**
Frostschutzschicht unter Bodenplatte liefern, einbauen und verdichten,
als Unterbau unter der Sauberkeitsschicht

Verdichtungsgrad mind. DPr 97%,
Schichtdicke 30 cm,
Schotter-Split-Brechsand-Gemisch, Körnung 0/56.
Menge: 6,000 m3

**17.6.2 Ortbeton Sauberkeitsschicht Beton schräg**
Ortbeton der Sauberkeitsschichten,
Untergrund schräg
obere Betonfläche schräg
als unbewehrter Beton,
Normalbeton C12/15 DIN EN 206-1, DIN 1045-2,
Dicke 10 cm.
Menge: 20,000 m2

**17.6.3 Trennschicht PE-Folie 1-lagig unter Sauberkeitsschicht**
Trennschicht aus PE-Folie,

Dicke 0,3 mm,

1-lagig, Stöße überlappen

unter Sauberkeitsschicht, auf Ausgleichs- / Filterschicht

auf schrägem Untergrund (für Bodenplatte)
Menge: 20,000 m2

**17.6.4 Bewehrungsanschluss**
Bewehrungsanschluss

Durchmesser 20 mm, als Anker einkleben, und oder fachgerecht mit der bestehenden Bewehrung verbinden

Produkt:__________________________________________

Einschl. Bohren der Ankerlöcher / Eisen binden
Menge: 50,000 St

**17.6.5 Schalung Bodenplatte schräg**
Schalung der Bodenplatte, als Randschalung,
einhäuptig,
Bauteilhöhe über 0,30 bis 0,50 m.
Menge: 20,000 m2

**17.6.6 Ortbeton Bodenplatte Stahlbeton C35/45 WU**
Ortbeton Bodenplatte, obere Betonfläche schräg

aus Stahlbeton,

Beton C35/45 (WU), DIN EN206-1/DIN1045-2
XC4, XF3, XA1, WA,
Rissbreitenbeschränkung 0,2 mm

Feuchtigkeitsklasse WU
Dicke Bodenplatte 0,30 m

Ausführung gemäß Zeichnung.

Die "Hinweise und Forderungen zu Schal- und Betonarbeiten" sind entsprechend zu Beachten und mit einzukalkulieren.
Menge: 10,000 m3
Leistungsbereichkatalog: 013

**17.6.7 Glätten Frischbetonoberfläche Bodenplatte**
Glätten (maschinelles Abscheiben) der Frischbetonoberfläche, nach ausreichendem Ansteifen,

Bodenplatte schräg

Glätten der frisch erhärteten Betonoberfläche, maschinell

Auf den Schutz der frisch geglätteten Oberfläche gem. VOB Teil C, DIN 18 331 Abschnitt 4.1.6 wird besonders hingewiesen.
Menge: 30,000 m2

#### Abschnitt 17.7 Mittelbauwerk

*Hinweis: Hinweis Vorgehensweise*
Das neue Mittelbauwerk wird auf die Stelzen des alten Mittelbauwerkes gebaut. Hierfür werden die bestehenden Stelzen durch Hochdruckwasserstrahlen vom Beton befreit um einen ordentlichen Bewehrungsanschluss durchführen zu können.

**17.7.1 Schalung Bauwerkswand H 3,0-4,0 m**
Schalung /Bauwerkswand,
doppelhäuptig, durchgeankert,

im Grundriss rund (Mittelbauwerk)

Schalungshaut geeignet für sichtbar bleibende Betonflächen, mit normalen Anforderungen,
Klasse SB 2 gemäß DBV-Merkblatt "Sichtbeton",
Ausgabe August 2015,

Schalhautstöße stumpf mit zusätzlichem Dichtungsband,
Stöße geordnet,

Hüllrohr aus Faserzement,
Ankerstellen bündig

Bauteildicke 25 cm

Bauteilhöhe über 3,0 bis 4,0 m.

inkl. ggf. erforderlicher Stirnschalung,
inkl. aller statisch erforderlichen Befestigungen

Die "Hinweise und Forderungen zu Schal- und Betonarbeiten" sind entsprechend zu Beachten und mit einzukalkulieren.
Menge: 40,000 m2

**17.7.2 Ortbeton Wände Mittelbauwerk Stahlbeton C35/45 WU**
Ortbeton Aussen-/Innenwände, obere Betonfläche waagerecht,

aus Stahlbeton,

Ortbeton  C 35/45 (WU) DIN EN 206-1, DIN 1045-2,
natürliche Gesteinskörnung,

Expositionsklassen:
 XC4, XF3 XA 1 / WA
Wandstärke 0,25 m
Oberkante waagrecht
Bauteilhöhe 3,0 - 4,0 m

Ausführung gemäß Zeichnung.

Die "Hinweise und Forderungen zu Schal- und Betonarbeiten" sind entsprechend zu Beachten und mit einzukalkulieren.
Menge: 10,000 m3
Leistungsbereichkatalog: 013

**17.7.3 Schalung Öffnungen im Mittelbauwerk 60x80**
Schalung Öffnung  rechteckig (ca. 60 x 80 cm, siehe Ausführungsplanung)

Schalungshaut geeignet für sichtbar bleibende Betonfläche

Öffnungen in Mittelbauwerk

Einzelgröße der Aussparungen
bis 0,5 m²
Menge: 6,000 St
Leistungsbereichkatalog: 013

**17.7.4 Schalung Öffnungen im Mittelbauwerk 60x40**
Schalung Öffnung  rechteckig (ca. 60 x 40 cm, siehe Ausführungsplanung)

Schalungshaut geeignet für sichtbar bleibende Betonfläche

Öffnungen in Mittelbauwerk

Einzelgröße der Aussparungen
bis 0,5 m²
Menge: 2,000 St
Leistungsbereichkatalog: 013

**17.7.5 Doppel-Dichtpackung**
zum Einbetonieren, liefern und gemäß Montageanleitung einbauen,
Doppel-Dichtpackung für den schalungsbündigen Einbau, ermöglicht den beidseitigen gas- und wasserdichten Anschluss von Systemabdichtungen für Kabel und Kabelschutzrohre.

Wandstärke. 30 cm

Eigenschaften: Druckdichtigkeit zum Beton durch aufgespritzte 3-Stegdichtung;

beidseitiges Qualitätssiegel: Dichtheit ab Werk. Kontrollmöglichkeit bei versehentlichem oder unbefugtem Öffnen des Verschlussdeckels

Angebotener Hersteller/Typ: '.................................................'

  (vom Bieter anzugeben)
Menge: 1,000 St

**17.7.6 Futterrohr Faserzement NW 200mm L 20-30cm**
Futterrohr aus Faserzement, zum Einbetonieren,
zum Einbau von wasserdichten  Rohrdurchführungen,
mit profilierter Außenflächen, Nennweite innen 200 mm,
Länge 20 bis 30 cm,
liefern und lagerichtig in die Schalung einbauen.

In Außenwand für Durchführung felxibeles Kabelschutzrohr DA110
Menge: 1,000 St
Leistungsbereichkatalog: 013

**17.7.7 Schalung Bodenplatte**
Schalung Bodenplatte Mittelbauwerk
untere Betonfläche Waagrechten
obere Betonfläche  Waagrechten

Bodenplatte

Schalungshaut geeignet für sichtbar bleibende Betonflächen, mit normalen Anforderungen,
Klasse SB 2 gemäß DBV-Merkblatt "Sichtbeton", Ausgabe August 2015, saugende Schalung, Schalhautstöße stumpf mit zusätzlichem Dichtungsband, Stöße geordnet,

Unterstützungskonstruktion nach Wahl und System des AN, als Traggerüst der Bemessungsklasse B DIN EN 12812 aufbauen, vorhalten und abbauen.

Stärke Bodenplatte  25 cm
max. lichte Spannweite: 4,00 m

Die Erstellung der prüffähigen statischen Berechnung sowie die Erstellung der dazugehörigen Zeichnungen und Dokumentationen gemäß DIN EN 12812 hat durch den AN zu erfolgen. Die Unterlagen sind 2 Wochen vor Ausführung dem AG 3-fach zur Weiterleitung an den Prüfingenieur zur Verfügung zu stellen. Die Kosten hierfür sind in den Einheitspreis einzurechnen‑

Die Erschwernis durch den Verbau sowie den Aussteifungen/Gurtung des Verbaus bei der Herstellung der Schalung ist mit einzukalkulieren.
Menge: 12,000 m2

**17.7.8 Schalung Bodenplatte Randschalung**
Schalung Bodenplatte Mittelbauwerk
als Randschalung,
Schalungshöhe. 25 cm,

aus Schalungsplatten,

Höhe der Betonunterseite der Deckenplatte (siehe Ausführungspläne (Trichter)
Dicke Bodenplatte 25 cm

untere Betonfläche  zur Waagrechten
obere BetonflächeWaagrechten

Die Erschwernis durch den Trichter des Unterbaus bei der Herstellung der Schalung ist mit einzukalkulieren.
Menge: 13,000 m
Leistungsbereichkatalog: 013

**17.7.9 Ortbeton Bodenplatte Stahlbeton C35/45 WU**
Ortbeton Bodenplatte, obere Betonfläche waagerecht,

aus Stahlbeton,

Ortbeton  C 35/45 DIN EN 206-1, DIN 1045-2,
natürliche Gesteinskörnung,

Expositionsklassen:
 XC4, XF3 XA 1
Wandstärke 0,25 m
Oberkante waagrecht
Bauteilhöhe 3,0 - 4,0 m

Ausführung gemäß Zeichnung.

Die "Hinweise und Forderungen zu Schal- und Betonarbeiten" sind entsprechend zu Beachten und mit einzukalkulieren.
Menge: 3,000 m3
Leistungsbereichkatalog: 013

**17.7.10 Glätten Frischbetonoberfläche Bodenplatte**
Glätten (maschinelles Abscheiben) der Frischbetonoberfläche, nach ausreichendem Ansteifen,

Bodenplatte schräg

Glätten der frisch erhärteten Betonoberfläche, maschinell

Auf den Schutz der frisch geglätteten Oberfläche gem. VOB Teil C, DIN 18 331 Abschnitt 4.1.6 wird besonders hingewiesen.
Menge: 12,000 m2

#### Abschnitt 17.8 Bewehrung

**17.8.1 Bewehrung Betonstabstahl BSt500S alle Durchmesser**
Bewehrung aus Betonstabstahl für Vorklärbecken aus Ortbeton, Betonstabstahl IV S (BSt 500 S/B) DIN 488,

alle Durchmesser, alle Längen gemäß Ausführungsstatik
liefern und einbauen
Menge: 3,000 t
Leistungsbereichkatalog: 013

**17.8.2 Unterstützungskörbe**
Unterstützungskörbe bzw. Abstandshalter
alle Größen liefern und einbauen
Menge: 20,000 kg
Leistungsbereichkatalog: 013

**17.8.3 Zulage Erdung zum Mittelbauwerk**
*** Pauschalposition
Herstellung der Erdungsanschluss zum Mittelbauwerk inlusive Gewindeanschluss.
Ausführung nach Ausführungsplänen und Menüpunkt "Erdung"
Menge: 1,000 psch

**17.8.4 Bewehrungsanschluß 1x12 /10 für Bauteil**
Vorgefertigte Bewehrungsanschlusselemente zum Rückbiegen, zweischenklig, mit im Beton verbleibenden Stahlblech-verwahrkästen in verzinkter und genoppter Ausführung zur optimalen Schubkraftübertragung, in Schalung einbauen, nach dem Ausschalen für den Anschluss herrichten gemäß DBV-Merkblatt "Rückbiegen", liefern und einbauen

Bewehrungsanschluß für Einbau in Ortbetonbauteile,
- 1 x Durchmesser 10 mm,
- Stababstand 15 cm,

Fabrikat / Typ '.............................................................'

  (Vom Bieter anzugeben)

in Schalung einbauen, nach dem Ausschalen für Anschluß herrichten, Kunstoffteile beseitigen.

Zur wasserdichten Ausbildung der Fuge wird ein Injektionsschlauchsystem eingebaut. Diese wird gesondert vergütet.
Menge: 13,000 m
Leistungsbereichkatalog: Bau

#### Abschnitt 17.9 Fugen

**17.9.1 Arbeitsfuge Bodenplatte/Wand, wu**
Arbeitsfuge Bodenplatte/Wand,
wasserundurchlässig, mit durchgehender Bewehrung, im Grundriss polygonal bestehend aus:
Fugenblech, Einbaulage vertikal, aus Stahlblech mit
Beschichtung aus Butylkautschuk,
Breite ca. 167 mm, Blechstärke 1,2 mm
Stoßausbildung nach Herstellervorschrift geklebt,
einschl. Befestigungszubehör,
Betriebsdruck bis 10 m WS,
mit allgemeinem bauaufsichtlichen Prüfzeugnis,

Produkt:__________________________________________
Menge: 20,000 m

#### Abschnitt 17.10 Erhöhung Beckenwand

*Hinweis: Hinweis*
Die Beckenwand am VKB I wird erhöht (aufbetoniert)

**17.10.1 Bewehrungsanschluss, als Verbundanker**
Bewehrungsanschluss

Durchmesser 20 mm, als Anker einkleben,

Produkt:__________________________________________

Einschl. Bohren der Ankerlöcher
Abrechnung nach Aufmaß und Vorlage der Lieferscheine
Menge: 80,000 St

**17.10.2 Schalung Bauwerkswand H 20-40 cm**
Schalung /Gerinnewand / Bauwerkswand
doppelhäuptig

im Grundriss rund (Beckenwände / Gerinne Vorklärbecken) Radius: 8m

Schalungshaut geeignet für sichtbar bleibende Betonflächen, mit normalen Anforderungen,
Klasse SB 2 gemäß DBV-Merkblatt "Sichtbeton",
Ausgabe August 2015,

Schalhautstöße stumpf mit zusätzlichem Dichtungsband,
Stöße geordnet,

Bauteildicke 20 - 40  cm

Bauteilhöhe: 20 - 40 cm.

inkl. ggf. erforderlicher Stirnschalung,
inkl. aller statisch erforderlichen Befestigungen

Die "Hinweise und Forderungen zu Schal- und Betonarbeiten" sind entsprechend zu Beachten und mit einzukalkulieren.
Menge: 25,000 m2

**17.10.3 Ortbeton Wand Stahlbeton C35/45**
Ortbeton Aussen-/Innenwände, obere Betonfläche waagerecht,

aus Stahlbeton,

Beton C35/45, DIN EN206-1/DIN1045-2
XC4, XF3, XA1, WA,
Rissbreitenbeschränkung 0,2 mm

Feuchtigkeitsklasse WU

Wandstärke 20 - 40 cm
Oberkante waagrecht, im Grundriss gekrümmt
Bauteilhöhe ca. 0,60 m

Ausführung gemäß  Ausführungsplänen

Die "Hinweise und Forderungen zu Schal- und Betonarbeiten" sind entsprechend zu Beachten und mit einzukalkulieren.
Menge: 7,000 m3
Leistungsbereichkatalog: 013

**17.10.4 Bewehrung Betonstabstahl BSt500S alle Durchmesser**
Bewehrung aus Betonstabstahl aus Ortbeton, Betonstabstahl IV S (BSt 500 S/B) DIN 488,

alle Durchmesser, alle Längen gemäß Ausführungsstatik
liefern, biegen und einbauen
Menge: 2,000 t
Leistungsbereichkatalog: 013

*Hinweis: Hinweis*
Die Gerineenden werden zubetoniert. (Neue Wand betonieren)

**17.10.5 Bewehrungsanschluss, als Verbundanker**
Bewehrungsanschluss

Durchmesser 20 mm, als Anker einkleben,

Produkt:__________________________________________

Einschl. Bohren der Ankerlöcher
Abrechnung nach Aufmaß und Vorlage der Lieferscheine
Menge: 5,000 St

**17.10.6 Schalung Bauwerkswand H 20-40 cm**
Schalung / Bauwerkswand
doppelhäuptig

im Grundriss gerade

Schalungshaut geeignet für sichtbar bleibende Betonflächen, mit normalen Anforderungen,
Klasse SB 2 gemäß DBV-Merkblatt "Sichtbeton",
Ausgabe August 2015,

Schalhautstöße stumpf mit zusätzlichem Dichtungsband,
Stöße geordnet,

Bauteildicke 20 - 40  cm

Bauteilhöhe: bis ca. 80 cm.

inkl. ggf. erforderlicher Stirnschalung,
inkl. aller statisch erforderlichen Befestigungen

Die "Hinweise und Forderungen zu Schal- und Betonarbeiten" sind entsprechend zu Beachten und mit einzukalkulieren.
Menge: 2,000 m2

**17.10.7 Ortbeton Wand Stahlbeton C35/45**
Ortbeton Aussen-/Innenwände, obere Betonfläche waagerecht,

aus Stahlbeton,

Beton C35/45, DIN EN206-1/DIN1045-2
XC4, XF3, XA1, WA,
Rissbreitenbeschränkung 0,2 mm

Feuchtigkeitsklasse WU

Wandstärke 20 - 40 cm
Oberkante waagrecht, im Grundriss gerade
Bauteilhöhe ca. 0,60 m

Ausführung gemäß  Ausführungsplänen

Die "Hinweise und Forderungen zu Schal- und Betonarbeiten" sind entsprechend zu Beachten und mit einzukalkulieren.
Menge: 0,500 m3
Leistungsbereichkatalog: 013

**17.10.8 Bewehrung Betonstabstahl BSt500S alle Durchmesser**
Bewehrung aus Betonstabstahl aus Ortbeton, Betonstabstahl IV S (BSt 500 S/B) DIN 488,

alle Durchmesser, alle Längen gemäß Ausführungsstatik
liefern, biegen und einbauen
Menge: 0,100 t
Leistungsbereichkatalog: 013

#### Abschnitt 17.11 Erdarbeiten

*Hinweis: Hinweis Erdarbeiten für die Zulaufleitung DA 900 ins VKB II*
Die Arbeiten finden in beengten Verhältnissen in unmittelbarer Nähe und an und unter den beiden Vorklärbecken statt.

**17.11.1 Boden Baugrube Homogenbereich E1 lösen laden transportieren entsorgen**
Boden Homogenbereich E1  für Baugrube, Kanalgraben,
nach Abtrag Oberboden bzw. Pflaster, Asphalt o.ä.
profilgerecht lösen, laden, fördern,
auf LKW des AN und entsorgen.

Inklusive der Entsorgungsgebühren, Depniegebühren.

mit Behinderung durch Leitungsquerung etc. ist zu rechnen. Sicherung wird gesondert vergütet,
Homogenbereich E1

Vom AG können keine Bereitstellungsflächen oder Zwischenlagerplätze zur Verfügung gestellt werden.
Das Bodenmaterial muss vom AN nach dem Ausheben gleich abgefahren werden, auf einer Bereitstellungsfläche / einem Zwischenlager des AN gelagert werden, bis das Ergebnis der Abfalldeklaration  für dieses Bodenmaterial bereitsteht. Danach ist das Bodenmaterial vom AN zu entsorgen oder zu verwerten.

Homogenbereich E1: Auffüllung

Tiefe: 0,15 bis 0,6 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 50,000 m3
Leistungsbereichkatalog: 002

**17.11.2 Boden Baugrube Homogenbereich E2 lösen laden transportieren entsorgen**
Boden Homogenbereich E2  für Baugrube,  Kanalgraben,
nach Abtrag Oberboden bzw. Pflaster, Asphalt o.ä.
profilgerecht lösen, laden, fördern,
auf LKW des AN und entsorgen.

Inklusive der Entsorgungsgebühren, Depniegebühren.

mit Behinderung durch Leitungsquerung etc. ist zu rechnen. Sicherung wird gesondert vergütet,
Homogenbereich E2

Vom AG können keine Bereitstellungsflächen oder Zwischenlagerplätze zur Verfügung gestellt werden.
Das Bodenmaterial muss vom AN nach dem Ausheben gleich abgefahren werden, auf einer Bereitstellungsfläche / einem Zwischenlager des AN gelagert werden, bis das Ergebnis der Abfalldeklaration  für dieses Bodenmaterial bereitsteht. Danach ist das Bodenmaterial vom AN zu entsorgen oder zu verwerten.

Homogenbereich E2: Sand, Kies, Schluff etc.

Tiefe: 0,6 bis 2,7 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 150,000 m3
Leistungsbereichkatalog: 002

**17.11.3 Boden Kanalgraben Homogenbereich E3 lösen laden transportieren entsorgen**
Boden Homogenbereich E3  für Kanalgraben,
nach Abtrag Oberboden bzw. Pflaster, Asphalt o.ä.
profilgerecht lösen, laden, fördern,
auf LKW des AN und entsorgen.

Inklusive der Entsorgungsgebühren, Depniegebühren.

mit Behinderung durch Leitungsquerung etc. ist zu rechnen. Sicherung wird gesondert vergütet,
Homogenbereich E3

Vom AG können keine Bereitstellungsflächen oder Zwischenlagerplätze zur Verfügung gestellt werden.
Das Bodenmaterial muss vom AN nach dem Ausheben gleich abgefahren werden, auf einer Bereitstellungsfläche / einem Zwischenlager des AN gelagert werden, bis das Ergebnis der Abfalldeklaration  für dieses Bodenmaterial bereitsteht. Danach ist das Bodenmaterial vom AN zu entsorgen oder zu verwerten.

Homogenbereich E3: Fels

Tiefe: 2,7 bis 5,5 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 100,000 m3
Leistungsbereichkatalog: 002

**17.11.4 Zulage Saugbagger beim Aushub**
Zulage zum Erdaushub – Einsatz eines Saugbaggers aufgrund beengter Verhältnisse

Zulage zu den Positionen "Boden Baugrube lösen" für das Lösen, Aufnehmen und Fördern des Bodens mittels Saugbagger infolge beengter Platzverhältnisse und zur Vermeidung von Beschädigungen an vorhandenen Bauwerken, Leitungen und Einbauten.

Die Zulage umfasst sämtliche Mehrkosten für An- und Abtransport, Vorhaltung, Betrieb, Bedienpersonal, Absaugung des Bodens einschließlich erforderlicher Nebenleistungen sowie das Umsetzen des Gerätes innerhalb des Baufeldes.
Menge: 200,000 m3

**17.11.5 Zulage Handaushub beim Aushub**
Zulage zum Bodenhaushub Baugrube / Rohrgaben,
für Aushub in Handarbeit.
Menge: 20,000 m3

**17.11.6 Zulage Handaushub im Bereich kreuzender Bestandsleitungen**
Zulage zum Bodenhaushub Rohrgaben,
für Ausschachtung in Handarbeit im Bereich oberhalb, neben und unterhalb einer kreuzenden Bestandsleitungen.

Kabelbündel aus bis zu 8 einzelnen Leitung werden als eine Bestandsleitung abgerechnet.

Alle Erschwernisse bei Aushub durch Bestandsleitungen sind in diese Position mit einzukalkulieren.

Die Bestandsleitungen dürfen nicht beschädigt werden. Unter keinen Umständen.

Für die Massenermittlung wird jeweils 0,5 m neben / oberhalb / unterhalb der best. Leitung zusätzlich zum Außendurchmesser der Bestandsrohrleitung/Aussenkanten des Kabelbündels  abgerechnet.
Menge: 20,000 m3

**17.11.7 Verbau/Böschung nach Wahl AN Baugrube T bis 6,0 m**
Verbau / Böschung Rohrgräben/ Baugruben, Schachtbauwerke

nach Wahl des AN,
Verbautiefe bis 6,0 m,

Verbau nach DIN 4124 und EN 1610 herstellen, vorhalten und wieder beseitigen.
Menge: 180,000 m2
Leistungsbereichkatalog: 006

**17.11.8 Zulage Verbau Gräben Bereich kreuzender Leitungen T bis 4,0 m**
Zulage zu vorheriger Position

Der Verbau muss in den Bereichen der neu zu erstellenden/bestehenden Leitungen ausgespart werden.
Dazu ist eine geeignete Verbauart/Verbausystem zu wählen.

Abgerechnet wird 1m² pro Durchführung einer Bestandsleitung/ Bestandsleitungspaket je verbauter Grabenwand

Bei angetroffenen kreuzenden Versorgungsleitungen sind die zu erwartenden Erschwernisse beim Einbringen sowie des Rückbaues des ausgeführten Verbaues in diese LV-Position einzukalkulieren.

Der Verbau ist im Bereich der kreuzenden Leitungen  auszusparen und der Boden durch geeignete Maßnahmen
auch Unterhalb der Leitungen zu sichern
Menge: 5,000 m2
Leistungsbereichkatalog: 006

**17.11.9 Geotextil Vliesstoff liefern und verlegen**
Geotextil als Trennschicht zwischen der Rohrleitungszone und dem anstehenden Boden

Robustheitsklasse GRK 3

Einzukalkulieren ist eine Überlappung von 50 cm an den
Stößen der Geotextilbahnen

Erschwernisse durch den Einbau des Geotextils sind
einzurechnen.
Menge: 50,000 m2

**17.11.10 Bettungsschicht aus Schotter-Splitt-Brechsand-Gemisch liefern, einbauen, verdichten**
Bettungsschicht für Rohrleitung
in Rohrgräben mit Verbau,
Liefern, profilgerecht einbauen und verdichten, gem DIN 1610
sowie DWA-A 139, Regelausführung Bettungstyp 1

Verdichtungsgrad mind. DPr 100%,
Schichtdicke bis 30 cm,
Schotter-Splitt-Brechsand-Gemisch, Körnung 0/11.
Menge: 20,000 m3
Leistungsbereichkatalog: 002

**17.11.11 Rohrumhüllung Kanal aus Splitt liefern, einbauen, verdichten**
Rohrumhüllung für Rohrleitung
in best. Rohrgraben herstellen,
liefern, einbauen, verdichten

bis 30 cm über Rohrscheitel.
Splitt, Körnung 5/11

Mengenermittlung nach Aufmaß in eingebautem
Zustand oder Lieferscheine.
Menge: 40,000 m3
Leistungsbereichkatalog: 002

**17.11.12 Bodenaustausch Rohrauflager liefern, einbauen, verdichten**
Bodenaustausch liefern, einbauen und verdichten,
in Bereich von aufgeweichten Böden.

Verdichtungsgrad mind. DPr 97%,
Schichtdicke 30 cm,
Schotter-Split-Brechsand-Gemisch, Körnung 0/56.
Menge: 12,000 m3

**17.11.13 Flüssigboden liefern und einbauen (ZFSV)**
Liefern und Einbauen von Flüssigboden als selbstverdichtendes Verfüllmaterial für Leitungsgräben und Baugrubenbereiche, in denen eine konventionelle Verdichtung nicht oder nur eingeschränkt möglich ist.

zeitweise fließfähige, selbstverdichtende Verfüllbaustoffe (ZFSV)

Der Flüssigboden ist entsprechend den geltenden technischen Regelwerken herzustellen, zu liefern und fachgerecht einzubauen. Er muss nach dem Erhärten die erforderliche Tragfähigkeit erreichen und dauerhaft wiederaufgrabbar sein.
Menge: 50,000 m³

**17.11.14 Rohrgrabenverfüllung mit Siebschutt liefern, einbauen, verdichten**
Schichtenweises Verfüllen mit Siebschutt von Rohrleitungsgräben
Liefern, schichtenweises Einbauen, Verdichten

Verformungsmodul mind. EV2 45 MN/m2,

Siebschutt Körnung 0/45

Verfüllhöhe bis 6,0 m.
Menge: 200,000 m3

#### Abschnitt 17.12 Zulaufleitung DA 900 / Ablaufleitung DN 700 / DN 500

*Hinweis: Hinweis Kernbohrungen*
Hinweis Kernbohrungen

Kernbohrungen mittels Diamantbohrkrone in Stahlbeton herstellen ggf. zum Ausbohren/Überbohren von Stahlrohren  inkl. dem Durchtrennen der Stahlbewehrung bzw .dem Mauerflansch sowie Arbeiten wie Absaugen von Wasser, Verlegen, Vorhalten und Entfernen von Versorgungsleitungen etc.  Entsorgung der Bohrkerne und des Wassers, Versiegeln der Betonoberfläche in der Kernbohrung mit einer wasserdichten Beschichtung aus zwei Komponenten, einer Grundierung und einem Speziallack (oder nach Vorgabe des RRD Herstellers), Reinigen des Arbeitsbereiches.
Die Lage der Kernbohrungen (mit evtl. Erschwernissen) ist den beiliegenden Plänen zu entnehmen und so in die Kalkulation mit zu berücksichtigen.

*Hinweis: Hinweis Ringraumdichtungen*
Hinweis Ringraumdichtungen drückendes Wasser

als Dichtungseinsatz zur Abdichtung für hohe Beanspruchung gegen drückendes Wasser

Ausführung
Dichtung passend für Faserzementhülse bzw. für Kernbohrung,
als nichtgeteilte Dichtung, doppelt dichtend,
profilierte Stahlringe in Edelstahl,
aus EPDM, wasserdicht bis Wassersäule 7m.

Temperaturbeständig von - 40° C bis + 120° C

Alle Teile abwasserbeständig

Alle Stahlteile aus Werkstoff 1.4571

Die Dichtungseite Richtung Wasser/Abwasser ist so zu gestalten dass keine Ablagerungen Verzopfungen entstehen können. Dazu sind Hutmuttern (Kunstoff oder VA) einzukalkulieren.

*Hinweis: Kunststoffrohre und Formstücke aus HDPE nach DIN*
Kunststoffrohre und Formstücke aus HDPE nach DIN
8074/75, PN 10, in Stangen.
Allgemeine Güteanforderungen nach DIN 8075 Teil 2.

Die geltenden Normen und Vorschriften
(DIN 8074, DIN 8075 Teil 2 usw.) müssen für
die Kunststoffrohre, -Formstücke und Armaturen
beachtet werden.

Die Verarbeitung, Verlegung bzw. Montage hat
nach den geltenden Normen und Vorschriften
sowie nach den technischen Vorschriften der
Hersteller zu erfolgen.

Armaturen und Formstücke sind mind. mit der
angegebenen Druckstufe des zugehörigen
Kunststoffrohres auszuführen.
Rohr- bzw. Lagerschellen für Kunststoffleitungen
nach DVS 2210-1.

Elektroschweissmuffen sind nur dort zu verwenden, wo
aus montagetechnischen Gründen keine
Stumpfschweissverbindung hergestellt werden kann.

Die Verlegung der PEHD Rohrleitungen kann sowohl im
Rohrkanal bzw. Maschinenraum, als auch im Rohrgraben
erfolgen.

Vom AN sind für alle Rohrleitungen, insbesondere für Kleinleitungen Abrechnungspläne oder Isometrien anzufertigen, die alle Details (z.B. Halterungen, Einzellängen, Formstücke, Werkstoffe, Positionsnummer) der Abrechnung enthalten. Einzelne Aufmaßblätter ohne entsprechende Nachweise werden nicht anerkannt!

*Hinweis: Arbeiten Rohrleitung DN 500 (Anschluss Provisorium)*

**17.12.1 Provisorische Absperrung kanal DN 500 STB**
Zu Beginn muss für die Außerbetriebnahme des VKB II das bestehende Stahlbetonrohr DN 500 provisorisch abgedichtet werden. Absperrung mittels Ringraumblindverschluss oder ähnlichem.
Menge: 1,000 St

**17.12.2 Rohrschnitt DN 500 STB**
Rohrschnitt DN 500 STB zum Anschluss Provisorium

Rohrschnitt an einem bestehenden Kanalrohr DN 500 aus Stahlbeton, einschließlich Herstellen eines fachgerechten Trennschnittes mittels geeignetem Schneidverfahren (z. B. Diamantseilsäge oder Wandsäge), ohne Beschädigung der verbleibenden Rohrsubstanz.
Menge: 1,000 St

**17.12.3 Kupplung / Muffe DN 500**
Liefern und Einbau einer Kupplung / Muffe zur Verbindung der provisorischen Stahlleitung DN 500 an die bestehende Leitung STB DN 500. Inklusive der Abdichtung und sonstiger Nebenleistung zur Fachgerechten Verbindung.

Produkt:____________________________
Menge: 1,000 St

**17.12.4 Verschließen Rohrleitung bis DN 500 (zubetonieren)**
Fachgerechtes Verschließen bestehender Rohrleitungen bis einschließlich DN 500.
Inklusive Bewehrung, Untergrundvorbereitung, Verpressung falls nötig etc.

Beton C25/30

Wandstärke ca. 20 cm

Die Ebenheit im Schachtbauwerk ist zu beachten.
Menge: 2,000 St
Leistungsbereichkatalog: 013

**17.12.5 Verdämmen/Verfüllung stillgelegter Rohrleitung bis DN500**
Dauerhaftes Verfüllen und Stilllegen bestehender, nicht mehr benötigter Rohrleitungen und Kanäle bis einschließlich DN 500 in abwassertechnischen Bauwerken.

Die Rohrleitungen sind mit einem fließfähigen, selbstverdichtenden, zementgebundenen Verfüllbaustoff (Dämmer) oder gleichwertigem pumpfähigem Fließbeton vollständig und hohlraumfrei zu verfüllen.
Menge: 3,000 m³

*Hinweis: STB DN 700*

**17.12.6 Bestehendes Rohr DN 700 sichern, aufhängen und stabilisieren**
*** Pauschalposition
Bestehendes Rohr DN 700 während der Bauausführung sichern, aufhängen und gegen Lageveränderungen stabilisieren.

Das Rohr ist nach Freilegung während der gesamten Bauzeit durch geeignete Maßnahmen, z. B. mittels Stahl- oder Holzträgern, Querbalken, Hebebändern, Anschlagmitteln oder gleichwertigen Konstruktionen, standsicher zu lagern bzw. aufzuhängen. Die Sicherung ist so auszuführen, dass Verformungen, Setzungen, Lageänderungen oder Beschädigungen des Rohres und seiner Verbindungen ausgeschlossen sind.
Menge: 1,000 psch

**17.12.7 Rohrschnitt DN 700 STB**
Rohrschnitt DN 700 STB

Rohrschnitt an einem bestehenden Kanalrohr DN 700 aus Stahlbeton, einschließlich Herstellen eines fachgerechten Trennschnittes mittels geeignetem Schneidverfahren (z. B. Diamantseilsäge oder Wandsäge), ohne Beschädigung der verbleibenden Rohrsubstanz.
Menge: 2,000 St

**17.12.8 Teilstück (Teilrückbau) Rohr DN 700 STB herausnehmen seitlich lagern**
Teilstück Rohr DN 700 STB herausnehmen seitlich lagern (Teilrückbau, Beschädigungsfrei)
Menge: 5,000 m

**17.12.9 Teilstück Rohr DN 700 STB wieder einbauen**
Teilstück Rohr DN 700 STB wieder einbauen. Muffen werden gesondert vergütet.
Zwischengelagertes Rohr DN 700 STB wieder fachgerecht in die bestehende Haltung einbauen.
Menge: 5,000 m

**17.12.10 Kupplung / Rohrkupplung STB DN 700**
Rohrkupplung für Rohrleitung DN 700 STB auf DN 700 STB

Produkt__________________________________
Menge: 2,000 St

**17.12.11 Kernbohrung Beton Durchm. 900 mm**
Kernbohrung, Untergrundfläche waagrecht, in Stahlbeton Bohrdurchmesser 900 mm, Bereich Schacht Anschluss DN 700 STB "Rohr überbohren"
Geräteeinsatz ist mit begrenztem Platz möglich,  Ausführung innerhalb des Bauwerks, Ausführung im Schacht
aufgenommene Stoffe sammeln, ohne Zerkleinerung, auf LKW des AN laden, und entsorgen, inklusive der Entsorgungsgebühren
Schnittflächen sind nach der kernbohrung fachgerecht zu versiegeln.

Länge der Kernbohrung : Ca 0,30 Meter
Menge: 1,000 St
Leistungsbereichkatalog: 084

**17.12.12 Ringraumdichtung - Dichtungseinsatz**
Ringraumdichtung passend für Kernbohrungen bzw. Futterrohr o.ä. DN 900
Für STB-Rohr DN 700 / DA 840 (Aufmaß vor Ort erforderlich)
Die Ringraumdichtungen als wasser- und gasdichte Durchführung. Wartungsfrei und ohne Nachspannen dicht. Dicht gegen drückendes Wasser bis min. 2,0bar.

Produkt der Hauff oder gleichwertig
Herstellerdaten

Fabrikat: '..........'

Typ: '..........'

liefern und montieren
Menge: 1,000 St

*Hinweis: Druckprüfungen STB DN 700*
Druckprüfung Rohrleitung STB DN 700

von einwandigen vorgenannten Rohrleitungen sind unter Einhaltung der DVS - Richtlinie 2210 - 1 und unter Beachtung der Herstellerrichtlinien durchzuführen.

Die Druckprüfung des Rohres ist mit Wasser vorzunehmen.

Der Prüfanschluss hat an der tiefsten Stelle des zu prüfenden Rohrleitungsabschnittes zu erfolgen. Für eine ausreichende Entlüftung ist zu sorgen.

Die Rohrleitungen sind u.U. Abschnittsweise zu prüfen. Bei Schnittstellen zu Bestandsrohrleitungen ist eine gemeinsame Druckprüfung durchzuführen.

In diese Position sind die Kosten für die Druckprüfungen inkl. Messgeräten und Personal einzukalkulieren.

Die Prüfergebnisse sind vor Inbetriebnahme dem Auftraggeber als Prüfprotokolle vorzulegen. Die Prüfprotokolle (incl. Schreiberaufzeichnungen mit Zeitachse) sind mit der Bestandsdokumentation zu übergeben.

**17.12.13 Druckprüfung Druckrohr Wasser bis DN 700 STB Rohr Wasser liefern ableiten**
Druckprüfung DIN EN 805, als Vorprüfung, an Druckrohrleitungen aus Stahlbeton für Wasser, DN 700 STB
, Wasser liefern und ableiten. Inklusive Protokoll zur Vorlage
Menge: 20,000 m
Leistungsbereichkatalog: 043

*Hinweis: HDPE DA 900*

**17.12.14 Rohrleitung HDPE DA 900 SDR 17 liefern und verschweißen**
Rohrleitung HDPE DA 900 SDR 17

für Abwasser

Liefern,  verlegen und verschweißen

als Stangenware im Bereich Einführung ins VKB II.

Liefern und Schweißen der Leitung, einschließlich Schweißverbindungen mittels Heizelementstumpfschweißungen der HDPE-Leitung (Innenwülste sind zu entfernen) oder Elektroschweißmuffen.

Verlegetiege bis 5,5 m.

inkl. Zuschnitt für Pass- und Kurzstücke.

Rohr Hersteller / Typ: '.'

(vom Bieter anzugeben)
Menge: 18,000 m

**17.12.15 Zulage Erschwerte Verlegung und Schweißarbeiten HDPE-Kanalrohr DA 900 SDR 17 unter beengten Einbaubedingungen**
*** Pauschalposition
Zulage zur Verlegung, Ausrichtung/Einbringung und Verschweißung einer HDPE-Kanalrohrleitung DA 900 SDR 17 infolge besonders erschwerter Einbaubedingungen.

Die Zulage gilt für Arbeiten im Bereich:

unterhalb der Bodenplatte,
der Wandeinführung unter Geländehöhe,
der Einführung in das Mittelbauwerk etc.

Die Leistung umfasst sämtliche Mehraufwendungen, die durch die beengten Platzverhältnisse sowie die eingeschränkte Zugänglichkeit entstehen. Hierzu gehören insbesondere:

erschwerte Handhabung, Ausrichtung und Positionierung der Rohrleitung,
Durchführung der Heizwendel- oder Stumpfschweißarbeiten unter eingeschränkten Arbeitsverhältnissen,
erhöhter Personal- und Zeitaufwand,
Einsatz von Hilfskonstruktionen sowie Hebe- und Positionierungshilfen.
Menge: 1,000 psch

**17.12.16 Zulage Rohrbogen nahtlos gedrückt aus HDPE DA 900 SDR 17, 45 - 90°**
Rohrbogen aus HDPE DA 900 SDR 17
Durchm. DA 900, 45 - 90 Grad
(mind. r = 1,5 x d)
für Stumpfschweißung
bzw. Verwendung von
Elektroschweißmuffe;

liefern und montieren
Menge: 1,000 St

**17.12.17 Zulage Rohrbogen nahtlos gedrückt aus HDPE DA 900 SDR 17 0 - 45°**
Rohrbogen aus HDPE DA 900 SDR 17,
Durchm. DA 900  0 - 45 Grad
(mind. r = 1,5 x d)
für Stumpfschweißung
bzw. Verwendung von
Elektroschweißmuffe;

liefern und montieren
Menge: 1,000 St

**17.12.18 Zulage Elektroschweißmuffe**
Elektroschweißmuffe HDPE DA 900 SDR 17
für Rohraußendurchmesser 900 mm
zum Verbinden der einzelnen
Rohre bzw. Formstücke;

liefern und montieren
Menge: 4,000 St

**17.12.19 Mauerkragen schräg aufgeschweist DA 900**
Mauerkragen schräg aufgeschweist für Rohrleitung DA 900 zur Einführung in das Vorklärbecken. (Siehe Ausführungsplanung)

Für Wand (schräge Ausführung) nachträglich einbetonieren
Menge: 1,000 St

**17.12.20 Mauerkragen für Zulaufleitung PE100-RC DA 900 SDR 17**
Mauerkragen für Zulaufleitung PE100-RC DA 900 SDR 17

Mauerkragen fachgerecht verbauen und abdichten.

Einführung in Mittelbauwerk
Menge: 1,000 St

**17.12.21 Kernbohrung Beton Durchm. 1000 mm (Länge: ca. 1,4m)**
Kernbohrung, Untergrundfläche nicht waagrecht, in Stahlbeton Bohrdurchmesser 1000 mm, Bereich Trichter im VKB,
Geräteeinsatz ist möglich,  Ausführung innerhalb des Bauwerks, Ausführung im bzw. am Trichter
aufgenommene Stoffe sammeln, ohne Zerkleinerung, auf LKW des AN laden, und entsorgen, inklusive der Entsorgungsgebühren
Schnittflächen sind nach der kernbohrung fachgerecht zu versiegeln.

Länge der Kernbohrung : Ca 1.40 Meter
Menge: 1,000 St
Leistungsbereichkatalog: 084

**17.12.22 Kernbohrung Beton Durchm. 1000 mm**
Kernbohrung, Untergrundfläche  waagrecht, in Stahlbeton Bohrdurchmesser 1000 mm, Bereich Schacht
Geräteeinsatz ist möglich,  Ausführung innerhalb des Bauwerks, Ausführung im Schachtbauwerk am VKB II
aufgenommene Stoffe sammeln, ohne Zerkleinerung, auf LKW des AN laden, und entsorgen, inklusive der Entsorgungsgebühren
Schnittflächen sind nach der kernbohrung fachgerecht zu versiegeln.

Länge der Kernbohrung : Ca 30 cm
Menge: 1,000 St
Leistungsbereichkatalog: 084

**17.12.23 Ringraumdichtung - Dichtungseinsatz**
Ringraumdichtung passend für Kernbohrungen bzw. Futterrohr o.ä. DN 1000
Für PE-Rohr-Außendurchmesser 900 mm ( HDPE SDR17)
Die Ringraumdichtungen als wasser- und gasdichte Durchführung. Wartungsfrei und ohne Nachspannen dicht. Dicht gegen drückendes Wasser bis min. 2,0bar.

Produkt der Hauff oder gleichwertig
Herstellerdaten

Fabrikat: '..........'

Typ: '..........'

liefern und montieren
Menge: 2,000 St

*Hinweis: Druckprüfungen Rohre aus thermoplastischen Kunststoff*
Druckprüfung Rohrleitung da 900 SDR 17

von einwandigen vorgenannten Rohrleitungen sind unter Einhaltung der DVS - Richtlinie 2210 - 1 und unter Beachtung der Herstellerrichtlinien durchzuführen.

Die Druckprüfung des Rohres ist mit Wasser vorzunehmen.

Der Prüfanschluss hat an der tiefsten Stelle des zu prüfenden Rohrleitungsabschnittes zu erfolgen. Für eine ausreichende Entlüftung ist zu sorgen.

Die Rohrleitungen sind u.U. Abschnittsweise zu prüfen. Bei Schnittstellen zu Bestandsrohrleitungen ist eine gemeinsame Druckprüfung durchzuführen.

In diese Position sind die Kosten für die Druckprüfungen inkl. Messgeräten und Personal einzukalkulieren.

Die Prüfergebnisse sind vor Inbetriebnahme dem Auftraggeber als Prüfprotokolle vorzulegen. Die Prüfprotokolle (incl. Schreiberaufzeichnungen mit Zeitachse) sind mit der Bestandsdokumentation zu übergeben.

**17.12.24 Druckprüfung Druckrohr Wasser bis DN/OD900 Rohr Wasser liefern ableiten**
Druckprüfung DIN EN 805, als Vorprüfung, an Druckrohrleitungen aus PE, für Wasser, HDPE DA 900 SDR 17
, Wasser liefern und ableiten. Inklusive Protokoll zur Vorlage
Menge: 18,000 m
Leistungsbereichkatalog: 043

*Hinweis: Sonstige Rohrleitungen zum MIttelbauwerk*
Sonstige Leitungen zum MIttelbauwerk

**17.12.25 Kabelzugrohr PE DA 110 zum Mittelbauwerk**
Kabelzugrohr PE DA 110 zum Mittelbauwerk

Rohrleitung HDPE DA 110 SDR 17

als Kabelzugrohr

als Stangenware im Bereich VKB

Liefern und Schweißen der Leitung, einschließlich Schweißverbindungen mittels Heizelementstumpfschweißungen der HDPE-Leitung (Innenwülste sind zu entfernen) oder Elektroschweißmuffen.

inkl. Zuschnitt für Pass- und Kurzstücke.

Rohr Hersteller / Typ: '.'

(vom Bieter anzugeben)
Menge: 10,000 m

**17.12.26 Zulage Elektroschweißmuffe**
Elektroschweißmuffe HDPE DA 110 SDR 17
für Rohraußendurchmesser 110 mm
zum Verbinden der einzelnen
Rohre bzw. Formstücke;

liefern und montieren
Menge: 2,000 St

**17.12.27 Zulage Rohrbogen nahtlos gedrückt aus HDPE DA 110**
Rohrbogen aus HDPE DA 110 SDR 17
Durchm. DA 110, 0 - 90 Grad
(mind. r = 1,5 x d)
für Stumpfschweißung
bzw. Verwendung von
Elektroschweißmuffe;

liefern und montieren
Menge: 2,000 St

**17.12.28 Gummimanschette DA 110**
Gummimanschette DA 110

Geeignet für Rohrleitungen mit Außendurchmesser 110 mm

Werkstoff: hochwertiges Elastomer (EPDM oder gleichwertig).
Alterungs-, ozon- und witterungsbeständig.
Dauerhaft elastisch..
Temperaturbeständigkeit mindestens -30 °C bis +80 °C.
Geeignet für den Einsatz in wasserundurchlässigen Betonbauwerken (WU-Beton) und für Kläranlagen geeignet.
Wasserdichte Ausführung
Menge: 2,000 St

### Bereich 18 Betonsanierung VKB I

#### Abschnitt 18.1 Reinigungsarbeiten/Wasserhaltung

*Hinweis: Baureinigung*
Gemäß VOB/C ist der Auftragnehmer verpflichtet, Verunreinigungen aus seinem Bereich zu entfernen und seinen Abfall zu entsorgen. Sollte dies trotz Aufforderung nicht geschehen, ist die Bauleitung berechtigt, die Reinigung und Abfallbeseitigung durch Dritte durchführen zu lassen.

**18.1.1 Beckenreinigung**
Beckenreinigung

Das Becken ist  ggf. bei Verschmutzung zu reinigen

Abrechnung nach Stunden Arbeitskraft inkl. Bedienung Gerät
Die Stundenberichte sind wöchentlich der Bauleitung vorzulegen. Inklusive der Entsorgung des Reinigungsgutes.
Menge: 5,000 h

**18.1.2 Nass-Trockensauger / Industriestaubsauger**
Nass-Trockensauger / Industriestaubsauger

Nass-Trockensauger inkl. evtl. nötiger Großmülltonne / Industriestaubsauger inklusive Bedienung vorhalten. Wasser abführen.
z.B. nach Regenereigniss im Becken oder drückendem Wasser

Abrechnung nach Stunden
Die Stundenberichte sind wöchentlich der Bauleitung vorzulegen.
Menge: 5,000 h

**18.1.3 Pumpe vorhalten**
*** Pauschalposition
Pumpe vorhalten

Pumpe zum Abpumpen von Wasser sowie Abwasser vorhalten.
Inklusive dem Betrieb, der Bedienung, Montage, Demontage der Pumpe etc.

Abrechnung nach Stunden
Die Stundenberichte sind wöchentlich der Bauleitung vorzulegen.
Menge: 1,000 psch

#### Abschnitt 18.2 Dokumentation und Bauteilprüfung

**18.2.1 Fremdüberwachung**
*** Pauschalposition
Fremdüberwachung der Baustelle nach Vorgabe der Instandsetzungs-Richtlinie durch eine dafür anerkannte Prüfstelle.
Menge: 1,000 psch
Leistungsbereichkatalog: 081

**18.2.2 Fotodokumentation**
*** Pauschalposition
Fotodokumentation, Farbbilder (digital) auf Datenträger.
Umfang ca. 250 Bilder:
Dokumentation vor Beginn der Arbeiten und während den Arbeiten
Menge: 1,000 psch
Leistungsbereichkatalog: 081

**18.2.3 Oberflächenzugfestigkeit ermitteln**
Feststellung der Oberflächenzugfestigkeit durch Aufkleben von Stahlstempeln mit einem Durchmesser von 50 mm auf den vorbereiteten Betonuntergrund und Abziehen mit geeignetem Prüfgerät, z.B. Sattec, Schenk-Trebel oder Herion.
Das Ergebnis ist zu protokollieren auszuwerten und der Bauleitung vorzulegen.

Bei nicht erreichen nötiger Haftzugwerte (1,5N/mm²) behält sich das Ingenieurbüro vor Kontrollmessungen von einem unabhängigen Gutachter durchführen zu lassen. Stillstandskosten aufgrund von Wartezeiten bis die Vergleichsergebnise vorliegen werden nicht akzeptiert.
Menge: 7,000 St

#### Abschnitt 18.3 Demontage / Abbruch

**18.3.1 Staubschutzmaßnahme/Steinschlag/Schutzvorrichtungen**
*** Pauschalposition
Maßnahmen zum Schutz der umliegenden Gegenstände vor Steinschlag z.B. beim Strahlen der Betonflächen o.ä.

Bei staubintensiven Arbeiten  ist die Staubentwicklung durch geeignete Geräte/Verfahren möglichst zu minimeren.

Des weiteren sind die vorhanden Bauteile und Anlagen durch geeignete Maßnahmen (z.B. Abhängen, Abdecken, Abkleben)  wirksam vor Staub zu schützen. Der ordnugnsgemäße Betrieb der Anlagen ist zu jedem Zeitpunkt zu gewährleisten Schäden an Bauteilen sind zu vermeiden.

Bei den Strahlarbeiten ist es in jedem Fall zu vermeiden, das das Strahlgut überall herumfliegt. Auch z.B.  das Geländer muss geschützt werden

Ausführung nach Wahl des AN
Menge: 1,000 psch

**18.3.2 Fremdkörper entfernen Ausstemmen / versiegeln**
Entfernen sichtbarer, störender Fremdkörper, Normalbeton, DIN 1048-2 ermittelte Festigkeit über 30 bis 50 N/mm2, durch Ausstemmen, Bearbeitungstiefe bis 60 mm.

Fremdköper bis zu einer Fläche 0,05 m².  Z.B. Schrauben, Verankerungen, Befestigungen etc.

Im Beton verbleibende Reststücke sind mit Korrosionsschutz zu bestreichen. Verbleibende Hohlstellen fachgerecht zu versiegeln.
Menge: 10,000 St
Leistungsbereichkatalog: 081

**18.3.3 Demontage sonstiger Installationen und Befestigungen**
Demontage von störenden Teilen (z.B. Kabelkanälen, Blitzschutzeinrichtungen, Sensorik, Messeinrichtungen, Leitern, Schienen, Halterungen und sonstigen störenden Halterungen bei der Sanierung)

Abrechnung nach Stück
bei längenorientierten Teilen pro Meter = 1 Stück
Menge: 10,000 St

#### Abschnitt 18.4 Strahlen

*Hinweis: Hinweis Gerüste*
Die genaue Art der Einrüstung obliegt dem AN. Bauwerksgeometrie Siehe Planunterlagen / Bestandspläne

**18.4.1 Arbeits- und Schutzgerüste**
Auf- und Abbau sowie Vorhaltung sämtlicher für
Abbruch- / Bau- / Sanierugnsarbeiten erforderlicher Gerüste während des Bauzeitraumes, sowie sämtliche notwendigen Schutz und Sicherheitsausrüstung, nach den neusten Richtlinien der Montage- und Arbeitsstättenverordnung, sowie den Richtlinien des UVV, GUV und Gewerbeaufsichtsamtes

Erstellen und Abbauen Arbeitsgerüst DIN EN 12811-1 für die Dauer der eigenen Leistung,
Standgerüst, flächenorientiert, Lastklasse 3 (3,5 kN/m²), mit einer Breitenklasse von mindestens W06,

wo nötig mit entsprechendem Seitenschutz

Verankerung am Bauwerk möglich, Standfestigkeit herstellen,
Einrüstung für Betonsanierung

einschl
An- und Abtransport, sowie Miete für die gesamte Dauer
der Durchführung der angebotenen Leistungen.

Untergrund ist schräg (Bodenplatte)

Ausführungsort:

- VKB I
Menge: 150,000 m²

**18.4.2 Fahrbare Arbeitsbühne / Gerüst**
Fahrbare Arbeitsbühne

Fahrbare Arbeitsbühne bzw. Fahrgerüst mit mehr als 2,0 Meter (ca. 2,6m) über Geländeoberfläche bzw. Fußboden entsprechend den
Richtlinien nach DIN 18451 und DIN 4420 sowie den
Sicherheitsbestimmungen der Bauberufsgenossenschaften
auf-, um- und abbauen. Inklusive Ausleger zur
seitlichen Abstützung, Seitenschutz und Leiteraufgang.

Ausführungsart: Fahrbahre Arbeitsbühne für Arbeiten Betonsanierung
Die Gerüsthöhe ist an den jeweiligen Becken anzupassen. Siehe dazu die Planunterlagen.

Gerüst vorhalten für die Dauer der Maßnahme

Die Position wird nach Stück vergütet. Die tatsächliche Anzahl der Fahrgerüste liegt im ermessen des AN je nachdem an wievielen Orten gleichzeitig gearbeitet wird und mit wieviel Personal.

Optional kann die vorherige Position für die Gerüstherstellung verwendet werden.
Menge: 1,000 Stck

*Hinweis: Hinweis Strahlen*
Strahlen bis zum Erreichen von Haftzugswerten von 1,5 N/mm².
(beachte hierzu Pos.  Oberflächenzugfestigkeit ermitteln)
(beachte hierzu Pos. Strahlen Probefläche)

Hinweis zur Zugänglichkeit ( Einbringung des Strahlgerätes und Ausbringung Strahlgut etc.) (In den Becken siehe Fotodoku und Pläne)

Die mindest erforderliche Rautiefenklasse ist dem anschließenden Produkt zur Oberflächenwiederherstellung anzupassen.

Nach der Untergrundvorbereitung muss der Untergrund
mindestens die Oberflächenzugfestigkeit aufweisen, die
der weitere Systemaufbau erfordert.

Die Entsorgung des anfallenden Strahlgutes ist
einzukalkulieren.
Die Strahltiefe ist nicht genau vorherzusagen. Mehrabtrag ist einzukalkulieren!

**18.4.3 Strahlen Probefläche / Strahltiefe festlegen**
Strahlen Probefläche

Um unnötigen Materialabtrag zu verhindern muss vor Beginn der Arbeiten (Strahlen) eine oder mehrere repräsentative Flächen gestrahlt werden um zu sehen bei wieviel Bar die nötige Haftzugfestigkeit erreicht wird. Unnötiger Materialabtrag muss vermieden werden.
Das Ganze muss ggf. mehrmals durchgeführt werden um an den jeweiligen unterschiedlichen Flächen die richtigen Einstellungen zu treffen.
Rücksprache mit der Bauoberleitung zu den Ergebnissen.
Menge: 2,000 m²

*Hinweis: Senkrechte Flächen*
Senkrechte Flächen

Becken Innenwände, Außenwände, sowie Schachtwände, Überlaufschwelle, Querträger etc.

**18.4.4 Strahlen der Betonfläche, senkrechte Flächen**
Betonfläche durch geeignete Verfahren, z.B.
 - Höchstdruckwasserstrahlen 800 - 2500 bar
von vorhandener Beschichtung, Schlämme bzw. Zementhaut, Verunreinigungen, losen Bestandteilen, o.ä. befreien.

Die gestrahlte Fläche muss rau, Lunker müssen geöffnet sein.
Die gestrahlten Flächen sind nochmals auf Schadstellen zu überprüfen.
Die Betonoberfläche ist vor erneuter Verschmutzung zu schützen.

Gefordert: mindestens 1,5 N/mm² Oberflächenhaftzugsfestigkeit
nach DIN 18555,

Strahltiefe bis 1,5 cm. Mehrtiefen werden über die folgenden Positionen abgerechnet.

Anfallendes Strahlgut aufnehmen, fördern und in Container des AN sammeln.
Strahlgut abfahren und entsorgen.
Ein Entsorgungsnachweis ist dem AG vorzulegen.

Ausführungsorte:
Innenwände / Außenwände bis knapp unter GOK
Menge: 150,000 m²

**18.4.5 Zulage Mehrtiefen (5mm) beim Strahlen der Betonflächen vorherige OZ**
Zulage Mehrtiefen beim Strahlen der Betonfläche vorherige OZ

Zulage zur Position  Strahlen
für Mehrtiefen von 5 mm

Wiederholungsbeschreibung zum Strahlen senkrechte Flächen als Bedarfsposition
Menge: 50,000 m²

**18.4.6 Zulage Mehrtiefen (10mm) beim Strahlen der Betonflächen vorherige OZ**
Zulage Mehrtiefen beim Strahlen der Betonfläche vorherige OZ

Zulage zur Position  Strahlen
für Mehrtiefen von 10 mm

Wiederholungsbeschreibung zum Strahlen senkrechte Flächen als Bedarfsposition
Menge: 75,000 m²

**18.4.7 Zulage Mehrtiefen (15mm) beim Strahlen der Betonflächen vorherige OZ**
Zulage Mehrtiefen beim Strahlen der Betonfläche vorherige OZ

Zulage zur Position  Strahlen
für Mehrtiefen von 15 mm

Wiederholungsbeschreibung zum Strahlen senkrechte Flächen als Bedarfsposition
Menge: 100,000 m²

**18.4.8 Zulage Mehrtiefen (20mm) beim Strahlen der Betonflächen vorherige OZ**
Zulage Mehrtiefen beim Strahlen der Betonfläche vorherige OZ

Zulage zur Position  Strahlen
für Mehrtiefen von 20 mm

Wiederholungsbeschreibung zum Strahlen senkrechte Flächen als Bedarfsposition
Menge: 100,000 m²

**18.4.9 Zulage Mehrtiefen (25mm) beim Strahlen der Betonflächen vorherige OZ**
Zulage Mehrtiefen beim Strahlen der Betonfläche vorherige OZ

Zulage zur Position  Strahlen
für Mehrtiefen von 25 mm

Wiederholungsbeschreibung zum Strahlen senkrechte Flächen als Bedarfsposition
Menge: 75,000 m²

**18.4.10 Zulage Mehrtiefen (30mm) beim Strahlen der Betonflächen vorherige OZ**
Zulage Mehrtiefen beim Strahlen der Betonfläche vorherige OZ

Zulage zur Position Strahlen
für Mehrtiefen von 30 mm

Wiederholungsbeschreibung zum Strahlen senkrechte Flächen als Bedarfsposition
Menge: 50,000 m²

**18.4.11 Zulage Mehrtiefen (40mm) beim Strahlen der Betonflächen vorherige OZ**
Zulage Mehrtiefen beim Strahlen der Betonfläche vorherige OZ

Zulage zur Position  Strahlen
für Mehrtiefen von 40 mm

Wiederholungsbeschreibung zum Strahlen senkrechte Flächen als Bedarfsposition
Menge: 25,000 m²

**18.4.12 Freilegen der Betonfläche in Handarbeit, senkrechte Flächen**
Betonfläche durch geeignete Verfahren, z.B.
 - Stemmhammer, Meißel, etc.

von vorhandener Beschichtung, Schlämme bzw. Zementhaut, Verunreinigungen, losen Bestandteilen, o.ä. befreien.

Die gestemmte Fläche muss rau, Lunker müssen geöffnet sein.
Die gestemmte Flächen sind nochmals auf Schadstellen zu überprüfen.
Die Betonoberfläche ist vor erneuter Verschmutzung zu schützen.

Gefordert: mindestens 1,5 N/mm² Oberflächenhaftzugsfestigkeit
nach DIN 18555,

Stemmtiefe bis 5 cm.

Anfallendes Stemmgut aufnehmen, fördern und in Container des AN sammeln.
Stemmlgut abfahren und entsorgen.
Ein Entsorgungsnachweis ist dem AG vorzulegen.

Ausführungsorte: Alle senkrechten Flächen im  wo kein Platz ist um zu strahlen aufgrund der beengten Verhältnisse.
Menge: 20,000 m²

**18.4.13 Zulage für Wandöffnungen Kleinflächen**
Zulage zu den vorgenannten Positionen, für senkrechte und waagerechte Flächen für das Strahlen von Kleinflächen, Wandöffnungen
z.B. Nischen, Öffnungen, Rohreinführungen und kleinere Stirnflächen.
Menge: 5,000 St

#### Abschnitt 18.5 Sanierung Risse

**18.5.1 Rissbereiche reinigen**
Rissbereich reinigen und entstauben. Gegebenfalls unter
Einsatz einer Rundschleifmaschine mit Diamantschleifteller, um eine vorliegende Altbeschichtung oder
labile Teile sowie Verschmutzungen im Klebebereich der
Packer restlos zu entfernen. Der Schleifstaub ist mittels
Industriestaubsauger aufzufangen.
Menge: 5,000 m

**18.5.2 Klebepacker setzen entfernen D 30-40cm**
Klebepacker setzen und entfernen, Fläche senkrecht und waagrecht, Normalbeton, DIN 1048-2 ermittelte Festigkeit bis 30 N/mm2, Bauteildicke über 30 bis 40 cm.
Menge: 30,000 St
Leistungsbereichkatalog: 081

**18.5.3 Bohrpacker setzen entfernen D 30-40cm**
Bohrpacker setzen und entfernen, Fläche senkrecht und waagrecht, Normalbeton, DIN 1048-2 ermittelte Festigkeit bis 30 N/mm2, Bauteildicke über 30 bis 40 cm, einschl. Bohren und ausblasen der Löcher,
Menge: 30,000 St
Leistungsbereichkatalog: 081

**18.5.4 temporärer Wasserstopp mit Polyurethanschaum mit BAST gelistetem Injektionsmaterial**
Injektion des Injektionsfüllstoffes in die vorab erstellten Injektionskanäle über Packertechnik. Die Injektion erfolgt dabei von unten nach oben bzw. einsinng und bei Bohr- bzw. Schlagpackern wechselseitig. Der Injektionsdruck ist dem Rissfüllstoff und dem Bauteil nach zu begrenzen. Die Injektion erfolgt solange bis der strömende Wasserzufluss gestoppt wurde. Das Injektionsmaterial ist ein Polyurethanschaum zur temporären Abdichtung. Eine Nachinjektion mit einem Rissfüllstoff zur begrenzt dehnfähigen Abdichtung ist zwingend notwendig. Nur als System vom Hersteller zugelassene Materialien sind zulässig.
Die Injektionsarbeiten sind zu dokumentieren.

Fabrikat: Sika Injection -101RC oder glw.

Anforderungen an das Produkt:

- Zulassung / Zertifizierung: zugelassener Injektionsfüllstoff auf Polyurethanbasis gemäß den Anforderungen der ZTV-ING und damit eine Eintragung in den BAST Listen
- Schaumfaktor: mindest 40 fache Volumenvergrößerung bei +20°C freigeschäumt
- Beginn der Schäumung nach spätestens 16 Sekunden bei +20°C und Wasserkontakt
- Ende der Schäumung nach spätestens 70 Sekunden bei +20°C

Angebotener Hersteller/Typ: '..........'

  (vom Bieter anzugeben)
Menge: 5,000 kg

**18.5.5 Kraftschl. Rißinjektion, EP**
Kraftschlüssige Rissinjektion trockener Risse mit einem
lösemittelfreien, sehr niedrigviskosen Epoxidharz.

Fabrikat: Sika Injection-451 oder glw.

Anforderungen an das Produkt:

Das System wird bei der BAST in der "Zusammenstellung der zertifizierten Rissfüllstoffe" geführt.

Angebotener Hersteller/Typ: '..........'

  (vom Bieter anzugeben)
Menge: 10,000 m

**18.5.6 Risse mit Reparaturmörtel verschließen**
Risse keilförmig bis ca. 2 cm Tiefe öffnen und strahlen, Untergrund vornässen und oberflächlich abtrocknen lassen. Aufbringen einer Haftbrücke gemischt mit Wasser) und
"naß-in-naß" verfüllen mit kunststoffmodifizierten Reparatur- mörtel Riß auffüllen und glätten.
Menge: 10,000 m

#### Abschnitt 18.6 Erhöhung Betondeckung / Oberflächenschutzsystem

**18.6.1 Musterfläche herstellen**
Musterfläche herstellen
Musterfläche herstellen für die folgenden Positionen zum Menüpunkt "Erhöhung Betondeckung / Oberflächenschutzsystem.
Musterfläche zur Qualitätssicherung

Freigabe durch Bauoberleitung und Bauherrn abwarten.
Menge: 1,000 m²

*Hinweis: Hinweis*
Die Herstellerangaben und Verarbeitungshinweise des jeweiligen Produktes sind in jedem Fall zu  beachten.

Die folgende Ausführung ist am Beispiel MC Bauchemie mit MC Rim Protect ausgeschrieben.

Dazu folgende Info.
Bei Abtrag/Strahlen bis 1,5 cm und ausreichenden Haftzugwerten wird mit RIM Protect die Oberfläche fertig versiegelt.
Wird mehr als 1,5 cm beim strahlen entfernt und der neue Betonauftrag ist über 1,5 cm so muss erst eine Haftbrücke aufgetragen werden und anschließend mittels Betonersatz (z.B. Nafufill 250 KS)  die Betondeckung wieder hergestellt werden. Anschließend mit Oberflächenschutz (z.B. Rim Protect) abgeschlossen werden. Die Nachbehandlungen sind in jedem Fall einzuhalten bzw auszuführen.

**18.6.2 Abwasserbeständiger, mineralischer Oberflächenschutz - MC-RIM PROTECT Handverarbeitung**
Abwasserbeständiger, mineralischer Oberflächenschutz
z.B.- MC-RIM PROTECT
Handverarbeitung

Abwasserbeständiger, mineralischer Oberflächenschutz - MC-RIM PROTECT
Handverarbeitung
Wand- und Deckenflächen
Alle vorbereiteten Flächen sind vor dem Aufbringen
des abwasserbeständigen, mineralischen
Oberflächenschutzes vorzunässen. Bei stark saugenden
Untergründen ist ein mehrmaliges Vornässen
erforderlich. Ein geschlossener Wasserfilm auf der
Oberfläche ist nicht zulässig. Auf den
bis zur Mattfeuchte abgetrockneten Untergrund ist eine
dünne Lage des mineralischen Oberflächenschutz
vozulegen und
in den
Untergrund einzukratzen. Auf die noch frische
Kratzspachtelung sind zwei Drittel der
Gesamtschichtdicke des mineralischen Oberflächenschutz
aufzutragen und zu verdichten. Die Oberfläche ist mit
einem gezahnten Edelstahl-Gitter-Rabot zu bearbeiten.
Das Aufbringen der letzten Lage bis zur
Gesamtschichtdicke kann erfolgen, wenn die vorherige
Lage tragfähig ist.

Der abwasserbeständige, mineralische
Oberflächenschutz, welcher direkt im Kontakt mit dem
Abwasser steht,
muss folgende Anforderungen erfüllen:

-Druckfestigkeit nach 28 Tagen: > 58 N/mm2
-Biegezugfestigkeit nach 28 Tagen: > 7 N/mm2
-Chloridmigrationskoeffizient:
 0,36 x 10 hoch minus 12m2/s
-Dynamischer E-Modul nach 28 Tagen: 24.000 N/mm2
-Druckwasserbestimmung nach DIN EN 12390-8:2001-02:
 kleiner 1 mm Wassereindringtiefe bei 5 bar
-Abreißfestigkeit nach 28 Tagen: > 2 N/mm2
-Nachweis der Säurebeständigkeit bei pH 3,35
 nach dem Verfahren der Kiwa MPA Bautest, Berlin
(konstanter pH-Wert)
-Sulfatbeständigkeit nach 91 Tagen
 (SVA-Verfahren): 0,077 mm/m
-Porosität mittels Quecksilberdruck-Porosimetrie nach
 DIN 66133: Porosität (90 Tage): 4,80 Vol.-%
-Anwendbar gemäß EN 206 in den Expositionsklassen
 XD1-3, XS1-3, XC1-4, XF1+3, XA1-3, XWW1-3 und XWW4
-Zertifiziert nach EN 1504-2
 Prinzipien 1 und 2; Verfahren 1.3 und 2.2
-Zertifiziert nach EN 1504-3
 Prinzip 3; Verfahren 3.1 und 3.3

-WW-Beschichtungsmörtel gemäß DIN 19573
-Zementbasiertes Bindemittel mit einem reduzierten
Global Warming Potential - GWP, ausgedrückt als
CO2-Fußabdruck, von 166 kg eq CO2 (brutto) / 1.000 kg
Trockenmörtel unter Berücksichtigung des LCA-Stadiums
A1 (Rohstoffbereitstellung, gemäß DIN EN 15804) nach
Ökobilanzstudie P000298113-A1 der
Kiwa

Die Verarbeitungsvorschriften des Produktherstellers
sind zu beachten.

Produkt: MC-RIM PROTECT
Hersteller: MC-Bauchemie
Verbrauch: 1.720 g/m2/mm (Trockenmörtel)
Mögliche Schichtdicke: 5 - 15 mm je Arbeitsgang
Maximale Gesamtschichtdicke: 15 mm
 Geplante Schichtdicke:  '..15...' mm

oberhalb der Kornspitzen des gestrahlten Untergrundes.
Eine Rautiefe von 2 mm ist in diese Position mit
einzurechnen.

Angebotener Hersteller/Typ: '..........'

  (vom Bieter anzugeben)
Menge: 20,000 m²

**18.6.3 Abwasserbeständiger, mineralischer Oberflächenschutz - MC-RIM PROTECT Nassspritzverarbeitung**
Abwasserbeständiger, mineralischer Oberflächenschutz - z.B. MC-RIM PROTECT
Nassspritzverarbeitung
Alle vorbereiteten Flächen sind vor dem Aufbringen des
abwasserbeständigen, mineralischen Oberflächenschutzes
vorzunässen. Bei stark saugenden Untergründen ist ein
mehrmaliges Vornässen erforderlich. Ein geschlossener
Wasserfilm auf der Oberfläche ist nicht zulässig. Auf
den bis zur Mattfeuchte abgetrockneten Untergrund
ist eine dünne Lage des mineralischen
Oberflächenschutz vorzulegen und zum Verschließen
vorhandener Poren, Lunker und Rautiefen in den
Untergrund einzukratzen. Auf die noch frische
Kratzspachtelung sind zwei Drittel der
Gesamtschichtdicke des Mineralischen Oberflächenschutz
im Nassspritzverfahren aufzutragen und spritzfein zu
belassen. Das Aufbringen der letzten Lage bis zur
Gesamtschichtdicke kann erfolgen, wenn die vorherige
Lage tragfähig ist. Die letzte Lage kann spritzfein
belassen werden. Als Nassspritztechnik sind in der
Förderleistung variabel einstellbare Schneckenpumpen
zu verwenden.

Der abwasserbeständige, mineralische
Oberflächenschutz, welcher direkt im Kontakt mit dem
Abwasser steht,
muss folgende Anforderungen erfüllen:

-Druckfestigkeit nach 28 Tagen: > 58 N/mm2
-Biegezugfestigkeit nach 28 Tagen: > 7 N/mm2
-Chloridmigrationskoeffizient:
 0,36 x 10 hoch minus 12m2/s
-Dynamischer E-Modul nach 28 Tagen: 24.000 N/mm2
-Druckwasserbestimmung nach DIN EN 12390-8:2001-02:
 kleiner 1 mm Wassereindringtiefe bei 5 bar
-Abreißfestigkeit nach 28 Tagen: > 2 N/mm2
-Nachweis der Säurebeständigkeit bei pH 3,35
 nach dem Verfahren der Kiwa MPA Bautest, Berlin
(konstanter pH-Wert)
-Sulfatbeständigkeit nach 91 Tagen
 (SVA-Verfahren): 0,077 mm/m
-Porosität mittels Quecksilberdruck-Porosimetrie nach
 DIN 66133: Porosität (90 Tage): 4,80 Vol.-%
-Anwendbar gemäß EN 206 in den Expositionsklassen
 XD1-3, XS1-3, XC1-4, XF1+3, XA1-3, XWW1-3 und XWW4
-Zertifiziert nach EN 1504-2
 Prinzipien 1 und 2; Verfahren 1.3 und 2.2
-Zertifiziert nach EN 1504-3
 Prinzip 3; Verfahren 3.1 und 3.3

-WW-Beschichtungsmörtel gemäß DIN 19573
-Zementbasiertes Bindemittel mit einem reduzierten
Global Warming Potential - GWP, ausgedrückt als
CO2-Fußabdruck, von 166 kg eq CO2 (brutto) / 1.000 kg
Trockenmörtel unter Berücksichtigung des LCA-Stadiums
A1 (Rohstoffbereitstellung, gemäß DIN EN 15804) nach
Ökobilanzstudie P000298113-A1 der
Kiwa

Die Verarbeitungsvorschriften des Produktherstellers
sind zu beachten.

Produkt: MC-RIM PROTECT
Hersteller: MC-Bauchemie
Verbrauch: 1.720 g/m2/mm (Trockenmörtel)
Mögliche Schichtdicke: 5 - 15 mm je Arbeitsgang
Maximale Gesamtschichtdicke: 15 mm
oberhalb der Kornspitzen des gestrahlten Untergrundes.
Eine Rautiefe von 2 mm ist in diese Position mit
einzurechnen.

Angebotener Hersteller/Typ: '..........'

  (vom Bieter anzugeben)
Menge: 150,000 m²

**18.6.4 Nachbehandlung**
Unmittelbar nach der Oberflächenbearbeitung sind die
Beschichtungen durch Besprühen mit einem
Hochleistungs-Nachbehandlungsmittel auf Basis einer
filmbildenden Wachs-Dispersion vor zu schnellem
Feuchtigkeitsentzug zu schützen.

Für das Nachbehandlungsmittel ist ein Bericht einer
akkreditierten Materialprüfanstalt vorzulegen:

Sperrkoeffizient: >90 % bei einer Auftragszeit von
120 Minuten nach Herstellung der Probekörper

Die Verarbeitungsvorschriften des Produktherstellers
sind zu beachten.

Produkt: z.B. MC-RIM PROTECT-C oder vergleichbar
Hersteller: MC-Bauchemie
Sperrkoeffizient: >90 %
Verbrauch: 200 g/m2

Angebotener Hersteller/Typ: '..........'

  (vom Bieter anzugeben)
Menge: 150,000 m²

**18.6.5 Nachbehandlung**
Unmittelbar nach der Oberflächenbearbeitung sind die
Beschichtungen durchgeeignete Maßnahmen gemäß ZTV-ING
vor zu schnellem
Feuchtigkeisentzug unter Berücksichtigung schädigender
Temperatur- und Witterungseinflüssen zu schützen. Die
Nachbehandlungsdauer richtet sich nach Auswahl des jeweiligen Produktes.
Menge: 150,000 m²

**18.6.6 Zulage Hilfsschalung / Kantenbereich**
*** Pauschalposition
Zulage Hilfsschalung / Kantenbereich

Falls Hilfsschalung z.B. im Kantenbereich o.ä. notwendig bei der Herstellung von Kanten, Ecken und sauberen Abschlüssen sind diese Pauschal in diese Position einzukalkulieren. Vor allem im Bereich Beckenkronen ist dies zu kalkulieren.
Menge: 1,000 psch

*Hinweis: Szenario Mehrabtrag*
Szenario Mehrabtrag zu den 1,5 cm

Die folgenden Positionen kommen zum Einsatz wenn mehr als 1,5 cm abgetragen wurden und über 1,5 cm wieder aufgetragen werden müssen. Die Massen können nicht genau vorhergesagt werden und sind geschätzt. Abrechnung dann nach der tatsächlichen Quadratmeterzahl Mehrauftrag in der jeweiligen Tiefe.

**18.6.7 Haftbrücke**
Alle vorbereiteten Fehlstellen sorgfältig vornässen.
Stark saugende Bereiche erfordern ein mehrmaliges
Vornässen. Ein geschlossener Wasserfilm auf der
Oberfläche ist nicht zulässig. Die einkomponentige,
zementgebundene Haftbrücke wird mit Wasser angemischt
(streichfähige Konsistenz) und auf eine gestrahlte
Betonoberfläche (z. B. Fehlstelle) gebürstet. Die
Haftbrücke ist jeweils nur soweit vorzuziehen, wie der
Grobmörtel frisch in frisch in die mattfeuchte
Haftbrücke gespachtelt werden kann.

Zusätzlich muss die Haftbrücke folgende Anforderungen
erfüllen:

-Prüfzeugnisse gemäß den DVGW-Arbeitsblättern W 347
und W 270
-Zertifiziert und fremdüberwacht nach ÖVGW
-Sulfatverträgliches Bindemittel
-Zertifiziert nach EN 1504-3, Prinzip 3, Verfahren 3.1
-DGNB-registriert (Registrierungscode: X0NZ50)

Die Verarbeitungsvorschriften des Produktherstellers
sind zu beachten.

Produkt: Nafufill BC oder gleichwertig
Hersteller: MC-Bauchemie
Haftbrücke bis 0,01 m2

Verbrauch: ca. 1.000 g/m2

Angebotener Hersteller/Typ: '..........'

  (vom Bieter anzugeben)
Menge: 150,000 m²

**18.6.8 Hoch sulfatbeständiger PCC-Betonersatz**
Betonersatz Hoch sulfatbeständiger PCC-Betonersatz  - Nafufill KM 250 HS oder vergleichbar (Schichtdicke 10mm)

In die mattfeuchte Haftbrücke wird frisch in frisch
ein faserverstärkter, hoch sulfatbeständiger
PCC-Betonersatz gespachtelt. Bei
Ausbesserungsschichten größer 30 mm ist mehrlagig zu
arbeiten. Das Aufbringen der jeweils nächsten Schicht
kann erfolgen, wenn die vorherige Lage tragfähig ist.
Ist die vorherige Lage ausgetrocknet, muss zuvor
vorgenässt und erneut eine Haftbrücke, wie vorstehend
beschrieben, aufgetragen werden.

Der PCC-Betonersatz muss folgende Anforderungen
erfüllen:

-Druckfestigkeit nach 28 Tagen: > 56 N/mm2
-Biegezugfestigkeit nach 28 Tagen: > 7 N/mm2
-Schwinden nach 28 Tagen: 0,80 mm/m
-Dynamischer E-Modul nach 28 Tagen: 25000 N/mm2
-Statischer E-Modul nach 28 Tagen: 21500 N/mm2
-Hoher Karbonatisierungs- und Frosttausalzwiderstand
-Niedriger wirksamer Alkaligehalt
-Chloridmigrationskoeffizient: 0,73 x 10 hoch minus 12
m2/s
-Anwendbar gemäß EN 206 in den Expositionsklassen
 XC1-4, XF1-4, XD1-3, XS1-3, XA1-3, XW1-2, XM1, X0,
 XALL und XBW1+2 sowie bei Feuchtigkeitsklassen WO, WF
und WA
-Zertifiziert nach EN 1504-3 Mörtelklasse R4 für
 die Prinzipien 3 und 7,
 Verfahren 3.1, 3.3, 7.1 und 7.2
-Tricalciumaluminatfreies Bindemittel

Die Schadstellen sind klassifiziert nach Größe (m²)
aufzumessen. Der PCC-Betonersatz ist in einer
 Schichtdicke von i.M.  '.10..' mm
aufzubringen.

Die Verarbeitungsvorschriften des Produktherstellers
sind zu beachten.

Produkt: Nafufill KM 250 HS oder gleichwertig
Hersteller: MC-Bauchemie
PCC-Betonersatz bis 0,01 m2

Verbrauch: 1.750 g/m2/mm

Angebotener Hersteller/Typ: '..........'

  (vom Bieter anzugeben)
Menge: 150,000 m²

**18.6.9 Zulage Mehrauftrag (5mm) Betonersatz vorherige OZ**
Zulage Mehrauftrag (5mm) Betonersatz vorherige OZ

Zulage zur Position  Betonersatz
für Mehrauftrag von 5 mm

Wiederholungsbeschreibung zum PCC- Betonersatz als Bedarfsposition
Menge: 50,000 m²

**18.6.10 Zulage Mehrauftrag (10mm) Betonersatz vorherige OZ**
Zulage Mehrauftrag (10mm) Betonersatz vorherige OZ

Zulage zur Position  Betonersatz
für Mehrauftrag von 10 mm

Wiederholungsbeschreibung zum PCC- Betonersatz als Bedarfsposition
Menge: 75,000 m²

**18.6.11 Zulage Mehrauftrag (15mm) Betonersatz vorherige OZ**
Zulage Mehrauftrag 15mm) Betonersatz vorherige OZ

Zulage zur Position  Betonersatz
für Mehrauftrag von 15 mm

Wiederholungsbeschreibung zum PCC- Betonersatz als Bedarfsposition
Menge: 100,000 m²

**18.6.12 Zulage Mehrauftrag (20mm) Betonersatz vorherige OZ**
Zulage Mehrauftrag (20mm) Betonersatz vorherige OZ

Zulage zur Position  Betonersatz
für Mehrauftrag von 20 mm

Wiederholungsbeschreibung zum PCC- Betonersatz als Bedarfsposition
Menge: 100,000 m²

**18.6.13 Zulage Mehrauftrag (25mm) Betonersatz vorherige OZ**
Zulage Mehrauftrag (25mm) Betonersatz vorherige OZ

Zulage zur Position  Betonersatz
für Mehrauftrag von 25 mm

Wiederholungsbeschreibung zum PCC- Betonersatz als Bedarfsposition
Menge: 75,000 m²

**18.6.14 Zulage Mehrauftrag (30mm) Betonersatz vorherige OZ**
Zulage Mehrauftrag (30mm) Betonersatz vorherige OZ

Zulage zur Position  Betonersatz
für Mehrauftrag von 30 mm

Wiederholungsbeschreibung zum PCC- Betonersatz als Bedarfsposition
Menge: 50,000 m²

**18.6.15 Zulage Mehrauftrag (40mm) Betonersatz vorherige OZ**
Zulage Mehrauftrag (40mm) Betonersatz vorherige OZ

Zulage zur Position Betonersatz
für Mehrauftrag von 40 mm

Wiederholungsbeschreibung zum PCC- Betonersatz als Bedarfsposition
Menge: 20,000 m²

#### Abschnitt 18.7 Sanierung Betonschadstellen kleinflächig

*Hinweis: Betonschadstellen instandsetzen*
Betonschadstellen instandsetzen

1. Stemmen:

Entfernen aller lockeren und hohlliegenden Teile
sowie Freilegen korrodierter Bewehrung ringsum
ca. 2 cm tief. Bewehrung die weniger als die Hälfte
des Umfanges korrodiert ist, muss nur bis zur Hälfte
freigelegt werden. An den Einbindungspunkten ist
der Stahl um jeweils weitere 2 cm im nichtgeschädigten
Beton freizulegen.
Ausbruchufer sind schräg (ca. 45 Grad) herauszustemmen.

2. Untergrundvorbereitung:

Betonausbruchstellen und korrodierte Bewehrung durch
 - Druckstrahlen mit Sand-Wasser-Gemisch  oder
 - Höchstdruckwasserstrahlen mind. 600 bar.

Die Bewehrung muss nach dem Strahlen mind. vergleichbar  Normreinheitsgrad Sa 2 (DIN 55928) entsprechen. Nur Sandstrahlen ist nicht erlaubt.

3. Korrosionsschutz:

Freigelegte und entrostete Bewehrungsstähle werden
unmittelbar nach dem Strahlen mit einer
einkomponentigen, mineralischen
Korrosionsschutzbeschichtung in zwei Arbeitsgängen
beschichtet. Zwischen den Arbeitsgängen ist eine
Wartezeit von ca. 3 Stunden bei 20 Grad Celsius
einzuhalten.

Die mineralische Korrosionsschutzbeschichtung muss
folgende Anforderungen erfüllen:

-Beständigkeit gegenüber aufeinanderfolgenden
 Schwitzwasser- und Salzsprühprüfungen nach DIN 50017
 (10 Zyklen Schwitzwasser) und DIN 50018 (10 Zyklen
 Schwitzwasser mit Schwefeldioxid)sowie DIN 50021
 (Salzsprühnebel über 5 Tage)
-Zertifiziert nach EN 1504-7; Prinzip 11, Verfahren
11.1
-Erfüllt Beanspruchbarkeitsklassen M2/M3 der
 DAfStb-Instandsetzungsrichtlinie
-Prüfzeugnisse gemäß den DVGW-Arbeitsblättern W 270,
 W 300 und W 347
-Zertifiziert und fremdüberwacht nach ÖVGW
-DGNB-registriert (Registrierungscode: M6HPK8)

Weiterhin ist die Verträglichkeit mit den zur
Anwendung kommenden Mörtelsystemen nachzuweisen:

Die Verarbeitungsvorschriften des Produktherstellers
sind zu beachten.

Produkt: Nafufill KMH oder ähnliches Produkt
Hersteller: MC-Bauchemie
Arbeitsgänge: 2
Verbrauch: ca. 60 g/m/Arbeitsgang
(bei Bewehrungsstahl mit 8 mm Durchmesser)
Gesamtauftragsmenge: ca. 120 g/m
Angebotener Hersteller/Typ: '..........'

  (vom Bieter anzugeben)

4. Haftbrücke:

Alle vorbereiteten Fehlstellen sorgfältig vornässen.
Stark saugende Bereiche erfordern ein mehrmaliges
Vornässen. Ein geschlossener Wasserfilm auf der
Oberfläche ist nicht zulässig. Die einkomponentige,
zementgebundene Haftbrücke wird mit Wasser angemischt
(streichfähige Konsistenz) und auf eine gestrahlte
Betonoberfläche (z. B. Fehlstelle) gebürstet. Die
Haftbrücke ist jeweils nur soweit vorzuziehen, wie der
Grobmörtel frisch in frisch in die mattfeuchte
Haftbrücke gespachtelt werden kann.

Zusätzlich muss die Haftbrücke folgende Anforderungen
erfüllen:

-Prüfzeugnisse gemäß den DVGW-Arbeitsblättern W 347
und W 270
-Zertifiziert und fremdüberwacht nach ÖVGW
-Sulfatverträgliches Bindemittel
-Zertifiziert nach EN 1504-3, Prinzip 3, Verfahren 3.1
-DGNB-registriert (Registrierungscode: X0NZ50)

Die Verarbeitungsvorschriften des Produktherstellers
sind zu beachten.

Produkt: Nafufill BC oder ähnliches Produkt
Hersteller: MC-Bauchemie
Haftbrücke bis 0,01 m2
z. B. l = 10 cm, b = 10 cm
Verbrauch: ca. 1.000 g/m2
Angebotener Hersteller/Typ: '..........'

  (vom Bieter anzugeben)

5. Verfüllen:

In die mattfeuchte Haftbrücke wird frisch in frisch
ein faserverstärkter, hoch sulfatbeständiger
PCC-Betonersatz gespachtelt. Bei
Ausbesserungsschichten größer 30 mm ist mehrlagig zu
arbeiten. Das Aufbringen der jeweils nächsten Schicht
kann erfolgen, wenn die vorherige Lage tragfähig ist.
Ist die vorherige Lage ausgetrocknet, muss zuvor
vorgenässt und erneut eine Haftbrücke, wie vorstehend
beschrieben, aufgetragen werden.

Der PCC-Betonersatz muss folgende Anforderungen
erfüllen:

-Druckfestigkeit nach 28 Tagen: > 56 N/mm2
-Biegezugfestigkeit nach 28 Tagen: > 7 N/mm2
-Schwinden nach 28 Tagen: 0,80 mm/m
-Dynamischer E-Modul nach 28 Tagen: 25000 N/mm2
-Statischer E-Modul nach 28 Tagen: 21500 N/mm2
-Hoher Karbonatisierungs- und Frosttausalzwiderstand
-Niedriger wirksamer Alkaligehalt
-Chloridmigrationskoeffizient: 0,73 x 10 hoch minus 12
m2/s
-Anwendbar gemäß EN 206 in den Expositionsklassen
 XC1-4, XF1-4, XD1-3, XS1-3, XA1-3, XW1-2, XM1, X0,
 XALL und XBW1+2 sowie bei Feuchtigkeitsklassen WO, WF
und WA
-Zertifiziert nach EN 1504-3 Mörtelklasse R4 für
 die Prinzipien 3 und 7,
 Verfahren 3.1, 3.3, 7.1 und 7.2
-Tricalciumaluminatfreies Bindemittel

Die Schadstellen sind klassifiziert nach Größe je Stück
aufzumessen. Der PCC-Betonersatz ist in einer
 Schichtdicke von i.M.  '...' mm
aufzubringen.

Die Verarbeitungsvorschriften des Produktherstellers
sind zu beachten.

Produkt: Nafufill KM 250 HS oder ähnliches Produkt
Hersteller: MC-Bauchemie
PCC-Betonersatz bis 0,01 m2
z. B. l = 10 cm, b = 10 cm
Verbrauch: 1.750 g/m2/mm

Angebotener Hersteller/Typ: '..........'

  (vom Bieter anzugeben)

**18.7.1 Kleinflächige Betonschadstellen bis 0,01**
Kleinflächige Betonschadstellen bis i. M. 5 cm tief,
Ausbruchgrösse bis 0,01 m2.
Menge: 1,000 St

**18.7.2 Zulage Kleinflächige Betonschadstellen**
pro 1 cm Mehrtiefe,  Ausbruchgrösse bis 0,01 m².
Menge: 1,000 St

**18.7.3 Kleinflächige Betonschadstellen 0,01 bis 0,05 m²**
Kleinflächige Betonschadstellen bis i. M. 5 cm tief,
Ausbruchgrösse 0,01 bis 0,05 m2.
Menge: 1,000 St

**18.7.4 Zulage Kleinflächige Betonschadstellen**
pro 1 cm Mehrtiefe, Ausbruchgrösse 0,01bis 0,05 m2.
Menge: 1,000 St

**18.7.5 Kleinflächige Betonschadstellen 0,05 bis 0,25 m²**
Kleinflächige Betonschadstellen bis i. M. 5 cm tief,
Ausbruchgröße 0,05 bis 0,25 m2.
Menge: 1,000 St

**18.7.6 Zulage Kleinflächige Betonschadstellen**
pro 1 cm Mehrtiefe, Ausbruchgrösse 0,05 bis 0,25 m2.
Menge: 1,000 St

**18.7.7 Kleinflächige Betonschadstellen 0,25 bis 0,50 m²**
Kleinflächige Betonschadstellen bis i. M. 5 cm tief, Ausbruchgröße 0,25 bis 0,50 m2.
Menge: 1,000 St

**18.7.8 Zulage Kleinflächige Betonschadstellen**
pro 1 cm Mehrtiefe, Ausbruchgrösse 0,25 bis 0,50 m2.
Menge: 1,000 St

**18.7.9 Kleinflächige Betonschadstellen 0,50 bis 2,00 m²**
Kleinflächige Betonschadstellen bis i. M. 5 cm tief, Ausbruchgröße 0,50 bis 2,00 m2.
Menge: 1,000 St

**18.7.10 Zulage Kleinflächige Betonschadstellen**
pro 1 cm Mehrtiefe, Ausbruchgrösse 0,50 bis 2,00 m2.
Menge: 1,000 St

**18.7.11 Betonschadstellen im Kantenbereich**
Betonschadstellen im Kantenbereich und Fugenbereich, Unterzügen, Kanten, wiederherstellen der geraden sauberen Kante, einschl. erforderlicher Kantenschalung und Dreikantleisten
Leistenquerschnittsmaße: bis 5 / 5 cm,
Aufmaß nach m Kantenlänge.
Menge: 1,000 m

### Bereich 19 Betonsanierung VKB II

#### Abschnitt 19.1 Reinigungsarbeiten/Wasserhaltung

*Hinweis: Baureinigung*
Gemäß VOB/C ist der Auftragnehmer verpflichtet, Verunreinigungen aus seinem Bereich zu entfernen und seinen Abfall zu entsorgen. Sollte dies trotz Aufforderung nicht geschehen, ist die Bauleitung berechtigt, die Reinigung und Abfallbeseitigung durch Dritte durchführen zu lassen.

**19.1.1 Beckenreinigung**
Beckenreinigung

Das Becken ist  ggf. bei Verschmutzung zu reinigen

Abrechnung nach Stunden Arbeitskraft inkl. Bedienung Gerät
Die Stundenberichte sind wöchentlich der Bauleitung vorzulegen. Inklusive der Entsorgung des Reinigungsgutes.
Menge: 5,000 h

**19.1.2 Nass-Trockensauger / Industriestaubsauger**
Nass-Trockensauger / Industriestaubsauger

Nass-Trockensauger inkl. evtl. nötiger Großmülltonne / Industriestaubsauger inklusive Bedienung vorhalten. Wasser abführen.
z.B. nach Regenereigniss im Becken oder drückendem Wasser

Abrechnung nach Stunden
Die Stundenberichte sind wöchentlich der Bauleitung vorzulegen.
Menge: 5,000 h

**19.1.3 Pumpe vorhalten**
*** Pauschalposition
Pumpe vorhalten

Pumpe zum Abpumpen von Wasser sowie Abwasser vorhalten.
Inklusive dem Betrieb, der Bedienung, Montage, Demontage der Pumpe etc.

Abrechnung nach Stunden
Die Stundenberichte sind wöchentlich der Bauleitung vorzulegen.
Menge: 1,000 psch

#### Abschnitt 19.2 Dokumentation und Bauteilprüfung

**19.2.1 Fremdüberwachung**
*** Pauschalposition
Fremdüberwachung der Baustelle nach Vorgabe der Instandsetzungs-Richtlinie durch eine dafür anerkannte Prüfstelle.
Menge: 1,000 psch
Leistungsbereichkatalog: 081

**19.2.2 Fotodokumentation**
*** Pauschalposition
Fotodokumentation, Farbbilder (digital) auf Datenträger.
Umfang ca. 250 Bilder:
Dokumentation vor Beginn der Arbeiten und während den Arbeiten
Menge: 1,000 psch
Leistungsbereichkatalog: 081

**19.2.3 Oberflächenzugfestigkeit ermitteln**
Feststellung der Oberflächenzugfestigkeit durch Aufkleben von Stahlstempeln mit einem Durchmesser von 50 mm auf den vorbereiteten Betonuntergrund und Abziehen mit geeignetem Prüfgerät, z.B. Sattec, Schenk-Trebel oder Herion.
Das Ergebnis ist zu protokollieren auszuwerten und der Bauleitung vorzulegen.

Bei nicht erreichen nötiger Haftzugwerte (1,5N/mm²) behält sich das Ingenieurbüro vor Kontrollmessungen von einem unabhängigen Gutachter durchführen zu lassen. Stillstandskosten aufgrund von Wartezeiten bis die Vergleichsergebnise vorliegen werden nicht akzeptiert.
Menge: 7,000 St

#### Abschnitt 19.3 Demontage / Abbruch

**19.3.1 Staubschutzmaßnahme/Steinschlag/Schutzvorrichtungen**
*** Pauschalposition
Maßnahmen zum Schutz der umliegenden Gegenstände vor Steinschlag z.B. beim Strahlen der Betonflächen o.ä.

Bei staubintensiven Arbeiten  ist die Staubentwicklung durch geeignete Geräte/Verfahren möglichst zu minimeren.

Des weiteren sind die vorhanden Bauteile und Anlagen durch geeignete Maßnahmen (z.B. Abhängen, Abdecken, Abkleben)  wirksam vor Staub zu schützen. Der ordnugnsgemäße Betrieb der Anlagen ist zu jedem Zeitpunkt zu gewährleisten Schäden an Bauteilen sind zu vermeiden.

Bei den Strahlarbeiten ist es in jedem Fall zu vermeiden, das das Strahlgut überall herumfliegt. Auch z.B.  das Geländer muss geschützt werden

Ausführung nach Wahl des AN
Menge: 1,000 psch

**19.3.2 Fremdkörper entfernen Ausstemmen / versiegeln**
Entfernen sichtbarer, störender Fremdkörper, Normalbeton, DIN 1048-2 ermittelte Festigkeit über 30 bis 50 N/mm2, durch Ausstemmen, Bearbeitungstiefe bis 60 mm.

Fremdköper bis zu einer Fläche 0,05 m².  Z.B. Schrauben, Verankerungen, Befestigungen etc.

Im Beton verbleibende Reststücke sind mit Korrosionsschutz zu bestreichen. Verbleibende Hohlstellen fachgerecht zu versiegeln.
Menge: 10,000 St
Leistungsbereichkatalog: 081

**19.3.3 Demontage sonstiger Installationen und Befestigungen**
Demontage von störenden Teilen (z.B. Kabelkanälen, Blitzschutzeinrichtungen, Sensorik, Messeinrichtungen, Leitern, Schienen, Halterungen und sonstigen störenden Halterungen bei der Sanierung)

Abrechnung nach Stück
bei längenorientierten Teilen pro Meter = 1 Stück
Menge: 10,000 St

#### Abschnitt 19.4 Strahlen

*Hinweis: Hinweis Gerüste*
Die genaue Art der Einrüstung obliegt dem AN. Bauwerksgeometrie Siehe Planunterlagen / Bestandspläne

**19.4.1 Arbeits- und Schutzgerüste**
Auf- und Abbau sowie Vorhaltung sämtlicher für
Abbruch- / Bau- / Sanierugnsarbeiten erforderlicher Gerüste während des Bauzeitraumes, sowie sämtliche notwendigen Schutz und Sicherheitsausrüstung, nach den neusten Richtlinien der Montage- und Arbeitsstättenverordnung, sowie den Richtlinien des UVV, GUV und Gewerbeaufsichtsamtes

Erstellen und Abbauen Arbeitsgerüst DIN EN 12811-1 für die Dauer der eigenen Leistung,
Standgerüst, flächenorientiert, Lastklasse 3 (3,5 kN/m²), mit einer Breitenklasse von mindestens W06,

wo nötig mit entsprechendem Seitenschutz

Verankerung am Bauwerk möglich, Standfestigkeit herstellen,
Einrüstung für Betonsanierung

einschl
An- und Abtransport, sowie Miete für die gesamte Dauer
der Durchführung der angebotenen Leistungen.

Untergrund ist schräg (Bodenplatte)

Ausführungsort:

- VKB I
Menge: 130,000 m²

**19.4.2 Fahrbare Arbeitsbühne / Gerüst**
Fahrbare Arbeitsbühne

Fahrbare Arbeitsbühne bzw. Fahrgerüst mit mehr als 2,0 Meter (ca. 2,6m) über Geländeoberfläche bzw. Fußboden entsprechend den
Richtlinien nach DIN 18451 und DIN 4420 sowie den
Sicherheitsbestimmungen der Bauberufsgenossenschaften
auf-, um- und abbauen. Inklusive Ausleger zur
seitlichen Abstützung, Seitenschutz und Leiteraufgang.

Ausführungsart: Fahrbahre Arbeitsbühne für Arbeiten Betonsanierung
Die Gerüsthöhe ist an den jeweiligen Becken anzupassen. Siehe dazu die Planunterlagen.

Gerüst vorhalten für die Dauer der Maßnahme

Die Position wird nach Stück vergütet. Die tatsächliche Anzahl der Fahrgerüste liegt im ermessen des AN je nachdem an wievielen Orten gleichzeitig gearbeitet wird und mit wieviel Personal.

Optional kann die vorherige Position für die Gerüstherstellung verwendet werden.
Menge: 1,000 Stck

*Hinweis: Hinweis Strahlen*
Strahlen bis zum Erreichen von Haftzugswerten von 1,5 N/mm².
(beachte hierzu Pos.  Oberflächenzugfestigkeit ermitteln)
(beachte hierzu Pos. Strahlen Probefläche)

Hinweis zur Zugänglichkeit ( Einbringung des Strahlgerätes und Ausbringung Strahlgut etc.) (In den Becken siehe Fotodoku und Pläne)

Die mindest erforderliche Rautiefenklasse ist dem anschließenden Produkt zur Oberflächenwiederherstellung anzupassen.

Nach der Untergrundvorbereitung muss der Untergrund
mindestens die Oberflächenzugfestigkeit aufweisen, die
der weitere Systemaufbau erfordert.

Die Entsorgung des anfallenden Strahlgutes ist
einzukalkulieren.
Die Strahltiefe ist nicht genau vorherzusagen. Mehrabtrag ist einzukalkulieren!

**19.4.3 Strahlen Probefläche / Strahltiefe festlegen**
Strahlen Probefläche

Um unnötigen Materialabtrag zu verhindern muss vor Beginn der Arbeiten (Strahlen) eine oder mehrere repräsentative Flächen gestrahlt werden um zu sehen bei wieviel Bar die nötige Haftzugfestigkeit erreicht wird. Unnötiger Materialabtrag muss vermieden werden.
Das Ganze muss ggf. mehrmals durchgeführt werden um an den jeweiligen unterschiedlichen Flächen die richtigen Einstellungen zu treffen.
Rücksprache mit der Bauoberleitung zu den Ergebnissen.
Menge: 2,000 m²

*Hinweis: Senkrechte Flächen*
Senkrechte Flächen

Becken Innenwände, Außenwände, sowie Schachtwände, Überlaufschwelle, Querträger etc.

**19.4.4 Strahlen der Betonfläche, senkrechte Flächen**
Betonfläche durch geeignete Verfahren, z.B.
 - Höchstdruckwasserstrahlen 800 - 2500 bar
von vorhandener Beschichtung, Schlämme bzw. Zementhaut, Verunreinigungen, losen Bestandteilen, o.ä. befreien.

Die gestrahlte Fläche muss rau, Lunker müssen geöffnet sein.
Die gestrahlten Flächen sind nochmals auf Schadstellen zu überprüfen.
Die Betonoberfläche ist vor erneuter Verschmutzung zu schützen.

Gefordert: mindestens 1,5 N/mm² Oberflächenhaftzugsfestigkeit
nach DIN 18555,

Strahltiefe bis 1,5 cm. Mehrtiefen werden über die folgenden Positionen abgerechnet.

Anfallendes Strahlgut aufnehmen, fördern und in Container des AN sammeln.
Strahlgut abfahren und entsorgen.
Ein Entsorgungsnachweis ist dem AG vorzulegen.

Ausführungsorte:
Innenwände / Außenwände bis knapp unter GOK
Menge: 130,000 m²

**19.4.5 Zulage Mehrtiefen (5mm) beim Strahlen der Betonflächen vorherige OZ**
Zulage Mehrtiefen beim Strahlen der Betonfläche vorherige OZ

Zulage zur Position  Strahlen
für Mehrtiefen von 5 mm

Wiederholungsbeschreibung zum Strahlen senkrechte Flächen als Bedarfsposition
Menge: 25,000 m²

**19.4.6 Zulage Mehrtiefen (10mm) beim Strahlen der Betonflächen vorherige OZ**
Zulage Mehrtiefen beim Strahlen der Betonfläche vorherige OZ

Zulage zur Position  Strahlen
für Mehrtiefen von 10 mm

Wiederholungsbeschreibung zum Strahlen senkrechte Flächen als Bedarfsposition
Menge: 60,000 m²

**19.4.7 Zulage Mehrtiefen (15mm) beim Strahlen der Betonflächen vorherige OZ**
Zulage Mehrtiefen beim Strahlen der Betonfläche vorherige OZ

Zulage zur Position  Strahlen
für Mehrtiefen von 15 mm

Wiederholungsbeschreibung zum Strahlen senkrechte Flächen als Bedarfsposition
Menge: 80,000 m²

**19.4.8 Zulage Mehrtiefen (20mm) beim Strahlen der Betonflächen vorherige OZ**
Zulage Mehrtiefen beim Strahlen der Betonfläche vorherige OZ

Zulage zur Position  Strahlen
für Mehrtiefen von 20 mm

Wiederholungsbeschreibung zum Strahlen senkrechte Flächen als Bedarfsposition
Menge: 80,000 m²

**19.4.9 Zulage Mehrtiefen (25mm) beim Strahlen der Betonflächen vorherige OZ**
Zulage Mehrtiefen beim Strahlen der Betonfläche vorherige OZ

Zulage zur Position  Strahlen
für Mehrtiefen von 25 mm

Wiederholungsbeschreibung zum Strahlen senkrechte Flächen als Bedarfsposition
Menge: 65,000 m²

**19.4.10 Zulage Mehrtiefen (30mm) beim Strahlen der Betonflächen vorherige OZ**
Zulage Mehrtiefen beim Strahlen der Betonfläche vorherige OZ

Zulage zur Position Strahlen
für Mehrtiefen von 30 mm

Wiederholungsbeschreibung zum Strahlen senkrechte Flächen als Bedarfsposition
Menge: 45,000 m²

**19.4.11 Zulage Mehrtiefen (40mm) beim Strahlen der Betonflächen vorherige OZ**
Zulage Mehrtiefen beim Strahlen der Betonfläche vorherige OZ

Zulage zur Position  Strahlen
für Mehrtiefen von 40 mm

Wiederholungsbeschreibung zum Strahlen senkrechte Flächen als Bedarfsposition
Menge: 25,000 m²

**19.4.12 Freilegen der Betonfläche in Handarbeit, senkrechte Flächen**
Betonfläche durch geeignete Verfahren, z.B.
 - Stemmhammer, Meißel, etc.

von vorhandener Beschichtung, Schlämme bzw. Zementhaut, Verunreinigungen, losen Bestandteilen, o.ä. befreien.

Die gestemmte Fläche muss rau, Lunker müssen geöffnet sein.
Die gestemmte Flächen sind nochmals auf Schadstellen zu überprüfen.
Die Betonoberfläche ist vor erneuter Verschmutzung zu schützen.

Gefordert: mindestens 1,5 N/mm² Oberflächenhaftzugsfestigkeit
nach DIN 18555,

Stemmtiefe bis 5 cm.

Anfallendes Stemmgut aufnehmen, fördern und in Container des AN sammeln.
Stemmlgut abfahren und entsorgen.
Ein Entsorgungsnachweis ist dem AG vorzulegen.

Ausführungsorte: Alle senkrechten Flächen im  wo kein Platz ist um zu strahlen aufgrund der beengten Verhältnisse.
Menge: 20,000 m²

**19.4.13 Zulage für Wandöffnungen Kleinflächen**
Zulage zu den vorgenannten Positionen, für senkrechte und waagerechte Flächen für das Strahlen von Kleinflächen, Wandöffnungen
z.B. Nischen, Öffnungen, Rohreinführungen und kleinere Stirnflächen.
Menge: 5,000 St

#### Abschnitt 19.5 Sanierung Risse

**19.5.1 Rissbereiche reinigen**
Rissbereich reinigen und entstauben. Gegebenfalls unter
Einsatz einer Rundschleifmaschine mit Diamantschleifteller, um eine vorliegende Altbeschichtung oder
labile Teile sowie Verschmutzungen im Klebebereich der
Packer restlos zu entfernen. Der Schleifstaub ist mittels
Industriestaubsauger aufzufangen.
Menge: 5,000 m

**19.5.2 Klebepacker setzen entfernen D 30-40cm**
Klebepacker setzen und entfernen, Fläche senkrecht und waagrecht, Normalbeton, DIN 1048-2 ermittelte Festigkeit bis 30 N/mm2, Bauteildicke über 30 bis 40 cm.
Menge: 30,000 St
Leistungsbereichkatalog: 081

**19.5.3 Bohrpacker setzen entfernen D 30-40cm**
Bohrpacker setzen und entfernen, Fläche senkrecht und waagrecht, Normalbeton, DIN 1048-2 ermittelte Festigkeit bis 30 N/mm2, Bauteildicke über 30 bis 40 cm, einschl. Bohren und ausblasen der Löcher,
Menge: 30,000 St
Leistungsbereichkatalog: 081

**19.5.4 temporärer Wasserstopp mit Polyurethanschaum mit BAST gelistetem Injektionsmaterial**
Injektion des Injektionsfüllstoffes in die vorab erstellten Injektionskanäle über Packertechnik. Die Injektion erfolgt dabei von unten nach oben bzw. einsinng und bei Bohr- bzw. Schlagpackern wechselseitig. Der Injektionsdruck ist dem Rissfüllstoff und dem Bauteil nach zu begrenzen. Die Injektion erfolgt solange bis der strömende Wasserzufluss gestoppt wurde. Das Injektionsmaterial ist ein Polyurethanschaum zur temporären Abdichtung. Eine Nachinjektion mit einem Rissfüllstoff zur begrenzt dehnfähigen Abdichtung ist zwingend notwendig. Nur als System vom Hersteller zugelassene Materialien sind zulässig.
Die Injektionsarbeiten sind zu dokumentieren.

Fabrikat: Sika Injection -101RC oder glw.

Anforderungen an das Produkt:

- Zulassung / Zertifizierung: zugelassener Injektionsfüllstoff auf Polyurethanbasis gemäß den Anforderungen der ZTV-ING und damit eine Eintragung in den BAST Listen
- Schaumfaktor: mindest 40 fache Volumenvergrößerung bei +20°C freigeschäumt
- Beginn der Schäumung nach spätestens 16 Sekunden bei +20°C und Wasserkontakt
- Ende der Schäumung nach spätestens 70 Sekunden bei +20°C

Angebotener Hersteller/Typ: '..........'

  (vom Bieter anzugeben)
Menge: 5,000 kg

**19.5.5 Kraftschl. Rißinjektion, EP**
Kraftschlüssige Rissinjektion trockener Risse mit einem
lösemittelfreien, sehr niedrigviskosen Epoxidharz.

Fabrikat: Sika Injection-451 oder glw.

Anforderungen an das Produkt:

Das System wird bei der BAST in der "Zusammenstellung der zertifizierten Rissfüllstoffe" geführt.

Angebotener Hersteller/Typ: '..........'

  (vom Bieter anzugeben)
Menge: 10,000 m

**19.5.6 Risse mit Reparaturmörtel verschließen**
Risse keilförmig bis ca. 2 cm Tiefe öffnen und strahlen, Untergrund vornässen und oberflächlich abtrocknen lassen. Aufbringen einer Haftbrücke gemischt mit Wasser) und
"naß-in-naß" verfüllen mit kunststoffmodifizierten Reparatur- mörtel Riß auffüllen und glätten.
Menge: 10,000 m

#### Abschnitt 19.6 Erhöhung Betondeckung / Oberflächenschutzsystem

**19.6.1 Musterfläche herstellen**
Musterfläche herstellen
Musterfläche herstellen für die folgenden Positionen zum Menüpunkt "Erhöhung Betondeckung / Oberflächenschutzsystem.
Musterfläche zur Qualitätssicherung

Freigabe durch Bauoberleitung und Bauherrn abwarten.
Menge: 1,000 m²

*Hinweis: Hinweis*
Die Herstellerangaben und Verarbeitungshinweise des jeweiligen Produktes sind in jedem Fall zu  beachten.

Die folgende Ausführung ist am Beispiel MC Bauchemie mit MC Rim Protect ausgeschrieben.

Dazu folgende Info.
Bei Abtrag/Strahlen bis 1,5 cm und ausreichenden Haftzugwerten wird mit RIM Protect die Oberfläche fertig versiegelt.
Wird mehr als 1,5 cm beim strahlen entfernt und der neue Betonauftrag ist über 1,5 cm so muss erst eine Haftbrücke aufgetragen werden und anschließend mittels Betonersatz (z.B. Nafufill 250 KS)  die Betondeckung wieder hergestellt werden. Anschließend mit Oberflächenschutz (z.B. Rim Protect) abgeschlossen werden. Die Nachbehandlungen sind in jedem Fall einzuhalten bzw auszuführen.

**19.6.2 Abwasserbeständiger, mineralischer Oberflächenschutz - MC-RIM PROTECT Handverarbeitung**
Abwasserbeständiger, mineralischer Oberflächenschutz
z.B.- MC-RIM PROTECT
Handverarbeitung

Abwasserbeständiger, mineralischer Oberflächenschutz - MC-RIM PROTECT
Handverarbeitung
Wand- und Deckenflächen
Alle vorbereiteten Flächen sind vor dem Aufbringen
des abwasserbeständigen, mineralischen
Oberflächenschutzes vorzunässen. Bei stark saugenden
Untergründen ist ein mehrmaliges Vornässen
erforderlich. Ein geschlossener Wasserfilm auf der
Oberfläche ist nicht zulässig. Auf den
bis zur Mattfeuchte abgetrockneten Untergrund ist eine
dünne Lage des mineralischen Oberflächenschutz
vozulegen und
in den
Untergrund einzukratzen. Auf die noch frische
Kratzspachtelung sind zwei Drittel der
Gesamtschichtdicke des mineralischen Oberflächenschutz
aufzutragen und zu verdichten. Die Oberfläche ist mit
einem gezahnten Edelstahl-Gitter-Rabot zu bearbeiten.
Das Aufbringen der letzten Lage bis zur
Gesamtschichtdicke kann erfolgen, wenn die vorherige
Lage tragfähig ist.

Der abwasserbeständige, mineralische
Oberflächenschutz, welcher direkt im Kontakt mit dem
Abwasser steht,
muss folgende Anforderungen erfüllen:

-Druckfestigkeit nach 28 Tagen: > 58 N/mm2
-Biegezugfestigkeit nach 28 Tagen: > 7 N/mm2
-Chloridmigrationskoeffizient:
 0,36 x 10 hoch minus 12m2/s
-Dynamischer E-Modul nach 28 Tagen: 24.000 N/mm2
-Druckwasserbestimmung nach DIN EN 12390-8:2001-02:
 kleiner 1 mm Wassereindringtiefe bei 5 bar
-Abreißfestigkeit nach 28 Tagen: > 2 N/mm2
-Nachweis der Säurebeständigkeit bei pH 3,35
 nach dem Verfahren der Kiwa MPA Bautest, Berlin
(konstanter pH-Wert)
-Sulfatbeständigkeit nach 91 Tagen
 (SVA-Verfahren): 0,077 mm/m
-Porosität mittels Quecksilberdruck-Porosimetrie nach
 DIN 66133: Porosität (90 Tage): 4,80 Vol.-%
-Anwendbar gemäß EN 206 in den Expositionsklassen
 XD1-3, XS1-3, XC1-4, XF1+3, XA1-3, XWW1-3 und XWW4
-Zertifiziert nach EN 1504-2
 Prinzipien 1 und 2; Verfahren 1.3 und 2.2
-Zertifiziert nach EN 1504-3
 Prinzip 3; Verfahren 3.1 und 3.3

-WW-Beschichtungsmörtel gemäß DIN 19573
-Zementbasiertes Bindemittel mit einem reduzierten
Global Warming Potential - GWP, ausgedrückt als
CO2-Fußabdruck, von 166 kg eq CO2 (brutto) / 1.000 kg
Trockenmörtel unter Berücksichtigung des LCA-Stadiums
A1 (Rohstoffbereitstellung, gemäß DIN EN 15804) nach
Ökobilanzstudie P000298113-A1 der
Kiwa

Die Verarbeitungsvorschriften des Produktherstellers
sind zu beachten.

Produkt: MC-RIM PROTECT
Hersteller: MC-Bauchemie
Verbrauch: 1.720 g/m2/mm (Trockenmörtel)
Mögliche Schichtdicke: 5 - 15 mm je Arbeitsgang
Maximale Gesamtschichtdicke: 15 mm
 Geplante Schichtdicke:  '..15...' mm

oberhalb der Kornspitzen des gestrahlten Untergrundes.
Eine Rautiefe von 2 mm ist in diese Position mit
einzurechnen.

Angebotener Hersteller/Typ: '..........'

  (vom Bieter anzugeben)
Menge: 20,000 m²

**19.6.3 Abwasserbeständiger, mineralischer Oberflächenschutz - MC-RIM PROTECT Nassspritzverarbeitung**
Abwasserbeständiger, mineralischer Oberflächenschutz - z.B. MC-RIM PROTECT
Nassspritzverarbeitung
Alle vorbereiteten Flächen sind vor dem Aufbringen des
abwasserbeständigen, mineralischen Oberflächenschutzes
vorzunässen. Bei stark saugenden Untergründen ist ein
mehrmaliges Vornässen erforderlich. Ein geschlossener
Wasserfilm auf der Oberfläche ist nicht zulässig. Auf
den bis zur Mattfeuchte abgetrockneten Untergrund
ist eine dünne Lage des mineralischen
Oberflächenschutz vorzulegen und zum Verschließen
vorhandener Poren, Lunker und Rautiefen in den
Untergrund einzukratzen. Auf die noch frische
Kratzspachtelung sind zwei Drittel der
Gesamtschichtdicke des Mineralischen Oberflächenschutz
im Nassspritzverfahren aufzutragen und spritzfein zu
belassen. Das Aufbringen der letzten Lage bis zur
Gesamtschichtdicke kann erfolgen, wenn die vorherige
Lage tragfähig ist. Die letzte Lage kann spritzfein
belassen werden. Als Nassspritztechnik sind in der
Förderleistung variabel einstellbare Schneckenpumpen
zu verwenden.

Der abwasserbeständige, mineralische
Oberflächenschutz, welcher direkt im Kontakt mit dem
Abwasser steht,
muss folgende Anforderungen erfüllen:

-Druckfestigkeit nach 28 Tagen: > 58 N/mm2
-Biegezugfestigkeit nach 28 Tagen: > 7 N/mm2
-Chloridmigrationskoeffizient:
 0,36 x 10 hoch minus 12m2/s
-Dynamischer E-Modul nach 28 Tagen: 24.000 N/mm2
-Druckwasserbestimmung nach DIN EN 12390-8:2001-02:
 kleiner 1 mm Wassereindringtiefe bei 5 bar
-Abreißfestigkeit nach 28 Tagen: > 2 N/mm2
-Nachweis der Säurebeständigkeit bei pH 3,35
 nach dem Verfahren der Kiwa MPA Bautest, Berlin
(konstanter pH-Wert)
-Sulfatbeständigkeit nach 91 Tagen
 (SVA-Verfahren): 0,077 mm/m
-Porosität mittels Quecksilberdruck-Porosimetrie nach
 DIN 66133: Porosität (90 Tage): 4,80 Vol.-%
-Anwendbar gemäß EN 206 in den Expositionsklassen
 XD1-3, XS1-3, XC1-4, XF1+3, XA1-3, XWW1-3 und XWW4
-Zertifiziert nach EN 1504-2
 Prinzipien 1 und 2; Verfahren 1.3 und 2.2
-Zertifiziert nach EN 1504-3
 Prinzip 3; Verfahren 3.1 und 3.3

-WW-Beschichtungsmörtel gemäß DIN 19573
-Zementbasiertes Bindemittel mit einem reduzierten
Global Warming Potential - GWP, ausgedrückt als
CO2-Fußabdruck, von 166 kg eq CO2 (brutto) / 1.000 kg
Trockenmörtel unter Berücksichtigung des LCA-Stadiums
A1 (Rohstoffbereitstellung, gemäß DIN EN 15804) nach
Ökobilanzstudie P000298113-A1 der
Kiwa

Die Verarbeitungsvorschriften des Produktherstellers
sind zu beachten.

Produkt: MC-RIM PROTECT
Hersteller: MC-Bauchemie
Verbrauch: 1.720 g/m2/mm (Trockenmörtel)
Mögliche Schichtdicke: 5 - 15 mm je Arbeitsgang
Maximale Gesamtschichtdicke: 15 mm
oberhalb der Kornspitzen des gestrahlten Untergrundes.
Eine Rautiefe von 2 mm ist in diese Position mit
einzurechnen.

Angebotener Hersteller/Typ: '..........'

  (vom Bieter anzugeben)
Menge: 130,000 m²

**19.6.4 Nachbehandlung**
Unmittelbar nach der Oberflächenbearbeitung sind die
Beschichtungen durch Besprühen mit einem
Hochleistungs-Nachbehandlungsmittel auf Basis einer
filmbildenden Wachs-Dispersion vor zu schnellem
Feuchtigkeitsentzug zu schützen.

Für das Nachbehandlungsmittel ist ein Bericht einer
akkreditierten Materialprüfanstalt vorzulegen:

Sperrkoeffizient: >90 % bei einer Auftragszeit von
120 Minuten nach Herstellung der Probekörper

Die Verarbeitungsvorschriften des Produktherstellers
sind zu beachten.

Produkt: z.B. MC-RIM PROTECT-C oder vergleichbar
Hersteller: MC-Bauchemie
Sperrkoeffizient: >90 %
Verbrauch: 200 g/m2

Angebotener Hersteller/Typ: '..........'

  (vom Bieter anzugeben)
Menge: 130,000 m²

**19.6.5 Nachbehandlung**
Unmittelbar nach der Oberflächenbearbeitung sind die
Beschichtungen durchgeeignete Maßnahmen gemäß ZTV-ING
vor zu schnellem
Feuchtigkeisentzug unter Berücksichtigung schädigender
Temperatur- und Witterungseinflüssen zu schützen. Die
Nachbehandlungsdauer richtet sich nach Auswahl des jeweiligen Produktes.
Menge: 130,000 m²

**19.6.6 Zulage Hilfsschalung / Kantenbereich**
*** Pauschalposition
Zulage Hilfsschalung / Kantenbereich

Falls Hilfsschalung z.B. im Kantenbereich o.ä. notwendig bei der Herstellung von Kanten, Ecken und sauberen Abschlüssen sind diese Pauschal in diese Position einzukalkulieren. Vor allem im Bereich Beckenkronen ist dies zu kalkulieren.
Menge: 1,000 psch

*Hinweis: Szenario Mehrabtrag*
Szenario Mehrabtrag zu den 1,5 cm

Die folgenden Positionen kommen zum Einsatz wenn mehr als 1,5 cm abgetragen wurden und über 1,5 cm wieder aufgetragen werden müssen. Die Massen können nicht genau vorhergesagt werden und sind geschätzt. Abrechnung dann nach der tatsächlichen Quadratmeterzahl Mehrauftrag in der jeweiligen Tiefe.

**19.6.7 Haftbrücke**
Alle vorbereiteten Fehlstellen sorgfältig vornässen.
Stark saugende Bereiche erfordern ein mehrmaliges
Vornässen. Ein geschlossener Wasserfilm auf der
Oberfläche ist nicht zulässig. Die einkomponentige,
zementgebundene Haftbrücke wird mit Wasser angemischt
(streichfähige Konsistenz) und auf eine gestrahlte
Betonoberfläche (z. B. Fehlstelle) gebürstet. Die
Haftbrücke ist jeweils nur soweit vorzuziehen, wie der
Grobmörtel frisch in frisch in die mattfeuchte
Haftbrücke gespachtelt werden kann.

Zusätzlich muss die Haftbrücke folgende Anforderungen
erfüllen:

-Prüfzeugnisse gemäß den DVGW-Arbeitsblättern W 347
und W 270
-Zertifiziert und fremdüberwacht nach ÖVGW
-Sulfatverträgliches Bindemittel
-Zertifiziert nach EN 1504-3, Prinzip 3, Verfahren 3.1
-DGNB-registriert (Registrierungscode: X0NZ50)

Die Verarbeitungsvorschriften des Produktherstellers
sind zu beachten.

Produkt: Nafufill BC oder gleichwertig
Hersteller: MC-Bauchemie
Haftbrücke bis 0,01 m2

Verbrauch: ca. 1.000 g/m2

Angebotener Hersteller/Typ: '..........'

  (vom Bieter anzugeben)
Menge: 130,000 m²

**19.6.8 Hoch sulfatbeständiger PCC-Betonersatz**
Betonersatz Hoch sulfatbeständiger PCC-Betonersatz  - Nafufill KM 250 HS oder vergleichbar (Schichtdicke 10mm)

In die mattfeuchte Haftbrücke wird frisch in frisch
ein faserverstärkter, hoch sulfatbeständiger
PCC-Betonersatz gespachtelt. Bei
Ausbesserungsschichten größer 30 mm ist mehrlagig zu
arbeiten. Das Aufbringen der jeweils nächsten Schicht
kann erfolgen, wenn die vorherige Lage tragfähig ist.
Ist die vorherige Lage ausgetrocknet, muss zuvor
vorgenässt und erneut eine Haftbrücke, wie vorstehend
beschrieben, aufgetragen werden.

Der PCC-Betonersatz muss folgende Anforderungen
erfüllen:

-Druckfestigkeit nach 28 Tagen: > 56 N/mm2
-Biegezugfestigkeit nach 28 Tagen: > 7 N/mm2
-Schwinden nach 28 Tagen: 0,80 mm/m
-Dynamischer E-Modul nach 28 Tagen: 25000 N/mm2
-Statischer E-Modul nach 28 Tagen: 21500 N/mm2
-Hoher Karbonatisierungs- und Frosttausalzwiderstand
-Niedriger wirksamer Alkaligehalt
-Chloridmigrationskoeffizient: 0,73 x 10 hoch minus 12
m2/s
-Anwendbar gemäß EN 206 in den Expositionsklassen
 XC1-4, XF1-4, XD1-3, XS1-3, XA1-3, XW1-2, XM1, X0,
 XALL und XBW1+2 sowie bei Feuchtigkeitsklassen WO, WF
und WA
-Zertifiziert nach EN 1504-3 Mörtelklasse R4 für
 die Prinzipien 3 und 7,
 Verfahren 3.1, 3.3, 7.1 und 7.2
-Tricalciumaluminatfreies Bindemittel

Die Schadstellen sind klassifiziert nach Größe (m²)
aufzumessen. Der PCC-Betonersatz ist in einer
 Schichtdicke von i.M.  '.10..' mm
aufzubringen.

Die Verarbeitungsvorschriften des Produktherstellers
sind zu beachten.

Produkt: Nafufill KM 250 HS oder gleichwertig
Hersteller: MC-Bauchemie
PCC-Betonersatz bis 0,01 m2

Verbrauch: 1.750 g/m2/mm

Angebotener Hersteller/Typ: '..........'

  (vom Bieter anzugeben)
Menge: 130,000 m²

**19.6.9 Zulage Mehrauftrag (5mm) Betonersatz vorherige OZ**
Zulage Mehrauftrag (5mm) Betonersatz vorherige OZ

Zulage zur Position  Betonersatz
für Mehrauftrag von 5 mm

Wiederholungsbeschreibung zum PCC- Betonersatz als Bedarfsposition
Menge: 50,000 m²

**19.6.10 Zulage Mehrauftrag (10mm) Betonersatz vorherige OZ**
Zulage Mehrauftrag (10mm) Betonersatz vorherige OZ

Zulage zur Position  Betonersatz
für Mehrauftrag von 10 mm

Wiederholungsbeschreibung zum PCC- Betonersatz als Bedarfsposition
Menge: 65,000 m²

**19.6.11 Zulage Mehrauftrag (15mm) Betonersatz vorherige OZ**
Zulage Mehrauftrag 15mm) Betonersatz vorherige OZ

Zulage zur Position  Betonersatz
für Mehrauftrag von 15 mm

Wiederholungsbeschreibung zum PCC- Betonersatz als Bedarfsposition
Menge: 80,000 m²

**19.6.12 Zulage Mehrauftrag (20mm) Betonersatz vorherige OZ**
Zulage Mehrauftrag (20mm) Betonersatz vorherige OZ

Zulage zur Position  Betonersatz
für Mehrauftrag von 20 mm

Wiederholungsbeschreibung zum PCC- Betonersatz als Bedarfsposition
Menge: 80,000 m²

**19.6.13 Zulage Mehrauftrag (25mm) Betonersatz vorherige OZ**
Zulage Mehrauftrag (25mm) Betonersatz vorherige OZ

Zulage zur Position  Betonersatz
für Mehrauftrag von 25 mm

Wiederholungsbeschreibung zum PCC- Betonersatz als Bedarfsposition
Menge: 65,000 m²

**19.6.14 Zulage Mehrauftrag (30mm) Betonersatz vorherige OZ**
Zulage Mehrauftrag (30mm) Betonersatz vorherige OZ

Zulage zur Position  Betonersatz
für Mehrauftrag von 30 mm

Wiederholungsbeschreibung zum PCC- Betonersatz als Bedarfsposition
Menge: 35,000 m²

**19.6.15 Zulage Mehrauftrag (40mm) Betonersatz vorherige OZ**
Zulage Mehrauftrag (40mm) Betonersatz vorherige OZ

Zulage zur Position Betonersatz
für Mehrauftrag von 40 mm

Wiederholungsbeschreibung zum PCC- Betonersatz als Bedarfsposition
Menge: 20,000 m²

#### Abschnitt 19.7 Sanierung Betonschadstellen kleinflächig

*Hinweis: Betonschadstellen instandsetzen*
Betonschadstellen instandsetzen

1. Stemmen:

Entfernen aller lockeren und hohlliegenden Teile
sowie Freilegen korrodierter Bewehrung ringsum
ca. 2 cm tief. Bewehrung die weniger als die Hälfte
des Umfanges korrodiert ist, muss nur bis zur Hälfte
freigelegt werden. An den Einbindungspunkten ist
der Stahl um jeweils weitere 2 cm im nichtgeschädigten
Beton freizulegen.
Ausbruchufer sind schräg (ca. 45 Grad) herauszustemmen.

2. Untergrundvorbereitung:

Betonausbruchstellen und korrodierte Bewehrung durch
 - Druckstrahlen mit Sand-Wasser-Gemisch  oder
 - Höchstdruckwasserstrahlen mind. 600 bar.

Die Bewehrung muss nach dem Strahlen mind. vergleichbar  Normreinheitsgrad Sa 2 (DIN 55928) entsprechen. Nur Sandstrahlen ist nicht erlaubt.

3. Korrosionsschutz:

Freigelegte und entrostete Bewehrungsstähle werden
unmittelbar nach dem Strahlen mit einer
einkomponentigen, mineralischen
Korrosionsschutzbeschichtung in zwei Arbeitsgängen
beschichtet. Zwischen den Arbeitsgängen ist eine
Wartezeit von ca. 3 Stunden bei 20 Grad Celsius
einzuhalten.

Die mineralische Korrosionsschutzbeschichtung muss
folgende Anforderungen erfüllen:

-Beständigkeit gegenüber aufeinanderfolgenden
 Schwitzwasser- und Salzsprühprüfungen nach DIN 50017
 (10 Zyklen Schwitzwasser) und DIN 50018 (10 Zyklen
 Schwitzwasser mit Schwefeldioxid)sowie DIN 50021
 (Salzsprühnebel über 5 Tage)
-Zertifiziert nach EN 1504-7; Prinzip 11, Verfahren
11.1
-Erfüllt Beanspruchbarkeitsklassen M2/M3 der
 DAfStb-Instandsetzungsrichtlinie
-Prüfzeugnisse gemäß den DVGW-Arbeitsblättern W 270,
 W 300 und W 347
-Zertifiziert und fremdüberwacht nach ÖVGW
-DGNB-registriert (Registrierungscode: M6HPK8)

Weiterhin ist die Verträglichkeit mit den zur
Anwendung kommenden Mörtelsystemen nachzuweisen:

Die Verarbeitungsvorschriften des Produktherstellers
sind zu beachten.

Produkt: Nafufill KMH oder ähnliches Produkt
Hersteller: MC-Bauchemie
Arbeitsgänge: 2
Verbrauch: ca. 60 g/m/Arbeitsgang
(bei Bewehrungsstahl mit 8 mm Durchmesser)
Gesamtauftragsmenge: ca. 120 g/m
Angebotener Hersteller/Typ: '..........'

  (vom Bieter anzugeben)

4. Haftbrücke:

Alle vorbereiteten Fehlstellen sorgfältig vornässen.
Stark saugende Bereiche erfordern ein mehrmaliges
Vornässen. Ein geschlossener Wasserfilm auf der
Oberfläche ist nicht zulässig. Die einkomponentige,
zementgebundene Haftbrücke wird mit Wasser angemischt
(streichfähige Konsistenz) und auf eine gestrahlte
Betonoberfläche (z. B. Fehlstelle) gebürstet. Die
Haftbrücke ist jeweils nur soweit vorzuziehen, wie der
Grobmörtel frisch in frisch in die mattfeuchte
Haftbrücke gespachtelt werden kann.

Zusätzlich muss die Haftbrücke folgende Anforderungen
erfüllen:

-Prüfzeugnisse gemäß den DVGW-Arbeitsblättern W 347
und W 270
-Zertifiziert und fremdüberwacht nach ÖVGW
-Sulfatverträgliches Bindemittel
-Zertifiziert nach EN 1504-3, Prinzip 3, Verfahren 3.1
-DGNB-registriert (Registrierungscode: X0NZ50)

Die Verarbeitungsvorschriften des Produktherstellers
sind zu beachten.

Produkt: Nafufill BC oder ähnliches Produkt
Hersteller: MC-Bauchemie
Haftbrücke bis 0,01 m2
z. B. l = 10 cm, b = 10 cm
Verbrauch: ca. 1.000 g/m2
Angebotener Hersteller/Typ: '..........'

  (vom Bieter anzugeben)

5. Verfüllen:

In die mattfeuchte Haftbrücke wird frisch in frisch
ein faserverstärkter, hoch sulfatbeständiger
PCC-Betonersatz gespachtelt. Bei
Ausbesserungsschichten größer 30 mm ist mehrlagig zu
arbeiten. Das Aufbringen der jeweils nächsten Schicht
kann erfolgen, wenn die vorherige Lage tragfähig ist.
Ist die vorherige Lage ausgetrocknet, muss zuvor
vorgenässt und erneut eine Haftbrücke, wie vorstehend
beschrieben, aufgetragen werden.

Der PCC-Betonersatz muss folgende Anforderungen
erfüllen:

-Druckfestigkeit nach 28 Tagen: > 56 N/mm2
-Biegezugfestigkeit nach 28 Tagen: > 7 N/mm2
-Schwinden nach 28 Tagen: 0,80 mm/m
-Dynamischer E-Modul nach 28 Tagen: 25000 N/mm2
-Statischer E-Modul nach 28 Tagen: 21500 N/mm2
-Hoher Karbonatisierungs- und Frosttausalzwiderstand
-Niedriger wirksamer Alkaligehalt
-Chloridmigrationskoeffizient: 0,73 x 10 hoch minus 12
m2/s
-Anwendbar gemäß EN 206 in den Expositionsklassen
 XC1-4, XF1-4, XD1-3, XS1-3, XA1-3, XW1-2, XM1, X0,
 XALL und XBW1+2 sowie bei Feuchtigkeitsklassen WO, WF
und WA
-Zertifiziert nach EN 1504-3 Mörtelklasse R4 für
 die Prinzipien 3 und 7,
 Verfahren 3.1, 3.3, 7.1 und 7.2
-Tricalciumaluminatfreies Bindemittel

Die Schadstellen sind klassifiziert nach Größe je Stück
aufzumessen. Der PCC-Betonersatz ist in einer
 Schichtdicke von i.M.  '...' mm
aufzubringen.

Die Verarbeitungsvorschriften des Produktherstellers
sind zu beachten.

Produkt: Nafufill KM 250 HS oder ähnliches Produkt
Hersteller: MC-Bauchemie
PCC-Betonersatz bis 0,01 m2
z. B. l = 10 cm, b = 10 cm
Verbrauch: 1.750 g/m2/mm

Angebotener Hersteller/Typ: '..........'

  (vom Bieter anzugeben)

**19.7.1 Kleinflächige Betonschadstellen bis 0,01**
Kleinflächige Betonschadstellen bis i. M. 5 cm tief,
Ausbruchgrösse bis 0,01 m2.
Menge: 1,000 St

**19.7.2 Zulage Kleinflächige Betonschadstellen**
pro 1 cm Mehrtiefe,  Ausbruchgrösse bis 0,01 m².
Menge: 1,000 St

**19.7.3 Kleinflächige Betonschadstellen 0,01 bis 0,05 m²**
Kleinflächige Betonschadstellen bis i. M. 5 cm tief,
Ausbruchgrösse 0,01 bis 0,05 m2.
Menge: 1,000 St

**19.7.4 Zulage Kleinflächige Betonschadstellen**
pro 1 cm Mehrtiefe, Ausbruchgrösse 0,01bis 0,05 m2.
Menge: 1,000 St

**19.7.5 Kleinflächige Betonschadstellen 0,05 bis 0,25 m²**
Kleinflächige Betonschadstellen bis i. M. 5 cm tief,
Ausbruchgröße 0,05 bis 0,25 m2.
Menge: 1,000 St

**19.7.6 Zulage Kleinflächige Betonschadstellen**
pro 1 cm Mehrtiefe, Ausbruchgrösse 0,05 bis 0,25 m2.
Menge: 1,000 St

**19.7.7 Kleinflächige Betonschadstellen 0,25 bis 0,50 m²**
Kleinflächige Betonschadstellen bis i. M. 5 cm tief, Ausbruchgröße 0,25 bis 0,50 m2.
Menge: 1,000 St

**19.7.8 Zulage Kleinflächige Betonschadstellen**
pro 1 cm Mehrtiefe, Ausbruchgrösse 0,25 bis 0,50 m2.
Menge: 1,000 St

**19.7.9 Kleinflächige Betonschadstellen 0,50 bis 2,00 m²**
Kleinflächige Betonschadstellen bis i. M. 5 cm tief, Ausbruchgröße 0,50 bis 2,00 m2.
Menge: 1,000 St

**19.7.10 Zulage Kleinflächige Betonschadstellen**
pro 1 cm Mehrtiefe, Ausbruchgrösse 0,50 bis 2,00 m2.
Menge: 1,000 St

**19.7.11 Betonschadstellen im Kantenbereich**
Betonschadstellen im Kantenbereich und Fugenbereich, Unterzügen, Kanten, wiederherstellen der geraden sauberen Kante, einschl. erforderlicher Kantenschalung und Dreikantleisten
Leistenquerschnittsmaße: bis 5 / 5 cm,
Aufmaß nach m Kantenlänge.
Menge: 1,000 m

### Bereich 20 Arbeiten Zentratleitung /Müse / Sickerwasserleitung / Deponiewasser

*Hinweis: Hinweis*
Oberflächenarbeiten siehe "Rückbau Baufeldfreimachung und Oberflächenwiederherstellung"

#### Abschnitt 20.1 Erdarbeiten

**20.1.1 Boden Kanalgraben Homogenbereich E1 lösen laden transportieren entsorgen**
Boden Homogenbereich E1  für Kanalgraben,
nach Abtrag Oberboden bzw. Pflaster, Asphalt o.ä.
profilgerecht lösen, laden, fördern,
auf LKW des AN und entsorgen.

Inklusive der Entsorgungsgebühren, Depniegebühren.

mit Behinderung durch Leitungsquerung etc. ist zu rechnen. Sicherung wird gesondert vergütet,
Homogenbereich E1

Vom AG können keine Bereitstellungsflächen oder Zwischenlagerplätze zur Verfügung gestellt werden.
Das Bodenmaterial muss vom AN nach dem Ausheben gleich abgefahren werden, auf einer Bereitstellungsfläche / einem Zwischenlager des AN gelagert werden, bis das Ergebnis der Abfalldeklaration  für dieses Bodenmaterial bereitsteht. Danach ist das Bodenmaterial vom AN zu entsorgen oder zu verwerten.

Homogenbereich E1: Auffüllung

Tiefe: 0,15 bis 0,6 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 30,000 m3
Leistungsbereichkatalog: 002

**20.1.2 Boden Kanalgraben Homogenbereich E2 lösen laden transportieren entsorgen**
Boden Homogenbereich E2  für Kanalgraben,
nach Abtrag Oberboden bzw. Pflaster, Asphalt o.ä.
profilgerecht lösen, laden, fördern,
auf LKW des AN und entsorgen.

Inklusive der Entsorgungsgebühren, Depniegebühren.

mit Behinderung durch Leitungsquerung etc. ist zu rechnen. Sicherung wird gesondert vergütet,
Homogenbereich E2

Vom AG können keine Bereitstellungsflächen oder Zwischenlagerplätze zur Verfügung gestellt werden.
Das Bodenmaterial muss vom AN nach dem Ausheben gleich abgefahren werden, auf einer Bereitstellungsfläche / einem Zwischenlager des AN gelagert werden, bis das Ergebnis der Abfalldeklaration  für dieses Bodenmaterial bereitsteht. Danach ist das Bodenmaterial vom AN zu entsorgen oder zu verwerten.

Homogenbereich E2: Sand, Kies, Schluff etc.

Tiefe: 0,6 bis 2,7 m

Baugrund gemäß Baubeschreibung und
beiliegendem Baugrundgutachten.

Eine Vermischung der Auffüllung mit anderen Böden im Zuge des Aushubs ist unbedingt zu vermeiden. Der Aushub der Auffüllungen ist seperat zu födern.

Beprobung, Deklarationsanalyse und Entsorgungsgebühren trägt der AN, siehe auch Pos. "Deklarationsanalyse"

Alle durch die voher genannten Erschwernisse entstehenden Kosten, sind in den Einheitspreis mit einzukalkulieren.

Mengenermittlung nach Aufmaß an der Entnahmestelle.
Menge: 50,000 m3
Leistungsbereichkatalog: 002

**20.1.3 Zulage Handaushub beim Aushub**
Zulage zum Bodenhaushub Rohrgaben,
für Aushub in Handarbeit.
Menge: 20,000 m3

**20.1.4 Zulage Handaushub im Bereich kreuzender Bestandsleitungen**
Zulage zum Bodenhaushub Rohrgaben,
für Ausschachtung in Handarbeit im Bereich oberhalb, neben und unterhalb einer kreuzenden Bestandsleitungen.

Kabelbündel aus bis zu 8 einzelnen Leitung werden als eine Bestandsleitung abgerechnet.

Alle Erschwernisse bei Aushub durch Bestandsleitungen sind in diese Position mit einzukalkulieren.

Die Bestandsleitungen dürfen nicht beschädigt werden. Unter keinen Umständen.

Für die Massenermittlung wird jeweils 0,5 m neben / oberhalb / unterhalb der best. Leitung zusätzlich zum Außendurchmesser der Bestandsrohrleitung/Aussenkanten des Kabelbündels  abgerechnet.
Menge: 5,000 m3

**20.1.5 Verbau nach Wahl AN Gräben T bis 2,5 m**
Verbau für Rohrgräben und Baugruben, Schachtbauwerke

nach Wahl des AN,
Verbautiefe bis 2,5 m,

Verbau nach DIN 4124 und EN 1610 herstellen, vorhalten und wieder beseitigen.
Menge: 120,000 m2
Leistungsbereichkatalog: 006

**20.1.6 Zulage Verbau Gräben Bereich kreuzender Leitungen T bis 4,0 m**
Zulage zu vorheriger Position

Der Verbau muss in den Bereichen der neu zu erstellenden/bestehenden Leitungen ausgespart werden.
Dazu ist eine geeignete Verbauart/Verbausystem zu wählen.

Abgerechnet wird 1m² pro Durchführung einer Bestandsleitung/ Bestandsleitungspaket je verbauter Grabenwand

Bei angetroffenen kreuzenden Versorgungsleitungen sind die zu erwartenden Erschwernisse beim Einbringen sowie des Rückbaues des ausgeführten Verbaues in diese LV-Position einzukalkulieren.

Der Verbau ist im Bereich der kreuzenden Leitungen  auszusparen und der Boden durch geeignete Maßnahmen
auch Unterhalb der Leitungen zu sichern
Menge: 10,000 m2
Leistungsbereichkatalog: 006

**20.1.7 Bettungsschicht aus Schotter-Splitt-Brechsand-Gemisch liefern, einbauen, verdichten**
Bettungsschicht für Rohrleitung
in Rohrgräben mit Verbau,
Liefern, profilgerecht einbauen und verdichten, gem DIN 1610
sowie DWA-A 139, Regelausführung Bettungstyp 1

Verdichtungsgrad mind. DPr 100%,
Schichtdicke bis 30 cm,
Schotter-Splitt-Brechsand-Gemisch, Körnung 0/11.
Menge: 20,000 m3
Leistungsbereichkatalog: 002

**20.1.8 Rohrumhüllung Kanal aus Splitt liefern, einbauen, verdichten**
Rohrumhüllung für Rohrleitung
in best. Rohrgraben herstellen,
liefern, einbauen, verdichten

bis 30 cm über Rohrscheitel.
Splitt, Körnung 5/11

Mengenermittlung nach Aufmaß in eingebautem
Zustand oder Lieferscheine.
Menge: 25,000 m3
Leistungsbereichkatalog: 002

**20.1.9 Bodenaustausch Rohrauflager liefern, einbauen, verdichten**
Bodenaustausch liefern, einbauen und verdichten,
in Bereich von aufgeweichten Böden.

Verdichtungsgrad mind. DPr 97%,
Schichtdicke 30 cm,
Schotter-Split-Brechsand-Gemisch, Körnung 0/56.
Menge: 20,000 m3

**20.1.10 Rohrgrabenverfüllung mit Siebschutt liefern, einbauen, verdichten**
Schichtenweises Verfüllen mit Siebschutt von Rohrleitungsgräben
Liefern, schichtenweises Einbauen, Verdichten

Verformungsmodul mind. EV2 45 MN/m2,

Siebschutt Körnung 0/45

Verfüllhöhe bis 2,50 m.
Menge: 50,000 m3

#### Abschnitt 20.2 Zentratleitung DA 110

*Hinweis: Hinweis Kernbohrungen*
Hinweis Kernbohrungen

Kernbohrungen mittels Diamantbohrkrone in Stahlbeton herstellen ggf. zum Ausbohren/Überbohren von Stahlrohren  inkl. dem Durchtrennen der Stahlbewehrung bzw .dem Mauerflansch sowie Arbeiten wie Absaugen von Wasser, Verlegen, Vorhalten und Entfernen von Versorgungsleitungen etc.  Entsorgung der Bohrkerne und des Wassers, Versiegeln der Betonoberfläche in der Kernbohrung mit einer wasserdichten Beschichtung aus zwei Komponenten, einer Grundierung und einem Speziallack (oder nach Vorgabe des RRD Herstellers), Reinigen des Arbeitsbereiches.
Die Lage der Kernbohrungen (mit evtl. Erschwernissen) ist den beiliegenden Plänen zu entnehmen und so in die Kalkulation mit zu berücksichtigen.

*Hinweis: Hinweis Ringraumdichtungen*
Hinweis Ringraumdichtungen drückendes Wasser

als Dichtungseinsatz zur Abdichtung für hohe Beanspruchung gegen drückendes Wasser

Ausführung
Dichtung passend für Faserzementhülse bzw. für Kernbohrung,
als nichtgeteilte Dichtung, doppelt dichtend,
profilierte Stahlringe in Edelstahl,
aus EPDM, wasserdicht bis Wassersäule 7m.

Temperaturbeständig von - 40° C bis + 120° C

Alle Teile abwasserbeständig

Alle Stahlteile aus Werkstoff 1.4571

Die Dichtungseite Richtung Wasser/Abwasser ist so zu gestalten dass keine Ablagerungen Verzopfungen entstehen können. Dazu sind Hutmuttern (Kunstoff oder VA) einzukalkulieren.

*Hinweis: Kunststoffrohre und Formstücke aus HDPE nach DIN*
Kunststoffrohre und Formstücke aus HDPE nach DIN
8074/75, PN 10, in Stangen.
Allgemeine Güteanforderungen nach DIN 8075 Teil 2.

Die geltenden Normen und Vorschriften
(DIN 8074, DIN 8075 Teil 2 usw.) müssen für
die Kunststoffrohre, -Formstücke und Armaturen
beachtet werden.

Die Verarbeitung, Verlegung bzw. Montage hat
nach den geltenden Normen und Vorschriften
sowie nach den technischen Vorschriften der
Hersteller zu erfolgen.

Armaturen und Formstücke sind mind. mit der
angegebenen Druckstufe des zugehörigen
Kunststoffrohres auszuführen.
Rohr- bzw. Lagerschellen für Kunststoffleitungen
nach DVS 2210-1.

Elektroschweissmuffen sind nur dort zu verwenden, wo
aus montagetechnischen Gründen keine
Stumpfschweissverbindung hergestellt werden kann.

Die Verlegung der PEHD Rohrleitungen kann sowohl im
Rohrkanal bzw. Maschinenraum, als auch im Rohrgraben
erfolgen.

Vom AN sind für alle Rohrleitungen, insbesondere für Kleinleitungen Abrechnungspläne oder Isometrien anzufertigen, die alle Details (z.B. Halterungen, Einzellängen, Formstücke, Werkstoffe, Positionsnummer) der Abrechnung enthalten. Einzelne Aufmaßblätter ohne entsprechende Nachweise werden nicht anerkannt!

**20.2.1 Leitungsschnitt DA 110 x 6,3**
Leitungsschnitt der Zentratleitung DA 110x63

Vorbereitung auf Umschluss auf neue Leitung
Menge: 2,000 St

**20.2.2 Verschluss alte Leitung (Blindkappe DA 110)**
Leitungsenden der alten Zentratleitung verschliesen mittels Blindkappe o.ä.
Menge: 3,000 St

**20.2.3 Umschluss auf neue Leitung**
Umschluss der neuen Leitung auf die bestehende Leitung DA 110x63 HDPE. Anschluss mit Elektroschweißmufe o.ä.
Menge: 2,000 St

**20.2.4 Rohrleitung HDPE DA 110 SDR 17 liefern und verschweißen**
Rohrleitung HDPE DA 110 SDR 17

für Abwasser

Liefern,  verlegen und verschweißen

als Stangenware oder Rollware

Liefern und Schweißen der Leitung, einschließlich Schweißverbindungen mittels Heizelementstumpfschweißungen der HDPE-Leitung (Innenwülste sind zu entfernen) oder Elektroschweißmuffen.

Verlegetiege bis 2,5 m.

inkl. Zuschnitt für Pass- und Kurzstücke.

Rohr Hersteller / Typ: '.'

(vom Bieter anzugeben)
Menge: 25,000 m

**20.2.5 Zulage Rohrbogen 0-150 Grad nahtlos gedrückt aus HDPE DA 900 SDR 17**
Rohrbogen aus HDPE DA 110 SDR 17
Durchm. DA 110, 0-150 Grad
(mind. r = 1,5 x d)
für Stumpfschweißung
bzw. Verwendung von
Elektroschweißmuffe;

liefern und montieren
Menge: 2,000 St

**20.2.6 Zulage Vorschweißbund + Losflansch, da 110**
Vorschweißbund nach DIN 15494 und 16963, Dichtfläche gerillt,
Verbindung durch Stumpfschweißen oder E-Schweißmuffe, mit langem Stutzen

DA 110

inkl. dazugehörigen Losflansch (Lochkreis PN 16 nach EN 1092-1, Farbe gleich wie Rohrleitung.),

Werkstoff Vorschweißbund: 'HDPE 100-RC'

Werkstoff Losflansch: 'PP mit Stahlkern'

  UV resistent

Inkl. der erforderlichen Elektroschweißmuffen (zur Verbindung der Rohrstücke)

inkl. Pass- und Trennschnitte

liefern und montieren
Menge: 1,000 St
Leistungsbereichkatalog: Maschine

**20.2.7 Zulage Elektroschweißmuffe**
Elektroschweißmuffe HDPE DA 900 SDR 17
für Rohraußendurchmesser 900 mm
zum Verbinden der einzelnen
Rohre bzw. Formstücke;

liefern und montieren
Menge: 4,000 St

**20.2.8 Ringraumdichtung - Dichtungseinsatz**
Ringraumdichtung passend für Kernbohrungen bzw. Futterrohr o.ä. DN 200
Für PE-Rohr-Außendurchmesser 110 mm ( HDPE SDR17)
Die Ringraumdichtungen als wasser- und gasdichte Durchführung. Wartungsfrei und ohne Nachspannen dicht. Dicht gegen drückendes Wasser bis min. 2,0bar.

Produkt der Hauff oder gleichwertig
Herstellerdaten

Fabrikat: '..........'

Typ: '..........'

liefern und montieren
Menge: 2,000 St

**20.2.9 Kernbohrung Beton Durchm. 200 mm T 0,3 m**
Kernbohrung, Untergrundfläche waagrecht, in Stahlbeton Bohrdurchmesser 200 mm, Bohrtiefe über 0,2 - 0,3 m Wichte des Abbruchstoffes DIN EN 1991-1-1 24 kN/m3, Arbeitshöhe bis 3 m,
Geräteeinsatz ist möglich, max. Gesamtgewicht bis 5 t, Ausführung im Gebäude
aufgenommene Stoffe sammeln, ohne Zerkleinerung, auf LKW des AN laden, und entsorgen, inklusive der Entsorgungsgebühren
Menge: 1,000 St
Leistungsbereichkatalog: 084

*Hinweis: Hinweis Maschinenfundamente / Aufstockung*
Endgültige Maße entsprechend angebotenen Fabrikaten und Werkplanung mit der örtl. Bauüberwachung abzustimmen.

Maschinenfundament für die in dieser Leistung aufgeführten . Gerätschaften zur Aufnahme aller statischen und dynamischen Belastungen durch das Arbeitsbehälter.

Der AN hat die Maschinenfundamente auf die stat. und dyn.  Belastungen der angebotenen Arbeitsbehältern im Rahmen der Werkplanung auszulegen.

Die Maschinenfundamente werden lediglich erhöht

**20.2.10 Bewehrungsanschluss, als Verbundanker**
Einbau von gesondert vergüteter Bewehrung,
nach Angabe des Tragwerkplaners, oder nach örtlicher Angabe. Einbau senkrecht und waagerecht als gerade Stabstähle,

Durchmesser 20 mm, als Anker einkleben,

Produkt:__________________________________________

Einschl. Bohren der Ankerlöcher
Abrechnung nach Stück
Menge: 10,000 St

**20.2.11 PCC-Haftbrücke für Abwasserbauwerke, 1-K, waagrechte Flächen**
Aufbringen einer 1-komponentigen, sulfatbeständigen PCC-Haftbrücke fertig konfektioniert.
waagrechte Flächen.

Einsatzgebiet: Abwassertechnische Anlagen
Fabrikat: Sika Kanal-Haftbrücke oder glw.

Anforderung an das Produkt:
Tricalciumaluminatfreies Bindemittel (C3A)
Verbrauch: ca. 1,5-2,5 kg/m²
Menge: 3,000 m²

**20.2.12 Schalung Aufkantung, H 0,15m**
Schalung der Aufkantung, im Grundriss geknickt,

mit Dreikantleiste für gefaste Betonkanten,

Schalungshaut geeignet für sichtbar bleibende Betonflächen, mit normalen Anforderungen, Klasse SB 2 gemäß DBV-Merkblatt "Sichtbeton", Ausgabe August 2015,

Schalhautstöße stumpf mit zusätzlichem Dichtungsband,
Stöße geordnet, Befestigung und Verankerung nach Wahl AN,

Bauteilhöhe ca.  0,15 m.
Menge: 3,000 m2
Leistungsbereichkatalog: 013

**20.2.13 Ortbeton Maschinenfundamente Stahlbeton C25/30**
Ortbeton der Fundamente für Maschinentechnische Anlagen, obere Betonfläche waagerecht, als Stahlbeton,
Normalbeton C 25/30 DIN EN 206-1, DIN 1045-2,

Expositionsklasse:
Bewehrungskorrosion, ausgelöst durch Karbonatisierung XC1,

Bewehrung wird gesondert vergütet
Menge: 1,000 m3

**20.2.14 Betonstahl IV S (Lagermatten 500 M/A)**
Bewehrung aus Betonstabstahl für Fundamente aus Ortbeton, Betonstabstahl DIN 488 BSt 500 S (B),

Lagermatten, liefern, schneiden, biegen und verlegen einschließlich Montageeisen und Abstandshalter.
Menge: 1,000 t

**20.2.15 Glätten Frischbetonoberfläche**
Glätten (maschinelles Abscheiben und Flügelglätten)
der Frischbetonoberfläche, nach ausreichendem Ansteifen,
an der Oberseite mit Behinderungen durch Aufkantungen,
als flächenfertiger Nutzboden mit Anforderungen an die Ebenheit gemäß DIN 18202, Tabelle 3, Zeile 3
Menge: 3,000 m2
Leistungsbereichkatalog: 013

**20.2.16 Schutzanstrich Betonfläche**
Schutzanstrich auf Betonfläche
Schutzanstrich auftragen.

Produkt z.B. Remmers Epoxy Universal Schutzbeschichtung  oder vergleichbares Produkt

Beständigkeit gegen.
Eisenchlorid, Aluchlorid,

Inkl. vorbereitende Arbeiten, Untergrundvorbereitung, Säuberung, Nachbehandlung, etc.

Verarbeitung Produkt nach Herstellerangaben unter Beachtung Gefahren- und Sicherheitshinweise
Menge: 3,000 m²

*Hinweis: Druckprüfungen Rohre aus thermoplastischen Kunststoff*
Druckprüfung Rohrleitung

von einwandigen vorgenannten Rohrleitungen sind unter Einhaltung der DVS - Richtlinie 2210 - 1 und unter Beachtung der Herstellerrichtlinien durchzuführen.

Die Druckprüfung des Rohres ist mit Wasser vorzunehmen.

Der Prüfanschluss hat an der tiefsten Stelle des zu prüfenden Rohrleitungsabschnittes zu erfolgen. Für eine ausreichende Entlüftung ist zu sorgen.

Die Rohrleitungen sind u.U. Abschnittsweise zu prüfen. Bei Schnittstellen zu Bestandsrohrleitungen ist eine gemeinsame Druckprüfung durchzuführen.

In diese Position sind die Kosten für die Druckprüfungen inkl. Messgeräten und Personal einzukalkulieren.

Die Prüfergebnisse sind vor Inbetriebnahme dem Auftraggeber als Prüfprotokolle vorzulegen. Die Prüfprotokolle (incl. Schreiberaufzeichnungen mit Zeitachse) sind mit der Bestandsdokumentation zu übergeben.

**20.2.17 Druckprüfung Druckrohr Wasser bis DN/OD110 Rohr Wasser liefern ableiten**
Druckprüfung DIN EN 805, als Vorprüfung, an Druckrohrleitungen aus PE, für Wasser, HDPE DA 110 SDR 17
Wasser liefern und ableiten. Inklusive Protokoll zur Vorlage
Menge: 25,000 m
Leistungsbereichkatalog: 043

#### Abschnitt 20.3 Müse DA 160

*Hinweis: Hinweis Kernbohrungen*
Hinweis Kernbohrungen

Kernbohrungen mittels Diamantbohrkrone in Stahlbeton herstellen ggf. zum Ausbohren/Überbohren von Stahlrohren  inkl. dem Durchtrennen der Stahlbewehrung bzw .dem Mauerflansch sowie Arbeiten wie Absaugen von Wasser, Verlegen, Vorhalten und Entfernen von Versorgungsleitungen etc.  Entsorgung der Bohrkerne und des Wassers, Versiegeln der Betonoberfläche in der Kernbohrung mit einer wasserdichten Beschichtung aus zwei Komponenten, einer Grundierung und einem Speziallack (oder nach Vorgabe des RRD Herstellers), Reinigen des Arbeitsbereiches.
Die Lage der Kernbohrungen (mit evtl. Erschwernissen) ist den beiliegenden Plänen zu entnehmen und so in die Kalkulation mit zu berücksichtigen.

*Hinweis: Hinweis Ringraumdichtungen*
Hinweis Ringraumdichtungen drückendes Wasser

als Dichtungseinsatz zur Abdichtung für hohe Beanspruchung gegen drückendes Wasser

Ausführung
Dichtung passend für Faserzementhülse bzw. für Kernbohrung,
als nichtgeteilte Dichtung, doppelt dichtend,
profilierte Stahlringe in Edelstahl,
aus EPDM, wasserdicht bis Wassersäule 7m.

Temperaturbeständig von - 40° C bis + 120° C

Alle Teile abwasserbeständig

Alle Stahlteile aus Werkstoff 1.4571

Die Dichtungseite Richtung Wasser/Abwasser ist so zu gestalten dass keine Ablagerungen Verzopfungen entstehen können. Dazu sind Hutmuttern (Kunstoff oder VA) einzukalkulieren.

*Hinweis: Kunststoffrohre und Formstücke aus HDPE nach DIN*
Kunststoffrohre und Formstücke aus HDPE nach DIN
8074/75, PN 10, in Stangen.
Allgemeine Güteanforderungen nach DIN 8075 Teil 2.

Die geltenden Normen und Vorschriften
(DIN 8074, DIN 8075 Teil 2 usw.) müssen für
die Kunststoffrohre, -Formstücke und Armaturen
beachtet werden.

Die Verarbeitung, Verlegung bzw. Montage hat
nach den geltenden Normen und Vorschriften
sowie nach den technischen Vorschriften der
Hersteller zu erfolgen.

Armaturen und Formstücke sind mind. mit der
angegebenen Druckstufe des zugehörigen
Kunststoffrohres auszuführen.
Rohr- bzw. Lagerschellen für Kunststoffleitungen
nach DVS 2210-1.

Elektroschweissmuffen sind nur dort zu verwenden, wo
aus montagetechnischen Gründen keine
Stumpfschweissverbindung hergestellt werden kann.

Die Verlegung der PEHD Rohrleitungen kann sowohl im
Rohrkanal bzw. Maschinenraum, als auch im Rohrgraben
erfolgen.

Vom AN sind für alle Rohrleitungen, insbesondere für Kleinleitungen Abrechnungspläne oder Isometrien anzufertigen, die alle Details (z.B. Halterungen, Einzellängen, Formstücke, Werkstoffe, Positionsnummer) der Abrechnung enthalten. Einzelne Aufmaßblätter ohne entsprechende Nachweise werden nicht anerkannt!

**20.3.1 Leitungsschnitt DA 160**
Leitungsschnitt der Leitung "Müse" DA160 PE

Vorbereitung auf Umschluss
Menge: 1,000 St

**20.3.2 Verschluss alte Leitung (Blindkappe DA 160)**
Leitungsenden der alten Leitung "Müse" DA 160 verschliesen mittels Blindkappe o.ä.
Menge: 1,000 St

**20.3.3 Umschluss auf neue Leitung**
Umschluss der neuen Leitung auf die bestehende Leitung DA 1160 HDPE. Anschluss mit Elektroschweißmufe o.ä.
Menge: 1,000 St

**20.3.4 Rohrleitung HDPE DA 160 SDR 17 liefern und verschweißen**
Rohrleitung HDPE DA 160 SDR 17

für Abwasser

Liefern,  verlegen und verschweißen

als Stangenware oder Rollware

Liefern und Schweißen der Leitung, einschließlich Schweißverbindungen mittels Heizelementstumpfschweißungen der HDPE-Leitung (Innenwülste sind zu entfernen) oder Elektroschweißmuffen.

Verlegetiege bis 2,0 m. (Wird teilweise im Gerinne vom Vorklärbecken verlegt)

inkl. Zuschnitt für Pass- und Kurzstücke.

Rohr Hersteller / Typ: '.'

(vom Bieter anzugeben)
Menge: 25,000 m

**20.3.5 Zulage Rohrbogen 0-150 Grad nahtlos gedrückt aus HDPE DA 900 SDR 17**
Rohrbogen aus HDPE DA 160 SDR 17
Durchm. DA 160, 0-90 Grad
(mind. r = 1,5 x d)
für Stumpfschweißung
bzw. Verwendung von
Elektroschweißmuffe;

liefern und montieren
Menge: 4,000 St

**20.3.6 Zulage Vorschweißbund + Losflansch, da 160**
Vorschweißbund nach DIN 15494 und 16963, Dichtfläche gerillt,
Verbindung durch Stumpfschweißen oder E-Schweißmuffe, mit langem Stutzen

inkl. dazugehörigen Losflansch (Lochkreis PN 16 nach EN 1092-1, Farbe gleich wie Rohrleitung.),

Werkstoff Vorschweißbund: 'HDPE DA160'

Werkstoff Losflansch: 'PP mit Stahlkern'

  UV resistent

Inkl. der erforderlichen Elektroschweißmuffen (zur Verbindung der Rohrstücke)

inkl. Pass- und Trennschnitte

liefern und montieren
Menge: 1,000 St
Leistungsbereichkatalog: Maschine

**20.3.7 Zulage Elektroschweißmuffe**
Elektroschweißmuffe HDPE DA 160 SDR 17
für Rohraußendurchmesser 160 mm
zum Verbinden der einzelnen
Rohre bzw. Formstücke;

liefern und montieren
Menge: 4,000 St

**20.3.8 Ringraumdichtung - Dichtungseinsatz**
Ringraumdichtung passend für Kernbohrungen bzw. Futterrohr o.ä. DN 250
Für PE-Rohr-Außendurchmesser 160 mm ( HDPE SDR17)
Die Ringraumdichtungen als wasser- und gasdichte Durchführung. Wartungsfrei und ohne Nachspannen dicht. Dicht gegen drückendes Wasser bis min. 2,0bar.

Produkt der Hauff oder gleichwertig
Herstellerdaten

Fabrikat: '..........'

Typ: '..........'

liefern und montieren
Menge: 1,000 St

**20.3.9 Kernbohrung Beton Durchm. 250 mm T 0,3 m**
Kernbohrung, Untergrundfläche waagrecht, in Stahlbeton Bohrdurchmesser 205 mm, Bohrtiefe über 0,2 - 0,3 m Wichte des Abbruchstoffes DIN EN 1991-1-1 24 kN/m3,
Geräteeinsatz ist möglich, max. Gesamtgewicht bis 5 t, Ausführung im Gebäude
aufgenommene Stoffe sammeln, ohne Zerkleinerung, auf LKW des AN laden, und entsorgen, inklusive der Entsorgungsgebühren
Menge: 1,000 St
Leistungsbereichkatalog: 084

*Hinweis: Druckprüfungen Rohre aus thermoplastischen Kunststoff*
Druckprüfung Rohrleitung

von einwandigen vorgenannten Rohrleitungen sind unter Einhaltung der DVS - Richtlinie 2210 - 1 und unter Beachtung der Herstellerrichtlinien durchzuführen.

Die Druckprüfung des Rohres ist  mit Wasser vorzunehmen.

Der Prüfanschluss hat an der tiefsten Stelle des zu prüfenden Rohrleitungsabschnittes zu erfolgen. Für eine ausreichende Entlüftung ist zu sorgen.

Die Rohrleitungen sind u.U. Abschnittsweise zu prüfen. Bei Schnittstellen zu Bestandsrohrleitungen ist eine gemeinsame Druckprüfung durchzuführen.

In diese Position sind die Kosten für die Druckprüfungen inkl. Messgeräten und Personal einzukalkulieren.

Die Prüfergebnisse sind vor Inbetriebnahme dem Auftraggeber als Prüfprotokolle vorzulegen. Die Prüfprotokolle (incl. Schreiberaufzeichnungen mit Zeitachse) sind mit der Bestandsdokumentation zu übergeben.

**20.3.10 Druckprüfung Druckrohr Wasser bis DN/OD160 Rohr Wasser liefern ableiten**
Druckprüfung DIN EN 805, als Vorprüfung, an Druckrohrleitungen aus PE, für Wasser,  HDPE DA 160 SDR 17
, Wasser liefern und ableiten. Inklusive Protokoll zur Vorlage
Menge: 25,000 m
Leistungsbereichkatalog: 043

#### Abschnitt 20.4 Deponiewasser Durchm. 75 x 6,9 PE SDR 17

*Hinweis: Hinweis*
Die Deponiewasserleitung wird provisorisch vom Schacht VKB II zum Schacht VKB I umgelegt und wieder zurückgelegt.

**20.4.1 Leitungsschnitt DA 75 PE**
Leitungsschnitt der Leitung "Deponiewasser DA 75 PE SDR 17
Menge: 1,000 St

**20.4.2 Rohrleitung HDPE DA 75 SDR 17 liefern und verschweißen**
Rohrleitung HDPE DA 75 x 6,9 SDR 17

für Abwasser

Liefern,  verlegen und verschweißen

als Stangenware oder Rollware

Liefern und Schweißen der Leitung, einschließlich Schweißverbindungen mittels Heizelementstumpfschweißungen der HDPE-Leitung (Innenwülste sind zu entfernen) oder Elektroschweißmuffen.

Verlegetiege bis 2,0 m. (Wird teilweise im Gerinne vom Vorklärbecken verlegt)

inkl. Zuschnitt für Pass- und Kurzstücke.

Rohr Hersteller / Typ: '.'

(vom Bieter anzugeben)
Menge: 25,000 m

**20.4.3 Zulage Rohrbogen 0-90 Grad nahtlos gedrückt aus HDPE DA 900 SDR 17**
Rohrbogen aus HDPE DA 75 SDR 17
Durchm. DA 75, 0-90 Grad
(mind. r = 1,5 x d)
für Stumpfschweißung
bzw. Verwendung von
Elektroschweißmuffe;

liefern und montieren
Menge: 5,000 St

**20.4.4 Zulage Elektroschweißmuffe**
Elektroschweißmuffe HDPE DA 75 SDR 17
für Rohraußendurchmesser 75 mm
zum Verbinden der einzelnen
Rohre bzw. Formstücke;

liefern und montieren
Menge: 5,000 St

**20.4.5 Ringraumdichtung - Dichtungseinsatz**
Ringraumdichtung passend für Kernbohrungen bzw. Futterrohr o.ä. DN 100
Für PE-Rohr-Außendurchmesser 75 mm ( HDPE SDR17)
Die Ringraumdichtungen als wasser- und gasdichte Durchführung. Wartungsfrei und ohne Nachspannen dicht. Dicht gegen drückendes Wasser bis min. 2,0bar.

Produkt der Hauff oder gleichwertig
Herstellerdaten

Fabrikat: '..........'

Typ: '..........'

liefern und montieren
Menge: 2,000 St

**20.4.6 Kernbohrung Beton Durchm. 100 mm T 0,3 m**
Kernbohrung, Untergrundfläche waagrecht, in Stahlbeton Bohrdurchmesser 100 mm, Bohrtiefe über 0,2 - 0,3 m Wichte des Abbruchstoffes DIN EN 1991-1-1 24 kN/m3,
Geräteeinsatz ist möglich, max. Gesamtgewicht bis 5 t, Ausführung im Gebäude
aufgenommene Stoffe sammeln, ohne Zerkleinerung, auf LKW des AN laden, und entsorgen, inklusive der Entsorgungsgebühren
Menge: 2,000 St
Leistungsbereichkatalog: 084

#### Abschnitt 20.5 Trübwasserschacht aufmeiseln / stellenweise zurückbauen

**20.5.1 Stellenweise Rückbau best. Stb-Bauwerk**
Rückbau der bestehenden Wände sowie der Aufkantung und  eines bestehenden Trübwasserschachtes. Wände aus Stahlbeton. Wandstärke ca. 0.25 Meter.

Wichte des Abbruchstoffes DIN EN 1991-1-1 25 kN/m3,

inkl. notwendiger Betonschneidearbeiten, Meißelarbeiten, Betonbeißer, Abbruchschere etc.  zum stellenweise  Abbruch der bestehenden Wände.

Ausbau und Entsorgung, Abrechnung gegen Vorlage des Wiegeschein und Aufmaß. Deponiegebühren sind in diese Position mit einzukalkulieren.

Angrenzende Gebäude und Bauteile sind unbedingt vor Beschädigung zu schützen.

Form: Rund
Menge: 2,000 t

**20.5.2 Anmeiseln, aufbrechen Stahlbeton Sohle**
*** Pauschalposition
Stellenweises  Aufbrechen von Sohlenbereichen eines bestehenden Trübwasserschachtes aus Stahlbeton mit dem Ziel, die Bauwerksstruktur dauerhaft wasserdurchlässig zu machen.

Der Schacht ist hierbei in seinem überwiegenden Bestand zu erhalten; ein vollständiger Abbruch ist nicht Bestandteil der Leistung. Die Grube soll anschließend verfüllt werden.

Form: Rund

Schutz angrenzender Bauteile und Einrichtungen vor Beschädigungen,
Menge: 1,000 psch

**20.5.3 Verfüllung Auffüllung mit Siebschutt liefern, einbauen, verdichten**
Schichtenweises Verfüllen mit Siebschutt vom bestehenden Schachtbauwerk
Liefern, schichtenweises Einbauen, Verdichten

Verdichtungsgrad DPr. 100%
Verformungsmodul mind. EV2 45 MN/m2,

Siebschutt Körnung 0/45

Verfüllhöhe bis 2,0 m.
Menge: 5,000 m3

### Bereich 21 NSHV Raum / Schlammentwässerung

#### Abschnitt 21.1 Arbeits- und Schutzgerüste

**21.1.1 Arbeits- und Schutzgerüste**
Auf- und Abbau sowie Vorhaltung sämtlicher  erforderlicher Gerüste während des Bauzeitraumes, sowie sämtliche notwendigen Schutz und Sicherheitsausrüstung, nach den neusten Richtlinien der Montage- und Arbeitsstättenverordnung, sowie den Richtlinien des UVV, GUV und Gewerbeaufsichtsamtes

Erstellen und Abbauen Arbeitsgerüst DIN EN 12811-1 für die Dauer der eigenen Leistung,
Standgerüst, flächenorientiert, Lastklasse 3 (3,5 kN/m²), mit einer Breitenklasse von mindestens W06,

wo nötig mit entsprechendem Seitenschutz

Verankerung am Bauwerk möglich, Standfestigkeit herstellen,
Einrüstung (Innen und außen wo nötig)

einschl
An- und Abtransport, sowie Miete für die gesamte Dauer
der Durchführung der angebotenen Leistungen.
Menge: 100,000 m²

#### Abschnitt 21.2 Abbruch/Öffnungen/Mauern/Fliesen

**21.2.1 Staubschutzmaßnahme/Steinschlag/Schutzvorrichtungen**
*** Pauschalposition
Maßnahmen zum Schutz der umliegenden Gegenstände vor Steinschlag

Bei staubintensiven Arbeiten  ist die Staubentwicklung durch geeignete Geräte/Verfahren möglichst zu minimeren.

Des weiteren sind die vorhanden Bauteile und Anlagen durch geeignete Maßnahmen (z.B. Abhängen, Abdecken, Abkleben)  wirksam vor Staub zu schützen. Der ordnugnsgemäße Betrieb der Anlagen ist zu jedem Zeitpunkt zu gewährleisten Schäden an Bauteilen sind zu vermeiden.

Schutz von Tür-, Fenster-, Wand- und nicht zu
bearbeitenden Bauteilflächen vor Strahlgut, Mörtel-
oder Farbspritzern. Tür- und Fensterflächen sind durch
Hartfaserplatten und Kunststoffplanen zu schützen. Die
Rahmen sind mit Kreppband abzukleben. Alle anderen
Flächen sind mit Kunststofffolien, Dicke größer als
0,1 mm zu verkleiden. Die Ränder sind zu verkleben.

z.B. Abbrucharbeiten

Ausführung nach Wahl des AN
Menge: 1,000 psch

**21.2.2 Durchbruch/Wandschlitze für Türen herstellen**
Durchbruch/Wandschlitze für Fenster oder Türen herstellen

Nachträgliches Herstellen von Wandschlitzen in  Mauerwerk (Ziegelwand), einschließlich Schuttabfuhr nach AVV-Schlüssel. Statische Anforderungen an Restwandstärken sind zu beachten.

Schlitzgröße: ca. 1,0 m x 2,0m
Wandmaterial: Mauerziegel
Wandstärke ca. 24 cm

Die tatsächliche Größe Durchbruch ist der einzubauenden Tür anzupassen.

Durchbrüche sind anzulegen, zu schneiden oder zu bohren, keinesfalls zu stemmen. Aussparungen in nichttragenden Wänden mit einer größeren als der halben Breite des eingesetzten Steinformats erhalten in jedem Fall eine obere Überdeckung mittels Sturz.

Abrechnung nach Quadratmeter
Menge: 2,000 m²

**21.2.3 Sturz herstellen**
Herstellen eines Stahlbetonsturzes gemäß statischer Erfordernisse über Fenster- oder Türöffnungen, einschließlich aller erforderlichen Nebenarbeiten.

Optional kann auch ein Fertigbetonsturz verbaut werden.

Der Sturz ist nach den anerkannten Regeln der Technik und den einschlägigen DIN-Normen (u.a. DIN EN 13670, DIN 1045-1, DIN EN 1992-1-1 (Eurocode 2) und DIN 18533 bei Außenwandbezug) fachgerecht herzustellen.
Die Leistung umfasst die vollständige Lieferung und den fachgerechten Einbau sämtlicher Materialien, einschließlich:

Lieferung und Einbau von Schalung, Bewehrung und Beton gemäß Statik

Einbindung in das Mauerwerk oder Betonwand nach Vorgabe des Statikers

Betondeckung, Nachbehandlung und Entschalung

Anpassung und Einbindung an bestehendes Mauerwerk oder Betonbauteile

Säubern der Auflagerflächen

Entsorgung von Restmaterialien und Bauschutt

Materialien:

Beton: C25/30, Konsistenzklasse F3, Expositionsklasse XC1-XC4 je nach Lage

Bewehrung: B500B, gemäß Bewehrungsplan

Schalung: Systemschalung oder Holzschalung mit Trennmittel

Nachbehandlung: gemäß DIN EN 13670
Menge: 2,000 St.

**21.2.4 Laibung begradigen/beimauern/beiputzen**
Laibung begradigen/beimauern/beiputzen

Laibungstiefe: ca. 24 cm
Wandmaterial: Mauerwerk

Lose und nicht haftfähige Bestandteile sind zu entfernen, Untergrund staubfrei und tragfähig herzustellen. Fehlstellen und unebene Bereiche fachgerecht mit zementgebundenem Reparatur- bzw. Ausgleichsmörtel auszugleichen und an den bestehenden Putz bzw. Beton bündig anzuschließen.
Kanten sind fluchtgerecht auszubilden, Oberflächen an angrenzende Bereiche anzugleichen.
Nachbehandlung gemäß Herstellervorschrift.

Untergrundvorbehandlung und Haftbrücke einschl.

Einbindung in angrenzende Flächen ohne sichtbare Übergänge.

Oberflächenqualität entsprechend der vorhandenen Wandflächen.
Menge: 20,000 m

**21.2.5 Öffnung ausmauern D 24cm HLzA (Außenwand)**
Öffnung ausmauern in Wand aus Mauerziegel, Dicke Wand ca. 24cm, mit Blockziegeln DIN EN 771-1 in Verbindung mit DIN 20000-401 oder nach Zulassung, HLzA, kraftschlüssig an vorh. Bauteil anschließen, inkl. Material. Innenwand und Außenwand
Hersteller und Typ _________________________________ '..........' vom Bieter einzutragen
.

Abrechnung nach Quadratmeter

2 x Fenster
Menge: 10,000 m2

**21.2.6 Mauerwerk, Innenwand, d = 20 cm**
Mauerwerk, Innenwand, d = 20 cm

Innenwand aus Mauerziegeln, Wanddicke 20 cm, einschließlich Mauermörtel, lot- und fluchtgerechtem Herstellen, sämtlicher erforderlicher Pass-, Anschluss- und Ergänzungssteine, Verzahnung bzw. Anschluss an bestehende Bauteile, Ausrichten und Verfugen.

Ausführung gemäß Statik, Ausführungsplänen sowie den einschlägigen DIN-Normen und Herstellervorschriften.
Menge: 20,000 m²

**21.2.7 Alte Fenster / Türen ausbauen/abbrechen/**
Ausbau und Entsorgung alter Fenster und Türen im neuen Schaltraum

Inkl. kompletter Ausbau mit Rahmen, Fensterbank und sämtlichen Bauteilen

Abbrucharbeiten fachgerecht nach Wahl des AN

Abtransport und Entsorgung gemäß geltenden Vorschriften, Entsorgungsart nach Wahl des AN

Abrechnung nach Stück
Menge: 3,000 St

**21.2.8 Brandschutztür aus Stahl**
Liefern und fachgerecht montieren einer einflügeligen Brandschutztür aus Stahl, T90-RS, für den Einbau in einen Elektroraum.

Türblatt mit umlaufender Dichtung, Stahlzarge passend zur Wandkonstruktion, selbstschließend mit Obentürschließer, inklusive Drückergarnitur, Schloss, Befestigungsmaterial sowie aller erforderlichen Nebenleistungen für eine betriebsfertige Montage.

Lichtes Türmaß: 2.05 × 950 mm (H × B). (Aufmaß vor Ort erforderlich)

Ausführung nach den geltenden bauaufsichtlichen Anforderungen und einschlägigen Normen.

Produkt:_________________________________
Menge: 1,000 St

**21.2.9 Abbruch Fliesen und Estrich**
Abbruch Fliesen und Estrich

Alte Fliesen inkl. Fliesenkleber am Boden

nach Wahl des AN abbrechen

Estrich unter den Fliesen abbrechen

Abbruchmaterial entsorgen.
Menge: 45,000 m²

**21.2.10 Demontage sonstiger Installationen und Befestigungen**
Demontage von störenden Teilen (z.B. Kabelkanälen, (Elektrotechnik), Blitzschutzeinrichtungen, Sensorik, Messeinrichtungen, Leitern, Schienen, Halterungen etc.)
Abrechnung nach Stück
bei längenorientierten Teilen pro Meter = 1 Stück
Menge: 10,000 St

#### Abschnitt 21.3 Fundamente

**21.3.1 Staubschutzmaßnahme/Steinschlag/Schutzvorrichtungen**
*** Pauschalposition
Maßnahmen zum Schutz der umliegenden Gegenstände vor Steinschlag

Bei staubintensiven Arbeiten  ist die Staubentwicklung/Steinschlag etc. durch geeignete Geräte/Verfahren möglichst zu minimeren.

Des weiteren sind die vorhanden Bauteile und Anlagen durch geeignete Maßnahmen (z.B. Abhängen, Abdecken, Abkleben)  wirksam vor Staub zu schützen. Der ordnugnsgemäße Betrieb der Anlagen ist zu jedem Zeitpunkt zu gewährleisten Schäden an Bauteilen sind zu vermeiden.

Schutz von Maschinen, Tür-, Fenster-, Wand- und nicht zu
bearbeitenden Bauteilflächen vor Strahlgut, Mörtel-
oder Farbspritzern. Tür- und Fensterflächen sind durch
Hartfaserplatten und Kunststoffplanen zu schützen. Die
Rahmen sind mit Kreppband abzukleben. Alle anderen
Flächen sind mit Kunststofffolien, Dicke größer als
0,1 mm zu verkleiden. Die Ränder sind zu verkleben.

Ausführung nach Wahl des AN
Menge: 1,000 psch

*Hinweis: Hinweis Maschinenfundamente*
Endgültige Maße entsprechend angebotenen Fabrikaten und Werkplanung mit der örtl. Bauüberwachung abzustimmen.

Maschinenfundament für die in dieser Leistung aufgeführten . Gerätschaften zur Aufnahme aller statischen und dynamischen Belastungen durch das Arbeitsbehälter.

Der AN hat die Maschinenfundamente auf die stat. und dyn.  Belastungen der angebotenen Arbeitsbehältern im Rahmen der Werkplanung auszulegen.

**21.3.2 Bewehrungsanschluss, als Verbundanker**
Einbau von gesondert vergüteter Bewehrung,
nach Angabe des Tragwerkplaners, oder nach örtlicher Angabe. Einbau senkrecht und waagerecht als gerade Stabstähle,

Durchmesser 20 mm, als Anker einkleben,

Produkt:__________________________________________

Einschl. Bohren der Ankerlöcher
Abrechnung nach Stück
Menge: 30,000 St

**21.3.3 PCC-Haftbrücke für Abwasserbauwerke, 1-K, waagrechte Flächen**
Aufbringen einer 1-komponentigen, sulfatbeständigen PCC-Haftbrücke fertig konfektioniert.
waagrechte Flächen.

Einsatzgebiet: Abwassertechnische Anlagen
Fabrikat: Sika Kanal-Haftbrücke oder glw.

Anforderung an das Produkt:
Tricalciumaluminatfreies Bindemittel (C3A)
Verbrauch: ca. 1,5-2,5 kg/m²
Menge: 25,000 m²

**21.3.4 Schalung Aufkantung, H 0,15m**
Schalung der Aufkantung, im Grundriss geknickt,

mit Dreikantleiste für gefaste Betonkanten,

Schalungshaut geeignet für sichtbar bleibende Betonflächen, mit normalen Anforderungen, Klasse SB 2 gemäß DBV-Merkblatt "Sichtbeton", Ausgabe August 2015,

Schalhautstöße stumpf mit zusätzlichem Dichtungsband,
Stöße geordnet, Befestigung und Verankerung nach Wahl AN,

Bauteilhöhe ca.  0,15 m.
Menge: 7,000 m2
Leistungsbereichkatalog: 013

**21.3.5 Ortbeton Maschinenfundamente Stahlbeton C25/30**
Ortbeton der Fundamente für Maschinentechnische Anlagen, obere Betonfläche waagerecht, als Stahlbeton,
Normalbeton C 25/30 DIN EN 206-1, DIN 1045-2,

Expositionsklasse:
Bewehrungskorrosion, ausgelöst durch Karbonatisierung XC1,

Bewehrung wird gesondert vergütet
Menge: 4,000 m3

**21.3.6 Betonstahl IV S (Lagermatten 500 M/A)**
Bewehrung aus Betonstabstahl für Fundamente aus Ortbeton, Betonstabstahl DIN 488 BSt 500 S (B),

Lagermatten, liefern, schneiden, biegen und verlegen einschließlich Montageeisen und Abstandshalter.
Menge: 0,200 t

**21.3.7 Glätten Frischbetonoberfläche**
Glätten (maschinelles Abscheiben und Flügelglätten)
der Frischbetonoberfläche, nach ausreichendem Ansteifen,
an der Oberseite mit Behinderungen durch Aufkantungen,
als flächenfertiger Nutzboden mit Anforderungen an die Ebenheit gemäß DIN 18202, Tabelle 3, Zeile 3
Menge: 25,000 m2
Leistungsbereichkatalog: 013

**21.3.8 Schutzanstrich Betonfläche**
Schutzanstrich auf Betonfläche
Schutzanstrich auftragen.

Produkt z.B. Remmers Epoxy Universal Schutzbeschichtung  oder vergleichbares Produkt

Beständigkeit gegen.
Eisenchlorid, Aluchlorid,

Inkl. vorbereitende Arbeiten, Untergrundvorbereitung, Säuberung, Nachbehandlung, etc.

Verarbeitung Produkt nach Herstellerangaben unter Beachtung Gefahren- und Sicherheitshinweise
Menge: 25,000 m²

### Bereich 22 Oberflächenwiederherstellung

#### Abschnitt 22.1 Oberflächenwiederherstellung / Rasenansaat / Asphalt / Pflaster

**22.1.1 Oberboden andecken**
Zwischengelagerten Oberboden vom zwischenlager transportieren und wieder andecken.
Menge: 20,000 m³
Leistungsbereichkatalog: 003

**22.1.2 Feinplanum Landschaftsrasen- und Wiesenflächen Abweichung 2 cm**
Feinplanum für Rasen- und Wiesenflächen gem. DIN 18917, zulässige Ebenheitsabweichung 5 cm auf 4-m-Messstrecke,
Anschlüsse an Kanten und Verkehrswege 2 cm tiefer.
Menge: 20,000 m²

**22.1.3 Rasen ansäen Zierrasen RSM 1.1 5g/m2**
Rasen ansäen, Zierrasen, RSM 1.1 Zierrasen, Variante 1, Saatgutmenge 5 g/m2, Nachweis der Beschaffenheit durch Vorlage des Mischungsnummernbescheides, auf Flächen im Bereich der Baumaßnahme, die nach der Baumaßnahme
wieder begrünt werden.
Die Abnahme der Rasenflächen erfolgt  wenn die in DIN
18917 bzw. 18035 geforderte projektive Bedeckung von
90% der Flächen erzielt ist. Bis dahin sind die Flächen
vom AN zu unterhalten.
Ggf. sind vorwüchsige Kräuter zu mähen bzw. sind
Kahlstelen nachzusähen. Das erforderliche Saatgut für
eine evtl. erforderliche Nachsaat wird nicht gesondert
vergütet.
Menge: 20,000 m²
Leistungsbereichkatalog: 003

*Hinweis: Asphaltflächen*

**22.1.4 Erdplanum herstellen verdichten**
Erdplanum herstellen und mit geeignetem Gerät verdichten,

Boden/Standfläche von überschüssigem Boden befreien, auf ein Niveau abziehen,

Genauigkeit +/- 2,5 cm,

Untergrund verdichten mind. DPr mind 95%
Verformungsmodul Ev2 auf der Oberfläche >= 45 MN/m²,

im Bereich der Gründungssohle des Straßenoberbaus
Menge: 230,000 m2

**22.1.5 FSS liefern Grobschotter Muschelkalk 0/45**
Frostschutzschicht

aus Baustoffgemisch für Frostschutzschicht,
Grobschotter Muschelkalk 0/45, Körnung 0/45, liefern und fachgerecht einbauen, verdichten.

Sieblinie und Eignungsnachweis des verbauten Materials ist der örtlichen Bauleitung vorzulegen.

Schichtdicke: 36 cm
Menge: 80,000 m3
Leistungsbereichkatalog: 080

**22.1.6 Zulage zu SOB herstellen an Einbauten**
Zulage zu SOB herstellen an Einbauten
Erschwernisszulage zum Asphalteinbau an Bordsteinen, Rinnen, Rabatten, Mauern, Gebäuden und ähnlichem
Menge: 50,000 m

**22.1.7 Boden . lösen laden LKW AN Bodentausch**
Boden für Bodenaustausch nach Abtrag des Oberbodens,
profilgerecht lösen, direkt laden, auf LKW des AN laden,
und entsorgen. Inklusive Entsorgungsgebühren
Menge: 20,000 m³
Leistungsbereichkatalog: 002

**22.1.8 Bodentausch Grobschotter Muschelkalk 0/45 30cm**
Bodenaustausch für nicht tragfähigen Untergrund.

aus Baustoffgemisch für Frostschutzschicht,
Grobschotter Muschelkalk 0/45, Körnung 0/45, Liefern und einbauen.

Schichtdicke 30 cm

Sieblinie und Eignungsnachweis des verbauten Materials ist der örtlichen Bauleitung vorzulegen.
Menge: 20,000 m3
Leistungsbereichkatalog: 080

**22.1.9 Asphalttragschicht Fahrbahn liefern, herstellen**
Asphalttragschicht ZTV Asphalt-StB, aus Asphalttragschichtmischgut herstellen, in Verkehrsflächen der

in Teilflächen, in Kleinflächen,

Einbaudicke 12 cm,

Einbaudicke gemäß TPD-StB durch Tiefenlehre,

Mischgutart AC 22 T S,
Bindemittel Straßenbaubitumen 70/100 TL Bitumen-StB und DIN EN 12591, liefern
Menge: 230,000 m2

**22.1.10 Bitumenh. Bindemittel aufsprühen**
Bitumenhaltiges Bindemittel aufsprühen, auf zusammenhängenden Teilflächen, zur Herstellung des Schichtenverbundes,

in Teilflächen, in Kleinflächen,

einschl. verschmutzte Unterlage vorher reinigen. Kehrgut in Eigentum des AN übernehmen und von der Baustelle entfernen.

Entsorgungsgebühren werden vom AN übernommen.

Unterlage = Asphaltbefestigung,

Bindemittel = Haftkleber (C40B5-S)
Bindemittelmenge 300 g/m2.

Vor Einbau Asphaltdeckschicht.

Es ist darauf zu achten, dass das Bindemittel für die beschriebenen / verwendeten Asphaltarten und die angegebene Belastungsklasse geeignet ist.
Menge: 230,000 m2

**22.1.11 Asphaltdeckschicht Asphaltbeton d 4cm liefern, herstellen**
Asphaltdeckschicht aus Asphaltbeton für Asphaltdeckschichten, ZTV Asphalt-StB,

Mischgutart AC 11 D S,
Bindemittel Straßenbaubitumen 50/70 TL Bitumen-StB und DIN EN 14023, liefern

Einbaudicke 4 cm,

Einbaudicke gemäß TPD-StB durch Messen mit Tiefenlehre.
Menge: 230,000 m2

**22.1.12 Anschluss Deckschicht D 4cm**
Anschluss ZTV Fug-StB an Deckschicht, Dicke der Deckschicht 4 cm, anschmelzbares Fugenband, Breite mind. 10 mm, ankleben.
Menge: 30,000 m
Leistungsbereichkatalog: 080

**22.1.13 Zulage Asphalteinbau an Einbauten / Schieber, etc.**
Zulage Asphalteinbau an Einbauten
Schieber, Schächte, Hydranten etc.
Menge: 5,000 St

**22.1.14 Deckschicht Asphaltbeton abstumpfen**
Deckschicht aus Asphaltbeton gemäß ZTV Asphalt-StB abstumpfen,

in Teilflächen, in Kleinflächen,

Abstumpfungsmaßnahme zur Erhöhung der Anfangsgriffigkeit durch gleichmäßiges Aufbringen und Einwalzen von Abstreukörnung durchführen, erkaltete Decke abkehren,

einschl. nicht gebundene Abstreukörnung aufnehmen und der Verwertung nach Wahl des AN zuführen,

Abstreukörnung 1/3
Abstreumenge 0,5 bis 1,0 kg/m²
Menge: 230,000 m2

**22.1.15 Hydrantenkappen / Schieber / Schachtdeckel regulieren**
Schieber- und Hydrantenkappen/ Schachtdeckel etc. regulieren
Schieber- und Hydrantenkappen/ Schachtdeckel etc. mit geeignetem Material abdecken und nach Einbau der Dünnen Asphaltdeckschicht in Heißeinbauweise (DSH-V) wieder auf Höhe setzen.
Menge: 5,000 St

**22.1.16 Probenahme von Asphaltmischgut**
Probenahme von Asphaltmischgut
Probenahme von Asphaltmischgut nach
TP Asphalt StB, Teil 27, für Kontrollprüfungen an der Einbaustelle, einschließlich Lieferung der Versandgefäße
Menge: 1,000 St

*Hinweis: Straßenablauf*

**22.1.17 Rohrleitung DA 160 KG2000 liefern und verbauen**
Rohrleitung DA 160 KG2000

, für Abwasser

Liefern, in offenen Rohrgräben verlegen

als Stangenware Liefern und fachgerecht verbauen.

Verlegetiege bis 3,0 m.

inkl. Zuschnitt für Pass- und Kurzstücke.
Menge: 10,000 m

**22.1.18 Zulage Formstücke/Bögen/Abzweige/ etc.**
Zulage zu Rohrleitung
DA 160 KG 2000 und KG DN 110 für Formstücke/Abzweige/Bögen/T-Stücke oder ähnliches.
liefern und montieren
Menge: 8,000 St

**22.1.19 Straßenablauf 50x50**
Straßenablauf aus
Betonfertigteilen
Klasse C 250 herstellen
Straßenablauf aus Betonfertigteilen und Eimer,
DIN 4052, auf 10 cm dicker Sauberkeitsschicht
aus Beton C12/15, und Aufsatz
Klasse C 250, DIN EN 124 und DIN 1229, herstellen.
Betonteile auf Dünnbettmörtel, ggf. Aufsatz auf
Normalbettmörtel setzen.
Straßenablauf, hohe Bauform
Bauhöhe fertig 0,85 m:
Boden 1, Schaft 5b, Schaftkonus 11, Auflagerring
10 b, Eimer Form C3,mit eingearbeitetem Kunststoffmuffenauslauf aus PVC mit Elastomerdichtung,
DIN EN 681 und DIN 4060,
Aufsatz '500x500 aus Gusseisen, Güte- und
Prüfbestimmungen Gütesicherung Kanalguss RAL-GZ
692, klappbar'
Menge: 2,000 St.

*Hinweis: Pflasterarbeiten*
Pflasterarbeiten (gilt für die komplette Maßnahem)

**22.1.20 Aufnehmen Betonpflaster verzahnt / zwischenlagern/ Bettung Splitt**
Aufnehmen von Betonpflaster Pflasterstein grau 20 x 10 x 8 cm, einschl. Bettung aus Splitt, Dicke 5 cm, Fugenfüllung aus Bettungsstoff, im Rahmen einer Teilabbruchmaßnahme, Wichte des Abbruchstoffes DIN EN 1991-1-1 25 kN/m3, Abbruch von Hand/mit handgeführten Kleingeräten,
aufgenommene Stoffe zur Wiederverwendung sortieren und auf dem Baugelände lagern, nicht wiederverwendbare Stoffe sammeln, auf LKW des AN laden, und entsorgen.
Mengenermittlung nach Aufmaß an der Entnahmestelle. Inklusive der Entsorgung und Entsorgungsgebühren.
Zwischenlagern im Bereich der Baustelle (seitlich lagern wenn möglich)
Menge: 70,000 m²
Leistungsbereichkatalog: 084

**22.1.21 Pflasterdecke Betonpflaster zwischengelagert herstellen**
Pflasterdecke (zwischenglagert) Betonpflaster grau 20 x 10 x 8 cm, herstellen, einschl. Bettung aus Splitt, Dicke 5 cm, Fugenfüllung aus Bettungsstof mit gezackten Kanten, passend zum Bestand, gefast, im Läuferverband, zur Oberflächenbefestigung des Arbeitsraumes, Bettung aus Brechsand-Splitt-Gemisch, Körnung 0/5, Dicke 3 bis 5 cm, Pflasterfugen verfüllen mit Brechsand-Splitt-Gemisch, Körnung 0/5, einschl. der erforderlichen Rand- und Abschlusssteine. Bestandsgleich wieder herstellen.
Menge: 60,000 m²
Leistungsbereichkatalog: 080

**22.1.22 Pflasterdecke Betonpflaster (liefern) Bettung Brechsand-Splitt-Gemisch 0/5**
Pflasterdecke herstellen, grau 20 x 10 x 8 cm, (liefern) Pflasterstein wie Bestand einschl. Bettung aus Splitt, Dicke 5 cm, Fugenfüllung aus Bettungsstof mit gezackten Kanten, passend zum Bestand herstellen, max. Differenzen K, Witterungswiderstand D, Abriebwiderstand I, gefast, im Läuferverband, zur Oberflächenbefestigung des Arbeitsraumes, Bettung aus Brechsand-Splitt-Gemisch, Körnung 0/5, Dicke 3 bis 5 cm, Pflasterfugen verfüllen mit Brechsand-Splitt-Gemisch, Körnung 0/5, einschl. der erforderlichen Rand- und Abschlusssteine. Inkl. Lieferung
Menge: 10,000 m²
Leistungsbereichkatalog: 080

**22.1.23 Anschluss Pflasterdecke Schnittkanten**
STLB-Bau 2023-10 080
Anschluss für Pflasterdecke ZTV Pflaster-StB, Herstellen von Schnittkanten, mit Nassschneidegerät.
Menge: 30,000 m
Leistungsbereichkatalog: 080

**22.1.24 Zulage Pflasterarbeiten an Einbauten**
Zulage für die Pflasterarbeiten an Einbauten (Einläufen, Schiebern, Schächten etc.)
Menge: 10,000 St

**22.1.25 Erdplanum herstellen verdichten**
Erdplanum herstellen und mit geeignetem Gerät verdichten,

Boden/Standfläche von überschüssigem Boden befreien, auf ein Niveau abziehen,

Genauigkeit +/- 2,5 cm,

Untergrund verdichten mind. DPr mind 95%
Verformungsmodul Ev2 auf der Oberfläche >= 45 MN/m²,
Menge: 70,000 m2

**22.1.26 Unterlage profilieren Auf-Abtrag 15cm Abweichung +/-2cm**
Unterlage bzw. best. Frostschutzschicht profilieren, Auf- und Abtrag bis 15 cm, zulässige Abweichung von der Sollhöhe +/- 2 cm.
Menge: 70,000 m2
Leistungsbereichkatalog: 080

**22.1.27 Nachverdichten DPr1 EV2 45MPa**
Nachverdichten von Flächen

vorhandene Frostschutz- /
im Bereich rückgebautem Pflaster
Verdichtungsgrad mind. DPr 1,
Verformungsmodul mind. EV2 45 MPa,

Ausführung in Teilflächen.
Menge: 70,000 m2
Leistungsbereichkatalog: 080

**22.1.28 Rabattenstein / Tiefbordstein auf Beton herstellen**
Rabattenstein

Rabattenstein aus Beton, 10x25x100, mit Fundament und 2-seitiger Rückenstütze aus Beton mit einer Zusammensetzung C 16/20 DIN EN 206 und DIN 1045-2, Bettungsdicke 20 cm, Breite der Rückenstütze 10 cm.
Menge: 10,000 m

**22.1.29 Zulage als Radienstein oder Gehrungsschnitt vorherige Position**
Menge: 5,000 St

**22.1.30 Rundbordstein auf Beton herstellen**
Liefern und fachgerechtes Versetzen von Beton-Rundbordsteinen einschließlich Herstellung des erforderlichen Unterbaus, Fundamentes und der Rückenstütze.

Liefern von Beton-Rundbordsteinen gemäß den Ausführungsunterlagen.

Herstellen eines durchgehenden Fundamentes aus Beton C25/30 mit einer Fundamentdicke von 20 cm.

Versetzen der Rundbordsteine höhen- und fluchtgerecht auf dem Fundament entsprechend den Planvorgaben.

Herstellen einer Beton-Rückenstütze aus Fundamentbeton C25/30, mit einer Breite von 15 cm, bis zur erforderlichen Höhe gemäß angrenzender Flächenbefestigung.
Menge: 20,000 m

**22.1.31 Zulage als Radienstein oder Gehrungsschnitt vorherige Position**
Menge: 7,000 St

**22.1.32 FSS 0/45 liefern**
Zulage zur Position Pflasterarbeiten für das Liefern der Frostschutzschicht als Unterbau

aus Baustoffgemisch für Frostschutzschicht,
Schotter-Split-Brechsand-Gemisch, Körnung 0/45,

Sieblinie und Eignungsnachweis des verbauten Materials ist der örtlichen Bauleitung vorzulegen.
Menge: 10,000 m3
Leistungsbereichkatalog: 080

**22.1.33 Treppenstufe / Blockstufe grau ausbauen, lagern**
Treppenstufe/Blcokstufe grau im Eingangsbereich zum Pumpenhaus ausbauen, und seitlich lagern.
Menge: 3,000 St

**22.1.34 Treppenstufe / Blockstufe einbauen / Bestandsgleich**
Treppenstufe / Blockstufe grau / Beton seitlich gelagert wiedereinbauen.

Inklusive dem nötigen Unterbau

Flucht und Lotrecht bestandsgleich
Menge: 3,000 St

### Bereich 23 Stundenlohnarbeiten

*Hinweis: Arbeiten auf Zeitnachweis*
Arbeiten auf Zeitnachweis

Arbeiten auf Zeitnachweis werden nur auf schriftliche Anweisung des Auftraggebers vergütet. Ggf. sind mündliche Anweisungen auf der Baustelle nötig, welche im zugehörigen Aktenvermerk seitens der Bauüberwachung festgehalten werden. Der AN hat dies innerhalb der gesetzten Fristen zu prüfen.

Die Regieberichte etc. sind wöchentlich dem/der  AG / Bauüberwachung vorzulegen.

#### Abschnitt 23.1 Arbeiten auf Zeitnachweis

*Hinweis: Taglohn- Regiearbeiten*
Taglohn- / Regiearbeiten

Für auszuführende Taglohnarbeiten werden vorerst
folgende Stunden in denen die Geschäftsunkosten,
Verdienst, Wagnis, Lohnzuschläge (Erschwernis,
Überstundenzuschläge etc.), Lohnnebenkosten
(Urlaubsgeld, Auslösung, Übernachtung, Wegegeld sowie
Fahrt- und Fahrzeugkosten) enthalten sind, aufgeführt
und sind mit anzubieten. Es werden nur die auf der Baustelle abgeleisteten Stunden ohne irgendwelche Zuschläge vergütet.

Die Taglohnarbeiten sind vorab bei der Bauleitung
anzumelden und dienen zusätzlichen Arbeiten.

Handgeführte Werkzeuge, Kleingeräte werden nicht eigens vergütet und sind in den Stundenlohnverrechnungssätzen abgegolten.

**23.1.1 Vorarbeiter/-in**
Menge: 10,000 h
Leistungsbereichkatalog: 003

**23.1.2 Baufacharbeiter/-in**
Menge: 10,000 h
Leistungsbereichkatalog: 003

**23.1.3 Kanalbauer/-in**
Menge: 10,000 h
Leistungsbereichkatalog: 003

**23.1.4 Arbeiter/-in**
Menge: 10,000 h
Leistungsbereichkatalog: 003

**23.1.5 Vermesser/-in**
Vermesser/-in

inkl. benötigter Vermessungsgeräte
Auswertung der Daten und übersenden der Daten als georeferenzierte .DWG an den AG / örtl. Bauüberwachung.
Menge: 10,000 h

#### Abschnitt 23.2 Verrechnungssatz einer Maschine/eines Baugerätes

*Hinweis: Verrechnungssatz einer Maschine/eines Baugerätes*
Verrechnungssatz einer Maschine/eines Baugerätes:

Verrechnungssatz einer Maschine/eines Baugerätes für
Vorhaltung und Betrieb auf Anordnung des AG, der
Verrechnungssatz für die jeweilige Maschine bzw. das
jeweilige Gerät beinhaltet sämtliche Aufwendungen für
Einsatz mit Bedienung (falls nicht anders angegeben) einschl. Reinigung, Filter- und Verbrauchsmittelentsorgung.

Der Transport auf die Baustelle ist mit einzukalkulieren

**23.2.1 LKW 1 bis 3.5.t einschl. Fahrer**
LKW einschl. Fahrer, Nutzlast 1 bis 3,5 t.
Menge: 1,000 h
Leistungsbereichkatalog: 003

**23.2.2 LKW 8 bis 12 t einschl. Fahrer**
LKW einschl. Fahrer, Nutzlast 8 bis 12 t.
Menge: 1,000 h

**23.2.3 Minibagger einschl. Fahrer**
Minibagger einschl. Fahrer, Fahrwerk mit Ketten, mit
Grabenlöffel.
Menge: 1,000 h
Leistungsbereichkatalog: 003

**23.2.4 Hydraulikbagger mit Bereifung einschl. Fahrer**
Hydraulikbagger einschl. Fahrer, Fahrwerk mit
Bereifung, mit Tieflöffel, Löffelinhalt 1 bis 1,5 m3.
Menge: 1,000 h
Leistungsbereichkatalog: 003

**23.2.5 Kettenbagger 28 t einschl. Fahrer**
Kettenbagger 28 t einschl. Fahrer, mit Tieflöffel,
Menge: 1,000 h
Leistungsbereichkatalog: 003

**23.2.6 Bagger Böschungslöffel/-ausleger einschl. Fahrer**
Bagger mit  Böschungslöffel/-ausleger einschl. Fahrer,
Menge: 1,000 h
Leistungsbereichkatalog: 003

**23.2.7 Radlader einschl. Fahrer**
Radlader einschl. Fahrer.
Menge: 1,000 h
Leistungsbereichkatalog: 003

**23.2.8 Kompressor ohne Bedienung**
Kompressor, ohne Bedienung, ein Abbauhammer.
Menge: 1,000 h
Leistungsbereichkatalog: 003

**23.2.9 Pumpe einschl. Zubehör 10 l/s ohne Bedienung**
Pumpe einschl. Zubehör inkl. Betrieb, ohne Bedienung als
Tauchmotorpumpe 10 l/s, Förderhöhe 10 m
Schlauchanschluss Storz C, einschl. 50 m Schlauch.
Menge: 1,000 h

**23.2.10 Pumpe einschl. Zubehör 30 l/s ohne Bedienung**
Pumpe einschl. Zubehör inkl. Betrieb, ohne Bedienung als
Tauchmotorpumpe 30 l/s, Förderhöhe 10 m
Schlauchanschluss Storz C, einschl. 50 m Schlauch.
Menge: 1,000 h

**23.2.11 Trennschleifer einschl. Trennscheiben ohne Bedienung**
Trennschleifer einschl. Trennscheiben, ohne Bedienung,
Handgerät, für Stein.
Menge: 1,000 h
Leistungsbereichkatalog: 003

**23.2.12 Elektrohammer ohne Bedienung**
Elektrohammer einschl. Werkzeug, ohne Bedienung
Menge: 1,000 h

**23.2.13 Explosionsstampfer ohne Bedienung**
Menge: 1,000 h

**23.2.14 Rüttelplatte ohne Bedienung**
Rüttelplatte, Wuchtkraft 10 bis 12 KN. ohne Bedienung
Menge: 1,000 h

**23.2.15 Gehsteigfertiger einschl. Fahrer**
Gehsteigfertiger, zum Einbau von Asphalttrag-/Asphaltdeckschicht in Kleinflächen.
Menge: 1,000 h

**23.2.16 Bagger o. Bed**
Bagger ohne Bedienung
Menge: 1,000 h

#### Abschnitt 23.3 Verrechnungssatz von Material

*Hinweis: Verrechnungssatz von Material*
Verrechnungssatz von Material:

Material frei Verwendungsstelle auf Anordnung des AG.

**23.3.1 Sand liefern und abladen**
Stoffe liefern und abladen, Sand, Körnung 0/2,
Abrechnung nach Wiegekarten.
Menge: 1,000 t

**23.3.2 Schotter liefern und abladen**
Stoffe liefern und abladen, Schotter, Körnung 32/45,
Abrechnung nach Wiegekarten.
Menge: 1,000 t
Leistungsbereichkatalog: 003

**23.3.3 Mineralgemisch liefern und abladen**
Stoffe liefern und abladen, Mineralgemisch, Körnung
0/45, Abrechnung nach Wiegekarten.
Menge: 1,000 t
Leistungsbereichkatalog: 003

**23.3.4 Aspahltdeckschicht liefern und abladen**
Stoffe liefern und abladen,

Asphaltdeckschicht aus Asphaltbeton, ZTV Asphalt-StB, Mischgutart AC 11 D N,

Bindemittel polymermodifiziertes Bitumen50/70 TL Bitumen-StB und DIN EN 14023,
Menge: 1,000 t
Leistungsbereichkatalog: 003

**23.3.5 Asphalttragschicht liefern und abladen**
Stoffe liefern und abladen,

Asphalttragschicht ZTV Asphalt-StB, Mischgutart AC 32 T N,

Bindemittel Straßenbaubitumen 70/100 TL Bitumen-StB und DIN EN 12591,
Menge: 1,000 t
Leistungsbereichkatalog: 003

**23.3.6 Beton C 8/10**
Menge: 1,000 m³

**23.3.7 Beton C 35/45**
Menge: 1,000 m³

**23.3.8 Gehobelte Schalung liefern und abladen**
Stoffe liefern und abladen, Gehobelte Schalung.
Menge: 1,000 m²
Leistungsbereichkatalog: 003

**23.3.9 Rauhe Schalung liefern und abladen**
Stoffe liefern und abladen, gehobelte Schalung
Menge: 1,000 m²

**23.3.10 Zementmörtel MG III**
Menge: 1,000 m³

**23.3.11 Vergußmörtel**
(Pagel oder gleichwertig)

geeignet für den Einsatz im Abwasserbereich
Menge: 1,000 kg

**23.3.12 PU-Schaum 1l-Gebinde**
Menge: 1,000 St

**23.3.13 Kleb- und Dichtstoff Kartusche**
elastischer 1-Komponenten Kleb- und Dichtstoff

Sikaflex o. glw.

Abrechnung pro 300 ml Kartusche
Menge: 1,000 St

**23.3.14 Bewehrungsanschluss, als Verbundanker**
Einbau von gesondert vergüteter Bewehrung, nach Angabe des Tragwerkplaners, oder nach örtlicher Angabe. Einbau senkrecht und waagerecht als gerade Stabstähle,
als Anker einkleben,
Menge: 1,000 St

**23.3.15 Mauerziegel liefern und abladen**
Stoffe liefern und abladen,
Mauerziegel HLZ 2 DF (240 x 115 x 113).
Menge: 1,000 St
